# Rettungswache Olvenstedt und Wohngruppe
Angebotsaufforderung (GAEB DA XML 3.3, DA83)
Projekt: US_RWO
Währung: EUR
Erstellt mit: GXML Toolbox V3.3 R20220330, ORCA AVA 26.0.8 26.00.08, 10.03.2026

## ALLGEMEINE VORBEMERKUNGEN BAUSTELLE
Rettungswache

Die Landeshauptstadt Magdeburg beabsichtigt am Standort Klinikum Olvenstedt den Neubau einer Rettungswache.
Geplant ist ein 2-geschossiges Gebäude, ohne Unterkellerung.
Im Erdgeschoss sind ausschließlich die Räume für den Betrieb der Rettungswache untergebracht. Im Obergeschoss befinden sich die Räume der Verwaltung, die Ruheräume, sowie die Schulungsräume.
Die Gliederung erfolgt in einen Kfz-Riegel und einen Funktionsriegel. Der Neubau ist komplett in monolithisch massiver Bauweise geplant. Gegründet wird das Gebäude auf Streifen- und Einzelfundamenten.
Die tragende Konstruktion besteht im Funktionstrakt aus einer Mischung von tragenden Wänden und Stützenlösungen. In der Kfz-Halle löst sich die Tragkonstruktion in eine Stützen- / Riegelkonstruktion auf. Als Decken und Dachtragkonstruktion kommen Flachdecken zum Einsatz. Die Tragkonstruktion wird auf vorgefertigte Konstruktionen sowie auf wirtschaftliche Mauerwerkskonstruktionen optimiert.
Als Dacheindeckung wird ein begrüntes Warmdach vorgesehen.

Hinweise zur Rechnungslegung

Die Lose sind  in Titel 1 Rettungswache und Titel 2 Wohngruppe unterteilt.
Aufmaß und Rechnungslegung sind getrennt nach Titeln zu erstellen.

Hinweis zur Zufahrt auf die Baustelle

Für die Zufahrt gilt folgende Festlegung:
Zufahrt zur Baustelle ist ausschließlich aus östlicher Richtung vom Olvenstedter Graseweg  möglich.
Ausfahrt aus der Baustelle ist ausschließlich in westliche Richtung auf den Olvenstedter Graseweg/Birkenallee  möglich.

Hinweis zur Auftragnehmer eigenen Baustelleneinrichtung

Bei Gestellung von eigenen Containern der Größe 2,5m x 6,0m wird dem AN ein Containerplatz zugestanden. Im Falle von Mehrbedarf sind die Container zu stapeln und mit einer Zugangstreppe auszurüsten.

Baubeschreibung Titel 2 Wohngruppe

Die Landeshauptstadt Magdeburg beabsichtigt am Standort Klinikum Olvenstedt den Neubau einer Rettungswache. Im Zusammenhang zu dieser Maßnahme soll ein Synergieeffekt mit dem Neubau der Wohngruppe geschaffen werden.
Abgehend vom Olvenstedter Graseweg über die neue Zu- und Ausfahrtswege der Rettungswache wird die neue Erschließungsstraße bis zur Wohngruppe fortgeführt. Die Positionierung der Wohngruppe befindet sich somit nördlich der Rettungswache mit einem Abstand von ca.12,5m. Der eingeschossige Baukörper ist dazu parallel zum Neubau der Rettungswache angeordnet.
Geplant ist ein eingeschossiges Gebäude, ohne Unterkellerung in leichter Bauweise.  Gegründet wird das Gebäude auf Streifenfundamenten in Verbindung mit einer Bodenplatte.
Die tragende Konstruktion besteht aus Wänden in Holzrahmen / Holztafelbauweise. Die Tragkonstruktion wird auf vorgefertigte Konstruktionen sowie auf wirtschaftliche Konstruktionen optimiert.
Als Dacheindeckung wird ein begrüntes Warmdach vorgesehen. Die Fassaden des Neubaus werden komplett gedämmt. Zur Betonung des Zusammenhanges mit der Rettungswache wird eine zweischalige, aus Klinkermaterial bestehende, Außenwandfläche das Erscheinungsbild die Ausrichtung zur Rettungswache prägen.

## 44 Los 4.06 - Starkstromanlagen

### Bereich 01 Rettungswache

#### Titel 01.01 Netzersatzanlage

##### Untertitel 01.01.01 Container

**01.01.01.1 Schallschutzcontainer,**
*** Pauschalposition
Schallschutzcontainer,
modifiziert für den
Aggregateeinbau in Anlehnung an einem
ISO-Norm-Container,
zur Aufnahme aller Komponenten der im folgenden ausgeschriebenen Komponenten (Untertitel 2-6)

Grundrahmen: Aus kaltgeformten Profilen, ausgeführt als tragendes Teil mit integrierter Auffangwanne.
Boden: Aus 4 mm Tränenblech, Verstärkung für die Aufnahme von Aggregat und Zubehör,
Durchbruch für Kabeleinführung, Unterbodenschutz.
Wände, Dach: Die Außenwände sind aus 2 mm Stahlblech ( Kassettenform ) gefertigt, die Innenwände
sind mit 50 mm Dämm - Kassetten verkleidet.
Das Dach besteht aus 4 mm Stahlblech, die Eckbeschläge aus Stahlguss CK 25
1 Stck. Tür: Schallisolierte Manntür mit 50 mm Türblatt, Sicherheitsschloss,
1 Stck. Wartungstür:  Schallisolierte Manntür mit 50 mm Türblatt, Sicherheitsschloss, um eine allseitige Begehung der Anlage zu gewährleisten
Zu- / Abluft: Zu- und Abluftöffnungen durch Wetterschutzgitter geschützt, Schalldämmung über
Luftumlenksystem, motorbetätigte Zuluftjalousie.
Abgas: (siehe Pos. Abgasanlage) Abgas - Hochleistungsschalldämpfer isoliert im Container montiert,
Abgasleitung (VA)  isoliert.
Lackierung: RAL 9001 - cremeweiß bzw. nach Vorgabe des AG
Ausstattung: Innenraumleuchten, Schalter, Steckdose, Warn- und Hinweisschilder,
Raumheizung mit Thermostat mind 1 kW
Batterie - Handleuchte,
Feuerlöscher 6 kg
Leistungs- und Steuerkabel zwischen Stromerzeuger, Notstromsteuerung und Hilfsantriebe.
Inklusive Tankanlage (siehe Pos. Tankanlage)

Schalldämmung: ca. 68 dB ( A ) im Abstand von 7 m ist zu gewährleisten.

Zuluftöffnung mit Wetterschutzgitter und Vogelschutz, freier Querschnitt mind. 68 %, demontabel,
seitliche Abluftöffnung mit Wetterschutzgitter und
Vogelschutz, freier Querschnitt mind. 68 %,
Kabelöffnung im Boden (Ölwannenfunktion beachten) ca.
400x200 mm, Lage nach Bedarf, Abgasöffnung im
Dachbereich ca. 400x400 mm, seitliche Öffnung ca. ¥ 60
mm für Tankentlüftung,
Öffnung im Boden für
Tankfüllleitung, Alle Öffnungen mit umlaufenden
Stahlrahmen und Einfassung der Lochblechverkleidung.
2 Stück seitliche Stahlblechtüren
(900 x 2100 mm und 760x 2000 mm), schalldämmend, Abschließbar über Sicherheitszylinder, mit Panikschloss, außen Knauf, innen Klinke, entsprechende Körperschalldämmung der
Containergesamtanlage zum Gebäude ist zu
berücksichtigen.
Einbau aller Komponenten in hier genannten Container nach den geltenden Vorschriften und technischen Richtlinien.
Einschl. allem systembedingtem Zubehör wie
Befestigungen, Schallentkopplung, Aufstellmaterial, Zugangshilfen, Anschluss an vorhandenens Regenablaufsystem

Ausführung Containerboden als Ölaufwangwanne, einschl.
Zertifkat nach WHG §19

betriebsfertig liefern und montieren
Menge: 1,000 psch

**01.01.01.2 Akku Leuchte**
Handleuchte für Inspektion und Reparaturarbeiten mit
integriertem Netzladeteil

Schutzklasse: II
Schutzart: IP 54
Batterie: wartungsfreie, NC Akku
Anschlussspannung: 230 V, AC mit Geräteschnur ca. 2 m
Betriebsdauer ca. 5 Std.
einschl. allem systembedingtem Zubehör wie Klemmen,
Anschlussdosen, Befestigungszubehör.
Menge: 1,000 St

**01.01.01.3 Rettungszeichenleuchte**
Rettungszeichenleuchte als Sicherheitsleuchte mit
Einzelbatterie in Kompaktbauweise, bestehend aus:
- Abdeckhaube aus durchsichtigem Polykarbonat
- Gehäuse, schlagfest
- Erkennbarkeit nach DIN 5035 Teil 3
- Notbetriebsdauer 1 Stunde
- Bereitschaftsschaltung mit Funktionsüberwachung
- Anschlussspannung: 230 V, AC
- Schutzart: IP 66
- Schutzklasse I
- Batterie: eingebaute gasdichte Nickel-Cadmium
- mit Selbsttestfunktion

komplett mit Rettungszeichenpiktogramm, einschl. allem
systembedingtem Zubehör wie Klemmen, Anschlussdosen,
Befestigungszubehör
Menge: 1,000 St

**01.01.01.4 Wechselschalter**
Installationsschalter,  AP nach VDE 0632,
als Flächenschalter in Aufputzausführung,
Standardausführung IP 44, mit Abdeckung, Abdeckrahmen,
Abdeckplatte als Wechsel- und Ausschalter 1-polig 10 A,
250 V AC, mit Schrauben befestigen, Dauerhafte
Beschriftung mit Verteilerbezeichnung und
Stromkreisnummer, einschl. allem
systembedingtem Zubehör wie Klemmen, Anschlussdosen,
Befestigungszubehör
Menge: 1,000 St

**01.01.01.5 Raumheizung**
Rippenrohrheizofen, 230V,2000W,1100mm, mit
automatischem Temperaturregler, 2000 W, 230 V, IP67,
Rippenrohrheizofen mit Temperaturregler, Rippenrohr
und Befestigungsfüße aus Edelstahl Wst. Nr. 1.4512,
Anschlußkasten aus glasfaserverstärktem Polyamid. zur
Beheizung einzelner Räume, Entspricht der neuen
europäischen Sicherheitsnorm EN, 60335-1, Gleichmäßige,
zugfreie und geräuschlose Erwärmung der Raumluft. Die
gewünschte Raumtemperatur ist am Temperaturwählknopf
von + 6 bis + 30 Grad C, stufenlos einstellbar.
Frostschutzstellung, zusätzliche Sicherheit gegen
Überhitzung durch eingebaute Temperatursicherung,
hochwertiger Edelstahl-Rohrheizkörper mit
Aluminium-Lamellen, Widerstandsfähiges Metallgehäuse.
Optimale Bedienfreundlichkeit durch oben angebrachten
Temperaturregler, Wandhalterung aus nicht rostendem
Material, feste Anschlussschnur ohne Stecker einschl.
Übergangsdose IP41, Qualitäts- und Sicherheitszeichen:
VDE, Funkschutz, Schutzart IP 24, Schutzklasse II,
einschl. allem
systembedingtem Zubehör wie Klemmen, Anschlussdosen,
Befestigungszubehör
Menge: 1,000 St

**01.01.01.6 Lüftungsanlage**
Lüftungsanlage mit Feuchtraum Temperaturregler
elektromechanisch, für rauen Betrieb z.B. Hallen-,
Lager-, Keller-, Stall-, Garagenbeheizung, für alle
Heizungsarten einstellbar von 5 bis 30°C, zur
automatischen Öffnung der Zu- und Abluftjalousien, einschl.
entsprechender Steuerung in der Schaltanlage aus
vorgenannter Position, mit Stellungsanzeige zur
Belüftung des Containers an der Schaltanlage, einschl.
allem
systembedingtem Zubehör wie Klemmen, Anschlussdosen,
Befestigungszubehör
Menge: 1,000 St

**01.01.01.7 Service Steckdose**
SCHUKO-Steckdose als Servicesteckdose mit Klappdeckel
Bauart, Aufputz mit Steckanschluss, 2 P + E,
Nennspannung, 250 V~ Nennstrom, 16 A Schutzart Gerät,
IP 44, einschl. allem systembedingtem Zubehör wie
Klemmen, Anschlussdosen, Befestigungszubehör
Menge: 2,000 St

**01.01.01.8 LED-Feuchtraum-Anbauleuchte 2300lm Außen**
LED-Feuchtraum-Anbauleuchte
Armatur Kunststoff (PC), innenliegende Halterung
Stahlblech, Refraktor Kunststoff (PC) transparent
innenprismatisch, Befestigung des Refraktors durch
Halteclips aus Edelstahl,
Mit decken- und stirnseitigen Prägungen für Netzzu- und
-weiterleitung sowie für Durchgangsverdrahtung mittels
wärmebeständiger Innenverdrahtung.

Sichtfarbe: grau
Montageart: Deckenanbau, Wandanbau
Schutzart: IP66
Schutzklasse: I
Spannung: 230 - 240 V / 50 - 60Hz
Leuchtenlichtstrom 2300 lm
Anschlussleistung 23 W
Lichtausbeute der Leuchte 100 lm/W
Lichtfarbe neutralweiß, Farbtemperatur 4000 K,
Farbwiedergabeindex Ra > 80
Lebensdauer L80(tq 25 °C) = 50.000 h.
Zulässige Umgebungstemperatur (ta): -25 °C - +35 °C
Schlagfestigkeit IK09/6 J
Glühdrahtfestigkeit 850 °C
Menge: 3,000 St

**01.01.01.9 Bewegungsmelder für Außen**
Bewegungsmelder für Außen
für Wandmontage, Erfassungsbereich180°
Automatische Beleuchtungssteuerung in Abhängigkeit von
Anwesenheit und Helligkeit

Schutzart IP54
Schaltkontakt Beleuchtung (230 V / 6 A~)
Nachlaufzeit 10 s bis 15 Min.
Einschaltverzögerung 0 s bis 10 Min.
inkl. Leistungsteil
Menge: 4,000 St

**01.01.01.10 Verkabelung Container, Unterverteiler Container**
*** Pauschalposition
Verkabelung der gesamten elektrischen Anlage einschl.
Raumverteilung IP54 mit Klappdeckel und maschineller
Beschriftung, bestehend aus Zuleitungen für
Beleuchtung, Steckdosen, Raumheizung und
Zutrittsbeleuchtung und Raumlüftung einschl.
Verlegesysteme als Montagehilfsrohr für schwere
Druckbeanspruchung zum mechanischen Schutz der Kabel
und Leitungen einschl. allem systembedingtem Zubehör
wie Klemmen, Anschlussdosen, Befestigungszubehör
Menge: 1,000 psch

**01.01.01.11 Unterverteiler Container Netzersatzanlage**
Wandaufbauverteiler IP 54, Farbe: RAL 9010
Abmessungen ca. Tiefe: 145 mm, Höhe: 750 mm, Breite:
300 cm
komplett mit verschließbarer Tür

bestückt mit:
- Hauptschalter: 1 Stk. 63 A, 3p.
- Sammelschienensystem: 1 Stk. 100 A,
- Leitungsschutzschalter:  8 Stk. 16 A, 1p.
- Leitungsschutzschalter:  5 Stk.  16 A, 3p.
- Leitungsschutzschalter:  1 Stk.  25 A, 3p.
- Leitungsschutzschalter:  1 Stk.  32 A, 3p.
- FI-Fehlerstromschutzschalter: 2 Stk. 40 A/30 mA/4p.
- Überspannungsableiter: 1Stk. TNS-Netz

erforderliche Abdeckungen, Klemmen und
Befestigungsmaterial.
Menge: 1,000 St

**01.01.01.12 Feuerlöscher**
Feuerlöscher mit Wandhalterung, Kohlendioxid CO2, 5 Kg
Menge: 1,000 St

**01.01.01.13 1 Satz Warn- und Hinweisschilder bestehend aus**
*** Pauschalposition
1 Satz Warn- und Hinweisschilder bestehend aus
folgenden Schildern

- Gehörschutz tragen
- Brandbekämpfung in elektrischen Anlagen
- Notrufnummern
- Erste Hilfe bei elektrischen Unfällen
- 5 Regeln für Arbeiten an elektrischen Anlagen
Menge: 1,000 psch

**01.01.01.14 Netzschema hinter Glas, farbig mit sämtlichen**
*** Pauschalposition
Netzschema hinter Glas, farbig mit sämtlichen
Bezeichungen der Netz- Generatorschalter sowie aller
Lastabwurfschalter mit entsprechenden Bezeichungen
Menge: 1,000 psch

**01.01.01.15 Aggregate Zubehör**
*** Pauschalposition
Aggregate Zubehör für vorgenannte Anlage bestehend aus:

-  2 Stk. Gehörschutz bestehend aus je 2 Stück
  Gehörschutzkapseln mit Kopfbügel
- 1 Stk Werkzeugschrank mit Werkzeuge und Wartungsteile
  nach Standard des Anbieters
Menge: 1,000 psch

##### Untertitel 01.01.02 Netzersatzanlage 170kVA

*Hinweis: Allgemeine Vorbemerkungen Netzersatzanlage*
Zur Versorgung von netzersatzberechtigten Verbrauchern
bei Ausfall des öffentlichen Versorgungsnetzes oder bei
Spannungsabfall ist ein stationäres
Diesel-Notstromaggregat mit einer Leistung von mind.
200kVA einem separaten NEA-Container zu liefern,
einzubringen, zu montieren und in Betrieb zu nehmen.
Die Netzersatzanlage ist nach den jeweils gültigen
Vorschriften, Richtlinien und DIN-Normen zu erstellen:
DIN VDE 0100/0105/0108/0113/0298
DIN VDE 0660/Teil 500, EG-Konformität, CE Kennzeichnung
DIN 6280 Teil 13, DIN ISO 8528, BlmSchG, WHG )19 - TRbF
VbF - TA-Lärm, TA - Luft, UVBG 1, UVBG 4 - EltBauVO

Leistungsumfang:

Der AN hat für die ordnungsgemäße Durchführung der
Montagearbeiten Sorge zu tragen. Mit der Durchführung
der Montagearbeiten ist nur Fachpersonal einzusetzen.
Der Leistungsumfang beinhaltet unter anderem folgende
Leistungen:
-Anfertigung der Montage- und Schaltpläne
-Anlieferung des gesamten Materials frei
Verwendungsstelle, einschl. Einbringung der
Anlagenteile und Ausrichten der Aggregate
-Montage der komplettenKraftstoffanlage
-Montage der kompletten Zu- und Abluftanlage mit
Schalldämpern
-Verlegung sämtlicher Last- und Steuerkabel im
Schutzrohr / Kabeltrassen
-Inbetriebnahme, Probelauf und Einweisung des
Bedienpersonals
Alle Leistungen verstehen sich als Komplettleistung,
d.h. liefern, montieren und betriebsfertig anschließen.

*Hinweis: Zusätzliche Vorbemerkungen NEA*
Netzersatzanlage nach DIN ISO 8528
(Qualitätsvorgabe nach DIN 6280 Teil 13 Anwendungsbereich 2,  DIN VDE 0100-718  bzw. 0100-560)
Aggregatelieferant muss Zertifizierung DIN/ISO 9001 besitzen
Herstellerzertifikate DIN / ISO 9001 und Bescheinigung Fachfirma nach § 19 des Wasserhaushaltsgesetzes müssen bei Angebotsabgabe vorliegen.

Vorschriften:
- DIN VDE 0100 T 728 "Ersatzstromversorgungsanlagen"
- DIN 6280 "Stromerzeugungsaggregate mit Hubkolben-Verbrennungsmotoren"
- DIN ISO 8528 "Stromerzeugungsaggregate mit Hubkolben-Verbrennungsmotoren"
- DIN VDE 0100-718 bzw. 0100-560 - Errichtung und Betrieb von Starkstromanlagen in Bauten mit Menschenansammlungen
- VDS
- LBO
- TA Lärm
- TA Luft
- ISO 3046 "Anforderungen an Hubkolben- Verbrennungsmotoren"
- DIN VDE 0530 T1 / 07.91 "Drehende elektrische Maschinen - Bemessungen und Betriebsweise"
- UVV (speziell VBG und BGV A2)

 Aggregateaufbau:

 Anlage als stationäres Aggregat auf verwindungssteifem Grundrahmen - Schweißkonstruktion aus Stahlprofilen - aufgebaut und vibrationsarm auf Schwingmetallen bzw. Federelementen gelagert.
 Motor und Generator sind über eine elastische Verbindung  miteinander verbunden, der Rotor ist direkt über eine Verbindung mit Flanschaufnahme mit dem Schwungrad des Antriebsmotors  verschraubt

 Schwingungsdämpfer (ca. 60 % dämpfend)
 Die Einbringung kann auf Grund der örtlichen Gegebenheiten unzerlegt erfolgen. Krankosten sind einzukalkulieren

Nenndauerleistung des Aggregates:  170 KVA

**01.01.02.1 Diesel-Stromerzeuger**
Diesel-Stromerzeuger, stationär für Aufstellung in
Innenräumen nach DIN 6280, Ausfährungsklasse G3 nach
DIN ISO 8528, Gemeinsamer Stahlgrundrahmen für
Dieselmotor, Generator und Vorbaukühler, elastische
Lagerung für Motor-Generatorblock auf Grundrahmen
elastische Kupplung zwischen Motorschwungrad und
Generatorrotor Grundrahmen als Ölauffangwanne unter dem
Motor ausgebildet, Vorbau-Radiatorkühler mit
Ausgleichsbehälter für UT 50°C auf Grundrahmen
aufgebaut, Ventilator über Keilriemen angetrieben,
Kühlwasserpumpe und Temperaturregler im Motor montiert,
elastischer Leitungsanschluss zwischen Kühler und
Dieselmotor, Batteriestart mit elektrischem Anlasser,
Lichtmaschine und Regler, Spannung: 24 Volt,
Kontaktschalter/ -geber für min. Schmieröldruck,
Kontaktschalter/ -geber für max. Kühlwassertemperatur
Verkabelung der Motorelektrik auf gemeinsamen
Klemmenkasten, Motorölablass mittels Ölsumpfpumpe mit
Verbindungsschlauch, fertig montiert, thermostatisch
geregelte Motorvorwärmung, Industrielackierung des
Aggregates in Herstellerfarben

Technische Daten:
-Nennleistung: ca. 170 kVA/ 155 kW
-Leistungsfaktor: cos phi 0,8
-Nennspannung: 400 V / 230 V
-stat. Spannungsabweichung: +/- 2,5%
-Spannungsausregelzeit: <= 4s
-stat. Frequenzabweichung: <= 3%
-Frequenzausregelzeit: <= 3s
-Nennstrom 3-phasig: ca. 245A
-Dauerkurzschlussstrom: 5 x l n
-mittl. Schalldruckpegel in 7m: ca. 99 dB (A)
- Überlast 10% für 1h innerhalb von 12 Stunden

Das Aggregat ist für eine Einspeisung in ein TN-S-Netz
auszulegen.

Aggregateaufbau:
Stationäres Aggregat auf verwindungssteifen Grundrahmen
montiert und auf Schwingmetalle elastisch gelagert.
Motor und Generator über Zwischenflansch starr
miteinander verbunden. Die Spannungsabnahme erfolgt
über Klemmbrett im angebauten Klemmkasten.

Dieselmotor:

Mehrzylinder 4-Takt R-Motor mit Abgasturbolader und Luft-/Luft Ladeluftkühler mit direkter Kraftstoffeinspritzung. Graugusskurbelgehäuse und angeschraubten Schwungrad, Schwungrad mit Anlasskranz. Vierventil-Einzelzylinderköpfe mit Ventilsitzringen und Ventildrehvorrichtung. Geschmiedete Kurbelwelle und Pleuel. Schmierölmehrfachfilter, Schmierölwärmetauscher, Trockenluftfilter und Kraftstoffdoppelfilter . Die Versorgung der Kraftstoffsystems erfolgt von der angebauten Pumpe. Elektronisch gesteuerte Hochdruckeinspritzung mit Einzeleinspritzpumpen.
Elektronischer Drehzahlregler. Rückkühlung im angebauten Lamellenkühler. Kühlwasserthermostat, Kühlwassermangelmeldung, Kühlwasservorwärmeinrichtung, Kontaktgeber für Öldruck und Kühlwassertemperatur. Ansteuerung - Start - Stop für Automatikbetrieb.
Kühlart: Wasser
Dauerleistung nach ISO 3046/1 bzw. DIN 6271: 175 KW  Nenndrehzahl: 1500 1/min
Kraftstoffverbrauch bei 4/4 Last: 219 g/ kWh
EMISSIONEN bei 100% Leistungsabgabe
Stickoxide (NOX) < 2500 mg/mn³
Kohlenmonoxid (CO)< 300 mg/mn³
Staub (C) < 140 mg/mn³

Hersteller/Typ Dieselmotor

'....................................................'
vom Bieter einzutragen.

Drehstrom- Synchron- Generator

Generator gebaut nach DIN VDE 60034-22, selbsterregte und selbstregelnde 4-polige Innenpolsynchronmaschine in bürstenloser Ausführung mit umlaufenden Dioden, mit einem Erregergenerator als Außenpolmaschine und einem elektronischen Spannungsregler, Dämpferkäfig, Kupferwicklung Feuchtigkeits- und tropenfest imprägniert
Bauart: Synchron
Nennleistung: 170 KVA
Nennleistungsfaktor cos phi 0,8
Nennspannung 3 Phasen  400 V
Bauform  B 3 / B 16
Schutzart  IP 21
Funkstörgrad  N
Wirkungsgrad bei 4/4 Last 92,5 %
Drehzahl  1500 1/min

komplett liefern, und unzerlegt einbringen und vor Ort montieren.
Maschinenfundamentplatten (schwingungsdämpfend ca. 60 %) mit Kleber liefern und montieren

Hersteller/Typ Generator

'....................................................'
vom Bieter einzutragen.

Einschl. allem systembedigten Zubehör komplett
betriebsfertig montieren und in Betrieb nehmen,
einschl. aller Hilfsstoffe wie Schmier- und Kühlmittel
Menge: 1,000 St

**01.01.02.2 Starterbatterie**
Starterbatterie, Ausführung als großflächige
OGI-Batterie, 24V 230Ah, wartungsfrei im
Kunststoff-Schutzkasten komplett mit Deckel, bestehend
aus 2 Stk. Einzelbatterien einschl.Verbindungsleitungen
und Batterieklemmen für 24V Systemspannung bei
Beibehaltung der Kapazität, Warnaufkleber für Batterie
einschl. allem systembedingtem Zubehör komplett liefer,
betriebsfertig montieren und in Betrieb nehmen
Menge: 1,000 St

**01.01.02.3 Vollautomatische Notstromsteuerung**
Vollautomatische Notstromsteuerung
(Qualitätsvorgabe nach DIN VDE 0100-718 bwz. 0100-560)
 mit Synchronisation
Für vollautomatische Notstromsteuerung mit Generatorleistungsschalter
(400/231 V, 50 Hz, Steuerspannung 24 V) geeignet für automatischen Netzparallelbetrieb.
Schaltanlage: Standard, freistehend, stahlblechgekapselt, Kabeleinführung von unten
- Schutzart: IP 41
- grundiert und lackiert: RAL 7035
- Vorschrift: VDE 0100-560
- Anzeigen:  für Netz und Generator
  Strom, Spannung, Scheinleistung, Wirkleistung, Cos phi
- Anzeigen für Ladestrom, Ladespannung Steuer und Starterbatterie
- Felder: 1
- Gesamtabmessung: H x B x T / 2000 x 1200 x 500 (mm)
- Geräteauswahl: Standard

Überwachungs- und Steuergerät, prozessorgesteuert
programmierbare Versorgungsspannung 5-40 V.

Das Steuergerät ist ausgerüstet mit:
-  digitalen Anzeigen wie:
Frequenzmesser, Voltmeter, Amperemeter,
KW - Messer, cos phi Anzeige, Blindleistungsanzeige
-  LCD Display zur Anzeige des jeweiligen Betriebszustandes aufgetretener Betriebsfehler mit Datum und Uhrzeit.
Verwertung und Anzeige aufgetretener Störungen, usw.
-  digitalen Eingängen für:
Störmeldungen wie Öldruckmangel, Übertemperatur, Überdrehzahl, etc., Stellungsmeldungen von den Leistungsschalter, Befehle zur Steuerung der Anlage usw.
-  Analogeingängen.
zB. zur Anzeige von Tankinhalten usw.
-  digitalen Ausgängen für:
die Ansteuerung sämtlicher Motorstart-, Abstell- und Synchronisiervorgänge, zur Steuerung der Leistungsschalter, Hilfseinrichtungen, Fernmeldungen etc.
-  Analogausgängen:
zB. zur Steuerung eines Drehzahlreglers, zur Blindleistungsregelung.
-  Schnittstellen für:
CAN1 (für Erweiterungsgeräte), CAN2 (zur Kommunikation zu weiteren Steuergeräten)
-  LED Anzeigen ( grün, rot und rot blinkend) für:
Netzversorgung  OK, STÖRUNG
  Netzschalter  EIN  Netzschalter  AUS  Netzschalter  STÖRUNG

Generatorversorgung EIN, AUS, STÖRUNG

Generatorschalter  EIN  Generatorschalter  AUS  Generatorschalter  STÖRUNG

-  Betriebsartenwahlschalter Digital mit den Stellungen
  "OFF" - "MAN" - "AUT"- "TEST"
- Tasten, für Steuerung der Leistungsschalter, Starten und Abstellen des Dieselmotors, Quittiertaster, Taster zur Steuerung des Displays und zur Programmierung interner Funktionen.
-  internem Netzentkopplungsrelais
gemäß  EVU  Bedingungen digital einstellbar.
-  intern parametrierbaren Funktionen für:
Start- und Abstellvorgänge, die Steuerung von Leistungsschalter, Synchronisierung, Lastübernahme, Lastteilung, Blindleistungsregelung, usw.

1  Amperemeter 0 - 25A (ev. 0-15A, 0-40A)
1 Voltmeter  0 - 40V (ev. 0-20V)
1  Betriebsstundenzähler
1  Taster zur Funktionsprüfung der Kraftstoffpumpe
1  Tastschalter Probebetrieb "Aus - 0 - Ein"
1 AVRi zur Blindleistungsregelung des Generators

Diverse Relais, Sicherungsautomaten, ev. zusätzlich notwendige Anzeigen, usw.

Funktion der Anlage :
Die Betriebsarten werden mit dem im Steuergerät eingebautem digitalen Betriebswahlschalter mit den Stellungen "OFF" - "MAN" - "AUT"- "TEST" gewählt.

Stellung OFF:
Das Aggregat kann nicht gestartet werden - ein Automatikanlauf kann nicht erfolgen -
Die Anlage ist komplett gesperrt.

Stellung MAN: ( manueller Betrieb)
Das Aggregat kann manuell gestartet und abgestellt werden.
Alle Funktionen sind manuell durchführbar für Test- und Einstellzwecke oder für Notversorgung bei gestörtem Netzleistungsschalter.
In der Stellung MAN kann bei Netzstörung kein Automatikanlauf  erfolgen.

Stellung AUTOMATIK : Bei Netzstörung läuft das Aggregat startverzögert an.
Nach Erreichen der Nenndrehzahl und Nennspannung werden der Netzleistungsschalter aus- und der Generatorschalter eingeschaltet.
Das Aggregat übernimmt die Versorgung der Verbraucher.

Bei Netzwiederkehr wird der Netzleistungsschalter durch die Steuerung angesteuert und es wird eine automatische Rücksynchronisation vorgenommen, die Versorgung unterbrechungsfrei an das Netz übergeben. Das Aggregat läuft ca. 3 Minuten im Kühlnachlauf und stellt ab.
Meldung am Display " Aggregat Automatik bereit"  Lastprobe :
Erfolgt in Stellung  AUT (Automatik).
Lastprobe einleiten:
Nach Anwahl "Ein" auf dem Tastschalter Probebetrieb startet das Aggregat.
Nach Erreichen der Nennwerte wird der Lastwiderstand auf das Aggregat geschaltet. Die Anlage wird über die Last des Widerstandes belastet.

Lastprobe beenden:
Nach Anwahl "AUS" wird der Lasttests beendet, Lastwiderstand abgeschaltet.
Das Aggregat läuft ca. 3 Minuten im Kühlnachlauf und stellt ab.
Meldung am Display " Aggregat Automatik bereit"

Hersteller/Typ Schaltanlage:

'....................................................'
vom Bieter einzutragen.

einschl. allem systembedingtem Zubehör komplett
liefern, betriebsfertig montieren und in Betrieb nehmen
Menge: 1,000 St

**01.01.02.4 Leistungsteil**
Schaltanlage Leistungsteil eingebaut in
Standschaltschrank mit Schottung
zwischen Leistungs- und Steuerteil, vollständiger
Berührungsschutz gem. VBG A3, Bedien- und
Anzeigeelemente in die Schaltschranktür eingebaut,
Bedienung der Anlage bei geschlossener Schaltschranktür
möglich, Schaltschrank mit Sockel Höhe 200mm,
Ausführung Stahlblech zur Außenaufstellung geeignet,
Ausgerüstet mit Zwangslüftung und Schaltschrankheizung,
Lufteinlass mit Filtereinsatz, Regulierung der
Schaltschranktemperatur über Thermostat mit
einstellbarer Schalthysterese, mit getrennten Kontakten
für Lüftung und Heizung, Folgende Anzeige und
Bedienelemente in Schaltschranktür eingebaut:

Leistungsteil mit folgender Bestückung:
Kurzschlussschaltvermögen  45kAeff
1 Generatorschalter 4-polig als motorbetätigter Leistungstrennschalter mit Arbeitsstromauslöser mit Sekundärauslösung;
- 3 Stromwandler x/5 A
- 1 Sammelschiene, CU L1-L3, N, PE
(1  Netzkuppelschalter 4-polig als motorbetätigter Leistungstrennschalter ist in der NSHV-SV bauseits vorgesehen)

1 Stck. Spannungsüberwachungen zur Überwachung von der  Netzseinspeisungen

1 Stck. Netzausfalltest

1 Stck. Sekundärer Generatorschutz bestehend aus: Schutzwandler, Überlastungsschutz mit thermisch verzögertem
Bimetallauslöser, Kurzschlussstromüberwachung mit einstellbarer Verzögerung; mit selektiver Auslösung der fehlerbehafteten Generatorabgangsschiene

1 Elektronisches Ladegerät für Blei- bzw. NC - Starterbatterie mit IU - Kennlinie;
1 NOT - AUS - Druckschalter mit Schlüsselendriegelung;
1 Potentiometer für Spannungsstellbereich auf der Montageplatte montiert;
1 Steuerung für motorbetätigte Jalousie;
1 Zeigerfrequenzmesser 45 - 55 Hz;
1 Wirkleistungsmesser für unsymmetrische Belastung;
1 Batterie - Spannungsmesser;
1 Batterie - Ladestrommesser;
1 Betriebsstundenzähler;
1 Öldruckanzeiger im Display der Steuereinheit
1 Kühlwasser- bzw. Zylinderkopftemperatuanzeige im Display der Steuereinheit

Je nach Einbau - Zubehör sind Steuerungen für die Hilfsantriebe, z. B. Kühlwasservorwärmeinrichtung, Kraftstoffversorgung,
Leckmeldung etc. vorgesehen.

Hersteller/Typ

'....................................................'
vom Bieter einzutragen.

einschl. allem systembedingtem Zubehör komplett
liefern, betriebsfertig montieren und in Betrieb nehmen
Menge: 1,000 St

**01.01.02.5 Übergabesynchronisierung**
*** Pauschalposition
Übergabesynchronisation im Automatik- und Testbetrieb
Umschaltung bei Netzwiederkehr ohne Unterbrechung, die
Synchronisierung GENERATOR - NETZ aktiviert. Die
Freigabe des Synchronisiergerätes bewirkt dass der
Netzschalter einschaltet. Mit der Rückmeldung
NETZ-SCHALTER - EIN, schaltet die Automatik den
Generatorschalter unverzögert aus. Die
Verzögerungszeiten sowie die Schaltpunkte der
Überwachungseinrichtungen sind programmierbar.

Synchronisation anwählbar über Schlüsselschalter mit
separater Kontrollleuchte weiß, Umschaltung bei
Synchronisation gestört mit Umschaltpause erst bei
Abwahl der Synchronisierung mit Umschaltpause 2s,
Einstellwerte variabel für Differenzspannung,
Differenzfrequenz, einstellbare Schaltereigenzeit,
Einstellwerte gem. VDEW Richtlinie zum Betrieb von
Netzersatzaggregaten, die Einstellwerte sind mit dem
örtlichen EVU abzustimmen, die Synchronisierung der
Anlage ist beim EVU eigenständig zu beantragen,
Einstellwerte durch Hardwareschutz plombierbar

Zusätzliche Bestückung der Notstromsteuerung mit
Übergabesynchronisation:
Übergabesynchronisierung mit Synchronisiereinrichtung
einschl. Frequenznachführung, 1 Elektrische
Drehzahlverstelleinrichtung für den Motor

Hersteller/Typ

'....................................................'
vom Bieter einzutragen.

einschl. allem systemgebundenen Zubehör liefern und
betriebsfertig montieren, Kosten für Abnahme und
Inbetriebnahme sind entsprechend einzukalkulieren und
werden nicht gesondert vergütet
Menge: 1,000 psch

**01.01.02.6 Störmeldetableau**
Störmeldetableau in AP/UP Ausführung mit
Aluminiumfrontplatte und Folientastatur, Displayanzeige
mit LED Beleuchtung zur Anzeige der Betriebs und
Störmeldung, Ankopplung an Hauptautomatik mittels CAN
Bus oder digital/analog Verbindungen bzw. I²C Bus
System, LED Prüfung mittels Taster, Rücksetzten über
separaten Taster, Eingebaute Hupe/Summer mit separater
Abstellmöglichkeit, Neue Störmeldungen werden durch
blinken angezeigt, quittierte Meldungen durch
Dauerlicht, Anzeige durch eindeutige Zuordnung mittels
Klartext,
Hintergrundbeleuchtet zur guten Erkennbarkeit
auch unter schwierigen Lichtverhältnissen
einschl. allem systembedingtem Zubehör komplett
liefern, betriebsfertig montieren und in Betrieb nehmen
Menge: 1,000 St

**01.01.02.7 GLT Anbindung Profibus**
Anschluss von Leittechnik - Geräten für den Daten- und
Befehlsaustausch über Profibus DP, Übertragung mind.
folgender digitalen Meldungen:

- Aggregat läuft
- Aggregat verfügbar
- Aggregat Sammelstörung
- Not-Stopp Betätigt
- Lüftungsklappen geschlossen
- Lüftungsklappen offen
- Angewählte Betriebsart
- Startfreigabe
- Störung/Fehler 1-14
- Synchronisierung
- Spizenlastbetrieb
- Sprinklerbetrieb

Übertragung mind. folgender analogen Messwerte:

- Generatorspannung
- Generatorstrom L1-L3
- Generatorfrequenz
- Wirkleistung
- Scheinleistung
- Cos Phie
- Motortemperatur
- Öldruck
- Tankinhalt Vorratstank

Hersteller/Typ

'....................................................'
vom Bieter einzutragen.

einschl. allem systemgebundenen Zubehör wie Sockel,
Abdeckungen o.ä, liefern und betriebsfertig montieren,
kosten für Abnahme und Inbetriebnahme sind entsprechend
einzukalkulieren und werden nicht gesondert vergütet
Menge: 1,000 St

**01.01.02.8 Leistungs- und Steuerkabel**
Leistungs- und Steuerkabel innerhalb des Containers,
psch 15m mit Montagematerial und Kabeltragsystem zur
sicheren und schwingungsfreien Verlegung der
Leistungskabel vom Generator zur Schaltanlage im
Container, Verlegung der Leistungskabel grundsätzlich
Kurzschlussfest, Befestigung der Leitungen auch an den
waagerechten Kabeltragkonstruktionen, Verlegung
Außenleitung und Mittelpunktsleiter im gleichen
Querschnitt, Einzeladern EMV gerecht verlegen, Auswahl
des Kabelquerschnitts und der rechnerischer Nachweis
obliegt dem AN und ist unter Berücksichtigung der
Umgebungstemperaturen bei Volllast nachzuweisen.

einschl. allem systembedingtem Zubehör komplett
liefern, betriebsfertig montieren und in Betrieb nehmen
Menge: 1,000 Satz

**01.01.02.9 Transport / Montage**
*** Pauschalposition
Transport der Aggregate und sämtliche Anlagenteile zum
Aufstellungsort. Einbringung und Aufstellungsmontage
der Aggregate sowie sämtliche Anschlussarbeiten.

Es sind folgende Kosten einzurechnen:

- Stellung Kranfahrzeug und entsprechender
  Anschlagwerkzeuge
- Aufbau Kranfahrzeug
- Stromversorgung über Baustromkasten wenn elektrisch
  betrieben
- Abbau des Kranfahrzeugs

Der Container ist komplett einzubringen d.h. einschl.
eingebautem Aggregat und eingebauter Schaltanlage, nach
der Einbringung sind die Anschlüsse an Blitzschutz,
Tankanlage, und Abgasanlage herzustellen, diese Kosten
sind entsprechend einzukalkulieren und werden nicht
gesondert vergütet, einschl. allem Zubehör
Menge: 1,000 psch

**01.01.02.10 Inbetriebnahmen / Abnahme**
*** Pauschalposition
Inbetriebnahme der Anlage mit Probeläufe als
Leistungsnachweis vor Ort mit vorhandener Last,
Lastzuschaltungen und Funktionsprüfungen, erstellen der
entsprechenden Prüfprotokolle. Abnahmelauf gemeinsam
mit dem Auftraggeber. Übergabe der Dokumentation
Menge: 1,000 psch

**01.01.02.11 Werksprobelauf**
*** Pauschalposition
Leistungsnachweis durch einen Lastlauf im Werk des
Aggregatelieferanten. Nachweis des dynamischen
Verhaltens gem. DIN 6280-13, der Betätigungs- und
Überwachungsfunktionen. Lastlauf mit angebotener
Bemessungsleistung der Stromerzeugungsaggregate 1/1
Std. mit 100%, 1/4 Std. mit 75%, 1/4 Std. mit 50%, 1/4
Std. 110%, einschließlich Protokollierung
Menge: 1,000 psch

##### Untertitel 01.01.03 Zuluft- Abluftanlage

**01.01.03.1 Zuluft- Abluftanlage**
Raumbe- und Entlüftung bestehend aus:

-  Zuluftjalousie, kugelgelagert, Klappen längsseitig mit Gummidichtung versehen, einschießlich Stellmotor, Vogel-und Wetterschutzgitter liefern und montieren
-  Zuluft-Relaxationsschalldämpfer aus abriebfesten Steinwollplatten, ausgelegt für eine
  breitbandige Dämpfung auf 65 dB(A) Endlautstärke in 7 m Abstand vor der Abluftöffnung gemessen. Der Schalldämpfer besteht
  aus leicht demontierbaren parallel zueinander
  angeordneten Kulissen.
-  Abluftjalousie, kugelgelagert, Klappen längsseitig mit Gummidichtung versehen, einschießlich Stellmotor, Vogel und Wetter -
  schutzgitter liefern und montieren
-  Abluft-Relaxationsschalldämpfer aus abriebfesten Steinwollplatten, ausgelegt für eine
  breitbandige Dämpfung auf 65 dB(A) Endlautstärke in 7m Abstand vor der Abluftöffnung gemessen. Der Schalldämpfer besteht
  aus leicht demontierbaren parallel zueinander
  angeordneten Kulissen.
-  Blechformstück als Übergangselement
  auf den Abluftschalldämpfer liefern und
  montieren.
-  Faltenbalg zum elastischen Anschließen
  des Kühlers an die Abluftjalousie liefern
  montieren.
Menge: 1,000 St

##### Untertitel 01.01.04 Tankanlage und Zubehör

**01.01.04.1 Kraftstofftank 500l**
Kraftstofftank 500l aus Stahl, ausgestattet mit
Berstsicherung, Anschlussmuffen für Aggregate Vorlauf,
Rücklauf, 2x Reduzierung 2" AG auf 1" IG, 2x
Reduzierung 2" AG auf 3/4" IG, 4x Blindstopfen 2"
Entlüftungsstutzen 2" mit E-Haube, mechanische
Schwimmerinhaltsanzeige, Vorlauf, Kugelhahn, Winkel 90°
3/4", Restentleerung 1/2" mit KFE-Hahn 1/2", einwandig
mit Auffangwanne und Standkonsole, mit allgemein
bauaufsichtlicher Zulassung für ca. 12h-Bevorratung,
mit
Inhaltsanzeige, mit allen notwendigen Verrohrungen,
Kugelhahn, Ventilen, Armaturen, Tanksonden für Tank
voll, Reserve (3h
Warnung), Tank leer, Befestigungsmaterialien und
Zubehör, entsprechend den gültigen Vorschriften.

Hersteller/Typ

'....................................................'
vom Bieter einzutragen.
Menge: 1,000 St

**01.01.04.2 Kraftstofftank 2.750l**
Kraftstofftank 2.750l aus Stahl doppelwandig,
ausgestattet mit Berstsicherung, Anschlussmuffen für
Vorlauf, Rücklauf zum Tagestank einschl.
Überlaufleitung, 2x Reduzierung 2" AG auf 1" IG, 2x
Reduzierung 2" AG auf 3/4" IG, 4x Blindstopfen 2"
Entlüftungsstutzen 2" mit E-Haube, mechanische
Schwimmerinhaltsanzeige, Vorlauf, Kugelhahn, Winkel 90°
3/4", Restentleerung 1/2" mit KFE-Hahn 1/2", einwandig
mit Auffangwanne und Standkonsole, mit allgemein
bauaufsichtlicher Zulassung für ca. 24h-Bevorratung,
mit Inhaltsanzeige, mit allen notwendigen Verrohrungen,
Kugelhahn, Ventilen, Armaturen, Tanksonden für Tank
voll, Reserve (3h Warnung), Tank leer,
Befestigungsmaterialien und Zubehör, entsprechend den
gültigen Vorschriften, einschl. Vakkuumüberwachung fest
am Tank montiert, mit potentialfreiem Kontakt für
Kopplung an Notstromschaltanlage zur Weitermeldung von
Leckagen, örtliche Wanrmeldung, Zulassung
Umweltschutzgesetzt

Hersteller/Typ

'....................................................'
vom Bieter einzutragen.
Menge: 1,000 St

**01.01.04.3 Elektro- und Handflügelpumpenkombination**
Elektro- und Handflügelpumpenkombination mit
Wandkonsole und Auffangwanne zur Befüllung des
Tagestank aus dem Vorratstank bzw. Krafstofffass,
ausschließlich zur Förderung von Dieselkraftstoff und
Heizöl EL eingesetzt, breites Einsatzgebiet
Förderleistung bis zu ca. 35-40 l/min bei ca. 5 m
Förderhöhe ( 5 l/min bei ca. 35 m Höhe),
Umgebungstemperatur der Pumpenkombination beträgt + 5°C
bis + 30°C. Ausführungen 400 V, 3-Phasen-WS; 50 Hz,
einschl. Fasssteck´her und Halterung für Fassstecher.
Menge: 1,000 St

**01.01.04.4 Tauchsonde**
Tauchsonde für Kraftstoff-Mangelanzeige und
Pumpensteuerung
liefern und montieren.
Menge: 1,000 St

**01.01.04.5 Überfüllsicherung**
Überfüllsicherung bestehend aus Niveaugeber
Niveaubegrenzer
Menge: 1,000 St

**01.01.04.6 Öl-Wasser-Warngerät**
Öl-Wasser-Warngerät als Leckageüberwachung im
Aggregateraum
liefern und montieren.
Menge: 1,000 St

**01.01.04.7 Kraftstoffleitungen**
Kraftstoffleitungen Cu-Rohr als Vor- und
Rücklaufleitungen zwischen Aggregat und Tank mit
sämtlichen Verbindungen und Bögen sowie flexible
Anschlüsse am Aggregat und sämtliches Zubehör
Menge: 20,000 m

**01.01.04.8 Kraftstoffleitungen**
Kraftstoffleitungen Cu-Rohr als Verbindungsleitung
zwischen Tagestank und Kraftstoffpumpe und Vorratstank
mit sämtlichen Verbindungen und Bögen sowie sämtliches
Zubehör
Menge: 15,000 m

##### Untertitel 01.01.05 Abgasanlage

**01.01.05.1 Abgasanlage**
Abgasanlage im Aggreagteraum bestehend aus:

1 Stck. Abgas - Hochleistungsschalldämpfer isoliert - Abgasanlage für stationären Betrieb
bestehend aus Abgashochleistungsschalldämpfer
mit Gegenflansche, Kompensator mittlere Dämpfung 45 dB
Isolierung der Schalldämpfers
5  m Abgasleitung Edelstahl V 2 A, NW 150 (168,3x 2 mm), Gesamtlänge
3 Stck. Abgasrohrbögen Edelstahl V2A, NW 150
3 Stck. Isolation Abgasrohrbögen
4 m Isolation Abgasleitung, Isolierung Abgasleitung mit Mineralfaserschale 100 mm (Dicke)
2 Stck. Kompensatoren NW 150, Material VA
1 Stck. Dachdurchführung
1 Stck. Deflektorhaube (Abgasabschluss auf Containerdach)

betriebsfertig liefern und montieren.
Menge: 1,000 St

**01.01.05.2 Rußpartikelfilter**
Rußpartikelfilter
als Baueinheit,
für den Einsatz an ausgeschriebenen stationären Dieselmotor für Netzersatzanlagenfunktion und Probebetrieb, geeignet für die Abscheidung nicht flüchtiger Stoffe aus dem Abgasstrom (Staub, Ruß).
Inkl. Kompensator, mittlere Dämpfung des
Gesamtsystems 45 dB
Isolierung des Rußfilters

Die Rußfilteranlage muss so konzipiert sein, dass sich der Filter ohne Nachbrenneinrichtung selbst regeneriert (ohne Unterbrechung des Notstrombetriebs). Die hierzu erforderlichen Abgastemperaturen von min. 400 °C oder mit Vorkatalysator von ca. 280 °C sind durch geeignete Lasten, idealerweise im Netzparallelbetrieb, sicherzustellen. Dies gilt insbesondere für die regelmäßig durchzuführenden Wartungs- oder Regenerationsläufe. Die Absenkung der Rußzündtemperatur auf 400 °C ist durch geeignete Maßnahmen, d.h. die katalytische Beschichtung der Filterelemente zu realisieren.
Weiterhin muss durch zusätzliche Maßnahmen sichergestellt sein, dass die Netzersatzanlage bei voller Belastung oder einer Störung am Rußfilter  nicht selbst abschaltet.
Die Anlage ist mit einem automatischen Sicherheitsbypass auszurüsten, der den Notstrombetrieb unter allen  Bedingungen gewährleistet.

betriebsfertig liefern und montieren
Menge: 1,000 St

##### Untertitel 01.01.06 Installationsanlagen

**01.01.06.1 Lastwiderstand im Aggregatecontainer:**
Lastwiderstand im Aggregatecontainer:

zum Durchführen des monatlichen Probebetriebes unter Last (ca. 50%) ist  ein Lastwiderstand im Abluftkanal vorzusehen.
Belastungswiderstand in Stahlgitterausführung, Leistung 80 kW
Gehäuse als offener Kanal mit beidseitigen Flansch,  ausgelegt für Fremdbelüftung durch Kühlerabluft  einschließlich elektrischer Einbindung in die NEA- Steuerung (mit Lastabwurf bei Netzausfall)
liefern und betriebsfertig montieren.
Menge: 1,000 St

**01.01.06.2 Anschluss von Kabeln bis 1x185²**
Anschluss von Kabeln bis 1x185² mittels Kabelschuh und
hydraulischer Pressung, einschl. einführen in Verteiler
sowie Messung auf Durchgang und Isolation
Menge: 10,000 St

**01.01.06.3 Anschluss von Kabeln bis 1x95²**
Anschluss von Kabeln bis 1x120² mittels Kabelschuh und
hydraulischer Pressung, einschl. einführen in Verteiler
sowie Messung auf Durchgang und Isolation
Menge: 2,000 St

**01.01.06.4 Anschluss von Steuerkabel 2x2x0,8 - 12x2,5²**
Anschluss von Steuerkabel 2x2x0,8 - 12x2,5² mittels
Kabelschuh oder Lötverbindung, einschl. einführen in
Verteiler sowie Messung auf Durchgang und Isolation
Menge: 8,000 St

##### Untertitel 01.01.07 Abnahme

**01.01.07.1 Sachverständigen Abnahme**
*** Pauschalposition
Abnahme der kompletten, betriebsfertigen Anlage
durch einen in Sachsen-Anhalt zugelassenen und vereidigten
Sachverständigen oder einer Sachverständigenorganisation (z.B. TÜV), einschl. Prüfbericht, Nachweis der Abstellung aller bei der Abnahme erkannten Mängel. Terminvereinbarung in
Abstimmung mit AG.
Menge: 1,000 psch

**01.01.07.2 Werksabnahme**
*** Pauschalposition
Werkabnahme des kompletten Aggregatsatzes, Belastung
25%/1h, 50%/1h, 100%/1h, 110%/1h, Aufzeichung der
Motortemperatur und des Öldruckes, einschl. Stellung
aller Betriebsmittel wie Diesel, Motoröl, Kühlwasser,
der Verbrauch ist in die Position einzukallkulieren und
wird nicht gesondert vergütet
Menge: 1,000 psch

**01.01.07.3 Netzanalyse**
*** Pauschalposition
Netzanalyse nach Montage und Inbetriebnahme zur
Aufzeichung des Testlaufs während der Inbetriebnahme
mit folgenden Messwerten:

- Aufzeichnung von Spannungs- und Stromtransienten
während der Synchronisierung
- Aufzeichnung von Spannungs- und Stromtransienten
während des Testlaufs
- Aufzeichnung von Spannung, Strom, Frequenz, Wirk-,
Blind-, Scheinleistung und cos phie während des
Testlaufs
- Aufzeichung Anlaufstrom nach der Synchronisierung und
nach der Zuschaltung nach Netzausfall
- Aufzeichnung von Oberwellen (Anteil getrennt nach
Spannung und Strom)
- Aufzeichnung der Wellenform

Protokoll Ausdruck mehrfarbig, kompletter
Rapportausdruck, Übergabe der Daten im Excel oder CSV
Format, Aufzeichnungsdauer mind. 3h
Menge: 1,000 psch

**01.01.07.4 Abnahme EVU**
*** Pauschalposition
EVU Abnahme

Der Bieter hat in eigener Regie und Verantwortung alle
notwendigen Unterlagen für die NEA zusammenzustellen
und beim örtlichen EVU rechtzeitig vor Inbetriebnahme
eine Abnahme durch dieses schriftlich zu beantragen und
einen mit dem Bauherren abgestimmten Termin zu
vereinbaren. Alle anfallenden notwendigen Kosten für
diese Abnahme sind in den EP entsprechend einzurechnen.
Menge: 1,000 psch

**01.01.07.5 Nutzereinweisung**
*** Pauschalposition
Nutzereinweisung
Der Aufttragnehmer hat das Betriebspersonal des
Auftraggebers in die Bedienung der Anlage dieses Titels
einzuweisen.
Die Einweisung hat so detailliert zu erfolgen, dass
einfache Wartungsarbeiten und Reparaturen vom
Betriebspersonal durchgeführt werden.
Ferner soll die Einwesiung so informativ sein, dass
einfache Fehler schnell erkannt und beseitigt werden
können. Zur Einweisung ist entsprechendes Fachpersonal
mit den notwendigen Meß- und Prüfgeräten
bereitzustellen. Über die Einweisung des Personals ist
ein Protokoll zu führen. Die Einweisung ist in Form
einer Teilnehmerliste mit genauen Einweisungsinhalten
nachzuweisen und in dreifacher Ausfertigung der
Bauleitung zu übergeben.
Menge: 1,000 psch

**01.01.07.6 Probelauf mit Nutzer nach Fertigstellung**
*** Pauschalposition
Probelauf mit Nutzer nach Fertigstellung
Der Aufttragnehmer hat 3 Monate nach Abnahme und
Übergabe seiner Leistungen mit dem Betriebspersonal des
Auftraggebers einen vollständigen Probelauf durch
Simulation eines Netzausfalls durchzuführen.
Für den Probelauf ist entsprechendes Fachpersonal, in
angemessener Anzahl, mit den notwendigen Meß- und
Prüfgeräten bereitzustellen. Über den Probelauf ist ein
Protokoll zu führen. Der Probelauf ist in Form einer
Teilnehmerliste mit detaillierten Angaben zur
durchgeführten Simulation und ggfs. daraus
resultierenden Ergebnissen nachzuweisen und in
dreifacher Ausfertigung dem Auftraggeber zu übergeben.
Anfallende Fahrtkosten und weitere Kosten für
Hilfsmittel (z.B. Messgeräte, zusätzliche
Prüfwiderstände) sind einzukalkulieren.
Menge: 1,000 psch

##### Untertitel 01.01.08 Sonstige Leistungen

**01.01.08.1 Dokumentation**
Revisionsunterlagen 3-fach
gemäß DIN 18382 und 18384 (VOB/C)
in Mappen mit Inhaltsverzeichnis und mit Trennblättern
unterteilt gemäß Anforderung AG
Ferner sind sämtliche Daten auf digitalem Datenträger zu übergeben.
Zeichnungen im Format dwg und dxf sind auf Grundlage
der Layerstrukturen des AG zu erstellen,
Bilder im Format *.jpg.
Alle Unterlagen sind ebenfalls im pdf-Format zur
Verfügung zu stellen.

Zusätzlich sind folgen de Unterlagen einzuarbeiten:

- Grundriss-, Lagepläne in M 1:50, farbig  gedruckt und
  auf DIN A4 gefaltet
- Schemen und Legenden zu objektbezogenen Anlagenteilen
- Revisionszeichnungen mit eingetragenen Geräten und dem
  Leitungsnetz.
- Plankopf der ausführenden Firma auf den Plänen mit
  Angabe des Objekts, der Anlage, Plannummer (fortlaufend),
  Verteilerschlüssel, Unterschrift, Herstelldatum sowie sämtl.
  Änderungen.
- Schaltpläne der Verteilungen in DIN A4 Format mit Angabe
  von  Sicherungsorganen, Querschnitt und Zielbezeichnung.
- Anlagen- und Funktionsbeschreibung
- Bedienungs- und Montageanleitungen
- Bedienungs- und Wartungsanweisung
- Ersatzteilliste
- Kopie behördlicher Prüfbescheinigungen
- Werksatteste und Werkstoffnachweise
- Schaltpläne sämtlicher Unterverteilungen einschließlich deren
  Belegung
- Gerätekarten mit technischen Angaben und Gerätekennlinien
- Revisionspläne
- Erklärung über die Einhaltung einschlägiger Vorschriften
Menge: 1,000 Psch

**01.01.08.2 Werkplanung**
*** Pauschalposition
Werkplanung der gesamten Anlage einschl. Nachweisen der
Schallleistung unmittelbar am Gerät, statischer
Nachweis der Bauwerkskonstruktion mit Nachweis der
Dynamischen Belastung, Planung der Stromschienen für
die Leistungsabgabe einschl. anfertigen von Verlege und
Durchbruchsplänen, Einreichen der Werkplanung vor der
Fertigung der gesamten Anlage, Abnahme der Werkplanung
durch einen öffentlichen und vereidigten
Sachverständigen, Abstimmung sämtlicher Schnittstellen
zwischen Netztersatzanlage und der zu versorgenden
Anlagenteile, Abstimmung der Meldungen zur GLT
festlegen Übertragungsprotokoll, Planung der Laststufen
für Zuschaltung sowie festllegen der dynamischen
Lastabwurfschwellen

Sämtliche Kosten für die Nacharbeitung und anpassen der
Werkplanungsunterlagen während der gesamten Bauzeit
sind in den Einheitspreis einzukalkulieren und werden
nicht gesondert vergütet, eine Anpassung der
Werkplanung aufgrund von geänderten Voraussetzungen
welche nicht durch den AN zu verantworten sind werden
ebenfalls nicht gesondert vergütet.

Liefern und 2-fach übergeben, einschl. elektronische
Ausführung im PDF Format
Menge: 1,000 psch

**01.01.08.3 Einholen Genehmigungen EVU**
*** Pauschalposition
EVU Abnahme

Der Bieter hat in eigener Regie und Verantwortung alle
notwendigen Unterlagen für die NEA zusammenzustellen
und beim örtlichen EVU rechtzeitig vor Inbetriebnahme
eine Abnahme durch dieses schriftlich zu beantragen und
einen mit dem Bauherren abgestimmten Termin zu
vereinbaren. Alle anfallenden notwendigen Kosten für
diese Abnahme sind in den EP entsprechend einzurechnen.
Menge: 1,000 psch

**01.01.08.4 Einholen Genehmigungen untere Wasserbehörde**
*** Pauschalposition
Einholen Genehmigungen untere Wasserbehörde

Der Bieter hat in eigener Regie und Verantwortung alle
notwendigen Unterlagen für die NEA zusammenzustellen
und beim örtlichen Umweltamt rechtzeitig vor
Inbetriebnahme eine Abnahme durch dieses schriftlich zu
beantragen und einen mit dem Bauherren abgestimmten
Termin zu vereinbaren.

Alle anfallenden notwendigen Kosten für
diese Abnahme sind in den EP entsprechend einzurechnen.
Menge: 1,000 psch

**01.01.08.5 Einholen Genehmigungen Ordnungsamt**
*** Pauschalposition
Beantraung des Schwertransportes bei den entsprechenden
Stellen der Verwaltung (Ordnungsamt, Straßenverkehrsamt
usw., Begleitfahrzeug für den Schwertransport

Einschl. aller Anträge und Absprachen mit den
zuständigen Ämtern, Kosten für Genehmigung und
Durchführung des Tarnsportes sind in die Position
einzukalkulieren und werden nicht gesondert vergütet
Menge: 1,000 psch

*Hinweis: Stundenlohnarbeiten*
Stundenlohnarbeiten
Im Stundenlohn sind Arbeiten nur auf besondere
Anordnung des Landratsamtes Meißen auszuführen.
Die Vergütung erfolgt gemäß den entsprechenden Ziffern
der zusätzlichen Vertragsbedingungen. Dabei ist zu
beachten, dass ein eventuell angebotener Nachlass nicht
für die angehängten Stundenverrechnungssätze gelten
kann und deshalb für diesen Bereich nicht gewertet
wird.

Es sind Verrechnungssätze anzubieten, in denen
unaufgegliedert Lohnkosten, anteilige Gemeinkosten
einschließlich Wagnis und Gewinn sowie Lohnnebenkosten
(Fahrkosten, Wegegelder u.a.) enthalten sind.
Zuschläge für Mehr-, Nacht-, Sonntags- und
Feiertagsarbeit sind nicht mit einzubeziehen.

**01.01.08.6 Techniker Stundenlohnarbeiten sämtliche Kosten/Zuschläge**
Stundenlohnarbeiten durch Techniker
auf Anordnung des AG ausführen,
der Verrechnungssatz für die jeweilige Arbeitskraft
umfasst sämtliche Aufwendungen wie Lohn- und
Gehaltskosten, Lohn- und Gehaltsnebenkosten, Zuschläge,
lohngebundene und lohnabhängige Kosten, sonstige
Sozialkosten, Gemeinkosten, Wagnis und Gewinn.
Menge: 10,000 h

**01.01.08.7 Obermonteur Stundenlohnarbeiten sämtliche Kosten/Zuschläge**
Stundenlohnarbeiten durch Obermonteur
auf Anordnung des AG ausführen,
der Verrechnungssatz für die jeweilige Arbeitskraft
umfasst sämtliche Aufwendungen wie Lohn- und
Gehaltskosten, Lohn- und Gehaltsnebenkosten, Zuschläge,
lohngebundene und lohnabhängige Kosten, sonstige
Sozialkosten, Gemeinkosten, Wagnis und Gewinn.
Menge: 10,000 h

**01.01.08.8 Monteur/-in Stundenlohnarbeiten sämtliche Kosten/Zuschläge**
Stundenlohnarbeiten durch Monteur/-in
auf Anordnung des AG ausführen,
der Verrechnungssatz für die jeweilige Arbeitskraft
umfasst sämtliche Aufwendungen wie Lohn- und
Gehaltskosten, Lohn- und Gehaltsnebenkosten, Zuschläge,
lohngebundene und lohnabhängige Kosten, sonstige
Sozialkosten, Gemeinkosten, Wagnis und Gewinn.
Menge: 10,000 h

##### Untertitel 01.01.09 Wartung

*Hinweis: Wartungsvertrag*
--------------------------------

Hinweis zur Wartung

--------------------------------

Mit der Abgabe des Angebotes erkennt der Bieter einen
Gewährleistungszeitraum von 4 Jahren nach VOB an.
Voraussetzung dafür ist jedoch die Beauftragung des
Bieters mit den notwendigen und vorgeschriebenen Wartungen.

Ausführung von Wartungs- und Instandsetzungsarbeiten an
der in diesem Leistungsverzeichnis beschriebenen Netzersatzanlage nach dem beigefügten Vertrag gemäß AMEV
(Wartung 2018).
Der Vertrag ist auszufüllen und dem Angebot beizufügen.
Die angebotenen Preise verstehen sich einschließlich
der Kosten für den Sachverständigen für die Haupt- und eventuelle Zwischenprüfung sowie aller in diesem Zusammenhang erforderlichen Leistungen  des Auftragnehmers.

Bei der Wertung der Angebote werden die angebotenen
Wartungskosten, die jeweils für 1 Jahr anzubieten sind,
auf den Gewährleistungszeitraum von 4 Jahren hochgerechnet und zur Ermittelung des wirtschaftlichsten Angebotes berücksichtigt.

Die Wartung wird aus haushaltsrechtlichen Gründen nicht
mit der Errichtung der Anlage beauftragt. Durch die
hausverwaltende Stelle wird für die Wartung ein
gesonderter Auftrag erteilt.

#### Titel 01.02 Verteilertechnik

*Hinweis: Die NS-Schaltgerätekombinationen*
Die NS-Schaltgerätekombinationen sind nach
DIN EN 60439 Teil 1, VDE 0660 Teil 500 auszuführen.
Die Schutzmaßnahme ist Schutzklasse I mit Schutzleiter nach VDE 0660, Teil 500. Insbesondere sind
u.a. die DIN VDE 0108 Teil 1 und DIN VDE 0107 zu
berücksichtigen. Alle Zu- und Abgänge sind über Klemmen zu führen, ausgenommen sind Einspeisungen.
Die Sammel- und Verteilerschienen sind raumsparend anzuordnen und so abzudecken, dass sie von vorn durch
Bedienpersonal nicht frei zugänglich sind.
Es ist verzinntes E-Cu als Schienenmaterial zu verwenden.
Die Schaltanlagen sind kurzschlussfest auszuführen, wobei der rechnerische Nachweis der Kurzschlussfestigkeit- entsprechend den Vorschriften der DIN VDE 0660 Teil 500 und eine Wärmeberechnung zu erbringen ist.
Desweiteren ist die Erstellung der Montage- und Revisionspläne in den Einheitspreis enthalten.
Die Pläne (Übersichtsschaltplan, Klemmplan,
Stromlaufplan) sind auf einem CAD-System zu
erstellen. Sie sind 3-fach auf Papier und im DWG/DXF-Format auf CD-R zu liefern.
Alle im LV genannten Dimensionen und Mengen sind vor der Angebotsabgabe besonders hinsichtlich ihrer Richtigkeit zu prüfen.
Der Aufbau der Verteilung, insbesondere Einspeisung und Zählung, ist vor der Ausführung durch den AN mit dem zuständigen VNB abzustimmen und genehmigen zu lassen.

Sofern in Ermangelung geforderter nationaler Zulassungen und Nachweise durch den Bieter gleichwertige europäische Zulassungen und Nachweise vorgelegt werden, erfüllen diese ebenfalls die Anforderungen der Leistungsbeschreibung. Die Gleichwertigkeit ist nachzuweisen.

*Hinweis: Die Kosten für die anteilige Verdrahtung*
Die Kosten für die anteilige Verdrahtung (isolierte Adernendhülsen) und die Verdrahtungskanäle bis zur Klemmenleiste, incl. erforderliche Klemmen
und systemspezifisches Zubehör in Installationskleinverteilern, Zählerplätzen, Installationsverteilern, Schaltanlagen und Rangierverteilern sind mit den Einheitspreisen
abgegolten.
Alle Preise verstehen sich incl. der erforderlichen Auflegegearbeiten von Kabeln und Leitungen.

*Hinweis: Bei Einbaugeräten für Installationsverteiler*
Bei Einbaugeräten für Installationsverteiler und
Schaltanlagen ist jeweils eine einheitliche Bauform
eines Fabrikates zu verwenden.

*Hinweis: Die Beschriftung*
Die äußere Beschriftung der Verteilung ist mit zweischichtigen Resopalschildern vorzusehen.
Die Bezeichnungsschilder für die Stromkreise und
Schaltgeräte sind dauerhaft auf der Abdeckung und auf den Installationsgeräten anzubringen.
Die Verteilung ist einschließlich des Schaltplanes und
Klemmplan (Schaltplantasche DIN A4 in der Tür) in
dauerhafter Ausführung zu liefern, zu montieren und
betriebsfertig anzuschließen.

*Hinweis: Schaltschränke, Klemmenkästen und Einbauräume*
Schaltschränke, Klemmenkästen und Einbauräume
sind mit einem Blitzpfeil nach DIN 40 008 zu
versehen.

##### Untertitel 01.02.01 Zähleranlage

*Hinweis: Nachfolgend beschriebene Zähleranlage ist für die*
Nachfolgend beschriebene Zähleranlage ist für die Aufnahme von Meßeinrichtungen nach TAB der SWM zu konszipieren, eventuelle Abstimmungen mit dem EVU sind in den Einheitspreis mit einzukalkulieren.

Die Zähleranlage ist für den Anschluss einer Ladesäule 22kW, einer  PV-Anlage (>30kW) für Eigenbedarfnutzung sowie 2 Reservezähler aufzubauen.
Dabei sind im Konkreten 2 Wandlerzählerplätze bis 250A für das Gebäude zur Aufnahme eines Vier-Quadranten-Zählers des EVU sowie 3 Direkt- zählerplätze für die Aufnahme von ebenfalls 2-Richtungzähler einzuplanen.

**01.02.01.1 Zählerschrank Wandler**
Zählerschrank DIN VDE 0603-1 (VDE 0603-1) und DIN 43870,
für 3 Direktzählungen bsi 100A, sowie 2 Wandlermessung bis 250A
mit integriertem Messwandlersatz,
mit Tragschienen DIN EN 60715, Berührungsschutzabdeckungen, Blindabdeckungen für Reserveplätze, Stromkreiskennzeichnung je Gerät, einschl. Kabel-/Leitungseinführungen, Schutzklasse II, für Aufputzmontage,
Schutzart IP 43 DIN EN 60529 (VDE 0470-1),
komplett ausgebaut nach den Technischen Anschlussbedingungen (TAB) des zuständigen EVU,
mit zusätzlichem Tarifschaltgeräteplatz,
liefern und montieren.

Hersteller/Typ: '...................'
vom Bieter einzutragen.
Menge: 1,000 St

**01.02.01.2 Kabelanschlussgehäuse IP43 bis 150mm2**
Kabelanschlussgehäuse für Zählerschrank DIN VDE 0603-1 (VDE 0603-1) und DIN 43870 einschl. Kabel-/Leitungseinführungen, Schutzklasse II, für Aufputzmontage, Schutzart IP 43 DIN EN 60529 (VDE 0470-1), 5-polig, mit Klemmen bis 185 mm2.
Menge: 1,000 St

##### Untertitel 01.02.02 Umschaltung AV/NEA

**01.02.02.1 Reihenschaltschrank 250 A**
StLBNr. 04.85  053/231.14.12.41.23
Anreihstandschrank für die Innenraummontage nach VDE 0660 Teil 600-1/-2, DIN EN 61 439-1/-2, Maße nach DIN 43870 Schutzart, IP 54 nach DIN EN60529 (VDE0470-1), Schutzart IP 3x bei offener Tür, Luft- und Kriechstrecken nach VDE 0110, Teil 1 und 2/1.89, Bemessungsisolationsspannung AC 800 V, Überspannungskategorie IV, Verschmutzungsgrad 3, Isolierstoffklasse II, Schutzklasse I geerdet. Standgehäuse für Einzel- oder Reihenaufstellung mit abnehmbaren Rück- und Seitenwänden, Breite 1- bis 6-feldig, 144 bis 864 Platzeinheiten. Innenausbausystem einbaubar für Netzsysteme: 3 AC 50 Hz 230/400 V oder 3 AC 50 Hz 400/690 V mit einem maximalen Einspeisestrom von 250 A.

Schrankgerüst aus verzinktem Stahlblech, Deckblech und Rückwand aus feuerverzinktem Stahlblech. Mit waagrechter Abfangschiene zur Tragschienen-Stabilisierung, Koppelplatten zur Tragschienenbefestigung, vorbereitet für univers N Innenausbausystem. Sammelschienendurchführung durch offene Seitenwände nebeneinander anflanschbar.

Tür aus Stahlblech, pulverbeschichtet und eingebrannt, aufliegend mit innenliegenden Scharnieren, rechts oder links anschlagbar. Öffnungswinkel der Tür 120°, ab Breite 1100 mm Doppeltür, Türverschluss mit serienmäßig eingebautem Vierpunkt-Stangenverschluss (eintürig) bzw. 3-Punkt-Stangenverschluss (zweitürig) mit 3 mm Doppelbart.

Obere Leitungseinführungen: pro Feld sind 2 Reihen im Deckblech ausgestanzt, unterschiedliche Leitungseinführungen (Kunststoff oder Metall) sind einbaubar. Untere Leitungseinführungen: offen, Bodenblech sind einbaubar. Zum Einbau der Leitungseinführungen oben/unten ist die Einhaltung der Schutzart erforderlich.

Hinweis: Der Anbau einer Sockelleiste 100 mm ist erforderlich! Passende Seitenwände sind einzukalkulieren. Einbau eines Türschlosses mit drei Schlüsseln.

Schutzart:  IP54
Schutzklasse:  Schutzklasse I
Höhe  1900 mm
Breite '..........' mm
Tiefe  400 mm
Anzahl Felder 3
Montageart  Einzel und Reihenaufstellung
Türschliessung 3 mm Doppelbartverschluss
Anzahl der Türen
Werkstoff  Stahlblech

Vorgesehen für den Einbau der in den nachfolgenden Positionen beschriebenen Komponenten,
liefern, montieren und betriebsfertig anschließen.
Menge: 1,000 St

**01.02.02.2 Leistungsschalter h3+ P250 TM ADJ 4P4D N0-100% 250A**
Leistungsschalter h3+ P250 TM ADJ 4P4D N0-100% 250A 40kA FTC
Der Kompaktleistungsschalter in Übereinstimmung mit DIN EN 60947-2 schützt die elektrische Anlage und Netze vor Überlast und Kurzschluss. Dafür lassen sich der thermische Auslöser für den Überlaststrom (Ir) und der magnetische Auslöser für den unverzögerten Kurzschlusstrom (Ii) getrennt voneinander einstellen. Der Neutralleiter-Schutz kann über einen Regler aktiviert werden. Einstellbar sind 0% oder 100 % von Ir. An der Stellung des Knebels sind die drei unterschiedlichen Betriebszustände erkennbar (EIN = oben, AUS = unten, ausgelöst = Mittelstellung). Eine Vorrichtung zum Verriegeln des Schaltzustandes in EIN- oder AUS-Position ist integriert und kann mit einem handelsüblichen Vorhängeschloss ohne zusätzliches Zubehör genutzt werden. Über eine Auslösetaste kann der Auslösemechanismus getestet und die Hauptkontakte geöffnet werden. Ein Klappdeckel mit unverlierbarer Schnellschraube ermöglicht den Zugang zu dem Installationsraum für optionale Hilfskontakte und andere Auslöser. Integriertes Zubehör ist über Sichtfenster ohne öffnen des Klappdeckels erkenn- und identifizierbar.

Kompaktleistungsschalter h3+
Baugrößen  P250
Nennstrom  250 A
Auslöserfunktion TM A/A
Polanzahl  4 P
Ausschaltvermögen Grenzkurzschlussstrom Icu bei 400V AC IEC 60947-2  40 kA
Frequenz  50/60
Isolationsspannung 800 V
Gesamtverlustleistung unter Nennstrom  50.7 W
Gerätelebensdauer mechanische Schaltspiele 40000
Schutzart  IP4X
Standardtext  IEC 60947-2
Anschlussquerschnitt bei flexiblem Leiter
  35 - 150mm²
Anschlussquerschnitt bei starrem Leiter
  35 - 185mm²
Anschlussart Anschluss mit Kabelschuhe
Verriegelbar  1
Ausschaltvermögen Grenzkurzschlussstrom Icu bei 240V AC IEC 60947-2  50 kA
Einstellbereich thermischer Auslöser xIN
0.63 / 0.8 / 1
Ausschaltvermögen Betriebskurzschlussstrom Ics bei 230V AC nach IEC 60947-2 50 kA
Ausschaltvermögen Betriebskurzschlussstrom Ics bei 400V AC nach IEC 60947-2 40 kA

liefern, montieren und betriebsfertig anschließen.

Fabrikat/Typ: '..........'

vom Bieter einzutragen.
Menge: 2,000 St

**01.02.02.3 Motorantrieb für Baugröße P250 24V DC ohne Autoreset**
Motorantrieb für Baugröße P250 24V DC ohne Autoreset
Motorantrieb zum elektrischen Schalten für passende Leistungs-/Lasttrennschalter Baugröße P250.
Produkttyp Motorantrieb
Baugrößen P250
Versorgungsspannungsart DC
Steuerspannung AC  0 V
Steuerspannung DC  24 V

liefern, montieren und betriebsfertig anschließen.
Menge: 2,000 St

**01.02.02.4 Arbeitsstromauslöser für 24V DC**
Arbeitsstromauslöser für 24V DC

Arbeitstromauslöser ermöglichen die Fernauslösung der Leistungs- und Lasttrennschalter. Pro Schalter kann ein Arbeitstromauslöser eingebaut werden.

Baugrößen
x160, P160, x250, P250, x630, P630
Schutzart  IP4X
Steuerspannung AC 0 V
Steuerspannung DC 24 V

liefern, montieren und betriebsfertig anschließen.

gewähltes Fabrikat/Typ: '..........'
Menge: 6,000 St

**01.02.02.5 Signalkontakt für Leistungs- und Lasttrennschalter Ö/S**
Signalkontakt für Baugröße Wechslerkontakt 250V AC (x/P160-x/P250-x/P630)
Signalkontakt für Leistungs- und Lasttrennschalter mit QuickConnect Technologie, zum einfachen Anschließen der Leitungen. Wechslerkontakt.

Nennstrom 3 A
Montageart Geclipst
Kontaktart 1 Ö/S
Nennstrom unter 230V AC15
liefern, montieren und betriebsfertig anschließen.

gewähltes Fabrikat/Typ: '..........'
Menge: 6,000 St

**01.02.02.6 Blitzstrom- und Überspannungsschutz**
StLBNr. 04.85  053/997.00.04
Leistung wie Blitzstrom- und Überspannungsschutz als Ventilableiter DIN VDE 0675 Teil 6 für Innenraumeinbau, Typ 1und 2, ICE-Technology, vierpolig, mit Betriebsspannungsanzeige je Phase, Doppelklemme, Anschluss für Fernmeldemodul, mit NH00-Vorsicherung, zum Einsatz im Vorzählerbereich.
(NH-Sicherung Größe 01 als Abtrennsicherung)
anschlussfertig bestückt und verdrahtet mit Sammelschienenklemmen,
Einbau auf Hutschiene. 8 TE
max. zulässige Betriebsspannung: 255 V / 50 Hz,
Schutzpegel:  < 1,5 kV,
Ansprechzeit:  < 100 ns
Schutzart:  IP 20
Schutzklasse:  II
liefern und montieren.
Menge: 1,000 St

**01.02.02.7 Sammelschienensystem 480 mm**
STLB-Bau 10/2015 054 TB
Sammelschienensystem DIN EN 60439-1 (VDE 0660-500), mit 3 Hauptleitern, PE-, N-Schiene, aus Kupfer, Bemessungsbetriebsspannung 400 V AC,
Bemessungsstrom 250 A, Bemessungskurzzeitstromfestigkeit 50 kA,
Schiene blank,
Schienenlänge mind. 480 mm,
einschl. Befestigungs- und Berührungsschutzzubehör,
Menge: 2,000 St

**01.02.02.8 Sammelschienensystem 1180mm**
STLB-Bau 10/2015 054 TB
Sammelschienensystem DIN EN 60439-1 (VDE 0660-500), mit 3 Hauptleitern, PE-, N-Schiene, aus Kupfer, Bemessungsbetriebsspannung 400 V AC,
Bemessungsstrom 250 A, Bemessungskurzzeitstromfestigkeit 50 kA,
Schiene blank,
Schienenlänge mind. 1180 mm,
einschl. Befestigungs- und Berührungsschutzzubehör,
Menge: 1,000 St

**01.02.02.9 Dreileiter- /Vierleiter-Universalmessgerät UMG 96RM**
Dreileiter- /Vierleiter-Universalmessgerät
für Schalttafeleinbau, Frontabmessungen: 96x96,
für 3 Stromwandlereingänge mit kontinuierlicher Abtastung der Spannungs-, und Strommesseingänge
zur Messung in IT- und TN-Netzen, UL zertifiziert.

Messfunktionen:
- Automatische Anpassung an Netzfrequenzen
von 45 Hz .. 65 Hz
- Messintervalle von 10 (50 Hz) bzw. 12 (60 Hz) Perioden (200 ms), Abtastfrequenz: 21,33 (25,6) kHz
- Lückenlose Abtastung und Berechnung folgender Messwerte:
- Spannung L-N (L1 .. L3), Spannung L-L,
- Messung des Mit-, Gegen- und Nullsystems
- Frequenz
- Drehfeld
- Strom, L1 .. L3 und N (berechnet aus L1..L3)
- Leistung der Grundschwingung (Wirk-, Blind-, und Scheinleistung, cos phi), Verzerrungsblindleistung
- Summen L1 .. L3 der o. g. Leistungsgrößen
- 7 Energiezähler
für Wirkenergie (Bezug), Wirkenergie (Lieferung), Wirkenergie (ohne Rücklaufsperre),
Blindenergie (ind), Blindenergie (kap) Blindenergie (ohne Rücklaufsperre), Scheinenergie
jeweils für L1, L2, L3 und Summe.
- 8 Tarife
- 1 .. 40 Oberschwingung (Harmonische) von Strom und Spannung
- Verzerrungsfaktor (THD) von Strom und Spannung
- Betriebsstundenzähler

Das Gerät ist ausgerüstet mit:
- LCD-Großanzeige (67mm x 57mm) mit gleichzeitiger Darstellung von 3 Messwerten und
  Hintergrundbeleuchtung
- Standard-Messwertanzeigen
- Bimetallfunktion für Strom- und Leistungsmesswerte
- Automatische oder manuelle Messwertweiterschaltung mit programmierbarer Wechselzeit 0 - 250 Sek.

Zusatzfunktionen:
- 2 digitale Ausgänge als Melde- oder Impulsausgänge  - 2 Vergleichergruppen mit je 3 Vergleichern
(Operator >=<)
Abmessungen:  B96 x H96 x T49mm

Schnittstellen:
RS485, Protokoll: Modbus RTU (9.6 - 115.2kbps)

Messbereich: L-N 0 .. 300V AC, L-L 0 .. 520V AC
Versorgungsspannung: 90-277V/AC (50..60Hz); 90-250V/DC;
Überspannungskategorie Versorgung: 300V CAT III
Netzfrequenz: 45 - 65 Hz, Leistungsaufnahme: 4 VA
Stromeingänge:
L1-L3: Nennstrom: ..1/5A, Leistungsaufnahme: 0,2VA, Ansprechstrom: 5mA
Messgenauigkeit: Strom +-0,5%, u. Spannung: +-0,2% rdg +0,02%rng, Ansprechstrom: 5mA
Wirkarbeit: Klasse 0,5 bei 5A und Klasse 1 bei 1A, Blindarbeit: Klasse 1 bei 5A
Arbeitstemperatur: -10° bis +55°C

Lieferung inklusive:
Montagezubehör, Dokumentation, Parametrier-, & Auswertesoftware in Basisversion, Abstimmung der Ausführung auf die Praxisanwendung, kompatiblem Stromwandlersatz min. Kl. 0,5 allphasig (Sammelschienenmontage), Messwandler-Trennklemmen mit Schraubanschluss 0,2 - 10 mm², Brücken sowie Hutschienenklammer zur DIN-Hutschienenmontage gemäß DIN VDE 0100 - 557.5.3.1., Konfiguration und Parametrierung des Gerätes (z.B. Netzform, Wandlerverhältnisse, Adressierung der Kommunikations-Schnittstellen), Lieferung, Montage sowie Anschluss.

Primärstrom am Messpunkt: ‘160‘ A.
Menge: 1,000 St

**01.02.02.10 Kontrollrelais zur Spannungsüberwachung**
StLBNr. 04.85  053/283.11.06.02.01
Kontrollrelais, Spannung, 3 Pasen.
Kontrollrelais zur Spannungsüberwachung 3-phasig. Geeignet zur Unter- und Überspannungsüberwachung; Möglichkeit zur Zustandsspeicherung. Bemessungsbetriebsspannung Ue: 400 V Betriebstemperatur: -20 bis 55 °C
Anschlussquerschnitt bei flexiblem Leiter: 1 - 6mm² Anschlussquerschnitt bei starrem Leiter: 1,5 - 10mm²
liefern und montieren.
Menge: 1,000 St

**01.02.02.11 3-polige NH-Sicherungsleiste NH2**
STLB-Bau 10/2015 054 TB
3-polige NH-Sicherungsleiste mit Lasttrennschalter DIN EN 60947-3 (VDE 0660-107), fingersicher DIN EN 50274 (VDE 0660-514), Bemessungsbetriebsspannung 400 V AC, Baugröße 2 beidseitig trennend, 3-polig schaltbar mit Hebelgriff, Festeinbau, mit Schraubanschluss, mit NH-Sicherungseinsatz, Bemessungsstrom 400 A, mit Sicherungsüberwachung, mit Meldeschalter -Sicherung vorh.-, mit 3 Stromwandlern,
liefern und montieren.
Menge: 1,000 St

**01.02.02.12 3-polige NH-Sicherungsleiste NH00**
STLB-Bau 10/2015 054 TB
3-polige NH-Sicherungsleiste mit Lasttrennschalter DIN EN 60947-3 (VDE 0660-107), fingersicher DIN EN 50274 (VDE 0660-514), Bemessungsbetriebsspannung 400 V AC, Baugröße 00 beidseitig trennend, 3-polig schaltbar mit Hebelgriff, Festeinbau, mit Schraubanschluss, mit NH-Sicherungseinsatz, Bemessungsstrom 160 A, mit Sicherungsüberwachung, mit Meldeschalter -Sicherung vorh.-, mit 3 Stromwandlern,
liefern und montieren.
Menge: 4,000 St

**01.02.02.13 D02-Sicherungs-Lasttrenner 3pol.**
StL.Nr.:85.053/997.00.04
3polig schaltbare Sicherungsleiste
DIN VDE 0660 Teil 107, Nennisolationsspannung 660 V AC,
eingebaut, Schutzart IP 20,
mit Klemmen- und Seitenberührungsschutzabdeckung,
Größe D02,
mit Schraubanschluss.
Mit Sicherungseinsatz, Paßeinsatz, Schraubkappe,
Gewinde E18, Nennstrom 63A.
Menge: 2,000 St

**01.02.02.14 Netzschutz AR 4105-N**
Ausführung Netzparalleler Probebetrieb sowie
Möglichkeit zum Spitzenlastbetrieb einschl.
Netzdatenerfassung sowie Regelalgorithmus zur
Netzlastregelung, einschl. Schutzeinrichtung zur
Netzausfallerfassung während des Parallelbetriebes, bei
Netzausfall wird die Anlage im Netzersatzbetrieb weiter
versorgt, Abnahme des Parallelbetrieb mit Nachweis der
Schutzfunktionen beim EVU / Netzbetreiber, mit neuestem
Netzschutz nach VDE-AR 4105-N

Hersteller/Typ

'....................................................'
vom Bieter einzutragen.

einschl. allem systemgebundenen Zubehör liefern und
betriebsfertig montieren, Kosten für Abnahme und
Inbetriebnahme sind entsprechend einzukalkulieren und
werden nicht gesondert vergütet
Menge: 1,000 St

**01.02.02.15 Wandlersystem**
Wandlersystem
für Messtrom für vorbeschriebenes NA-Schutzsystem
zur Überwachung der Allgemeinnetzversorgung.
In Verteilung einbauen.
Menge: 1,000 St

##### Untertitel 01.02.03 Gebäudehauptverteiler

**01.02.03.1 Installationsverteiler Gehäuse Stahl abschließbar Bemessungsspannung 300 V Bemessungsstrom 250 A Innenaufstellung IP3X IK05 Mehrfachschrank Standmontage**
Installationsverteiler DIN EN 61439-3 (VDE 0660-600-3), U Index e tiefgestellt kleiner gleich 300 V AC, Gehäuse aus Stahl, Bedienung durch elektrotechnischen Laien, Oberfläche pulverbeschichtet,
RAL-Farbton  Standard des Herstellers
abschließbar, Verschlussart
PZ-Zylinder
Schutzklasse I (Erdung),
Bemessungsspannung U gegen Erde '300' V,
Bemessungsstrom I Index nA tiefgestellt '250' A, Basisschutz
gegen elektrischen Schlag, Fehlerschutz gegen elektrischen Schlag durch Abschaltung, Innenaufstellung, Schutzart IP 3X DIN EN 60529 (VDE 0470-1), Schutzart IK05 DIN EN 62262 (VDE 0470-100),
min. Umgebungstemperatur '5' Grad C,
max. Umgebungstemperatur '40' Grad C,
max. Umgebungstemperatur täglicher Mittelwert '35' Grad C,
max. relative Luftfeuchte bei einer Temperatur von 40 Grad C
'50' %, Verschmutzungsgrad 2 (mittel) DIN EN 61010-1 (VDE
0411-1),
Höhe über NN '2000' m, EMV-Umgebung A Gewerbe Industrie,
Mehrfachschrankbauform, Standmontage,
max. zulässige Aufstellmaße H/B/T in mm
1900/2000/400

Bestückung mit nachstehender Stromkreisausrüstung.
Menge: 2,000 St

**01.02.03.2 Sammelschienensystem 3Hauptleiter PE- N-Schiene Kupfer 250 A L 240mm**
STLB-Bau 2015-10 054
Sammelschienensystem DIN EN 60439-1 (VDE 0660-500), mit 3 Hauptleitern, PE-, N-Schiene, aus Kupfer, Bemessungsbetriebsspannung 400 V AC, Bemessungsstrom 250 A, Bemessungskurzzeitstromfestigkeit 20 kA, Schienenlänge mind. 240 mm, einschl. Befestigungszubehör.
Menge: 2,000 St

**01.02.03.3 Überspannungsschutzgerät Typ 1/2 230/400VAC Nennableitstoßstrom min.20kA je Leiter Nennableitstoßstrom min.20kA N-PE 4-polig 50kA je Pol 50kA N-PE Schutzpegel 1,5kV Anz1St**
STLB-Bau 2018-10 050
Überspannungsschutzgerät DIN EN 61643-11 (VDE 0675-6-11), Typ 1 und 2, mit Funktionsanzeige und potentialfreiem Kontakt für Fernanzeige, Bemessungsbetriebsspannung 230/400 V AC, Nennableitstoßstrom (8/20) je Leiter mind. 20 kA, Nennableitstoßstrom (8/20) zwischen N und PE mind. 20 kA, 4-polig, Blitzstoßstrom (10/350) mind. 50 kA je Pol, Blitzstoßstrom (10/350) zwischen N und PE mind. 50 kA, Folgestromlöschfähigkeit mind. 50 kA effektiv, Schutzpegel max. 1,5 kV.
Menge: 2,000 St

**01.02.03.4 Sicherungslasttrenner NH1 3x250A Aufbau Zu + Ab: Universalanschlüsse M10**
NH1-Sicherungslasttrennschalter für Montageplatte nach
DIN VDE 0660/107 und IEC 947-3, geeignet für NH-
Sicherungseinsätze nach DIN 43620/1. Bestehend aus 3-
poligem Schalterunterteil und plombierbarem
Griffeinsatz, Berührungsschutz am Griff, mit
verschiebbarem Klarsichtfenster zur Spannungsprüfung,
allpolig schaltend, zur Montage auf Montageplatte,
Abgang oben bzw. unten, ohne zusätzliche Blende.
Anschlussquerschnitt bei flexiblem Leiter: 6 / 150mm²
Gerätelebensdauer, elektrische Schaltspiele: 200
Gesamtverlustleistung unter Nennstrom: 18 W
Klemmenart bei den Eingängen: Schraubanschluss
Klemmenart der Ausgänge: Schraubanschluss
Zulässiger Bemessungsstrom unter 1 Sekunde: 8,6 kA
Anzahl der Pole Produktion: 1
Nennstrom für Sicherungseinsätze: 250 A
liefern, montieren und betriebsfertig anschließen.
Menge: 2,000 St

**01.02.03.5 NH-Sicherungslasttrennschalter Trennerbauform Gr.00 3-polig NH-Sicherungseinsatz 125A**
*** Bezugsbeschreibung
STLB-Bau 2015-10 054
NH-Sicherungslasttrennschalter DIN EN 60947-3 (VDE 0660-107), Trennerbauform, fingersicher DIN EN 50274 (VDE 0660-514), Schienenmittenabstand 60 mm, Baugröße 00, einfach trennend, 3-polig, mit Schraubbefestigung, mit Schraubanschluss, mit NH-Sicherungseinsatz, Bemessungsstrom 125 A.
Menge: 2,000 St

**01.02.03.6 mit Sicherungseinsatz 100A.**
*** wie Position 01.02.03.5
Menge: 2,000 St

**01.02.03.7 mit Sicherungseinsatz 63A.**
*** wie Position 01.02.03.5
Menge: 8,000 St

**01.02.03.8 Elektron.Zähler elektr.Wirkarbeit bis 65A Kl.1 Zweitarifmessung Schnittstelle RS485**
STLB-Bau 2018-10 054
Elektronischer Zähler, als Reiheneinbaugerät, Maße DIN 43880, fingersicher DIN EN 50274 (VDE 0660-514), für elektrische Wirkarbeit DIN EN 62053-21 (VDE 0418-3-21), zur Montage auf Tragschiene DIN EN 60715, für Direktanschluss bis 65 A, Genauigkeitsklasse 1, 4-Leiter-Messung, für Zweitarifmessung, Anzeige LCD, mit Schnittstelle RS485, Zähler beglaubigt.
Menge: 2,000 St

**01.02.03.9 Wandler, einschl. Verdrahtung für vorbeschriebenes**
Wandler, einschl. Verdrahtung für vorbeschriebenes Messgerät.
Menge: 6,000 St

**01.02.03.10 Sicherungssockel Baugröße D 02 3polig**
STLB-Bau 2018-10 054
Schaltbarer Sicherungssockel DIN EN 60947-3 (VDE 0660-107), als Reiheneinbaugerät, Maße DIN 43880, mit Sicherungshalter, bedingter Bemessungskurzschlussstrom 50 kA, fingersicher DIN EN 50274 (VDE 0660-514), zur Montage auf Tragschiene DIN EN 60715, Baugröße D 02, Bemessungsbetriebsspannung 400 V, 3-polig, mit Sicherungseinsatz, Bemessungsstrom 63 A.
Menge: 8,000 St

**01.02.03.11 Fehlerstromschutzschalter 40 A**
STLB-Bau 2015-10 054
Fehlerstromschutzschalter DIN EN 61008-1 (VDE 0664-10), als Reiheneinbaugerät, Maße DIN 43880, fingersicher DIN EN 50274 (VDE 0660-514), Typ A pulsstromsensitiv, Auslösung kurzzeitverzögert, Bemessungsstrom 40 A, Bemessungsfehlerstrom 30 mA, 3-polig + N, 400 V AC, Kurzschlussfestigkeit 6 kA, stoßstromfest bis 250 A, mit Handbetätigung.
Menge: 2,000 St

**01.02.03.12 Leitungsschutzschalter 16 A**
*** Bezugsbeschreibung
STLB-Bau 2015-10 054
Leitungsschutzschalter DIN EN 60898-1 (VDE 0641-11), als Reiheneinbaugerät, Maße DIN 43880, fingersicher DIN EN 50274 (VDE 0660-514), Bemessungsbetriebsspannung 230/400 V AC, Bemessungsausschaltvermögen 6 kA, einpolig, Auslösecharakteristik B, Bemessungsstrom 16 A.
Menge: 12,000 St

**01.02.03.13 mit Hilfsschalter, 1 Wechsler.**
*** wie Position 01.02.03.12
Menge: 2,000 St

**01.02.03.14 Leitungsschutzschalter 6 bis 13 A**
STLB-Bau 2015-10 054
Leitungsschutzschalter DIN EN 60898-1 (VDE 0641-11), als Reiheneinbaugerät, Maße DIN 43880, fingersicher DIN EN 50274 (VDE 0660-514), Bemessungsbetriebsspannung 230/400 V AC, Bemessungsausschaltvermögen 6 kA, mit beidseitiger Klemmenabdeckung, einpolig, Auslösecharakteristik B, Bemessungsstrom 13 A.
Menge: 4,000 St

**01.02.03.15 Fernschalter Ausschalter 2polig**
STLB-Bau 2015-10 054
Fernschalter DIN EN 60669-2-2 (VDE 0632-2-2), bistabil (Stromstoßschalter), als Reiheneinbaugerät, Maße DIN 43880, fingersicher DIN EN 50274 (VDE 0660-514), mit Handbetätigung und Schaltstellungsanzeige, zur Montage auf Tragschiene DIN EN 60715, Bemessungsbetriebsspannung 230 V AC, Bemessungssteuerspannung 230 V AC, als Schalter, mit 1 S, 1 Ö, Bemessungsstrom 10 A.
Menge: 2,000 St

**01.02.03.16 Installationsrelais, 1fach**
Installationsrelais DIN EN 61095 (VDE 0637-3), als Reiheneinbaugerät, Maße DIN 43880, fingersicher DIN EN 50274 (VDE 0660-514), 1-polig, zur Montage auf Tragschiene DIN EN 60715, Bemessungsbetriebsstrom 20 A, Bemessungsbetriebsspannung 230 V AC, Bemessungsbetätigungsspannung 230 V AC.
Menge: 2,000 St

**01.02.03.17 Sicherheitstrafo nach DIN VDE 0551/1, EN 60742,**
Sicherheitstrafo nach DIN VDE 0551/1,
EN 60742,
Primär 230V
Sekundär 24V/ 2,63A bzw. Sekundär 12V/ 5,25 A.
Menge: 2,000 St

##### Untertitel 01.02.04 Etagenverteiler

**01.02.04.1 Installationsverteiler**
Installationsverteiler als Niederspannungs-
Schaltgerätekombination DIN EN 60439-1, mit
Seitenwänden, Rückwand, Tragschienen DIN EN 50022,
Berührungsschutzabdeckungen DIN VDE 0106-100, Rangier-
und Verdrahtungskanäle, Kabeleinführungen,
Zugentlastung für alle eingeführten Kabel/Leitungen,
Beschriftungen DIN 40719 aller Geräte, Kabel/Leitungen,
Einzel- oder Sammelschienen und Abdeckungen, mit
Plantasche, Stromkreisliste und Stromlaufplan, partiell
typgeprüft (PTSK), als Aufputzverteiler,
Schutzklasse I,
Gehäuse aus Stahl,  beschichtet,
Schutzart IP 41 DIN VDE 0470-1,
mit undurchsichtiger Tür,
für 18 x 12 Teilungseinheiten,
liefern und montieren.
Menge: 10,000 St

**01.02.04.2 Überspannungsschutzgerät Typ 2 Reiheneinbau 400VAC Ableitstoßstrom 20kA 4-polig**
STLB-Bau 2018-10 050
Überspannungsschutzgerät DIN EN 61643-11 (VDE 0675-6-11), leckstromfrei, Typ 2, Bemessungsbetriebsspannung 400 V AC, Nennableitstoßstrom (8/20) je Leiter mind. 20 kA, Nennableitstoßstrom (8/20) zwischen N und PE mind. 10 kA, 4-polig, für TN-S-System, Schutzpegel max. 1,5 kV, zur Montage auf Tragschiene DIN EN 60715.
Menge: 10,000 St

**01.02.04.3 Ausschalter**
STLB-Bau 2015-10 054
Ausschalter DIN EN 60669-1 (VDE 0632-1), als Reiheneinbaugerät, Maße DIN 43880, fingersicher DIN EN 50274 (VDE 0660-514), zur Montage auf Tragschiene DIN EN 60715, Bemessungsbetriebsspannung 400 V AC, Bemessungsstrom 63 A, 3-polig.
Menge: 109,000 St

**01.02.04.4 Sicherungssockel Baugröße D 02 3polig**
STLB-Bau 2018-10 054
Schaltbarer Sicherungssockel DIN EN 60947-3 (VDE 0660-107), als Reiheneinbaugerät, Maße DIN 43880, mit Sicherungshalter, bedingter Bemessungskurzschlussstrom 50 kA, fingersicher DIN EN 50274 (VDE 0660-514), zur Montage auf Tragschiene DIN EN 60715, Baugröße D 02, Bemessungsbetriebsspannung 400 V, 3-polig, mit Sicherungseinsatz, Bemessungsstrom 63 A.
Menge: 28,000 St

**01.02.04.5 Fehlerstromschutzschalter 40/0,03 A**
*** Bezugsbeschreibung
STLB-Bau 2015-10 054
Fehlerstromschutzschalter DIN EN 61008-1 (VDE 0664-10), als Reiheneinbaugerät, Maße DIN 43880, fingersicher DIN EN 50274 (VDE 0660-514), Typ A pulsstromsensitiv, Auslösung kurzzeitverzögert, Bemessungsstrom 40 A, Bemessungsfehlerstrom 30 mA, 3-polig + N, 400 V AC, Kurzschlussfestigkeit 6 kA, stoßstromfest bis 250 A, mit Handbetätigung.
Menge: 20,000 St

**01.02.04.6 Nennstrom 25/0,03A.**
*** wie Position 01.02.04.5
Nennstrom 25A.
Menge: 8,000 St

**01.02.04.7 Leitungsschutzschalter B16 A**
*** Bezugsbeschreibung
STLB-Bau 2015-10 054
Leitungsschutzschalter DIN EN 60898-1 (VDE 0641-11), als Reiheneinbaugerät, Maße DIN 43880, fingersicher DIN EN 50274 (VDE 0660-514), Bemessungsbetriebsspannung 230/400 V AC, Bemessungsausschaltvermögen 6 kA, einpolig, Auslösecharakteristik B, Bemessungsstrom 16 A.
Menge: 120,000 St

**01.02.04.8 mit C-Charakteristik.**
*** wie Position 01.02.04.7
Menge: 40,000 St

**01.02.04.9 Leitungsschutzschalter 3-polig B 16A**
*** Bezugsbeschreibung
STLB-Bau 2018-10 054
Leitungsschutzschalter DIN EN 60898-1 (VDE 0641-11), als Reiheneinbaugerät, Maße DIN 43880, fingersicher DIN EN 50274 (VDE 0660-514),
Bemessungsbetriebsspannung 230/400 V AC, Bemessungsausschaltvermögen 6 kA, mit beidseitiger Klemmenabdeckung, 3-polig, Auslösecharakteristik B, Bemessungsstrom 16 A.
Menge: 12,000 St

**01.02.04.10 32A.**
*** wie Position 01.02.04.9
Menge: 3,000 St

**01.02.04.11 mit C-Charakteristik.**
*** wie Position 01.02.04.9
Menge: 8,000 St

**01.02.04.12 Leitungsschutzschalter 6 bis 13 A**
*** Bezugsbeschreibung
STLB-Bau 2015-10 054
Leitungsschutzschalter DIN EN 60898-1 (VDE 0641-11), als Reiheneinbaugerät, Maße DIN 43880, fingersicher DIN EN 50274 (VDE 0660-514), Bemessungsbetriebsspannung 230/400 V AC, Bemessungsausschaltvermögen 6 kA, mit beidseitiger Klemmenabdeckung, einpolig, Auslösecharakteristik B, Bemessungsstrom 13 A.
Menge: 20,000 St

**01.02.04.13 mit Hilfsschalter, 1 Wechsler.**
*** wie Position 01.02.04.12
Menge: 47,000 St

**01.02.04.14 Fehlerstromschutzschalter RCBO Typ A kurzzeitverzögert Charakter.B 16A Fehlerstrom 30mA 1-polig+N 230VAC**
*** Bezugsbeschreibung
STLB-Bau 2018-10 054
Fehlerstromschutzschalter mit Überstromschutz (RCBO) DIN EN 61009-1 (VDE 0664-20), als Reiheneinbaugerät, Maße DIN 43880, fingersicher DIN EN 50274 (VDE 0660-514), Typ A pulsstromsensitiv, Auslösung kurzzeitverzögert, Auslösecharakteristik B DIN EN 60898-1 (VDE 0641-11), Bemessungsstrom 16 A, Bemessungsfehlerstrom 30 mA, 1-polig + N, 230 V AC, Kurzschlussfestigkeit 6 kA, stoßstromfest bis 250 A, mit Handbetätigung.
Menge: 18,000 St

**01.02.04.15 40/0,03A.**
*** wie Position 01.02.04.14
Menge: 5,000 St

**01.02.04.16 63/0,03A.**
*** wie Position 01.02.04.14
Menge: 2,000 St

**01.02.04.17 Fehlerstromschutzschalter RCBO AFDD Typ B kurzzeitverzögert Charakter.B 16A Fehlerstrom 30mA 1-polig+N 230VAC**
STLB-Bau 2018-10 054
Fehlerstromschutzschalter mit Überstromschutz (RCBO) und Fehlerlichtbogen-Schutzfunktion (AFDD), als Reiheneinbaugerät, Maße DIN 43880, fingersicher DIN EN 50274 (VDE 0660-514), Typ B allstromsensitiv, Personenschutz, Auslösung kurzzeitverzögert, Auslösecharakteristik B DIN EN 60898-1 (VDE 0641-11), Bemessungsstrom 16 A, Bemessungsfehlerstrom 30 mA, 1-polig + N, 230 V AC, Kurzschlussfestigkeit 6 kA, stoßstromfest bis 250 A, mit Handbetätigung.
Menge: 4,000 St

**01.02.04.18 Fernschalter Ausschalter 2polig**
STLB-Bau 2015-10 054
Fernschalter DIN EN 60669-2-2 (VDE 0632-2-2), bistabil (Stromstoßschalter), als Reiheneinbaugerät, Maße DIN 43880, fingersicher DIN EN 50274 (VDE 0660-514), mit Handbetätigung und Schaltstellungsanzeige, zur Montage auf Tragschiene DIN EN 60715, Bemessungsbetriebsspannung 230 V AC, Bemessungssteuerspannung 230 V AC, als Schalter, mit 1 S, 1 Ö, Bemessungsstrom 10 A.
Menge: 12,000 St

**01.02.04.19 Installationsrelais, 1fach**
*** Bezugsbeschreibung
Installationsrelais DIN EN 61095 (VDE 0637-3), als Reiheneinbaugerät, Maße DIN 43880, fingersicher DIN EN 50274 (VDE 0660-514), 1-polig, zur Montage auf Tragschiene DIN EN 60715, Bemessungsbetriebsstrom 20 A, Bemessungsbetriebsspannung 230 V AC, Bemessungsbetätigungsspannung 230 V AC.
Menge: 8,000 St

**01.02.04.20 als 4poliges Schütz**
*** wie Position 01.02.04.19
als 4poliges Schütz
Nennstrom 40A
4 Schließer.
Menge: 2,000 St

**01.02.04.21 Sicherheitstrafo nach DIN VDE 0551/1, EN 60742,**
Sicherheitstrafo nach DIN VDE 0551/1,
EN 60742,
Primär 230V
Sekundär 24V/ 2,63A bzw. Sekundär 12V/ 5,25 A.
Menge: 6,000 St

**01.02.04.22 Reiheneinbau-Schaltuhr, astronomisch, 24V, 2 TE**
Digitale Reiheneinbau Astro-Schaltuhr mit werkseitig
eingestellter Uhrzeit; textorientierte Bedienerführung
im Display; Breite 35 mm; astronomisches Programm
schaltet bei Sonnenauf- und Sonnenuntergang; Datenbank
mit Städtenamen; automatischer
Sommer-/Winterzeitumstellung; Offset max. +/-120 Min.;
Wochenprogramm sowie 3 Ferien- und Feiertagsprogramme;
Schnittstelle Speicherkarte/PC; Schnittstelle Antenne
RC-DCF, externer Steuereingang mit 5 Funktionen,
Betriebsstundenzähler für Leuchtmittel; EIN/AUS
permanent; DuoFix- Steckklemmen;
Nulldurchgangsschaltung; PIN-Verschlüsselung;
10 Jahre Gangreserve; 1 Wechsler 16A 250V~;
Klarsichtabdeckung plombierbar, Betriebsspannung 12-24V
UC.

Liefern, montieren, betriebsfertig anschließen und
einstellen.
Menge: 1,000 St

#### Titel 01.03 Kabel, Leitungen und Systeme

##### Untertitel 01.03.01 Kabel

**01.03.01.1 Kabel NYCWY 4x185SM/95 vorh.Graben/Kabelkanalform**
*** Bezugsbeschreibung
STLB-Bau 2025-04 053
Kabel DIN VDE 0276-603 (VDE 0276-603) NYCWY 4 x 185 SM/95, Cu-Zahl 8159, in vorh. Gräben oder geteilte Kabelkanalformsteine, ohne Einbettung.
Menge: 80,000 m

**01.03.01.2 auf vorhandenen Kabelleiteren mit Bügelschellen.**
*** wie Position 01.03.01.1
Menge: 20,000 m

**01.03.01.3 auf vorhandenen Kabelpritschen.**
*** wie Position 01.03.01.1
Menge: 20,000 m

**01.03.01.4 Kabel NYCWY 4x95SM/50 Graben**
STLB-Bau 2015-10 053
Kabel DIN VDE 0276-603 (VDE 0276-603) NYCWY 4 x 95 SM/50, Cu-Zahl 4208, in vorh. Gräben oder geteilte Kabelkanalformsteine, ohne Einbettung.
Menge: 60,000 m

**01.03.01.5 Kabel NYCWY 4x95SM/50 Bügelschellen**
STLB-Bau 2015-10 053
Kabel DIN VDE 0276-603 (VDE 0276-603) NYCWY 4 x 95 SM/50, Cu-Zahl 4208, mit Bügelschellen auf vorh. Ankerschienen oder Kabelleiter.
Menge: 10,000 m

**01.03.01.6 Kabel NYCWY 4x95SM/50 vorh.Kabelrinne/Kanal**
STLB-Bau 2015-10 053
Kabel DIN VDE 0276-603 (VDE 0276-603) NYCWY 4 x 95 SM/50, Cu-Zahl 4208, auf vorh. Kabelrinnen oder in offene Kanäle.
Menge: 20,000 m

**01.03.01.7 Kabel NYY-J 3x1,5RE vorh.Kabelrinne/Kanal**
STLB-Bau 2015-10 053
Kabel DIN VDE 0276-603 (VDE 0276-603) NYY-J 3 x 1,5 RE, Cu-Zahl 43, auf vorh. Kabelrinnen oder in offene Kanäle.
Menge: 100,000 m

**01.03.01.8 Kabel NYY-J 3x1,5RE Sammelbefestigung**
STLB-Bau 2015-10 053
Kabel DIN VDE 0276-603 (VDE 0276-603) NYY-J 3 x 1,5 RE, Cu-Zahl 43, mit Sammelbefestigung.
Menge: 50,000 m

**01.03.01.9 Kabel NYY-J 5x1,5RE vorh.Graben/Kabelkanalform**
STLB-Bau 2015-10 053
Kabel DIN VDE 0276-603 (VDE 0276-603) NYY-J 5 x 1,5 RE, Cu-Zahl 72, in vorh. Gräben oder geteilte Kabelkanalformsteine, ohne Einbettung.
Menge: 20,000 m

**01.03.01.10 Kabel NYY-J 3x2,5RE vorh.Graben/Kabelkanalform**
STLB-Bau 2015-10 053
Kabel DIN VDE 0276-603 (VDE 0276-603) NYY-J 3 x 2,5 RE, Cu-Zahl 72, in vorh. Gräben oder geteilte Kabelkanalformsteine, ohne Einbettung.
Menge: 50,000 m

**01.03.01.11 Kabel NYY-J 3x2,5RE vorh.Rohr/Unterflurkanal**
STLB-Bau 2015-10 053
Kabel DIN VDE 0276-603 (VDE 0276-603) NYY-J 3 x 2,5 RE, Cu-Zahl 72, in vorh. Rohre/Unterflurkanäle.
Menge: 50,000 m

**01.03.01.12 Kabel NYY-J 5x2,5RE vorh.Rohr/Unterflurkanal**
STLB-Bau 2015-10 053
Kabel DIN VDE 0276-603 (VDE 0276-603) NYY-J 5 x 2,5 RE, Cu-Zahl 120, in vorh. Rohre/Unterflurkanäle.
Menge: 20,000 m

**01.03.01.13 Kabel NYY-J 5x2,5RE vorh.Graben/Kabelkanalform**
STLB-Bau 2015-10 053
Kabel DIN VDE 0276-603 (VDE 0276-603) NYY-J 5 x 2,5 RE, Cu-Zahl 120, in vorh. Gräben oder geteilte Kabelkanalformsteine, ohne Einbettung.
Menge: 20,000 m

**01.03.01.14 Kabel NYY-J 5x2,5RE Sammelbefestigung**
STLB-Bau 2015-10 053
Kabel DIN VDE 0276-603 (VDE 0276-603) NYY-J 5 x 2,5 RE, Cu-Zahl 120, mit Sammelbefestigung.
Menge: 50,000 m

**01.03.01.15 Kabel NYY-J 5x6RE Graben**
STLB-Bau 2015-10 053
Kabel DIN VDE 0276-603 (VDE 0276-603) NYY-J 5 x 6 RE, Cu-Zahl 288, in vorh. Gräben oder geteilte Kabelkanalformsteine, ohne Einbettung.
Menge: 30,000 m

**01.03.01.16 Kabel NYY-J 5x16RE Graben**
STLB-Bau 2015-10 053
Kabel DIN VDE 0276-603 (VDE 0276-603) NYY-J 5 x 16 RE, Cu-Zahl 768, in vorh. Gräben oder geteilte Kabelkanalformsteine, ohne Einbettung.
Menge: 50,000 m

##### Untertitel 01.03.02 Leitungen Starkstrom

**01.03.02.1 NYM-J 3x1,5 u.P. + Fräsen**
StL-Nr. 85053020010201
Kunststoff-Mantelleitung NYM-J
3 x 1,5, Cu-Zahl 43,
unter Putz, einschl. Fräsen in Mauerwerk.
Menge: 300,000 m

**01.03.02.2 NYM-J 3x1,5 in Rohr**
Kunststoff-Mantelleitung NYM-J
3 x 1,5, Cu-Zahl 43,
in vorhandene Rohre, Unterflurkanäle
Hohlwände und Zwischendecken.
Menge: 300,000 m

**01.03.02.3 NYM-J 3x1,5 auf Rohfußboden**
Kunststoff-Mantelleitung NYM-J
3 x 1,5, Cu-Zahl 43,
auf dem Rohfußboden.
Menge: 200,000 m

**01.03.02.4 NYM-J 3x1,5 Zwischendecke**
Kunststoff-Mantelleitung NYM-J
3 x 1,5, Cu-Zahl 43,
oberhalb von Zwischendecken mit serienmäßiger Sammelbefestigung.
Menge: 5000,000 m

**01.03.02.5 NYM-J 3x1,5 Hohlraum**
Kunststoff-Mantelleitung NYM-J
3 x 1,5, Cu-Zahl 43,
in Schalung oder in Hohlräumen von zweischaligen
Wänden.
Menge: 1000,000 m

**01.03.02.6 NYM-J 3x1,5 auf Rinne oder in Kanal**
Kunststoff-Mantelleitung NYM-J
3 x 1,5, Cu-Zahl 43,
auf vorhandene Kabelleiter oder -rinnen oder in
offene Kanäle.
Menge: 600,000 m

**01.03.02.7 NYM-J 3x2,5 u.P. + Fräsen**
StL-Nr. 85053020020201
Kunststoff-Mantelleitung NYM-J
3 x 2,5, Cu-Zahl 72,
unter Putz, einschl. Fräsen in Mauerwerk.
Menge: 500,000 m

**01.03.02.8 NYM-J 3x2,5 in Rohr**
StL-Nr. 85053020020401
Kunststoff-Mantelleitung NYM-J
3 x 2,5, Cu-Zahl 72,
in vorhandene Rohre, Kabelkanalformsteine,
Unterflurkanäle oder Maste.
Menge: 300,000 m

**01.03.02.9 NYM-J 3x2,5 auf Rinne oder in Kanal**
StL-Nr. 85053020020501
Kunststoff-Mantelleitung NYM-J
3 x 2,5, Cu-Zahl 72,
auf vorhandene Kabelleiter oder -rinnen oder in
offene Kanäle.
Menge: 700,000 m

**01.03.02.10 NYM-J 3x2,5 auf Steigeleiter mit Schellen**
StL-Nr. 85053020020601
Kunststoff-Mantelleitung NYM-J
3 x 2,5, Cu-Zahl 72,
mit Befestigungsschellen auf vorhandene Ankerschienen,
Kabelleiter oder -rinnen.
Menge: 200,000 m

**01.03.02.11 NYM-J 3x2,5 Zwischendecke**
StL-Nr. 85053020020701
Kunststoff-Mantelleitung NYM-J
3 x 2,5, Cu-Zahl 72,
oberhalb von Zwischendecken mit serienmäßiger
Sammelbefestigung.
Menge: 3200,000 m

**01.03.02.12 NYM-J 3x2,5 Hohlraum**
StL-Nr. 85053020020801
Kunststoff-Mantelleitung NYM-J
3 x 2,5, Cu-Zahl 72,
in Schalung oder in Hohlräumen von zweischaligen
Wänden.
Menge: 500,000 m

**01.03.02.13 NYM-J 5x1,5 u.P. + Fräsen**
StL-Nr. 85053020070201
Kunststoff-Mantelleitung NYM-J
5 x 1,5, Cu-Zahl 72,
unter Putz, einschl. Fräsen in Mauerwerk.
Menge: 320,000 m

**01.03.02.14 NYM-J 5x1,5 in Rohr**
StL-Nr. 85053020070401
Kunststoff-Mantelleitung NYM-J
5 x 1,5, Cu-Zahl 72,
in vorhandene Rohre, Kabelkanalformsteine,
Unterflurkanäle oder Maste.
Menge: 240,000 m

**01.03.02.15 NYM-J 5x1,5 auf Rohfußboden**
Kunststoff-Mantelleitung NYM-J
5 x 1,5, Cu-Zahl 72,
auf dem Rohfußboden.
Menge: 160,000 m

**01.03.02.16 NYM-J 5x1,5 auf Rinne oder in Kanal**
StL-Nr. 85053020070501
Kunststoff-Mantelleitung NYM-J
5 x 1,5, Cu-Zahl 72,
auf vorhandene Kabelleiter oder -rinnen oder in
offene Kanäle.
Menge: 400,000 m

**01.03.02.17 NYM-J 5x1,5 auf Steigeleiter mit Schellen**
StL-Nr. 85053020070601
Kunststoff-Mantelleitung NYM-J
5 x 1,5, Cu-Zahl 72,
mit Befestigungsschellen auf vorhandene Ankerschienen,
Kabelleiter oder -rinnen.
Menge: 80,000 m

**01.03.02.18 NYM-J 5x1,5 Zwischendecke**
StL-Nr. 85053020070701
Kunststoff-Mantelleitung NYM-J
5 x 1,5, Cu-Zahl 72,
oberhalb von Zwischendecken mit serienmäßiger
Sammelbefestigung.
Menge: 500,000 m

**01.03.02.19 NYM-J 5x1,5 Hohlraum**
StL-Nr. 85053020070801
Kunststoff-Mantelleitung NYM-J
5 x 1,5, Cu-Zahl 72,
in Schalung oder in Hohlräumen von zweischaligen
Wänden.
Menge: 400,000 m

**01.03.02.20 NYM-J 5x2,5 u.p. + Fräsen**
StL-Nr. 85053020080201
Kunststoff-Mantelleitung NYM-J
5 x 2,5, Cu-Zahl 120,
unter Putz, einschl. Fräsen in Mauerwerk.
Menge: 120,000 m

**01.03.02.21 NYM-J 5x2,5 in Rohr**
StL-Nr. 85053020080401
Kunststoff-Mantelleitung NYM-J
5 x 2,5, Cu-Zahl 120,
in vorhandene Rohre, Kabelkanalformsteine,
Unterflurkanäle oder Maste.
Menge: 200,000 m

**01.03.02.22 NYM-J 5x4 u.P. + Fräsen**
StL-Nr. 85053020090201
Kunststoff-Mantelleitung NYM-J
5 x 4, Cu-Zahl 192,
unter Putz, einschl. Fräsen in Mauerwerk.
Menge: 80,000 m

**01.03.02.23 NYM-J 5x4 auf Steigeleiter mit Schellen**
StL-Nr. 85053020090601
Kunststoff-Mantelleitung NYM-J
5 x 4, Cu-Zahl 192,
mit Befestigungsschellen auf vorhandene Ankerschienen,
Kabelleiter oder -rinnen.
Menge: 80,000 m

**01.03.02.24 NYM-J 5x4 in Hohlraum**
StL-Nr. 85053020090801
Kunststoff-Mantelleitung NYM-J
5 x 4, Cu-Zahl 192,
in Schalung oder in Hohlräumen von zweischaligen
Wänden.
Menge: 80,000 m

**01.03.02.25 NYM-J 5x6 u.P. + Fräsen**
StL-Nr. 85053020090201
Kunststoff-Mantelleitung NYM-J
5 x 6, Cu-Zahl 288,
unter Putz, einschl. Fräsen in Mauerwerk.
Menge: 40,000 m

**01.03.02.26 NYM-J 5x6 mit Abstandschellen**
StL-Nr. 85053020100301
Kunststoff-Mantelleitung NYM-J
5 x 6, Cu-Zahl 288,
mit Abstandsschellen, max. Schellenabstand = 25facher
Kabeldurchmesser.
Menge: 40,000 m

**01.03.02.27 NYM-J 5x6 in Rohr**
StL-Nr. 85053020100401
Kunststoff-Mantelleitung NYM-J
5 x 6, Cu-Zahl 288,
in vorhandene Rohre, Kabelkanalformsteine,
Unterflurkanäle oder Maste.
Menge: 40,000 m

**01.03.02.28 NYM-J 5x6 auf Rinne oder in Kanal**
StL-Nr. 85053020100501
Kunststoff-Mantelleitung NYM-J
5 x 6, Cu-Zahl 288,
auf vorhandene Kabelleiter oder -rinnen oder in
offene Kanäle.
Menge: 40,000 m

**01.03.02.29 NYM-J 5x10 auf Rinne oder in Kanal**
StL-Nr. 85053020110501
Kunststoff-Mantelleitung NYM-J
5 x 10, Cu-Zahl 480,
auf vorhandene Kabelleiter oder -rinnen oder in
offene Kanäle.
Menge: 75,000 m

**01.03.02.30 Zulage Schlitzen in KS**
Zulage Schlitzen in Kalksandstein
Menge: 800,000 m

**01.03.02.31 Zulage Schlitzen in Beton**
Menge: 500,000 m

**01.03.02.32 Gummischlauchleitung 5x1,5mm²**
Gummischlauchleitung 5x1,5mm²
liefern und verlegen.
Menge: 100,000 m

**01.03.02.33 Gummischlauchleitung H05RN-F 0,75 mm², 4-adrig**
Gummischlauchleitung H05RN-F 0,75 mm², 4-adrig,
auf vorhandene Kabelleiter oder -rinnen oder in
offene Kanäle.
Menge: 1700,000 m

**01.03.02.34 Kabel halogenfrei NHXH-JFE180 3x1,5RE vorh.Kabelrinne/Kanal E30 Funktionserhalt**
*** Bezugsbeschreibung
Halogenfreies Kabel DIN VDE 0266 (VDE 0266) NHXH-J FE 180 3 x 1,5 RE, Cu-Zahl 43, auf vorh. Kabelrinnen oder in offene Kanäle, Feuerwiderstandsklasse E 30 DIN 4102-12, mit Funktionserhalt, Arbeitshöhe bis 4 m,
Menge: 100,000 m

**01.03.02.35 NHXH-J E30 3x2,5.**
*** wie Position 01.03.02.34
Menge: 100,000 m

**01.03.02.36 Kabel halogenfrei NHXH-JFE180 3x1,5RE Bügelschellen E30 Funktionserhalt**
*** Bezugsbeschreibung
STLB-Bau 2015-10 053
Halogenfreies Kabel DIN VDE 0266 (VDE 0266) NHXH-J FE 180 3 x 1,5 RE, Cu-Zahl 43, mit Bügelschellen auf vorh. Ankerschienen oder Kabelleiter, Feuerwiderstandsklasse E 30 DIN 4102-12, mit Funktionserhalt, Arbeitshöhe bis 4 m.
Menge: 200,000 m

**01.03.02.37 NHXH-J E30 3x2,5.**
*** wie Position 01.03.02.36
Menge: 200,000 m

**01.03.02.38 Zuleitungskabel NYM-J 5x25mm²**
Zuleitungskabel NYM-J 5x25mm²
verlegen auf vorhanden Kabelpritschen oder in offene Kanäle.
Menge: 55,000 m

##### Untertitel 01.03.03 Leitungen Schwachstrom

**01.03.03.1 J-Y(St)Y 4x2x0,6 Bd UP**
StL-Nr. 9506103001020022
Installationskabel
DIN VDE 0815 J-Y(St)Y
4 x 2 x 0,6 Bd,
verlegen 'und liefern,
Verlegeart unter Putz
einschließlich Fräsen in Mauerwerk'.
Menge: 200,000 m

**01.03.03.2 J-Y(St)Y 4x2x0,6 Bd Rohr**
StL-Nr. 9506103001020022
Installationskabel
DIN VDE 0815 J-Y(St)Y
4 x 2 x 0,6 Bd,
verlegen 'und liefern,
Verlegeart in Rohr oder Kanäle'.
Menge: 400,000 m

**01.03.03.3 J-Y(St)Y 4x2x0,6 Bd ZWD**
StL-Nr. 9506103001020022
Installationskabel
DIN VDE 0815 J-Y(St)Y
4 x 2 x 0,6 Bd,
verlegen 'und liefern,
Verlegeart in Zwischendecke mit
serienmäßiger Sammelhalterung'.
Menge: 800,000 m

**01.03.03.4 J-Y(St)Y 4x2x0,6 Bd HWD**
StL-Nr. 9506103001020022
Installationskabel
DIN VDE 0815 J-Y(St)Y
4 x 2 x 0,6 Bd,
verlegen 'und liefern,
Verlegeart in Schalung oder in Hohlräumen von zweischaligen Wänden'.
Menge: 400,000 m

**01.03.03.5 J-Y(St)Y 4x2x0,6 Bd Kabelleiter**
StL-Nr. 9506103001020022
Installationskabel
DIN VDE 0815 J-Y(St)Y
4 x 2 x 0,6 Bd,
verlegen 'und liefern,
Verlegeart auf Kabelleitern oder Rinnen
oder in offene Kanäle'.
Menge: 400,000 m

**01.03.03.6 J-Y(St)Y 50x2x0,8**
*** Bezugsbeschreibung
StLBNr. 05.87 052/997.00.03
Fernsprechinnenkabel J-Y(St)Y 50x2x0,8,
einziehen in Unterflur-Rohrsystem DN100 sowie verlegen auf vorhandener Kabelpritsche.
Menge: 160,000 m

**01.03.03.7 J-Y(St)Y 10x2x0.8.**
*** wie Position 01.03.03.6
Menge: 320,000 m

**01.03.03.8 Installationskabel JE-H(St)H**
StLBNr. 05.95  061/030.12.01.00.22
Installationskabel
DIN VDE 0815 JE-H(St)H
mit integriertem Funktionserhalt E30 nach DIN 4102-12,
mit rotem Außenmantel und Aufdruck -Brandmeldekabel-,
2 x 2 x 0,8 Bd,
verlegen mit Abstandschellen, max. Schellenabstand gemäß Prüfzertifikat für gewählte Verlegeart  des Kabelherstellers,
mit Prüfzeugnis nach DIN 4102 Teil 12,
einschl. Einfachschelle sowie Befestigungsmaterial.
Menge: 200,000 m

**01.03.03.9 Installationskabel JE-H(St)H**
StLBNr. 05.95  061/030.12.01.00.22
Installationskabel
DIN VDE 0815 JE-H(St)H
mit integriertem Funktionserhalt E30 nach DIN 4102-12,
mit rotem Außenmantel und Aufdruck -Brandmeldekabel-,
2 x 2 x 0,8 Bd,
verlegen in Stahlpanzerrohr,
mit Prüfzertifikat für Verlegung des Kabelherstellers,
gewählte Verlegeart  des Kabelherstellers,
mit Prüfzeugnis nach DIN 4102 Teil 12,
einschl. Schelle sowie Befestigungsmaterial.
Menge: 200,000 m

**01.03.03.10 Koaxial-Antennenkabel SAT vorh.Kabelrinne/Kanal**
STLB-Bau 2015-10 061
Koaxial-Antennenkabel SAT, Leitermaterial Innenleiter Kupferdraht, DIN EN 50117-2-1 (VDE 0887-2-1), Schirmungsklasse A+, Schirmdämpfung, Kopplungsdämpfung und Rückflussdämpfung, Leitungsdämpfung bis 8 dB pro 100m bei 200 MHz, auf vorh. Kabelrinnen oder in offene Kanäle.
Menge: 300,000 m

##### Untertitel 01.03.04 Leitungsnetz Daten

**01.03.04.1 Anschlussdose als TAE-Dose**
Anschlussdose als TAE-Dose
incl Rahmen, Zentralplatte aus dem angebotenen
Schalterprogramm.
Menge: 2,000 St

**01.03.04.2 J-Y(St)Y 20 x 2 x 0,6 Pritsche**
*** Bezugsbeschreibung
StL.Nr.:82.061/021.02.00.01.05
Installationskabel mit statischen Schirm DIN 57815/VDE 0815 J-Y(St)Y 20 x 2 x 0,6 Cu-Zahl 568, verlegen in vorhandene Rohre, Kabelkanalformsteine, Unterflurkanäle oder Maste.
Menge: 10,000 m

**01.03.04.3 J-Y(St)Y 10x2x0.6.**
*** wie Position 01.03.04.2
Menge: 150,000 m

**01.03.04.4 LWL-Universalkabel U-DQ(ZN)HBH 8Fasern**
STLB-Bau 2015-10 061
LWL-Universalkabel als Mehrmodenfaser, Mehrmodenfaser OM 4, typisch 10 Gbps bis 550 m, nicht metallfrei, unbewehrt, U-DQ(ZN)(L)H, 4 x 2 G 50/125, Wellenlänge 1300 nm, auf vorh. Kabelrinnen oder in offene Kanäle.
Menge: 80,000 m

*Hinweis: Anforderungen an Kupfer-Verkabelungssystem*
Das Verkabelungssystem muss vorbereitet sein für die Aufnahme von:
- Visueller Farbmarkierung mit integriertem
  Staubschutz von Dose, Rangierfeld und Rangierkabel
  (Abhängig von Ausführung des Rangierfeldes)
- Mechanischer Codierung von Dose, Rangierfeld und
  Rangierkabel (Abhängig von Ausführung des
  Rangierfeldes)
- Mechanischem Aus- und Einsteckschutz von Dose und
  Rangierfeld (entriegelbar nur mit Spezialschlüssel
  Abhängig von Ausführung des Rangierfeldes)

Die IDC Kontakte müssen nach der Beschaltung durch eine Ader mit Durchmesser AWG 22 noch eine einwandfreie Kontaktierung bei einer Beschaltung bis AWG 24 aufweisen (schriftlicher Nachweis des Herstellers)

Kalibrierung von Messgeräten
Die Messgeräte sind nach den Angaben des Messgeräteherstellers regelmäßig zu kalibrieren. Wenn im Messprotokoll kein Kalibrationsdatum aufscheint, ist zum Nachweis der Ordnungsgemäßen Kalibration ein Kalibrationszertifikat beizulegen. Auf dem Messgerät muss die letztgültige Version der Firmware installiert sein. Die Messungen der Kabelstrecken mit den vorgegebenen NVP-Werten ist nicht genau genug. Es sind deshalb exakte Referenzlängen für die Kalibrierung der Messgeräte vorzustellen. Auf dieser Grundlage wird der neue mittlere NVP festgelegt und als Standard definiert. Die Abweichung der Fertigungstoleranzen wird zu Gunsten der Installationsfirmen ausgelegt.

Messung der Twisted-Pair Kupferverkabelung
Messung und Auswertung aller in der Norm beschriebenen Parameter und Dokumentation in Schriftform und auf Datenträger.

Anforderungsprofil für Kupferkabel-Messtechnik
Zur Überprüfung bzw. Zertifizierung von dienstneutralen, strukturierten Verkabelungen ist ein Messgerät einzusetzen, das folgende technische Eigenschaften aufweist.

Eigenschaften:
- Level IIIe oder Level IV - Genauigkeit gefordert.
- ISO/IEC 11801 Ed.2.2:2011-06 bis 500 MHz
- Messung gemäß Grenzwerten nach DIN-EN 50173-1:2011
  und DIN-EN 50173-2:2011, DIN-EN 50173-3:2011, DIN-EN
  50173-4:2012, DIN-EN 50173-5:2013,
  DIN-EN 50173-6:2014 bis 500 MHz

Messbereich:
Frequenzbereich:  1-500 MHz

geforderte Messparameter:
- Verdrahtungsplan
- Widerstand
- Länge
- Dämpfung
- DUAL NEXT TM ( Nahnebensprechen von beiden Seiten)
- ACR-N
- Impedanz ( 85 - 115 Ohm)
- Laufzeit / Laufzeitdifferenz
- Dual Return Loss ( Rückflussdämpfung von beiden
  Seiten)
- Power Sum NEXT
- Power Sum ACR
- ACR-F (gleichpegliges Übersprechen am fernen Ende)
- Power Sum ACR-F
- Headroom (Systemreserve)

**01.03.04.5 Datenkabel Kat.7 geschirmt vorh. Rinne, Montagewand, vorh. Rohr**
STLB-Bau 10/2018 061
Datenkabel für den Horizontal- und Steigbereich DIN EN 50288-4-1 (VDE 0819-4-1), Kategorie 7 DIN EN 50173-1, geschirmt, Trennklasse d DIN EN 50174-2 (VDE 0800-174-2), Link-Klasse DIN EN 50173-1 E Index A tiefgestellt, 4 x 2 x AWG 23, halogenfrei, flammwidrig.

Kabel ø (mm):  > 7,8
Leiter ø (mm):  AWG 23 >= 0,58
Isolation ø (mm):  <= 1,5
Bedeckungsgrad (%)  50
Brandklasse:  Dca

auf vorh. Kabelrinne/in offenen Kanal,
in Doppel-/Hohlboden,
in Montagewand,
in vorh. Rohr/Unterflurkanal,
auf Rohfußboden.
Menge: 400,000 m

**01.03.04.6 Datenkabel Kat.7 geschirmt Klammer, Schelle, Sammelbefestigung**
STLB-Bau 10/2018 061
Datenkabel für den Horizontal- und Steigbereich DIN EN 50288-4-1 (VDE 0819-4-1), Kategorie 7 DIN EN 50173-1, geschirmt, Trennklasse d DIN EN 50174-2 (VDE 0800-174-2), Link-Klasse DIN EN 50173-1 E Index A tiefgestellt, 4 x 2 x AWG 23, halogenfrei, flammwidrig.

Kabel ø (mm):  > 7,8
Leiter ø (mm):  AWG 23 >= 0,58
Isolation ø (mm):  <= 1,5
Bedeckungsgrad (%)  50
Brandklasse:  Dca

an Stahlkonstruktion mit Trägerklammern
auf Putz mit Abstandsschellen
auf Putz mit Nagelschellen
mit Bügelschellen
mit Sammelbefestigung
mit Sammelbefestigung oberhalb Zwischendecke.
Menge: 1000,000 m

*Hinweis: Alle Dosen aus dem Schalterprogramm*

**01.03.04.7 Datenanschlussdose symm. Kat.6A 2Ports UP**
STLB-Bau 2018-10 061
Datenanschlussdose, symmetrisch, Kategorie 6 Index A tiefgestellt DIN EN 50173-1, Link-Klasse E Index A tiefgestellt DIN EN 50173-1, Potentialausgleich DIN EN 50310 (VDE 0800-2-310), modular, Funkstörstrahlung DIN EN 55022 (VDE 0878-22), Klasse B, 2 Ports, RJ45-Buchse DIN EN 60603-7-51, in Schneidklemmtechnik, Unterputzausführung, mit Zentralplatte DIN 49075-1 und Abdeckung, Steckrichtung 45 Grad, mit Beschriftungsfeld und Fenster.
Menge: 18,000 St

**01.03.04.8 Datenanschlussdose symm. Kat.6A 2Ports AP**
*** Bezugsbeschreibung
STLB-Bau 2018-10 061
Datenanschlussdose, symmetrisch, Kategorie 6 Index A tiefgestellt DIN EN 50173-1, Link-Klasse E Index A tiefgestellt DIN EN 50173-1, Potentialausgleich DIN EN 50310 (VDE 0800-2-310), modular, Funkstörstrahlung DIN EN 55022 (VDE 0878-22), Klasse B, 2 Ports, RJ45-Buchse DIN EN 60603-7-51, Schutzart IP 44 DIN EN 60529 (VDE 0470-1), in Schneidklemmtechnik, Aufputzausführung, Steckrichtung 45 Grad, mit Beschriftungsfeld und Fenster.
Menge: 3,000 St

**01.03.04.9 IP44.**
*** wie Position 01.03.04.8
Menge: 2,000 St

**01.03.04.10 1 Port, RJ45, auf Hutschiene**
Universal-Datenanschlusseinheit RJ45
1 Port für anreihbare Hutschieneninstallation, Baubreite 1TE (> 18mm) DIN 42880,
Schutzklasse I bzw. II je nach Einbauart.
Schutzart IP 20, Kategorie 6A,
500 MHz Link geprüfte Ausführung für Datenübertragungsraten bis 10 GBit nach IEEE 802.3
an aus Zinkdruckguss, Oberflächen veredelt,
mit einzelgeschirmter RJ45-Buchse,
Modulgehäuse aus nur zwei Teilen bestehend, großflächiger Schirmanschluss mit federnder, unverlierbarer Schirmanschlussschelle, vom Schirmanschluss getrennte Zugentlastung,
zum Anschluss von Kategorie 6A, 7 und 7A Kabeln. Einhaltung der Kategorie 6 12C-de-embedded nach ISO/IEC 11801:2008 Ed.2.1, EN 50173-1:2007 von einem akkreditierten Prüflabor zertifiziert, PVP zertifiziert (kontinuierliche Qualitätskontrolle) insbesondere im Bezug auf Übertragungsbandbreiten durch ein akkreditiertes Prüflabor.
Einhaltung des 4-Connector Channel-Link Klasse EA / 500 MHz auf allen Paarbelegungen nach ISO/IEC 11801:2008 Ed.2.1 und TIA/EIA 568B.2-10 von einem akkreditierten Prüflabor zertifiziert, Einhaltung der Permanent-Link Klasse EA / 500 MHz auf allen Paarbelegungen nach 2nd FPDAM 2 to ISO/IEC 11801 AMD2 (2009-04) und TIA/EIA-568-C.2 (2009-08) von einem akkreditierten Prüflabor zertifiziert, für 10BaseT, Token-Ring, FDDI (TP-DDI), 100BaseT, ATM 155 MBit/s, Gigabit-Ethernet, 10Gigabit-Ethernet, geeignet für Power over Ethernet (PoE und PoE plus),  Potentialausgleich mittels Federkontakt zur Applikation, zusätzlicher Anschluss für Potentialausgleich mit Flachstecker 2,8 mm, Metall und Kunststoffteile recyclingfähig, RoHS-konform, Nachweise des Herstellers sind beizufügen.

Buchse: RJ45, geschirmt
Anzahl der Buchsen: 1
Anschluss: 8-polig, Schirm als großflächige Klemmverbindung
Anschlusstechnik: IDC Schneidklemmtechnik
Aderndurchmesser: 0,4 - 0,63 mm
Montagetechnik: Hutschiene TH35
Farbe: lichtgrau RAL 7035
Steckrichtung: 45° geneigt
Menge: 2,000 St

**01.03.04.11 Datenkabel anschließen je Ende**
STLB-Bau 10/2018 061
Datenkabel DIN EN 50173-1, geschirmt, Trennklasse d DIN EN 50174-2 (VDE 0800-174-2), Link-Klasse DIN EN 50173-1 E Index A tiefgestellt, anschließen je Ende auf Datendose oder Port
Es sind kurze Absetzlängen (l < 40 mm) einzuhalten,
die Schlaglänge und die Verdrillung der Adernpaare ist bis zum Edge-Connector einzuhalten.
Die Konfektionierung hat nach Vorschrift zu erfolgen, die Spezifikation nach EIA/TIA 568 B, TSB-36,
Kategorie 6 ist zu realisieren.
Menge: 48,000 St

**01.03.04.12 Messung Cu PL Link Ea**
STLB-Bau 2018-10 061
Messung Kupferkabel PL (Permanent Link) - Installationsstrecke, DIN EN 50173, Link Klasse E Index A tiefgestellt, Darstellung der Messung als Grafik, Dokumentation vorab digital zur Prüfung und nach Freigabe als Ausdruck und auf Datenträger, im PDF-Format und mit Originaldateien, als Standard-Report, in 2-facher Ausfertigung.
Menge: 48,000 St

**01.03.04.13 Datenverbinder 1-fach**
*** Bezugsbeschreibung
STLB-Bau 10/2018 061
Einfach-Verbindungsmodul für geschirmte und ungeschirmte Intstallationskabel
· Connecting Hardware Cat.7A (1000 MHz)
· real-time re-embedded
· geeignet für 100 / 250 / 500 / 1000 MHz Installationskabel
· Verbindung über LSA-Plus Schneidklemmen auf einer gemeinsamen Leiterplatte
· Farbkennzeichnung nach EIA/TIA 568A und B
· Anschluss 4-paariger geschirmter/ungeschirmter Installationskabel von AWG 26 - 22/1
· Aderndurchmesser 0,7 - 1,6 mm
· Adernpaare können unter Beibehaltung der Paarverdrillung bis zur Klemme geführt werden
· sichere Schirmkontaktierung mit Schraubklemmen direkt auf der Leiterplatte
· variable Kabelzuführungen
Menge: 2,000 St

**01.03.04.14 Datenverbinder 6-fach**
*** wie Position 01.03.04.13
als Wandgehäuse für 6 geschirmte oder ungeschirmte Installationskabel
Menge: 2,000 St

**01.03.04.15 Einweisung des Personals des AGs während der**
Einweisung des Personals des AGs während der
Inbetriebnahme und zusätzliche Schulung in der
Betriebsführung der Anlage (2x2h).
Menge: 1,000 St

##### Untertitel 01.03.05 Leitungsführungssysteme

**01.03.05.1 Kabelrinne gelocht Stahl bandverz H 60mm B 400mm**
STLB-Bau 2025-04 053
Kabelrinne für Kabelträgersystem DIN EN 61537 (VDE 0639), gelocht, mit einem Trennsteg, aus bandverzinktem Stahl DIN EN 10346, Seitenhöhe mind. 60 mm, Breite mind. 400 mm.
Menge: 100,000 m

**01.03.05.2 Ausleger für Wand- oder Stielbefestigung**
Ausleger für Wand- oder Stielbefestigung
für vorgenannte Kabeltrasse.
liefern und montieren.
Menge: 100,000 St

**01.03.05.3 Stiel, Länge bis 100cm,**
Stiel, Länge bis 100cm,
für vorgenannte Kabeltrasse
liefern und montieren.
Menge: 100,000 St

**01.03.05.4 Abhängekonstruktion**
Abhängekonstruktion
bestehend aus 2 Gewindestangen und C-Schiene
zur Befestigung vorbeschriebener Kabeltrasse
liefern und montieren.
Menge: 25,000 St

**01.03.05.5 Kabelrinne H 85, B 200**
StLBNr.  92  999/005.22.01.11
MKS-Kabelrinnen-Systeme in FS
H=85 mm ; B=200 mm  mit 1 Trennsteg einschl. Längs- und
Winkelverbinder.
Menge: 40,000 m

**01.03.05.6 AW 15/ 210**
Wand- oder Stielausleger
für U-Stiele
für vorbeschriebene Kabeltrasse
liefern und montieren.
Menge: 40,000 St

**01.03.05.7 Kabelrinne H 85, B 100**
StLBNr.  92  999/005.22.01.11
MKS-Kabelrinnen-Systeme in FS
H=85 mm ; B=100 mm  mit 1 Trennsteg einschl. Längs- und
Winkelverbinder.
Menge: 40,000 m

**01.03.05.8 AW 15/ 110**
StLBNr.  92  999/078.28.
Wand- oder
Stielausleger für U-Stiele
AW 15/110.
Menge: 40,000 St

**01.03.05.9 U-Stiel 500 mm**
U-Stiele für vorbeschriebenes Kabeltragsystem,  Stahl feuerverzinkt, mit  angeschweißter Kopfplatte
verschiedene Längen
(bauseits anpassen).
Menge: 50,000 St

**01.03.05.10 Kabelleiter mittelschwer 400mm**
Kabelleiter
mittelschwere Ausführung
aus Stahl, feuerverzinkt DIN 17 162 Teil 1,
Zinkauflagegruppe 275 oder DIN 50 976,
Seitenhöhe ca.65 mm
Nennbreite  400 mm
mit Trennsteg sowie Längs und
Winkelverbinder, Wandbefestigung
einschließlich systembedingtem Zubehör
liefern und montieren.
Menge: 40,000 m

**01.03.05.11 Profilschiene**
Profilschiene,  als C-Profil
aus Stahlblech, verzinkt, nach DIN EN 10 142(FS),
bauseits anpassen in Teillängen,
incl. Dübel für Wandbefestigung
liefern und montieren.
Menge: 40,000 m

**01.03.05.12 Bügelschelle 18 - 22 mm**
Bügelschelle,
aus Stahlblech, feuerverzinkt,
Spannbereich 18 -22 mm,
liefern und montieren
Menge: 60,000 St

**01.03.05.13 Bügelschelle 22-26 mm**
Bügelschelle,
aus Stahlblech, feuerverzinkt,
Spannbereich 22 - 26 mm,
liefern und montieren
Menge: 100,000 St

**01.03.05.14 Bügelschelle 42 -46 mm**
Bügelschelle,
aus Stahlblech, feuerverzinkt,
Spannbereich 42-46 mm,
liefern und montieren
Menge: 90,000 St

**01.03.05.15 Elektroinstallationsrohr PVC hart**
STLB-Bau 2015-10 053
Elektroinstallationsrohr DIN EN 61386 (VDE 0605), Maße DIN EN 60423, aus PVC-U, einwandig, glatt, starr, mit angeformter Muffe, Außendurchmesser 16 mm, Druckbeanspruchung leicht, Schlagbeanspruchung leicht, min. Dauergebrauchs- und Installationstemperatur - 5 Grad C, max. Dauergebrauchs- und Installationstemperatur 60 Grad C, Verlegung offen, auf Putz, mit Abstandsschellen.
Menge: 160,000 m

**01.03.05.16 Isolierstoffrohr Ng 25 a.P**
StLBNr. 04.85  053/998.01.01.
Leistung wie zuletzt in vollen Wortlaut beschrieben,
jedoch Nenngröße 25.
Menge: 300,000 m

**01.03.05.17 Isolierstoffrohr Ng 35 a.P**
StLBNr. 04.85  053/998.01.01.
Leistung wie zuletzt in vollen Wortlaut beschrieben,
jedoch Nenngröße 35.
Menge: 300,000 m

**01.03.05.18 Leitungskanal 15/20mm**
StLBNr. 04.85  053/090.08.10.01.11
Installationskanal als Leitungsführungskanal  DIN VDE 0604, Außenmaß H/B mind. 15/20 mm aus PVC hart, einschl. aller systembedingten Form-, Eck-,
Verbindungs-, Abdeck- und Zubehörteile auf Mauerwerk oder Beton,
Farbe weiß.
Menge: 60,000 m

**01.03.05.19 Leitungskanal 18/30mm**
Installationskanal als Leitungsführungskanal
DIN VDE 0604,
Außenmaß H/B mind. 18/ 30 mm,
aus Stahl 0,8 mm, feuerverzinkt DIN 17 162,
Zinkauflagegruppe 275, lackiert,
Kanalfarbe reinweiß
einschl. aller systembedingten Form-, Eck-,
Verbindungs-, Abdeck- und Zubehörteile
(42)A  gemäß Einzelbeschreibung Nr 'Installationsplan',
auf Stahlbeton oder Mauerwerk.
Menge: 40,000 m

**01.03.05.20 Leitungskanal 60/100mm**
StLBNr. 04.85  053/090.08.10.01.11
Installationskanal als Leitungsführungskanal  DIN VDE 0604, Außenmaß H/B mind. 60/100 mm aus PVC hart, einschl. aller systembedingten Form-, Eck-,
Verbindungs-, Abdeck- und Zubehörteile auf Mauerwerk oder Beton,
Farbe weiß.
Menge: 40,000 m

**01.03.05.21 Leitungsführungskanal 60/60mm**
StLBNr. 04.85  053/090.08.10.01.11
Elektro-Installationskanal-System Leitungsführungskanal aus Kunststoff nach DIN EN 50085-1 zur Leitungsverlegung. Kanalunterteil/-oberteil mit Trennwand-Einbaumöglichkeit, einrastbar, mit vorgestanzter Bodenlochung im Abstand von 125 mm, mit vormontierten Kupplungen zur einfachen Ausrichtung bei Ein-Mann-Montage und vormontierte anstellbaren Rückhalteklammern.
Kanalhöhe: 60 mm
Kanalbreite: 57 mm
Werkstoff: PVC
Halogenfrei: nein
Farbe: reinweiß
RAL Farbnummer: 9010
Länge: 2000 mm
Anzahl steckbare Trennwände: 1
Klammern pro Meter: 2
Kanalverbindung: Vormontierte Kupplungen
Abstand Bodenlochung in Kanalrichtung: 125 mm Lichter/innerer Querschnitt: 2690 mm²
Max. Leitungsbelegung Ø 11 mm - Füllgrad 0.5: 12 Zulassungen: EN50085-2-1
 einschl. aller systembedingten Form-, Eck-,
Verbindungs-, Abdeck- und Zubehörteile auf Mauerwerk oder Beton
Menge: 100,000 m

**01.03.05.22 Leitungsführungskanal 40/110mm**
StLBNr. 04.85  053/090.08.10.01.11
Elektro-Installationskanal-System Leitungsführungskanal aus Kunststoff nach DIN EN 50085-1 zur Leitungsverlegung. Kanalunterteil/-oberteil mit Trennwand-Einbaumöglichkeit, einrastbar, mit vorgestanzter Bodenlochung im Abstand von 125 mm, mit vormontierten Kupplungen zur einfachen Ausrichtung bei Ein-Mann-Montage und vormontierte anstellbaren Rückhalteklammern.
Kanalhöhe: 40 mm
Kanalbreite: 110 mm
Werkstoff: PVC
Halogenfrei: nein
Farbe: reinweiß
RAL Farbnummer: 9010
Länge: 2000 mm
Anzahl steckbare Trennwände: 3
Klammern pro Meter: 2
Kanalverbindung: Vormontierte Kupplungen
Abstand Bodenlochung in Kanalrichtung: 125 mm Lichter/innerer Querschnitt: 3115 mm²
Max. Leitungsbelegung Ø 11 mm - Füllgrad 0.5: 13 Zulassungen: EN50085-2-1
 einschl. aller systembedingten Form-, Eck-,
Verbindungs-, Abdeck- und Zubehörteile auf Mauerwerk oder Beton
Menge: 20,000 m

**01.03.05.23 Leitungsführungskanal 40/60 mm**
Elektro-Installationskanal-System Leitungsführungskanal aus halogenfreiem Kunststoff nach DIN EN 50085-1 zur Leitungsverlegung. Halogenfreier Kunststoff ist flammwidrig und entwickelt in Verbindung mit Feuchtigkeit, z.B. Löschwasser keine korrosiven Brandgase. Somit sind elektrische Geräte und Sachwerte besser geschützt. Kanalunterteil/-oberteil mit Trennwand-Einbaumöglichkeit, einrastbar, mit vorgestanzter Bodenlochung im Abstand von 125 mm, mit vormontierten Kupplungen und vormontierten anstellbaren Rückhalteklammern.
Kanalhöhe 40 mm
Kanalbreite 57 mm
Farbe reinweiß, RAL 9010
Werkstoff PC - ABS
Anzahl steckbarer Trennwände 1
Klammern pro Meter 2
Lichter/innerer Querschnitt 1500 mm²
Max. Leitungsbelegung Durchm. 11 mm - Füllgrad 0,5: 13

einschl. aller systembedingten Form-, Eck-,
Verbindungs-, Abdeck- und Zubehörteile auf Mauerwerk oder Beton,
Menge: 60,000 m

**01.03.05.24 Gerätekanal 130/60mm**
Installationskanal als Geräteeinbaukanal
(Fensterbankkanal),
Außenmaß H/B mind. 130/ 60 mm,
aus 'Metall, lackiert, Farbe weiß',
mit 1 Trennwand aus Metall
einschl. aller systembedingten Form-, Eck-,
Verbindungs-, Abdeck- und Zubehörteile
Menge: 90,000 m

**01.03.05.25 Kanaldose**
Kanaldose für
vor beschriebenen Brüstungskanal
liefern und montieren.
Menge: 96,000 St

**01.03.05.26 Metallrohr, 16, mit Schellen**
StLBNr.  04.85  053/051.02.12.11.01
Metallrohr für schwere Druckbeanspruchung,
Stahlpanzerrohr verzinkt, starr
Nenngröße 16,
Verlegung geschlossen einschl. Muffen und Bögen,
mit Abstandschellen, max. Schellenabstand = 25facher Rohrdurchmesser.
Menge: 180,000 m

**01.03.05.27 Metallrohr, 21, mit Schellen**
StLBNr. 04.85  053/998.01.01.
Leistung wie zuletzt in vollen Wortlaut beschrieben,
jedoch Nenngröße 21.
Menge: 120,000 m

**01.03.05.28 Metallrohr, 29, mit Schellen**
StLBNr. 04.85  053/998.01.01.
Leistung wie zuletzt in vollen Wortlaut beschrieben,
jedoch Nenngröße 29.
Menge: 120,000 m

**01.03.05.29 Grip-Befestigungssystem 8 Ltg.**
Sammelhalterung
Befestigungssystem speziell für die
Verwendung in Zwischendecken nach
VDE 0471, für 8 Leitungen NYM 3x1,5 mm².
Menge: 40,000 St

**01.03.05.30 Grip-Befestigungssystem 15 Ltg.**
Sammelhalterung
Befestigungssystem speziell für die
Verwendung in Zwischendecken nach
VDE 0471, für 15 Leitungen NYM 3x1,5 mm².
Menge: 40,000 St

**01.03.05.31 Grip-Befestigungssystem Schwalbenschwanz**
Sammelhalterung
Befestigungssystem speziell für die
Verwendung in Zwischendecken nach
VDE 0471, flache Ausführung (Schwalbenschwanz).
feuerhemmende Ausführung
Menge: 1000,000 St

**01.03.05.32 M-Schiene MQ-41, Länge 3m**
Montage-Schiene MQ-41
Länge 3m
zur Befestigung von Leitungsführungsmaterial
liefern und montieren.
Menge: 8,000 m

**01.03.05.33 Schienenfuss MQV-2/2**
Schienenfuss
zur Befestigung vorbenannter Schiene an Wänden und Decken.
Liefern und montieren.
Menge: 18,000 St

**01.03.05.34 Schienenfuss MQP-2/3**
Schienenfuss-Verbinder
liefern und montieren.
Menge: 18,000 St

**01.03.05.35 Schellenanbindung MQA-S-M8**
Schellenanbindung
als Grundlage zur Befestigung von LF-Material an vorbenannter Schiene.
Liefern und montieren.
Menge: 50,000 St

**01.03.05.36 Zugdraht**
Zugdraht
liefern und einziehen.
Menge: 100,000 m

**01.03.05.37 FWK 30 102x259,**
Leitungsführungskanal
bestehend aus Ober- u. Unterteil,
Feuerwiderstandsklasse  I90
nach DIN 4102 Teil 11,
für Brandbeanspruchung von innen,
einschl. zugelassener Wand- bzw.
Deckenanschlüsse,
Innenmaße mind. H x B / 102 mm x 259 mm,
mit metallischem Trennsteg und
Kanalklammern sowie systembedingtem
Zubehör, der Zulassungsbescheid für das System
Kabel-Befestigungsmaterial ist zu erbringen,
an vorhandener Decke / Wände montieren
Menge: 40,000 m

#### Titel 01.04 Allgemeine Installation

##### Untertitel 01.04.01 Installationsgeräte

**01.04.01.1 Geräteverbindungsdose Kunststoff**
*** Bezugsbeschreibung
STLB-Bau 2000-04 053
Geräteverbindungsdose DIN VDE 0606 und DIN 49073, aus
Kunststoff, Durchmesser 60 mm, Tiefe 60 mm, mit
Schrauben, in Mauerwerk.
Menge: 60,000 St

**01.04.01.2 in Beton**
*** wie Position 01.04.01.1
Menge: 15,000 St

**01.04.01.3 Gerätedose Kunststoff Hohlwand**
STLB-Bau 2015-10 053
Gerätedose DIN EN 60670-1 (VDE 0606-1) und DIN 49073, aus Kunststoff, Durchmesser 70 mm, Tiefe 48 mm, Arbeitshöhe bis 4 m, in Hohlwand.
Menge: 90,000 St

**01.04.01.4 Verbindungsdose Kunststoff**
STLB-Bau 2000-04 053
Verbindungsdose DIN VDE 0606 aus Kunststoff, mit
Deckel, Schutzart IP 54 DIN VDE 0470-1, auf Mauerwerk.
Menge: 15,000 St

**01.04.01.5 Elektronikdose mit Durchstoßmembran, winddicht**
Gemäß DIN EN 60670-1 (VDE 0606-1), DIN EN 60670-22 (VDE
0606-22), mit zusätzlichem seitlichen Klemmraum und
werkzeugloser 2K Membraneinführung, erweiterbar zur 2 fach, Geräteverbindungsdose, Oberteil abnehmbar, zum Einbau von Bauteilen bis 48mm

Schraubabstand: 60
Tiefe: 58 mm
Einführung für Rohr: 2 x M20, 2 x M25
Menge: 15,000 St

*Hinweis: Nachfolgend beschriebenen Positionen liegt das Fabrikat*
Nachfolgend beschriebenen Positionen liegt das Fabrikat der Planung "Merten" zugrunde.
Es ist ein gleichwertige Programm anzubieten.

**01.04.01.6 Geräteträger 1- fach / reinweiß**
Geräteträger leer 1-fach,
Material: thermoplast
Farbe: Reinweiß
Liefern und betriebsfertig montieren.
Menge: 52,500 St

**01.04.01.7 Geräteträger 2- fach / reinweiß**
Geräteträger leer 2-fach,
Material: thermoplast
Farbe: Reinweiß
Liefern und betriebsfertig montieren.
Menge: 165,000 St

**01.04.01.8 Schachtauslass für Geräteträger/ reinweiß**
Schachtauslass für vorbeschriebenen Geräteträger
Liefern und betriebsfertig montieren.
Menge: 217,500 St

**01.04.01.9 Steckdose 1-fach / reinweiß**
*** Bezugsbeschreibung
Schutzkontakt-Steckdosen zum Einbau in Geräteträger
16 A 250 V~ Steckklemmen Klemmbereich für Kupferleiter 1,5 mm2 und 2,5 mm2, Verbindungsklemmen nach VDE 0620 für Schraubbefestigung (1-fach Tragplatte,)
Material: thermoplast
Farbe Reinweiß
Liefern und betriebsfertig montieren.
Menge: 22,500 St

**01.04.01.10 Steckdose, 2-fach.**
*** wie Position 01.04.01.9
Menge: 150,000 St

**01.04.01.11 Steckdose mit erhötem Berührungsschutz / reinweiß**
Schutzkontakt-Steckdosen zum Einbau in Geräteträger
16 A 250 V~ Steckklemmen Klemmbereich für Kupferleiter 1,5 mm2 und 2,5 mm2, Verbindungsklemmen nach VDE 0620 Steckdose
mit erhöhtem Berührungsschutz für Schraubbefestigung
Material: thermoplast
Farbe Reinweiß
Liefern und betriebsfertig montieren.
Menge: 40,000 St

**01.04.01.12 Zentralplatte ohne Schriftfeld für 2x RJ45, Kat. 3/5/ reinweiß**
Zentralplatte ohne Schriftfeld für 2x RJ45,
Kat. 3/5
für Einsätze der Datentechnik
Material: thermoplast
Farbe Reinweiß
Liefern und betriebsfertig montieren.
Menge: 30,000 St

**01.04.01.13 Adapterrahmen/ reinweiß**
Adapterrahmen für Geräteträger,
Material: thermoplast
Farbe Reinweiß
Liefern und betriebsfertig montieren.
Menge: 40,000 St

**01.04.01.14 Kombirahmen/ reinweiß**
Kombirahmen,(MCFP 3 PW)
für Einbaugeräte mit Zentralplatten 50 x 50 mm nach DIN 49075 unterschiedlicher Hersteller, mit extra großem quadratischem Ausschnitt u.a. geeignet für den Einbau der Zentralplatte für 3 Steckverbindereinsätze (50x50)
Material: thermoplast
Farbe Reinweiß
Liefern und betriebsfertig montieren.
Menge: 10,000 St

**01.04.01.15 Schutzkontaktsteckdose 250V 16A 2fach AP-Ausführung**
*** Bezugsbeschreibung
Schutzkontaktsteckdose DIN VDE 0620-1 (VDE 0620-1), 250 V AC, 16 A, 2-fach, Farbton reinweiß, RAL 9010, in Aufputzausführung,
Steckdosen im aP-Gehäuse mit Schachtauslass,
geeignet für Sockelleistenmontage,
speziell geeignet für Renovierung in Plattenbauten.
Menge: 15,000 St

**01.04.01.16 Ausführung Schuko einfach,**
*** wie Position 01.04.01.15
Menge: 10,000 St

*Hinweis: Nachfolgend beschriebene*
Nachfolgend beschriebene
unter-Putz-Geräte sind mit Abdeckung,
Rahmen, Wippe etc.
in Dekorausführung nach Wahl des AG,
mit Beschriftungsfeld zu liefern.
Die Kosten sind in die Einheitspreise einzukalkulieren

*Hinweis: Standardbeschreibung*
Bei den nachfolgenden Installationsgeräten ist jeweils
ein einheitliches Programm eines Fabrikates zu
verwenden.

**01.04.01.17 Schutzkontaktsteckdose Einsatz**
STLB-Bau 2000-04 053
Schutzkontaktsteckdose DIN VDE 0620, 16 A, 250 V AC,
zum Einbau in Installationsdose einschl. Zentralplatte
und Abdeckrahmen, mit Beschriftungsfeld, in
Standardausführung des Herstellers, Einsatz mit
Schrauben befestigen.
Menge: 168,000 St

**01.04.01.18 Schutzkontaktsteckdose mit Beschriftung**
STLB-Bau 2015-10 053
Schutzkontaktsteckdose DIN VDE 0620-1 (VDE 0620-1), 16 A, 250 V AC, mit Überspannungsschutz, Ableitbemessungsstrom 5 kA, Ableitbemessungsspannung 275 V, in Gerätedose, einschl. Zentralplatte und Abdeckrahmen, mit Beschriftungsfeld, mit Kontrolllampe, Einsatz mit Schrauben befestigen.
Menge: 6,000 St

**01.04.01.19 Schutzkontaktsteckdose mit Beschriftung IP 44**
STLB-Bau 2000-04 053
Schutzkontaktsteckdose DIN VDE 0620, 16 A, 250 V AC, in
Aufputzausführung, mit Beschriftungsfeld, in
Standardausführung des Herstellers, Schutzart IP 44
DIN VDE 0470-1.
Menge: 3,000 St

**01.04.01.20 Wippschalter einpolig Aus/Wechsel 10A 250V Anschlusssäule Beschriftungsfeld**
STLB-Bau 2015-10 053
Wippschalter DIN EN 60669-1 (VDE 0632-1) einpolig, Aus/Wechsel, 10 A, 250 V AC, in Anschlusssäule, einschl. Bedienelement und Abdeckrahmen, mit Beschriftungsfeld, Einsatz mit Schrauben befestigen.
Menge: 18,000 St

**01.04.01.21 Wipptaster einpolig Einsatz**
STLB-Bau 2000-04 053
Wipptaster DIN EN 60669-1 einpolig, Aus/Wechsel, 10 A,
250 V AC, zum Einbau in Installationsdose einschl.
Bedienelement und Abdeckrahmen, mit Beschriftungsfeld,
in Standardausführung des Herstellers, Einsatz mit
Schrauben befestigen.
Menge: 21,000 St

**01.04.01.22 Wipptaster einpolig Einsatz OL**
STLB-Bau 2000-04 053
Wipptaster DIN EN 60669-1 einpolig, Aus/Wechsel, 10 A,
250 V AC, zum Einbau in Installationsdose einschl.
Bedienelement und Abdeckrahmen, mit Beschriftungsfeld,
mit Orientierungslampe, in Standardausführung des
Herstellers, Einsatz mit Schrauben befestigen.
Menge: 3,000 St

**01.04.01.23 Wipptaster Serie mit Beschriftung**
STLB-Bau 2015-10 053
Wipptaster DIN EN 60669-1 (VDE 0632-1) einpolig, Serien, 10 A, 250 V AC, in Gerätedose, einschl. Bedienelement und Abdeckrahmen, mit Beschriftungsfeld, mit Orientierungslampe, Einsatz mit Schrauben befestigen.
Menge: 30,000 St

**01.04.01.24 Wipptaster einpolig mit Beschriftung IP 44**
STLB-Bau 2000-04 053
Wipptaster DIN EN 60669-1 einpolig, Aus/Wechsel, 10 A,
250 V AC, in Aufputzausführung, mit Beschriftungsfeld,
mit Orientierungslampe, in Standardausführung des
Herstellers, Schutzart IP 44 DIN VDE 0470-1.
Menge: 3,000 St

**01.04.01.25 Wippschalter einpolig aP**
Wippschalter DIN EN 60669-1 (VDE 0632-1) einpolig, Aus/Wechsel, 10 A, 250 V AC, in Aufputzausführung, mit Beschriftungsfeld.
Menge: 6,000 St

**01.04.01.26 Jalousietaster, incl. Rahmen und Wippen**
Menge: 16,500 St

**01.04.01.27 Präsenzmelder Universal**
Präsenzmelder Universal

Primärer Einsatzbereich: Schreibtischarbeitsplätze, Büros, etc.
Bestimmungsgemäßer Gebrauch
Automatisches Schalten von Beleuchtung, abhängig von Wärmebewegung und Umgebungshelligkeit
Betrieb mit UP-Einsatz zum Schalten oder Dimmen oder Nebenstellen-Einsatz 3-Draht zu Erweiterung des Erfassungsfeldes.
Deckenmontage auf UP-Einsatz Produkteigenschaften
Konstantlichtregelung in Kombination mit Dimm-Einsatz
2-Punkt-Lichtregelung in Kombination mit Schalt-Einsatz
Ausschaltverzögerung und Helligkeitswert einstellbar
Testbetrieb zum Prüfen des Erfassungsbereiches
Aufsteckblende zum Einschränken des Erfassungsbereiches
Erweiterung des Erfassungsbereiches in Kombination mit Nebenstellen-Einsatz 3-Draht
Manuelles Ein- und Ausschalten mit Nebenstellen-
Einsatz 2-Draht oder Installationstaster möglich

Technische Daten
Erfassungswinkel: 360°
Nennreichweite Schreibtischhöhe: Ø ca. 5 m
Nennreichweite Fußboden: Ø ca. 8 m
Einbauhöhe für Nennreichweite: ca. 2,5 m
 Bei anderen Einbauhöhen variiert die Reichweite.
Anzahl Linsen/Erfassungsebenen: 80 / 6
Nennspannung: AC 230 V ~, 50 Hz
Nachlaufzeit: 1 s Testbetrieb, ca. 10 s bis 30 min
Helligkeitseinstellung: ca. 10 bis 1000 lx
Anzahl Nebenstellen am UP-Einsatz
Nebenstelle 2-Draht: unbegrenzt
mechanische Taster/Schließer: unbegrenzt
 (nicht beleuchtbar; sollen Taster beleuchtet werden,
ausschließlich Taster mit N-Klemme verwenden!)
Nebenstelle 3-Draht
bei Ansteuerung von Universal-Dimmer-Einsatz: max. 5
bei anderen UP-Einsätzen: max. 10
Länge Nebenstellenleitung in Summe: max. 100 m

Farbe: alpinweiß

liefern, montieren und betriebsfertig anschließen
Menge: 57,000 St

**01.04.01.28 CEE-Steckdose 5polig 230/400VAC 16A Gerätedose IP44**
*** Bezugsbeschreibung
STLB-Bau 2025-04 053
CEE-Steckdose DIN EN 60309-2 (VDE 0623-2), 5-polig, Bemessungsbetriebsspannung 230/400 V AC, 16 A, in Gerätedose, einschl. Zentralplatte, Schutzart IP 44 DIN EN 60529 (VDE 0470-1), Einsatz mit Schrauben befestigen.
Menge: 25,000 St

**01.04.01.29 Bemessungsstrom 32A.**
*** wie Position 01.04.01.28
Menge: 15,000 St

**01.04.01.30 SAT-Anschlussdose koaxial Enddose UP**
STLB-Bau 2025-04 061
SAT-Anschlussdose, koaxial, als Enddose, Unterputzausführung.
Menge: 8,000 St

##### Untertitel 01.04.02 Potentialausgleich

**01.04.02.1 Potentialausgleichsschiene VDE 0100**
StLBNr.  04.85  053/060.01
Potentialausgleichsschiene VDE 0100
mit Abdeckkappe aus Kunststoff mit Anschluß von
1 Rundstahl bis 10 mm Durchmesser,
1 Flachstahl bis 30 mm x 3,5 mm und
bis zu 8 Leiter je 25 mm2.
Menge: 8,000 St

**01.04.02.2 Potentialausgleichsschiene uP**
Potentialausgleichsschiene in uP-Ausführung
einschl. Unterputz-Dose aus Isolierstoff mit
Deckel,
mit Klemmschiene aus Messing,
für 7 Leiter  bis 6 mm²
in Mauerwerk einsetzen.
Menge: 4,000 St

**01.04.02.3 Erdungsbandrohrschelle 50mm**
StLBNr.  04.85  053/063.02.01
Erdungsbandrohrschelle VDE 0190
mit Anschlußmöglichkeit für 2 Leiter je 6 mm2,
für Rohrdurchmesser bis 50 mm.
Menge: 20,000 St

**01.04.02.4 Erdungsbandrohrschelle 100mm**
StLBNr.  04.85  053/063.02.02
Erdungsbandrohrschelle VDE 0190
mit Anschlußmöglichkeit für 2 Leiter je 6 mm2,
für Rohrdurchmesser bis 100 mm.
Menge: 20,000 St

**01.04.02.5 Anschluß- und Überbrückungsbauteil**
StLBNr. 85 050/505.10.01.01.01
Anschluß- und Überbrückungsbauteil
als Lasche DIN 48841 - L mit Bohrungen
zum Befestigen mit Schrauben.
Menge: 24,000 St

**01.04.02.6 H07V-K 16**
StLBNr. 85 053/026.01.07.01
Kunststoff-Aderleitung H07V-K
16, Cu-Zahl 154, in vorhandene Rohre, Installationskanäle und Sammelbefestigungen.
Menge: 400,000 m

**01.04.02.7 H07V-K 6**
StLBNr. 85 053/026.01.07.01
Kunststoff-Aderleitung H07V-K
6, Cu-Zahl 58, in vorhandene Rohre, Installationskanäle und Sammelbefestigungen.
Menge: 200,000 m

**01.04.02.8 NYM-J 1x4 unter Putz+Fräsen**
StLBNr. 04.85  053/035.10.02.01
Kabel/Leitung, Typ 'NYM-J 1x4 re',
Cu-Zahl '38',
unter Putz, einschl. Fräsen in Mauerwerk.
Menge: 120,000 m

**01.04.02.9 NYM-J 1x4 in Hohlwand**
StLBNr. 04.85  053/035.10.02.01
Kabel/Leitung, Typ 'NYM-J 1x4 re',
Cu-Zahl '38',
in Schalung oder in Hohlwand von zweischaligen Wänden.
Menge: 120,000 m

**01.04.02.10 NYM-J 1x4 a.P.**
StLBNr. 04.85  053/035.10.02.01
(11)A  Kabel/Leitung, Typ 'NYM-J 1x4 re',
(21)A  Cu-Zahl '38', in vorhandene Rohre,
Installationskanäle und Sammelbefestigungen.
Menge: 200,000 m

##### Untertitel 01.04.03 Behindertennotruf

**01.04.03.1 Einphasen-Netzgerät**
StLBNr. 10.89  063/996.00.05
Einphasen-Netzgerät für konstante Gleichstromversorgung.
Kompakte Bauweise durch moderne getaktete
primärgetaktete Schaltungstechnik nach VDE 0550.
Leerlauf-, Kurzschluß- und Überlastfest.
Eingangsspannung:  97 bis 265 VAC,
Nennausgangsspannung: 24 V DC,
Temperaturbereich:  0-60 °C, bei freier Konvektion,
Ausgangsstrom:  1 A,
Maße: L=180mm x B=75mm x H=75mm,
AP-Montage.,
liefern, montieren und betriebsfertig anschließen.
Menge: 1,000 St

**01.04.03.2 Elektronik-Modul mit Signalgeber**
StLBNr. 10.89  063/996.00.05
Elektronik-Modul mit integrierter Kolbenlampe
und Elektronik, akustischen Signalgeber,
mit mind. 90 dB,
Schutzart IP 20,
potentialfreien Kontakt zur Fremdansteuerung von Geräten und Systemen bzw. Signalisierung (Schließer),
mit Abdeckplatte incl. uP-Dose, incl. Signalgeber,
liefern, montieren und betriebsfertig anschließen.
Menge: 1,000 St

**01.04.03.3 Dienstzimmereinheit**
StLBNr. 10.89  063/996.00.05
Dienstzimmereinheit mit roter Ruflampe
und Summer,
Summer-Aus Taste und Abdeckung.
Maße: B=158mm x T=87mm x H=110mm,
Schutzart IP 20
mit Abdeckplatte inkl. uP-Dose,
liefern, montieren und betriebsfertig anschließen.
Menge: 1,000 St

**01.04.03.4 Ruf-Abstelltaster**
StLBNr. 10.89  063/996.00.05
Ruf-Abstelltaster mit grüner LED-Erinnerungslampe, Schallgeber für Rufnachsendung und
roter LED Beruhigungslampe,
Schutzart IP 40,
Abdeckplatte mit 1 Ruf- (rot) und 1 Abstelltaster (grün)
mit Abdeckplatte inkl. uP-Dose,
liefern, montieren und betriebsfertig anschließen.
Menge: 1,000 St

**01.04.03.5 Zugtaster**
StLBNr. 10.89  063/996.00.05
Zugtaster mit 2m Perlonschnur und roten Knauf,
1 LED Beruhigungslampe (rot),
Schutzart IP 54,
mit Abdeckplatte inkl. uP-Dose,
liefern, montieren und betriebsfertig anschließen.
Menge: 2,000 St

**01.04.03.6 USV-Modul für Ruf-Kompaktset für Behinderten-WC**
StLBNr. 04.85  053/997.01.04.
USV-Modul für Ruf-Kompaktsets für Behinderten-WC, Überbrückungszeit mind. 10 Min, incl. Wandanbaugehäuse,
liefern und montieren.
Menge: 1,000 St

*Hinweis: Wartungsvertrag*
--------------------------------

Hinweis zur Wartung

--------------------------------

Mit der Abgabe des Angebotes erkennt der Bieter einen
Gewährleistungszeitraum von 4 Jahren nach VOB an.
Voraussetzung dafür ist jedoch die Beauftragung des
Bieters mit den notwendigen und vorgeschriebenen Wartungen.

Ausführung von Wartungs- und Instandsetzungsarbeiten an
der in diesem Leistungsverzeichnis beschriebenen Behinderten-WC-Notrufanlage nach dem beigefügten Vertrag gemäß AMEV (InstandGMA 2018).
Der Vertrag ist auszufüllen und dem Angebot beizufügen.
Die angebotenen Preise verstehen sich einschließlich
der Kosten für den Sachverständigen für die Haupt- und eventuelle Zwischenprüfung sowie aller in diesem Zusammenhang erforderlichen Leistungen  des Auftragnehmers.

Bei der Wertung der Angebote werden die angebotenen
Wartungskosten, die jeweils für 1 Jahr anzubieten sind,
auf den Gewährleistungszeitraum von 4 Jahren hochgerechnet und zur Ermittelung des wirtschaftlichsten Angebotes berücksichtigt.

Die Wartung wird aus haushaltsrechtlichen Gründen nicht
mit der Errichtung der Anlage beauftragt. Durch die
hausverwaltende Stelle wird für die Wartung ein
gesonderter Auftrag erteilt.

##### Untertitel 01.04.04 Dürchbrüche und Brandschottungen

**01.04.04.1 Bohren Durchbr., Beton, bis 15 cm**
StL-Nr. 8205157103002101
Bohren von Durchbrüchen
in Beton, bewehrt,
Wanddicke über 15 bis 20 cm,
anfallender Schutt wird Eigentum des AN und ist zu
beseitigen.
Menge: 40,000 St

**01.04.04.2 Bohren Durchbr., Beton, 15 bis 20 cm**
StL-Nr. 8205157103002101
Bohren von Durchbrüchen
in Beton, bewehrt,
Wanddicke über 15 bis 20 cm,
anfallender Schutt wird Eigentum des AN und ist zu
beseitigen.
Menge: 25,000 St

**01.04.04.3 Bohren Durchbr., Beton, 20 bis 25 cm**
StL-Nr. 8205157103003101
Bohren von Durchbrüchen
in Beton, bewehrt,
Wanddicke über 20 bis 25 cm,
anfallender Schutt wird Eigentum des AN und ist zu
beseitigen.
Menge: 8,000 St

**01.04.04.4 Bohren 25mm, Mauerwerk, bis 15 cm**
StL-Nr. 8205157101013101
Bohren von Durchbrüchen
in Mauerwerk,
Abmessungen 'bis 25mm',
Wanddicke über 20 bis 25 cm,
anfallender Schutt wird Eigentum des AN und ist zu
beseitigen.
Menge: 15,000 St

**01.04.04.5 Bohren 25mm, Mauerwerk, 15-20cm**
StL-Nr. 8205157101013101
Bohren von Durchbrüchen
in Mauerwerk,
Abmessungen 'bis 25mm',
Wanddicke über 20 bis 25 cm,
anfallender Schutt wird Eigentum des AN und ist zu
beseitigen.
Menge: 15,000 St

**01.04.04.6 Bohren 25mm, Mauerwerk, 20-25cm**
StL-Nr. 8205157101013101
Bohren von Durchbrüchen
in Mauerwerk,
Abmessungen 'bis 25mm',
Wanddicke über 20 bis 25 cm,
anfallender Schutt wird Eigentum des AN und ist zu
beseitigen.
Menge: 15,000 St

**01.04.04.7 Kernbohrung 40 cm²**
StLBNr.  92  012/834.41.31.00.13
Loch in Betondecke bzw. Mauerwerk nachträglich bohren,  (Kernbohrung), Querschnitt bis 40 cm²,
Deckenstärke bis 40 cm,
einschl. Entsorgung des Bohrkerns.
Menge: 30,000 St

**01.04.04.8 Kernbohrung 100 cm²**
StLBNr.  92  012/834.41.31.00.13
Loch in Betondecke bzw. Mauerwerk nachträglich bohren,  (Kernbohrung), Querschnitt bis 80 cm²,
Deckenstärke bis 40 cm,
einschl. Entsorgung des Bohrkerns.
Menge: 10,000 St

**01.04.04.9 Mediendurchführung mehrfach Dach geneigt D 25-30cm AD 110-125mm geschlossen 2Sparten**
STLB-Bau 2025-04 042
Mediendurchführung, mehrfach, rund, in geneigtem Dach, Deckendicke über 25 bis 30 cm, Außendurchmesser Medienrohr über 110 bis 125 mm, dicht gegen nichtdrückendes Wasser,
besondere Anforderungen 'als Schwanenhals, zur Aufnahme von Standard-Ringraumdichtungen
auf Trapezblechdach mit Grüneindeckung, Höhe ca. 30cm'

geschlossene Ausführung, mit 2 Sparten.
Menge: 2,000 St

**01.04.04.10 Standard-Ringraumdichtung**
Standard-Ringraumdichtung
mit Segmentringtechnik.
Zur Abdichtung von Kabeln in Kernbohrungen oder Futterrohren.
Geteilte Ausführung zur Abdichtung von neu zu installierenden oder bereits verlegten Kabeln.
Beanspruchungsklasse 1, DIN 18195 Teil 4, DIN 18195 Teil 6
Segmentringtechnik zur individuellen Anpassung auf die Leitungsdurchmesser vor Ort
Dichtbreite: 40 mm
Pressplatten: 5 mm
Pressplatten, Schrauben, Muttern und Scheiben: Edelstahl rostfrei V2A (AISI 304L)
Gummi: EPDM
gas- und wasserdicht,
Futterrohr/Kernbohrung empty;i (mm): 150
Anzahl Kabel insgesamt: 6
Anzahl Kabel: 6
Kabel empty; (mm): 8 - 35
Menge: 4,000 St

**01.04.04.11 Kabelabschottung S30, 0,02 m²**
StLBNr. 04.85  053/860.31.13.12.12
Kabelabschottung zur Verhinderung von
Brandübertragung, form-, alterungs- und
korrosionsbeständig, geeignet zur Nachbelegung
mit Kabeln,
Feuerwiderstandsdauer 30 Minuten,
in Wänden aus Mauerwerk und in Decken oder Wänden aus
Beton oder Stahlbeton,
abzudichtende Öffnungsrestfläche bis 0,02 m2,
belegt mit max. 30
Kabeln, Leitungen oder Installationsrohren,
mit durchgeführten Kabelrinnen oder -leitern,
bei Schwelbrand auch rauchgasdicht.
Ausführung 'gemäß Zulassungsbescheid
durch staatlich anerkanntes Material-Prüfinstitut'.
Menge: 30,000 St

**01.04.04.12 Kabelabschottung S90, 0,02 m²**
StLBNr. 04.85  053/860.31.13.12.12
Kabelabschottung zur Verhinderung von
Brandübertragung, form-, alterungs- und
korrosionsbeständig, geeignet zur Nachbelegung
mit Kabeln,
Feuerwiderstandsdauer 90 Minuten,
in Wänden aus Mauerwerk und in Decken oder Wänden aus
Beton oder Stahlbeton,
abzudichtende Öffnungsrestfläche bis 0,02 m2,
belegt mit max. 30
Kabeln, Leitungen oder Installationsrohren,
mit durchgeführten Kabelrinnen oder -leitern,
bei Schwelbrand auch rauchgasdicht.
Ausführung 'gemäß Zulassungsbescheid
durch staatlich anerkanntes Material-Prüfinstitut'.
Menge: 20,000 St

#### Titel 01.05 Beleuchtung

##### Untertitel 01.05.01 Allgemeinbeleuchtung

**01.05.01.1 Einbau-Downlight fur gesägte Deckenoffnungen. 300mm, 3000lm**
*** Bezugsbeschreibung
Einbau-Downlight fur gesägte Deckenoffnungen.
LED-Downlight fur Decken mit einem Hohlraummaß >= 36 mm.
Deckenausschnitt  300 mm, Einbautiefe 36 mm.
Abdeckscheibe aus transluzentem PMMA.
Mit lambertscher Lichtstärkeverteilung.
Mit vorwiegend direkt strahlender Lichtstärkeverteilung. Erhöhter Beleuchtungskomfort durch dekorative Deckenaufhellung.
Leuchtenlichtstrom und Lichtfarbe fest eingestellt. Bemessungslichtstrom 3000 lm, Bemessungsleistung 24 W, maximale Leuchten-Lichtausbeute 125 lm/W.
Lichtfarbe warmweiß, ähnlichste Farbtemperatur (CCT) 3000 K, allgemeiner Farbwiedergabeindex (CRI) R a > 80. Farborttoleranz (initial MacAdam) <= 3 SDCM.
Lichtquelle entsprechend Ökodesign-Anforderungen (VO (EU) 2019/2020) austauschbar.
Leuchtenkorper aus Aluminiumdruckguss. Oberflache weiß beschichtet (ahnlich RAL 9016).
Leuchtendurchmesser ca. 316 mm, Leuchtenhohe 42 mm. Zulassige Umgebungstemperatur (ta): -20 °C bis +25 °C. Schutzklasse (EN 61140): II, Schutzart (DIN EN 60529): IP20, Schutzart raumseitig: IP54,
Stoßfestigkeitsgrad nach IEC 62262: IK06,
Prüuftemperatur Glühdrahttest gemas IEC 60695-2-11: 650 °C. Mit externem Betriebsgerat, digital dimmbar (DALI-2). Betriebsgerät gemäß DALI-2-Standard (EN 62386).
Leuchte mittels Tastfunktion über DALI-Steuerklemmen schalt- und dimmbar (Touch DIM).
Betriebsgerat entsprechend  Ökodesign-Anforderungen (VO (EU) 2019/2020) austauschbar.
Leuchte ENEC- zertifiziert, liefern und montieren.

Fabrikat/Typ: '..........'

vom Bieter einzutragen.
Menge: 87,000 St

**01.05.01.2 als Anbauleuchte. Onplana**
*** wie Position 01.05.01.1
als Anbauleuchte.
Menge: 15,000 St

**01.05.01.3 Rundes LED Einbau-Downlight. Aviella**
Rundes LED Einbau-Downlight.
Werkzeugloser Deckeneinbau durch Schnellmontagefedern. Deckenausschnitt 168 mm, Einbautiefe 45 mm. Mit opaler PMMA-Abdeckscheibe. Mit lambertscher Lichtstärkeverteilung. Leuchtenlichtstrom und Lichtfarbe fest eingestellt. Bemessungslichtstrom 1300 lm, Bemessungsleistung 15 W, maximale Leuchten-Lichtausbeute 87 lm/W. Lichtfarbe neutralweiß, ähnlichste Farbtemperatur (CCT) 4000 K, allgemeiner Farbwiedergabeindex (CRI) R a > 80. Farborttoleranz (initial MacAdam) <= 4 SDCM.
Leuchtenkorper aus Aluminiumdruckguss. Deckenring weiß pulverbeschichtet (ähnlich RAL 9016).
Außenmaße Deckenring ca. 180 mm,
Leuchtenhöhe ca. 24 mm.
Zulässige Umgebungstemperatur (ta): -20 °C bis +25 °C. Schutzklasse (EN 61140): II, Schutzart (DIN EN 60529): IP20, Schutzart raumseitig: IP54,
Stoßfestigkeitsgrad nach IEC 62262: IK05, Prüftemperatur Glühdrahttest gemas IEC 60695-2-11: 650 °C.
Mit externem Betriebsgerat, Dali-2 Standard.
Betriebsgerat entsprechend Ökodesign-Anforderungen (VO (EU) 2019/2020) austauschbar.
Leuchte durch eine unabhängige Prüfstelle ENEC-zertifiziert,
liefern und montieren.

Fabrikat/Typ: '..........'

vom Bieter einzutragen.
Menge: 62,000 St

**01.05.01.4 Leuchtenlichtbandmodul fur Hänge- und Anbauleuchten. Luceos**
Leuchtenlichtbandmodul fur Hänge- und Anbauleuchten
als Einzelleuchte mit Kopfstücken, Abhängung und Einspeisung,
mit durchgängiger Lichtaustrittsflache für abgehängte Montage.  Mit symmetrisch begrenzt breit strahlender Lichtstärkeverteilung. Blendungsbewertung nach UGR-Einstufung (EN 12464-1) < 19.
Vollkommen harmonische Lichtwirkung durch gleichmäßig ausgeleuchteten Lichtaustritt.
Leuchtenlichtstrom und Lichtfarbe fest eingestellt.
LED-System mit seitlich zur Lichtaustrittsöffnung positionierten, angewinkelten LED und einem Kammersystem zur hocheffektiven Reflektion und Weiterleitung des Lichts. Bemessungslichtstrom 7400 lm, Bemessungsleistung 56 W, maximale Leuchten- Lichtausbeute 150 lm/W.
Lichtfarbe neutralweiß, ähnlichste Farbtemperatur(CCT) 4000K, allgemeiner Farbwiedergabeindex (CRI) R a > 80. Farborttoleranz (initial MacAdam) . <= SDCM.
Leuchtenkörper aus Aluminium-Strangpressprofil.
Kopfstucke aus Aluminium-Druckguss.
Oberfläche weiß beschichtet (ahnlich RAL 9016).
Maße (L x B): ca. 1500 mm x 240 mm,
Leuchtenhöhe ca. 20 mm.
Zulässige Umgebungstemperatur (ta): - 25 °C bis + 20°C. Schutzklasse (EN 61140): I, Schutzart (DIN EN 60529): IP20, Stoßfestigkeitsgrad nach IEC 62262: IK03,
Prüftemperatur Glühdrahttest gemäß IEC 60695-2-11: 650 °C. Mit elektronischem Betriebsgerat, digital dimmbar (DALI). Betriebsgerät DALI-2-Standard (EN 62386).
Leuchte mittels Tastfunktion uber DALI-Steuerklemmen schalt- und dimmbar (Touch DIM).
Betriebsgerat entsprechend Ökodesign-Anforderungen (VO (EU) 2019/2020) austauschbar.
Mit CE-Kennzeichnung.
Leuchte liefern und montieren.

Fabrikat: '..........'

Typ: '..........'

vom Bieter einzutragen.
Menge: 4,000 St

**01.05.01.5 LED Einlegeleuchte dim DALI mit mikroprismatischer**
LED Einlegeleuchte
mit mikroprismatischer Abdeckscheibe PMMA für Decken mit sichtbarer Tragschiene.
Gehäuse Aluminium weiß lackiert, Farbe RAL 9016,
Maße LxBxH  622x622 x 9, geeignet für
Rasterdecke 625 x 625,
Blendungsbewertung nach UGR Einstufung <19  (EN 12464-1).
Harmonische Lichtverteilung durch gleichmäßig ausgeleuchteten Lichtaustritt,
Nutzlichtstrom mind. 4000 Lumen,
Lichtfarbe neutralweiss CCT 4000K,
Farbtoleranz < 3 SDCM, Farbwiedergabe Ra> 80, Mittlere Bemessungslebensdauer L80 B10(tq25°C ) = 50.000h,
flickerfree,
Schutzart IP 40, Stoßfestigkeit IK 05, Schutzklasse II, Betriebsgerät DALI2 dimmbar,
Nennspannung AC 90-295V
liefern und montieren.

Fabrikat: '..........'

Typ: '..........'

vom Bieter einzutragen.
Menge: 18,000 St

**01.05.01.6 ETLED-Anbauleuchten für Decken- und Wandmontage.**
ETLED-Anbauleuchte für Decken- und Wandmontage.
Mit opaler PMMA-Abdeckwanne, fein strukturiert. Blendungsbewertung nach UGR-Einstufung (EN 12464-1)
< 25. Sicherer Halt der Wanne durch innen liegende Federverschlüsse. Bemessungslichtstrom mind. 1400 lm, Leuchten-Lichtausbeute mind. 107 lm/W. Lichtfarbe warmweiß, ähnlichste Farbtemperatur (CCT) 3000 K, Farborttoleranz (initial MacAdam) = 3 SDCM, allgemeiner Farbwiedergabeindex (CRI) Ra > 80. Mittlere Bemessungslebensdauer L80(tq 25 °C) = 35.000 h, mittlere Bemessungslebensdauer L70(tq 25 °C) = 50.000 h. Leuchtenkörper aus Stahlblech. Oberfläche weiß beschichtet (RAL 9016). Kopfstücke aus schlagzähem ABS. Mit rückseitig integriertem Leitungskanal zur Leitungsführung bei längsversetztem Wandauslass. Seitliche Leitungseinführung im Kopfstück ausgeführt. Zulässige Umgebungstemperatur (ta): -20 °C - +25 °C. Schutzklasse (EN 61140): I,
Schutzart (DIN EN 60529): IP40,
Stoßfestigkeitsgrad nach IEC 62262: IK02, Prüftemperatur Glühdrahttest gemäß IEC 60695-2-11: 650°C. Mit elektronischem Betriebsgerät, dimmbar, Dali2-Standard.

Fabrikat: '..........'

Typ: '.......................'
vom Bieter einzutragen.
Menge: 3,000 St

**01.05.01.7 LED-Wannenleuchte, IP66, 2.300 lm**
*** Bezugsbeschreibung
LED-Decken- und Wandleuchte für Feuchtraum-Standardanwendungen. Deckenbefestigung direkt oder mit beiliegender Schnellmontageklammer möglich. Mit opaler PC-Abdeckwanne, schlagzäh. Außen glatt, mit innen liegenden Längsprismen und fein strukturierten Stirnseiten, aus einem Stück gefertigt. Leuchtenlichtstrom ca. 2300 lm, Anschlussleistung ca. 19 W, Lichtausbeute der Leuchte mind. 121 lm/W. Lichtfarbe neutralweiß, Farbtemperatur 4000 K, Farbwiedergabeindex Ra > 80. Lebensdauer L80(tq 25 °C) = 35.000 h, Lebensdauer L70(tq 25 °C) = 50.000 h. Leuchtenkörper aus glasfaserverstärktem Polyesterharz, schwer entflammbar. Mit stirnseitiger Einführung und Würgenippeln für Netzzuleitung. Leuchtenkörper Farbe lichtgrau.  Schutzart IP66, Schlagfestigkeit IK08/6 J, Glühdrahtfestigkeit 850 °C. Mit elektronischem Betriebsgerät, dimmbar, Dali2-Standard.
Menge: 8,000 St

**01.05.01.8 Lichtstrom 3.700 Lm.**
*** wie Position 01.05.01.7
Menge: 8,000 St

**01.05.01.9 Multivariable Rohrleuchte mit 75 mm Profildurchmesser.**
*** Bezugsbeschreibung
Multivariable Rohrleuchte mit 75 mm Profildurchmesser.
Mit begrenzter Oberflachentemperatur, für den Einsatz in feuergefahrdeten Raumen gemäß DIN EN 60598-2-24 geeignet.
Für die Wand- und Deckenmontage. Standard-Edelstahl-Montageclips (2 Stuck, V2A) mit Triangel.  Als Einzelleuchte, einschl. erforderlichem Zubehör wie Endkappen etc.
Zylinderprofil mit lichttechnisch wirksamer Prismenstruktur als Sekundaroptik. Mit opalem Profilbereich oberhalb und transluzentem Profilbereich unterhalb der Montagerinne.
Mit symmetrisch begrenzt breit strahlender Lichtstarkeverteilung.
Mit vorwiegend direkt strahlender Lichtstarkeverteilung.
Mit leichtem Indirektanteil zur Oberflachenaufhellung. Blendungsbewertung nach UGR-Einstufung (EN 12464-1) < 19. Leuchtenlichtstrom und Lichtfarbe fest eingestellt. Bemessungslichtstrom 5000 lm, Bemessungsleistung 27 W, maximale Leuchten-Lichtausbeute 185 lm/W.
Lichtfarbe neutralweiß,
ähnlichste Farbtemperatur (CCT) 4000 K,
allgemeiner Farbwiedergabeindex (CRI) R a > 80. Farborttoleranz (initial MacAdam)  3 SDCM.
Lichtquelle entsprechend Okodesign-Anforderungen (VO (EU) 2019/2020) austauschbar.
Leuchtenlänge ca. 1568 mm,
Leuchtendurchmesser 75 mm.
Der Geratetrager ist am Leuchtenprofil mit transparenten  Zulassige Umgebungstemperatur (ta) -30 °C - 35 °lsaquo;C. Schutzklasse (EN 61140): I, Schutzart (DIN EN 60529): IP66, Stoßfestigkeitsgrad nach IEC 62262: IK03,
Prüftemperatur Glühdrahttest gemäß IEC 60695-2-11: 650 °C. Die Leuchte ist für den Betrieb an einem 230V Gleichspannungsnetz (DC) geeignet.
Mit elektronischem Betriebsgerat, digital dimmbar (DALI). Betriebsgerät gemäß DALI-2-Standard (EN 62386).
Leuchte mittels Tastfunktion uber DALI-Steuerklemmen schalt- und dimmbar (Touch DIM).
Betriebsgerat entsprechend Ökodesign-Anforderungen (VO (EU) 2019/2020) austauschbar.
Mit CE-Kennzeichnung.

Fabrikat: '..........'

Typ: '..........'

vom Bieter einzutragen.
Menge: 5,000 St

**01.05.01.10 Lichtbandleuchte als Hängeleuchte, bestehend aus 2 Modulen.**
*** wie Position 01.05.01.9
als Lichtbandleuchte
als Hängeleuchte, bestehend aus 2 Modulen.
Einschließlich erforderlichem Zubehör wie Endkappen, Verbindungselemente, Seilabhängungen und Einspeiseleitungen.
Menge: 48,000 St

**01.05.01.11 Rechteckige LED-Hängeleuchte, direkt-indirekt strahlend,**
*** Bezugsbeschreibung
Rechteckige LED-Hängeleuchte, direkt-indirekt strahlend,
mit vollflächiger, randloser PMMA-Abdeckung.
Als Einzelleuchte, einschl. erforderlichem Zubehör wie Seilabhängungen, Einspeisungen, etc.
Mit einer innen liegenden mikroprismatischen Abdeckscheibe sowie einer raumseitig glatten, opalen PMMA-Abeckung.
Mit symmetrisch begrenzt breit strahlender Lichtstärkeverteilung. Blendungsbewertung nach UGR-Einstufung (EN 12464-1) < 19. Bildschirmgerecht gemäß EN 12464-1 durch begrenzte Leuchtdichten L <= 3000 cd/m 2 für Ausstrahlungswinkel oberhalb 65° rundum. Leuchtenlichtstrom und Lichtfarbe fest eingestellt. Bemessungslichtstrom 6400 lm, Bemessungsleistung 52 W, maximale Leuchten-Lichtausbeute 123 lm/W.
Lichtfarbe neutralweiß,
ähnlichste Farbtemperatur (CCT) 4000 K,
allgemeiner Farbwiedergabeindex (CRI) R a > 80. Farborttoleranz (initial MacAdam) <= 3 SDCM.
Lichtquelle entsprechend Ökodesign-Anforderungen (VO (EU) 2019/2020) austauschbar.
Leuchtenkorper aus Stahlblech.
Oberfläche weiß beschichtet (ahnlich RAL 9016). Leuchtenhöhe ca. 50mm.
Schutzklasse (EN 61140): I, Schutzart (DIN EN 60529): IP20, Stoßfestigkeitsgrad nach IEC 62262: IK03,
Prüftemperatur Glühdrahttest gemas IEC 60695-2-11: 650 °C. Mit elektronischem Betriebsgerat, digital dimmbar (DALI). Betriebsgerat gemas DALI-2-Standard (EN 62386).
Leuchte mittels Tastfunktion über DALI-Steuerklemmen schalt- und dimmbar (Touch DIM).
Betriebsgerät entsprechend Ökodesign-Anforderungen (VO (EU) 2019/2020) austauschbar. Mit CE-Kennzeichen.
Leuchte liefern und montieren.

Fabrikat: '..........'

Typ: '..........'

vom Bieter einzutragen.
Menge: 4,000 St

**01.05.01.12 als Lichtbandleuchte,**
*** wie Position 01.05.01.11
als Lichtbandleuchte,
als Hängeleuchte, bestehend aus 2 Modulen.
Einschließlich erforderlichem Zubehör wie Endkappen, Verbindungselemente, Seilabhängungen und Einspeiseleitungen.
Menge: 2,000 St

**01.05.01.13 LED-Anbauleuchte (Spiegelleuchte)**
LED-Anbauleuchte (Spiegelleuchte)
für Decken- und Wandmontage.
Für waagerechte oder senkrechte Montage. Längenoptimiert für Fliesen- und Spiegelmaße.
Mit lambertscher Lichtstärkeverteilung.
Lichtstärkeverteilung: direkt/indirekt
Material Reflektor: PMMA-Abdeckung
Leuchtenkörper aus stranggepresstem Aluminium.
Farbe Leuchtenkörper: weiß (ähnlich RAL 9016)
Montageort: Wand ohne Einbauöffnung.
Mit elektronischem Betriebsgerät, schaltbar
Betriebsgerät gemäß Ökodesign-Anforderungen austauschbar.
Mittlere Bemessungslebensdauer L80 (tq 25 °C) = 50.000 h.
Lichtquelle gemäß Ökodesign-Anforderungen austauschbar.
Leuchtenlichtstrom und Lichtfarbe fest eingestellt.
Bemessungslichtstrom 1200 lm,
Bemessungsleistung 10 W,
maximale Leuchten-Lichtausbeute 120 lm/W.
Leistungsfaktor ? > 0,9,
Farbwiedergabeindex: Ra > 80
Lichtfarbe: neutralweiß
Farbtemperatur: 4000 K
Farborttoleranz (initial MacAdam) >= 3 SDCM
Schutzklasse (DIN EN 61140): I
Schutzart (DIN EN 60529): IP40
Schutzart raumseitig: IP40
Prüftemperatur Glühdrahttest gemäß IEC 60695-2-11: 650 °C;
Gewicht: 1.4 kg.
ENEC zertifiziert.
Menge: 12,000 St

**01.05.01.14 LED Spot 68 FP 6,6W 38° IP65 350mA, Feuerschutz**
LED Spot  38° IP65 350mA
für 68er Deckenausschnitt
Farbe weiß-matt
Oberfläche galvanisiert pulverbeschichtet
Lichtfarbe neutralweiß
Ähnliche Farbtemperatur 4000 K

Lichttechnische Daten
Gesamtlichtstrom mind. 820 lm
Nutzlichtstrom (90° Kegel) 670 lm
Energieeffizienzklasse F
Efficacy 102 lm/W
Farbwiedergabeindex 80
Farbwiedergabeindex R9
Halbwertswinkel 38°
Lichtverteilung symmetrisch
Lichtstromerhalt 0,96
Lebensdauerfaktor 0,9
Lebensdauer (L70B50) 40.000 h
Umgebungstemperatur Ta 0~25°C
Nennspannung der Leuchte 18 V DC
Nennstrom der Leuchte 350 mA
LED Spot mit gebündeltem, nicht direkt an die Netzspannung angeschlossener Lichtquelle (DLS/NMLS). Incl. 350mA Konstantstrom Betriebsgerät.
Produkt mit 90-minütigen Feuerschutz gemäß
BS 476-21:1987 sowie DIN EN 1365-2:2014.
Menge: 2,000 St

**01.05.01.15 Miniaturisierte, rechteckige Einbauleuchte mit LED.**
Miniaturisierte, rechteckige Einbauleuchte mit LED. Hauptkorpus mit Oberfläche aus Aluminiumdruckguss.
Mit Anschlag-Konturenrahmen. Asymmetrisches optisches System, effiziente Wallwasher-Lichtverteilung. Lichtstromverstärker - Reflektor aus Reinstaluminium - Blendschutz aus PMMA mit gerillter Oberfläche.
Mit spezieller Folie aus Acryl, am Blendschutz angebracht, für gleichförmige und effiziente Lichtverteilung auf der Wand.
Interner Konturenrahmen aus schwarzem Polycarbonat.
Einbauleuchte zum Einbau in Decken mit gesägten Öffnungen mittels Stahldrahtfedern in abgehängte Decken mit 1 - 25 mm Dicke, Installationsausschnitt ca. 37 x 406mm.
Gehäusefarben: Weiß/Schwarz
Dimmbar mit Taster (TOUCH DIM/PUSH) sowie
DALI-Standard.

Leuchtensystemeigenschaften:
Leuchtenlichtstrom [Lm]: mind. 1760
Betriebswirkungsgrad [%]: 40
Anzahl Lampen pro Leuchtmodule: 1
Farbtemperatur [K]: 4000
Nennlichtstrom [Lm]: mind.  4400
CRI: 80
MacAdam Step: 3

Leuchte liefern und in bauseits erstellter Deckenöffnung montieren.
Menge: 2,000 St

**01.05.01.16 Vouten - Beleuchtung**
Vouten - Beleuchtung
als Aufbaualuminiumprofil
Länge mind. 7,00 Meter,
mit opaler Abdeckung mit hohem Transmissionsgrad 65%
- Flexibles und teilbares LED-Band
- Kleinste teilbare Einheit: 55,56 mm
- Lebensdauer (L70/B50): bis zu 50.000 h bei Tc max.: 80°C
- Lichtstrom: 1500 lm/m
- Sehr gute Farbwiedergabeindex Ra: > 90
- Anfängliche Farbkonsistenz: < 3 SDCM (Schwellwerteinheit)
- Großes Spektrum an Farbtemperaturen: von Warmweiß bis kühles Tageslicht
- Dali Dimmbar

Voutenbeleuchtung in bauseits hergesteller Voute (20x20cm) montieren und in Betrieb nehmen.
Menge: 1,000 St
Produkt:
  Artikel:
    Artikelnummer: 4058075236141
    Artikelkurztext: Vouten - Beleuchtung

##### Untertitel 01.05.02 Notlicht

**01.05.02.1 Einzelbatterie - Sicherheitsleuchte mit hoher Schutzart (IP65)**
*** Bezugsbeschreibung
Einzelbatterie - Sicherheitsleuchte mit hoher Schutzart (IP65) für Decken- oder Wandanbau im Innen- und Außenbereich gem. DIN EN 60598-1, DIN EN 60598-2-22 und DIN EN 1838 zum Betrieb an Sicherheitsbeleuchtungsanlagen gem. DIN VDE 0100-560, DIN EN 50172 und DIN V VDE V 0108-100. Gem. ISO 9001 entwickelt, gefertigt und geprüft.

Schlagfester Diffusor (IK08) aus UV-stabilisiertem Polycarbonat für eine gleichmäßige Lichtverteilung geeignet für die Beleuchtung von Rettungswegen bei Montage an der Decke und an der Wand.

Gehäuse im quadratischen Design aus pulverbeschichtetem Aludruckguß mit zwei wasserdichten Leitungseinführungen (IP67).
Selbstüberwachende LED Einzelbatterie-Sicherheitsleuchte, gem. DIN EN 60598-1, DIN EN 60598-2-22 und DIN EN 1838 für Anlagen gem. DIN EN 50172, DIN VDE 0100-718 und DIN V VDE V 0108-100 zum separaten Betrieb oder zum Anschluss an die zentrale Überwachungseinrichtung.

Lichtquelle: 4 x hocheffiziente, weiße Highpower-LEDs 1,1W mit einer Lebensdauer von 50000 h durch optimierte LED-Betriebsbedingungen.

LED-Versorgungselektronik im separaten Gehäuse mit Steckverbinder-Anschlüssen mit Zugentlastung für Netz und Busanschluss.

Serienmäßiger Funktionsumfang:
- manueller FT oder BT über Prüftaster
- Notlichtbetriebsdauer 1 h, 3 h oder 8 h wählbar
- Testergebnisse mit Störungsanalyse (Leuchtmittel, Lade- und Batteriekreis) sowie Statusanzeigen
  (Betrieb, Funktionstest, Betriebsdauertest) über 2farbige LED.
- automatischer Funktionstest (wöchentlich) und automatischer Betriebsdauertest (alle 6 Monate)
  optional abschaltbar mit Erinnerung an fälligen BT nach 12 Monaten.
- automatische Ladeüberwachung und Tiefentladeschutz mit Wiedereinschaltsperre
- Leerlauf- und Kurzschlussüberwachung
- 1 Minute Rückschaltverzögerung auf Normalbetrieb nach Netzwiederkehr
  (gem. DIN VDE 0100-718)
- Blockierfunktion in Betriebsruhezeiten
- generell für Dauer- oder Bereitschaftsschaltung geeignet

Lichtstrom LED-Leuchtmittel Netzbetrieb: 210 lm
Lichtstrom ΦE/ΦN: 100% bei 1h, 55% bei 3h, 20% bei 8h
Notlicht-Nennbetriebsdauer: 1 h, 3 h, 8 h
Batterie: LiIon 3,7V 4000mAh
Anschlussklemmen:  Durchverdrahtung  bis 1,5 mm²
Anschlussspannung: 220 - 240 V, 50 Hz
Anschlussleistung Netzbetrieb: 9,5 VA / 5,8 W
Schutzart:  Modulgehäuse IP 20
Zulässige Umgebungstemperatur innen: -5°C bis +30°C (Dauerlicht)
  0°C bis +35°C (Bereitschaftslicht)
Zulässige Umgebungstemperatur außen
bei Montage mit abgesetzter
Elektronik- und Batteriebox:  -20°C bis +40°C

Gehäusematerial:  Aluminium-Druckguß, Polycarbonate
Gehäusefarbe:  Anthrazit, ähnlich RAL 9004
Anschlussklemmen:  Steckklemme 2,5 mm²
Schutzklasse: I
Schutzart:  IP 65

Abmessungen (mm) : L = 270, B = 270,  H = 60

incl. 1 Stück Montagebox zur abgesetzten Montage der Leuchtenelektronik und der Batterie bei Montage der Leuchte im Außenbereich (max. Abstand zur Leuchte 2m) mit eingebauter LED- Statusanzeige und
Prüftaster
liefern und montieren.
Menge: 2,000 St

**01.05.02.2 runde Bauform.**
*** wie Position 01.05.02.1
Menge: 2,000 St

**01.05.02.3 LED Einzelbatterie-Sicherheitsleuchte Fluchtweg DE**
*** Bezugsbeschreibung
Selbstüberwachende LED Einzelbatterie-Sicherheitsleuchte für Deckeneinbau, mit asymmetrischer Optik, gem. DIN EN 60598-1, DIN EN 60598-2-22 und DIN EN 1838 für Anlagen gem. DIN EN 50172, DIN VDE 0100-560 und DIN V VDE V 0108-100 zum separaten Betrieb oder zum Anschluss an die zentrale Überwachungseinrichtung.
Asymmetrische Optik für besonders effiziente Fluchtwegausleuchtung.
Lichtlenkung mittels Doppel-Linsentechnik kombiniert mit in der Leuchte integrierten, reflexionsverstärkten Reflektoren. Lichtquelle: 2 x hocheffiziente, weiße Highpower-LEDs 1,6W mit einer Lebensdauer von 50000 h durch optimierte LED-Betriebsbedingungen.

Rechteckiges Design mit nahezu deckenbündigem Erscheinungsbild: sichtbarer Gehäuseteil nur 4 mm hoch. Geringe Einbautiefe von nur 39 mm. Kühlkörper aus Aluminium-Druckguß. Werkzeuglose Montage der Leuchte durch Klemmfedern für Deckenstärken bis 20 mm. LED-Versorgungselektronik im separaten Gehäuse mit Zugentlastung für Leuchten-, Netz- und Busanschluss.

Serienmäßiger Funktionsumfang:
- manueller Funktionstest oder Betriebsdauertest über Prüftaster
- Notlichtbetriebsdauer 1 h, 3 h oder 8 h wählbar
- Testergebnisse mit Störungsanalyse (Leuchtmittel, Lade- und Batteriekreis) sowie Statusanzeigen
  (Betrieb, Funktionstest, Betriebsdauertest) über 2-farbige LED.
- automatischer Funktionstest (wöchentlich) und automatischer Betriebsdauertest (alle 6 Monate)
  optional abschaltbar mit Erinnerung an fälligen Betriebsdauertest nach 12 Monaten.
- automatische Ladeüberwachung und Tiefentladeschutz mit Wiedereinschaltsperre
- Leerlauf- und Kurzschlussüberwachung
- 1 Minute Rückschaltverzögerung auf Normalbetrieb nach Netzwiederkehr
- Blockierfunktion  in Betriebsruhezeiten
- generell für Dauer- oder Bereitschaftsschaltung geeignet

Lichtstrom Netzbetrieb: 210 lm
Lichtstrom ΦE/ΦN am Ende der Notlicht-Nennbetriebsdauer:  100% bei 1 h, 65% bei 3 h, 25% bei 8 h
Batterie: LiIon 3,7V 4000mAh
Gehäusematerial: PC, Aluminium
Gehäusefarbe: Weiß, ähnlich RAL9010

Anschlussspannung: 220 - 240 V, 50/60 Hz
Anschlussleistung Netzbetrieb: 6,9 VA / 6,7 W
Schutzklasse: II (Funktionserde erforderlich)
Schutzart: Leuchte IP 41
  Modulgehäuse IP 20
Zulässige Umgebungstemperatur: -5°C bis +30°C (Dauerlicht)  0°C bis +35°C (Bereitschaftslicht)

Abmessungen (mm) : L = 100, B = 100,  H = 38
  Gehäuse für LED-Konverter:
L = 354, B = 50,  H = 42  (abgewinkelte Bauform)
Abmessungen Deckenausschnitt (mm):  L = 85, B = 85

liefern und montieren.
Menge: 8,000 St

**01.05.02.4 Symetrische Lichtlenkung, für Deckeneinbau.**
*** wie Position 01.05.02.3
Menge: 2,000 St

**01.05.02.5 Asymetrische Lichtlenkung, für Deckenanbau.**
*** wie Position 01.05.02.3
Menge: 3,000 St

**01.05.02.6 Symetrische Lichtlenkung, für Deckenanbau.**
*** wie Position 01.05.02.3
Menge: 22,000 St

**01.05.02.7 LED Einzelbatterie-Sicherheitsleuchte, schräg**
Selbstüberwachende LED Einzelbatterie-Sicherheitsleuchte in Wandanbauausführung, schräge Lichtlenkung,
gem. DIN EN 60598-1, DIN EN 60598-2-22 und DIN EN 1838 für Anlagen gem. DIN EN 50172, DIN VDE 0100-718 und DIN V VDE V 0108-100 zum separaten Betrieb oder zum Anschluss an die zentrale Überwachungseinrichtung.

Hohe Lebensdauer durch optimierte LED-Betriebsbedingungen.
Verpolungssichere Beschaltung der LED-Einheit.

Serienmäßiger Funktionsumfang:
- manueller FT oder BT über Prüftaster
- Notlichtbetriebsdauer 1 h, 3 h oder 8 h wählbar
- Testergebnisse mit Störungsanalyse (Leuchtmittel, Lade- und Batteriekreis) sowie Statusanzeigen
  (Betrieb, Funktionstest, Betriebsdauertest) über 2farbige LED.
- automatischer Funktionstest (wöchentlich) und automatischer Betriebsdauertest (alle 6 Monate)
  optional abschaltbar mit Erinnerung an fälligen BT nach 12 Monaten.
- automatische Ladeüberwachung und Tiefentladeschutz mit Wiedereinschaltsperre
- Leerlauf- und Kurzschlussüberwachung
- 1 Minute Rückschaltverzögerung auf Normalbetrieb nach Netzwiederkehr
  (gem. DIN VDE 0100-718)
- Blockierfunktion in Betriebsruhezeiten
- generell für Dauer- oder Bereitschaftsschaltung geeignet

Lichtstrom ΦE/ΦN:  100% bei 1 h, 55% bei 3 h, 20% bei 8 h
Notlicht-Nennbetriebsdauer: 1 h, 3 h, 8 h
Batterie: LiIon 3,7V 4000mAh
Gehäusematerial: Stahlblech pulverbeschichtet, PMMA
Gehäusefarbe: Weiß, ähnlich RAL9010
Durchverdrahtung CGLine Bus bis 1,5 mm²
Anschlussspannung: 220 - 240 V, 50 Hz
Anschlussleistung Netzbetrieb:  6,9 VA / 6,7 W
Schutzklasse: I
Schutzart:  Leuchte IP54

Zulässige Umgebungstemperatur: -5°C bis +30°C (Dauerlicht)
0°C bis +35°C (Bereitschaftslicht)

Abmessungen (mm) : L1=150, L2 = 200, B = 60,  H = 140
Menge: 4,000 St

**01.05.02.8 LED-RZL, WA**
*** Bezugsbeschreibung
Selbstüberwachende LED Einzelbatterie-Rettungszeichenleuchte für Wandaufbaumontage, gem. DIN EN 60598-1, DIN EN 60598-2-22, DIN EN ISO 7010 und DIN EN 1838 für Anlagen gem. DIN EN 50172, DIN VDE 0100-560 und DIN V VDE V 0108-100 zum separaten Betrieb oder zum Anschluss an die zentrale Überwachungseinrichtung.
Gem. ISO 9001 entwickelt, gefertigt und geprüft.

Rettungszeichen in LED-Lichtleiter-Technologie für besonders gleichmäßige und
helle Ausleuchtung des Piktogramms:
Lm >= 500 cd/m² (Netzbetrieb)  der weißen Kontrastfarbe und
Lm >= 200 cd/m² (Netzbetrieb) über das gesamte Piktogramm, Gleichmäßigkeit Lmin/Lmax > 0,8.

LED-Leiste mit optimierten LED-Betriebsbedingungen für hohe Lebensdauern und hoher Lichtausbeute >100 lm/W für deutlich reduzierte Anschlussleistung. Einfacher Anschluss durch verpolungssichere Beschaltung der LED-Leiste.

Schlankes Design mit geringer Aufbauhöhe von nur 40mm inklusive Piktogramm und Montagesatz.
Werkzeuglose Montage des LED-Piktogramms auf dem Montagesatz. Leitungseinführungen von hinten, oben und seitlich für Netz- und Busleitung, mit zusätzlichem Raum für Leitungsverlegung.

Serienmäßiger Funktionsumfang:
- manueller Funktionstest oder Betriebsdauertest über Prüftaster
- Notlichtbetriebsdauer 1 h, 3 h oder 8 h wählbar
- im Netzbetrieb in 3 Stufen dimmbar (100%, 30%, 10%) für Einsatz bei dunklen Umgebungsbedingungen
- Testergebnisse mit Störungsanalyse (Leuchtmittel, Lade- und Batteriekreis) sowie Statusanzeigen
  (Betrieb, Funktionstest, Betriebsdauertest) über 2-farbige LED.
- automatischer Funktionstest (wöchentlich) und automatischer Betriebsdauertest (alle 6 Monate)
  optional abschaltbar mit Erinnerung an fälligen Betriebsdauertest nach 12 Monaten
- automatische Ladeüberwachung und Tiefentladeschutz mit Wiedereinschaltsperre
- Leerlauf- und Kurzschlussüberwachung
- 1 Minute Rückschaltverzögerung auf Normalbetrieb nach Netzwiederkehr
- Blockierfunktion in Betriebsruhezeiten
- generell für Dauer- oder Bereitschaftsschaltung geeignet

Lichtstrom ΦE/ΦN am Ende der
Notlicht-Nennbetriebsdauer:  100% bei 1 h, 85% bei 3 h, 25% bei 8h
Batterie  LiIon 3,7V 2000 mAh
Erkennungsweite: 20 m
Gehäusematerial: PC, PMMA
Gehäusefarbe: Lichtgrau RAL 7035
Anschlussspannung: 220 - 240 V AC, 50/60 Hz
Anschlussleistung Netzbetrieb:  4,8 VA / 4,1 W
Schutzklasse: II (Funktionserde erforderlich)
Schutzart:  IP 20
Zulässige Umgebungstemperatur:
-5°C bis +30°C (Dauerlicht)
0°C bis +35°C (Bereitschaftslicht)
Abmessungen LED-Piktogramm (mm):  B = 226, H = 134,  T = 13
Abmessungen inklusive Wandmontageset:
B = 226, H = 134,  T = 40
Drittstellenzertifikat: ENEC

liefern und montieren.
Menge: 8,000 St

**01.05.02.9 für Deckenanbau.**
*** wie Position 01.05.02.8
Menge: 4,000 St

**01.05.02.10 für Seilmontage,**
*** wie Position 01.05.02.8
für Seilmontage,
incl. Baldachin und Seilabhängung.
Spannungsversorgung Leuchte über Seile der Seilabhängung.
Menge: 12,000 St

**01.05.02.11 Automatisches Prüf- und Steuerungssystem gem. DIN EN**
Automatisches Prüf- und Steuerungssystem gem. DIN EN 62034 für bis zu 160 Einzelbatterieleuchten, aufteilbar in 2 Stränge mit jeweils 80 Leuchten
Kunststoff-Wandaufbaugehäuse, inklusive einer komfortabler Bedienung mit einem TFT-LCD-Bildschirm in 3,5 Zoll, einer T9-Tastatur und LED-Statusanzeige. Ein integrierter Webserver ermöglicht die Visualisierung, Steuerung und Überwachung aller angeschlossenen Einzelbatterieleuchten über einen Standard-Webbrowser ohne spezielle Software.

Alle Vorgänge wie Überwachung, Steuerung, Inbetriebnahme, Wartung und Austausch/Änderung von Leuchtenadressen sind lokal über das integrierte Display ohne IT-Gerät wie Tablet oder Laptop möglich.

Die Übermittlung sämtlicher Daten und Befehle von den Leuchten zum Compact Controller erfolgt über eine nicht geschirmte 2-adrige Busleitung (z.B. J-Y(ST)Y 2 x 2 x 0,8), verlegbar in freier Topologie ohne Busabschlusswiderstände.

Automatischer Funktions- und Betriebsdauertest.

Zyklische Überwachung jeder einzelnen Leuchte. Bei einer eventuellen Unterbrechung der Busleitung sorgt die zusätzlich integrierte Testfunktion in jeder Leuchte dafür, dass auch in diesem Fall die vorgeschriebenen Tests automatische durchgeführt und vor Ort an der Leuchte angezeigt werden.

Alle Testergebnisse werden in einem elektronischen Prüfbuch für mindestens 4 Jahre gespeichert. Dieses kann direkt über das lokale Display eingesehen werden. Um weitere Auswertungen des Prüfbuches vorzunehmen, kann das Prüfbuch direkt am Controller auf einem USB-Stick gespeichert und mit einem handelsüblichen Windows-PC, der mit der optimalen PC Software ausgestattet ist oder mit einem beliebigen Browser mit integrierter Webserver-Funktionalität ausgewertet werden.

Die Bedienung des Controllers ist passwortgeschützt, wobei zwischen den Zugriffsrechten von Benutzer und Administrator unterschieden wird.

Weiterhin kann für alle Leuchten, Leuchten eines Stranges, Leuchten einer Zone oder nur für eine einzelne Leuchte während der Betriebsruhezeiten die Notlichtfunktion blockiert werden (die ausgewählten Leuchten werden ausgeschaltet und schalten bei auftretendem Netzausfall nicht auf Batteriebetrieb um). Diese Funktion dient der ungewollten Entladung der Batterien und der Sicherstellung der Verfügbarkeit über die volle Nennbetriebsdauer nach Aufhebung der Blockierung. Zudem können Leuchten, die im Normalbetrieb auf Dauerlicht geschaltet sind, aus der Ferne ausgeschaltet werden, wobei die Leuchten automatisch auf Batteriebetrieb schalten, wenn ein Netzausfall detektiert wird.

Der CGLine+ Web Compact Controller bietet erweiterte Funktionen wie z. B. Increased Affordance (IA), um die Sichtbarkeit der Rettungszeichenleuchten durch Pulsieren oder Blinken zu erhöhen.

Der Web Compact Controller enthält 3 digitale Eingänge. Zwei dieser Eingänge sind in ihrer Funktion frei programmierbar, der dritte Eingang ermöglicht mit seiner Sperrfunktion die Blockierung der angeschlossenen Leuchten. Eine Differenzstromüberwachung (differential loop monitoring) im Sperreingang erkennt zuverlässig einen Kurzschluss oder eine Leitungsunterbrechung und versetzt bei Auslösung alle Leuchten in den Sperrzustand. Der Web Compact Controller verfügt zusätzlich über 2 frei belegbare Relaisausgänge (Wechsler), z. B. für Störmeldungen).

Technische Daten:

Gehäuseausführung:  Wandaufbaumontage
Abmessungen (mm):  L = 288, B = 203, T = 60
Anzeige:  3,5 Zoll-TFT-LCD-Anzeige (320 x 480 Pixel)
Tastatur:  T9-Texterkennung
Spannungsversorgung:  230 V AC, 50/60 Hz
Leistungsaufnahme:  < 4 W im Standby-Modus, < 21 W bei Volllast
Anschlussklemmen:  max. 2,5 mm2
CGLine+ Busanschluss:
2 Stränge (je 2-adrig nicht geschirmt) mit bis zu 80 Leuchten pro Strang
Zul. Umgebungstemperatur:  0 °C bis +35 °C
Schutzart:  IP20
Ethernet Schnittstelle:  1 x RJ45
USB-Schnittstelle:  1 x Host (USB1), 1 x Device (USB2)
Blockiereingang:  S1/S2 mit Differentialschleifenüberwachung
Digitale Eingänge:  2 x frei zuordnungsbar
Relaisausgänge:  2 x Wechselkontakte, 24V, 0,5A; frei zuordnungsbar

liefern und montieren.
Menge: 1,000 St

**01.05.02.12 Firm- und Software für vorgenanntes automatisches**
Firm- und Software für vorgenanntes automatisches Prüfsystem.
Programmierung und Einrichten der Sicherheitsleuchten im System zur Visualisierung der Betriebszustände der Leuchten.
Menge: 1,000 St

**01.05.02.13 Einweisung**
Einweisung des Bedienerpersonals.
Angebotspreis bezieht sich auf die Einweisung von
max. 3 Personen über einen maximalen Zeitraum von 1h.
Menge: 1,000 St

*Hinweis: Wartungsvertrag*
--------------------------------

Hinweis zur Wartung

--------------------------------

Mit der Abgabe des Angebotes erkennt der Bieter einen
Gewährleistungszeitraum von 4 Jahren nach VOB an.
Voraussetzung dafür ist jedoch die Beauftragung des
Bieters mit den notwendigen und vorgeschriebenen Wartungen.

Ausführung von Wartungs- und Instandsetzungsarbeiten an
der in diesem Leistungsverzeichnis beschriebenen Sicherheitsbeleuchtungsanlage nach dem beigefügten Vertrag gemäß AMEV (Wartung 2018).
Der Vertrag ist auszufüllen und dem Angebot beizufügen.
Die angebotenen Preise verstehen sich einschließlich
der Kosten für den Sachverständigen für die Haupt- und eventuelle Zwischenprüfung sowie aller in diesem Zusammenhang erforderlichen Leistungen  des Auftragnehmers.

Bei der Wertung der Angebote werden die angebotenen
Wartungskosten, die jeweils für 1 Jahr anzubieten sind,
auf den Gewährleistungszeitraum von 4 Jahren hochgerechnet und zur Ermittelung des wirtschaftlichsten Angebotes berücksichtigt.

Die Wartung wird aus haushaltsrechtlichen Gründen nicht
mit der Errichtung der Anlage beauftragt. Durch die
hausverwaltende Stelle wird für die Wartung ein
gesonderter Auftrag erteilt.

##### Untertitel 01.05.03 Außenbeleuchtung und Ladetechnik

*Hinweis: Hinweis LED*
Hinweis LED

Lebensdauer: 100.000 h (L80; tq 25°C)

**01.05.03.1 LED-Mastaufsatzleuchte**
*** Bezugsbeschreibung
LED-Mastaufsatzleuchte
Mit Leistungsreduzierung über Steuerphase.
Das Abschalten einer Steuerphase bewirkt eine Einstellung des Leuchtenlichtstroms auf 50 %.
Für Aufsatz- und Ansatzmontage
Neigungswinkel 0 bis 90°, in 5°-Schritten einstellbar, skaliert.
In MLT-Ausfuhrung (Multi-Lens-Technologie), bestehend aus hocheffizienten, UV- und temperaturbestandigen Linsensystemen in Vierfachanordnung.
Mit asymmetrisch breit strahlender Lichtstärkeverteilung.
Leuchtenlichtstrom und Lichtfarbe fest eingestellt, mit Lichtstromkonstanthaltung am Ende der Lebensdauer (CLO). LED-System bestehend aus 8 MLT-LED-Modulen
mit jeweils 4 LED.
Bemessungslichtstrom 7500 lm, Bemessungsleistung 64 W, maximale Leuchten-Lichtausbeute 117 lm/W. Lichtfarbe warmweiß,
ähnlichste Farbtemperatur (CCT) 2200 K,
allgemeiner Farbwiedergabeindex (CRI) R a > 70. Farborttoleranz (initial MacAdam) <= 5 SDCM.
Lichtquelle entsprechend Ökodesign-Anforderungen (VO (EU) 2019/2020) austauschbar.
Leuchtenkorper aus Aluminium-Druckguss. Drehpunkt aus UV- und witterungsbestandigem ASA.
Primärfarbe anthrazit (ahnlich DB 703).
Mit Metalleffekt, hochwetterfest.
Austauschbare Abdeckscheibe aus wärmebehandeltem Einscheiben-Sicherheitsglas. Abdeckung mit langlebiger, UV-beständiger Polyurethan-Dichtung.
Schutzklasse (EN 61140): II, Schutzart (DIN EN 60529): IP66, Stoßfestigkeitsgrad nach IEC 62262: IK09.
Zulässige Umgebungstemperatur (ta): -40 °C bis 25 °C.
Mit angeschlossener, 10000 mm langer Zuleitung.
Mit elektronischem Betriebsgerat, schaltbar.
Betriebsgerat entsprechend Ökodesign-Anforderungen (VO (EU) 2019/2020) austauschbar.
Mit CE-Kennzeichen.

Fabrikat: '..........'

Typ: '..........'
vom Bieter einzutragen.
Menge: 8,000 St

**01.05.03.2 mit rotationssymetrischer Abstrahlung.**
*** wie Position 01.05.03.1
Menge: 1,000 St

**01.05.03.3 als Wandansatzleuchte.**
*** wie Position 01.05.03.1
als Wandansatzleuchte.
Einschl. Zubehör.
Menge: 6,000 St

**01.05.03.4 Poller-Leuchte**
Poller-Leuchte
mit kreiskegelförmigem, opalen PMMA-Reflektor und Standrohr,
Höhe 1000mm.
Mit rückseitiger Tür und eingebautem Kabelübergangskasten. Außendurchmesser 170 mm. Farbe anthrazit, ähnlich DB703 mit Metalleffekt, hochwetterfest, pulverbeschichtet.
Zur Ausleuchtung von Gehwegen mit einer Breite
von bis zu 3 m.
2 LED Module mit jeweils 4 LED in einem Linsensystem integriert, direkt strahlend.
Optisches System in Multi-Lens-Technologie (MLT).
Mit asymmetrisch breit strahlender Lichtstärkeverteilung. Leuchtenlichtstrom und Lichtfarbe fest eingestellt, mit Lichtstromkonstanthaltung am Ende der Lebensdauer (CLO). Bemessungslichtstrom 700 lm, Bemessungsleistung 7 W, maximale Leuchten-Lichtausbeute 100 lm/W.
Lichtfarbe warmweiß,
ähnlichste Farbtemperatur (CCT) 3000 K,
allgemeiner Farbwiedergabeindex (CRI) R a > 70. Farborttoleranz (initial MacAdam) ≤ 5 SDCM.
Leuchtendurchmesser ca. 175 mm, Leuchtenhöhe ca. 425 mm. Abschlusszylinder aus hochschlagzähem PMMA, klar. Schutzklasse (EN 61140): II, Schutzart (DIN EN 60529): IP65, Stoßfestigkeitsgrad nach IEC 62262: IK04. Zulässige Umgebungstemperatur (ta): -20 °C bis 25 °C.
Mit elektronischem Betriebsgerät, digital dimmbar (DALI). Betriebsgerät gemäß DALI-2-Standard (EN 62386). Mit Ce-Kennzeichnung.

Fabrikat: '..........'

Typ: '..........'
Vom Bieter einzutragen.
Menge: 9,000 St

**01.05.03.5 4m-Mast für Mastaufsatzleuchten + KÜK und Zubehör**
Mast für Mastaufsatzleuchten 4m, gerade, konisch.
Rundes
Stahlrohr, längsnahtgeschweißt. Mit Erdstück,
Eingrabtiefe 800 mm. Nach DIN EN 40. Feuerverzinkt nach
DIN EN ISO 1461 mit einer Zinkschicht von 70 bis 80 µm.
Mit Türausschnitt 85 mm x 400 mm. Mit Gerätetragschiene
und zwei hitzebeständigen Schiebemuttern M6 und
Edelstahl-Erdungsschraube M8 x 16 mm. Tür mit
Riegelverschluss und Edelstahl-Dreikantschraube M10,
10 mm Kantenlänge Mit Kabeleinführungsöffnung 50 mm x
150 mm. Mastzopf Ø 76 mm x 130 mm, kalibriert.

+
Kabelübergangskasten aus glasfaserverstärktem
Polycarbonat. Für drei Kabel max. 5 x 10 mm² oder zwei
Kabel 5 x 16 mm² (Einspeisung) und zwei Kabel max. 4 x
1,5 mm² oder ein Kabel max. 4 x 2,5 mm² (Verbraucher).
Mit Zugentlastung. Für zwei Sicherungen bis 16 A (D01/
E14). Schutzklasse II, Schutzart IP54, VDE-geprüft.
(mit Zubehör, Sicherungen)
incl. Kabelanschluss der Zu-/Ableitungen
PVC-Schutzmanschette
Kantenschutz aus Polyethylen für
Kabeleinführungsöffnung 50 mm x 150 mm.
Erdung Mast

komplett liefern und betriebsfertig montieren
Menge: 9,000 Stck

**01.05.03.6 Fundament für LPH 4,5m**
Fundamentrohr aus PE-HD, halogenfrei, in
Verbundbauweise, außen gewellt, innen glatt, schwarz.
Verwendung:
für den Einbau von Beleuchtungsmasten
Physikalische Werte:
Material: PE-HD
halogenfrei

Außendurchmesser 400mm
Innendurchmesser 345mm
Länge: 800mm

komplett liefern und montieren, mit Tiefbau- und
Betonierleistungen
Menge: 9,000 Stck

**01.05.03.7 Standfuß zur Aufnahme von dem ebee Ladepunkt aus**
Standfuß zur Aufnahme von Ladepunkt aus pulverbeschichtetem Edelstahlgehäuse (RAL7016).
Geschützte Leitungsführung sowie zur
Montage der Ladestationen, integrierter KüK (Kabelübergangskasten),
oben geschlossen und Ausschnitt, Bohrungen und Gewinde für Leitungen und Befestigung des Ladepunktes.
Zur Montage auf glatten Böden (z.B. Beton) mittels 3-fache Verschraubung,
incl. Erdstück zur Einbetonierung.
Werkstoff: Edelstahl (Säule) / verzinkter Stahl (Erdstück).
Menge: 1,000 St

**01.05.03.8 Wallbox**
Wallbox
für bodenmontierte Ladesäule  2x11 kW,
incl. Ladeinfrastruktur, Laderegler, Schütz, Netzteil, Zähler etc.
mit gebräuchliche Handelsware sein, um eine einfache Wartung Die Ladeinfrastruktur soll die folgenden Normen erfüllen:
EN 61851-1,
Ladedose Typ 2 nach EN 62196,
Fahrzeugkommunikation für Autorisierung nach
Plug&Charge nach ISO 15118.
Das Gehäuse muss über einen robusten Diebstahl- und Vandalismusschutz verfügen.
Wallbox mit Kommunikationseinheit per Ethernet, WLAN oder Mobilfunk, Protokolle OCPP 1.5 und OCPP 1.6
Ladesäule mit zwei Konnektoren an ein Backend.
Ladeeinheiten mit Sensorik zur Erkennung von
Gleichfehlerströmen.
Ladepunkt mit Smart Meter vom Typ EHZ mit E-Mobility Erweiterung.
Ladepunkt eichrechtskonform ausgeführt.
Ladepunkt mit RFID-Leser für MiFare-Karte.
Zukünftige Software-Updates der RFID Algorithmen soll möglich sein um eine zukünftige Entwicklung hinsichtlich der Datensicherheit unterstützen zu können.
Die Authentifizierung und Autorisierung am Ladepunkt soll über RFID, Remote-Start des Backends (z. B. über eine mobile App) oder über den ISO- Standard 15118 (Plug & Charge) erfolgen. Kostenloses Laden ohne Autorisierung soll ebenfalls konfiguriert werden können.
Farbgebung gepulvert für Standard-RAL Farben.
Wallbox auf Fundament montieren und in Betrieb nehmen.
Menge: 1,000 St

#### Titel 01.06 PV-Anlage

*Hinweis: Vorspanntext PV-Anlage*
1.
Es gelten die von den zuständigen EVU‘s herausgegebenen und anzuerkennenden Vertragsbedingungen für Bauleistungen "Errichtung von Photovoltaikanlagen" in ihrer aktuellen Fassung.

2.)
Die Dokumentation und die Inbetriebnahmeprüfung haben
der DIN EN 62446 VDE 0126-23: 2010-07
für netzgekoppelte Photovoltaik-Systeme zu entsprechen.

3.)
Ein Nachweis der Tragfähigkeit (Statik) der
Deckenplatten wird bauseits erbracht.
Da zum Zeitpunkt der Angebotsabfrage die
Statik-Untersuchungen und -Berechnungen noch nicht
abgeschlossen sind, wird vorläufig von einer
zusätzlichen Dachlasttragfähigkeit von 20Kg/m2
ausgegangen. Ein auflast-ballastarmes
Unterkonstruktionssystem, welches maximal dem o. a.
Wert entspricht und ohne Zusatzballastierung auskommt,
ist zu verwenden.

4.)
Für die Auswahl einer PV-Unterkonstruktion ist eine
Auflasten- und Dachrandabstände Berechnung
nach DIN EN 1991-1-4 durchzuführen. Die Berechnungen  sind der Dokumentation beizulegen. Die Berechnung wird nicht gesondert vergütet, die Kosten sind in die Einheitspreise einzukalkulieren.

5.)
Ein Statik-Nachweis der PV-Unterkonstruktion ist
zu erbringen und der Dokumentation beizulegen. Die Statik wird nicht gesondert vergütet, die Kosten sind in die Einheitspreise einzukalkulieren.

6.)
Dachdurchdringungen jeglicher Art für
PV-Unterkonstruktionen oder Schaffung von Sekuranten
sind nicht zulässig.

7.)
Im Zusammenhang mit der Errichtung des Gebäudes wird bauseits ein Fassadengerüst errichtet. Das Gerüst kann für Montagearbeiten genutzt werden. Dafür muss sich der AN in die entsprechenden Bauabläufe einordnen, ohne dass zusätzliche Gerüststandzeiten erforderlich werden.

8.)
Transporthilfen für die Verbringung des Materials auf das Dach sind in die Einheitspreise einzukalkulieren und werden nicht gesondert vergütet.

9.)
Grundsätzlich sind hohe Punktlasten auf dem Dach zu vermeiden! Die Zwischenlagerung von Material ist mit der Bauleitung vorher abzustimmen. Nach den Vorgaben sind die Paletten auf dem Dach zu verteilen und die Dachhaut vor Montagebeginn vor Beschädigung zu schützen. Die Kosten sind in die Einheitspreise einzukalkulieren.

10.)
Für die Anlage ist eine Anlagendokumentation zu erstellen und zu übergeben.
Übergabe je zweimal in Papierform (Anlagenordner) und in elektronischer Form als pdf bzw. Elektropläne in dwg oder dxf.

Die technische Anlagendokumentation besteht aus:

PV-Anlage gesamt: Errichterbescheinigung, Inbetriebnahme-/Abnahmeprotokoll (mit Netzbetrieb), Prüfprotokolle nach DIN VDE 0100-600 und 0105-100
(DGUV V3 bzw. BGV A3 für elektrische Anlagen und ortsfeste elektrische Betriebsmittel), Messprotokolle String-Leerlaufspannungen und Isolationswiderstände der DC-Leitungen.

Elektropläne: AC-Klemmenpläne bis Einspeisung

Solarmodule: Datenblatt, Liste der Seriennummern

Unterkonstruktion: Datenblatt, Statiknachweis, Ergebnisse der Auflasten- und Dachabständeberechnungen

Wechselrichter: Datenblatt, EG-Konformitätsnachweis, Konformitätsnachweis und Prüfbericht NA-Schutz, Prüfbericht VDE AR-N 4105, Konformitätserklärung DIN VDE 0126-1-1

Netzbetrieb: Anmeldeunterlagen, Zählersetzungsprotokolle, Inbetriebnahme-/Abnahmeprotokoll Einspeisemanagement

Diese Leistungen werden nicht gesondert vergütet und sind in die Einheitspreise einzukalkulieren.

##### Untertitel 01.06.01 Konstruktion und Module

**01.06.01.1 Solar-Module**
Monokristalline Solarmodule mit einer Nennleistung von je 410Wp unter STC-1000-Bedingungen inkl. Einsatz von Moduloptimierern;
Maße: ca. 1.670 x 1030mm; , Anschlusskabellänge: bevorzugt 1000mm; Kontaktierung: MC4 oder MC4-kompatibel;
Temperaturkoeffizienten (Richtwerte):
Kurzschlussstrom ISC α≥ +0,05 %/K,
Leerlaufspannung UOC β≥ -0,34 %/K und
MPP-Leistung PMPP γ≥ -0,45 %/K

Aluminiumrahmen mit mindestens 30mm Rahmenhöhe.
Es darf jede Rahmenhöhe mit ≥30mm gewählt werden, für die es Standardklemmen gibt. Voraussetzung ist jedoch, dass alle Module eine einheitliche Rahmenhöhe aufweisen und die Modulklemmen der Unterkonstruktion passend gewählt werden.

Leistungsgarantie/Degradation nach Hersteller-Werksbedingungen: mindestens 97% der Nennleistung im ersten Betriebsjahr, maximal 0,6% Degradation ab dem zweiten Betriebsjahr, mindestens 92% Nennleistung nach 10 Betriebsjahren, mindestens 85% Nennleistung nach 25 Betriebsjahren, 12 Jahre Produktgarantie auf Material- und/oder Verarbeitungsfehler

liefern, montieren und betriebsfertig anschließen

Fabrikat/Typ: '.................'
Vom Bieter einzutragen.
Menge: 144,000 St

**01.06.01.2 Unterkonstruktion**
StLBNr. 04.85  053/997.00.04
Leistung wie,
Montagesystem für Flachdach-Unterkonstruktion für die Bauweise auflastballastierbare Süd-Aufständerung in der Montageart 4 Felder mit je 4 Hauptreihen mit jeweils 8 Modulen = insgesamt für  Module; erforderlicher Abstand der Unterkonstruktion zum Dachrand: mindestens 1m.
Die Module sind auf einem Flachdach mit max. Neigung 2° mit Gründach-Eindichtung zu montieren.

Das Montagesystem für Flachdach in Süd-Ausrichtung ist selbstständig zu konfigurieren. Eine Belegungsskizze wird nach Beauftragung bauseits gestellt. Für die Konfiguration ist ein Auflasten- und Dachrandabstände-Berechnungsprogramm nach DIN EN 1991-1-4 zu verwenden. Die Ergebnisse sind der Bauleitung zur Freigabe vorzulegen. Erst nach Freigabe ist das Montagesystem zu errichten.

Es ist erforderliches Zubehör, wie:
Solar Montagesysteme
Modultragprofil
Verbinder
Kunststoff-Endkappe
Endklemme
Mittelklemme
Projektierung
Typenschild
inklusive anzubieten.

Der Einheitspreis ist bezogen auf die Anzahl der zu montierenden Module anzubieten.

liefern und montieren.
Menge: 144,000 St

##### Untertitel 01.06.02 Wechselrichter

**01.06.02.10 Wechselrichter**
StLBNr. 04.85  053/997.00.04
Wechselrichter für Wandmontage, trafolos, netzgekoppelt, 50Hz, 400V, DC bis 25,55kW, AC bis 25kVA, 2xMPP, Umax DC 1.000V, MPP-Bereich 390 bis 800V, 3 String-Eingänge je MPP, IP65, integrierter DC-Freischalter

sonstige Anforderungen an Wechselrichtereigenschaften:
- trafolos / natürlich-konvektive Kühlung
- max. 51dB(A) Geräuschemission
- DC 1.000V zulässige Eingangsspannung
- Einsatz von leistungsoptimierten Modulen
- DC 750V Bemessungs-Eingangsspannung
- min. DC 390 bis 800V MPP-Spannungsbereich
- min. zwei voneinander unabhängige MPP-Tracker
- min. drei DC-Stringeingänge pro MPP-Tracker
- max. DC 188V Start-Eingangsspannung
- min. 98% europäischer Wirkungsgrad
- Erdschluss- und Netzüberwachung
- allstromsensitive Fehlerstromüberwachungseinheit
- integrierbare DC-Überspannungsableiter Typ II
- Kommunikationsschnittstelle für Einspeisemanagement (0, 30, 60 und 100%) und Fernauslese
- 12 Jahre Garantie
- DC-Freischaltstelle und integrierter NA-Schutz
- Konformität mit DIN VDE 0126-1-1 und VDE AR-N 4105

mit integriertem DC-Überspannungsableiter (SPD Typ II)  für alle MPP-Eingänge

mit intergrierter Webconnect-Kommunikationsschnittstelle

liefern, montieren und betriebsfertig anschließen.

Fabrikat/Typ: '...................'
Vom Bieter einzutragen.
Menge: 4,000 St

**01.06.02.20 Frequenz-Rundsteuer-Einheit**
StLBNr. 04.85  053/997.00.04
Leistung wie,
Frequenz-Rundsteuer-Einheit einschl. 10m Kabel; parametriert nach Vorgabe des zuständigen EVU für Anforderungen, Nachrüstung,  Einspeisemanagement; inkl. 4 potenzialfreie Relais-Wechslerausgänge;
montierbar auf Dreipunkt-Zählerkreuzaufnahmen; 230V Stromversorgungsanschluss
aus peripherem Abgang Erzeugerzählerplatz; mit Einbau in 3-Punkt-Zählerkreuz-Gehäuse
liefern, montieren und betriebsfertig anschließen.
Menge: 1,000 St

**01.06.02.30 NYY-J 5x10 in LF-Systemen**
Kunststoff-Kabel NYY-J
5 x 10, Cu-Zahl 480,
auf vorhandene Kabelleiter oder -rinnen oder in
offene Kanäle und Rohre

liefern, verlegen und anschließen.
Menge: 20,000 m

##### Untertitel 01.06.03 Installation

**01.06.03.1 Isolierstoffgekapselte, typgeprüfte Verteileranlage**
Isolierstoffgekapselte, typgeprüfte
Niederspannungs-Schaltanlage in Kastenbauform, Abmessungen H/B/T 300/300/170mm, als Wandverteilung,
Kastenunterteile und Deckel aus schlagfestem Polycarbonat.
Brennverhalten gemäß VDE 0304/VDE 0471 Teil 2, Prüftemperatur 750°C, halogenfrei, max. Wasseraufnahme von 10 mg nach DIN 53 473.
Transparenter, schnellverschließbarer Deckel, plombierbar.
Einspeisung von unten, Abgänge nach unten oder oben, mit Flanschplatten, Pg-Verschraubungen,
Alle zu- und abgehenden Kabel sind anzuschließen.
Schutzart: IP 65, Schutzklasse II,
Bemessungsisolationsspannung: AC 690 V, VDE 0110,
Bemessungsspannung 400/230 V.

Bestückung mit
nachfolgend beschriebenen, fest eingebauten Betriebsmitteln:

Schienenklemmen für Einspeisung,
2 x NH00-Sicherungslastschalter, 3-polig, Bemesungsspannung 500V,  Bemessungstrom 250A, aufgebaut auf Sammelschiene 5-polig 250A,
Kurzschlußstrom 10kA effektiv.

mit Anschlussbereich für Zuleitung auf Sammelschiene.
Menge: 2,000 St

**01.06.03.2 Solarkabel 1x6mm² in LF-Systemen**
Solarkabel 1x6mm²
Witterungs-/UV beständig nach HD 605/A1
Ozon-beständig nach EN 50396
Temperaturbereich -40°C bis +125°C
Spannungsfestigkeit bis 1000V
Flammwidrig IEC 60332-1-2 und Halogenfrei nach EN 50267-2-2
Säuren-/ laugenbeständig nach EN 60811-2-1
Kurzschlussfest auch bei hohen Temperaturen (250°C)
abriebfest
hohe mechanische Festigkeit

in vorhandene Rohre und auf Kabeltragsystemen
liefern, verlegen und anschließen.
Menge: 1000,000 m

**01.06.03.3 MC4-Stecker**
MC-4 Stecker
liefern und montieren
Menge: 72,000 St

**01.06.03.4 Verzinktes Metallkabelschutzrohr M50 auf Dach**
*** Bezugsbeschreibung
Verzinktes Metallkabelschutzrohr als steckbares Stahlpanzerrohr mit 50mm Außendurchmesser für maximal 16 DC-Stringkabel je 6mm² und einem Potenzialausgleichkabel mit 16mm² von Unterkonstruktion zu Unterkonstruktion und bis Dachrand,
Installation auf Dach mit Dachklebesteinen,
inkl. Befestigungsmaterialien, Endtüllen und Muffen,

liefern und montieren.
Menge: 20,000 m

**01.06.03.5 Verlegung auf Putz, mit Abstandschellen (auf Beton oder**
*** wie Position 01.06.03.4
Verlegung auf Putz, mit Abstandschellen,
incl. Endtüllen und Muffen (auf Beton oder Mauerwerk).
Menge: 30,000 m

**01.06.03.6 Kunststoffkabelschutzrohr M50 auf Putz**
Kunststoffkabelschutzrohr mit 50mm Außendurchmesser an Gebäudefassade (Mauerwerk/Beton);
inkl. Befestigungsmaterialien und Muffen

liefern und montieren
Menge: 80,000 m

**01.06.03.7 90° Bogen Metallkabelschutzrohr M50**
90°Bogen verzinktes Metallkabelschutzrohr (steckbares Stahlpanzerrohr) mit 50mm Außendurchmesser für Dachübergang zur Fassade

liefern und montieren
Menge: 2,000 St

**01.06.03.8 Wasserdichte Kabeldurchführung**
Wasserdichte Kabeldurchführung durch Stahlbeton-Wandelement d=150mm
für mindestens 16 DC-Stringkabel mit je 4mm² sowie einem Potenzialausgleichkabel mit 16mm²;
inkl. Kernbohrung
liefern und montieren.
Menge: 2,000 St

**01.06.03.9 NYY-J 1 x 16, in LF-Systeme**
Kunststoff-Kabel NYY-J
1 x 16, gn/ge
in vorhandene Rohre und auf Kabeltragsysteme

liefern und verlegen.
Menge: 100,000 m

**01.06.03.10 Potentialschiene**
StLBNr. 04.85  053/060.03
Potentialausgleichsschiene VDE 0100
mit 2 Klemmschrauben je Klemmstelle mit Abdeckkappe
aus Kunststoff mit Anschluß von
bis zu 14 Leiter je 6 mm2,
bis zu 2 Leiter je 16 mm2 und
bis zu 1 Leiter je 35 mm2.

liefern montieren und anschließen
Menge: 1,000 St

**01.06.03.11 Beschriftung einer PA-Leitung**
Beschriftung einer PA-Leitung an der PA-Schiene mittels dauerhafter, gedruckter Beschriftung.
Menge: 20,000 St

**01.06.03.12 Universalklemme**
Universalklemmen für mindestens 16mm²
Querschnitt für den Potenzialausgleich passend zur gewählten PV-Unterkonstruktion

liefern und anschließen.
Menge: 16,000 St

##### Untertitel 01.06.04 Sonstiges

**01.06.04.1 Anmeldung der PV-Anlage beim zuständigen EVU**
Anmeldung der PV-Anlage beim zuständigen EVU;
Anmeldung und Koordination Setzung Summen-Wandlerzähler für Ein-/Ausspeisung; Anmeldung und Koordination Setzung PV-Erzeugerzähler; generelle Klärung aller Aktivitäten mit dem Netzbetreiber
Menge: 1,000 St

**01.06.04.2 Inbetriebnahme der PV-Anlage mit dem Netzbetreiber**
Inbetriebnahme der PV-Anlage mit dem Netzbetreiber inkl. Abnahme Einspeisemanagement nach gültigem EEG-Gesetz
Abnahme mit dem Betreiber .
Menge: 1,000 St

#### Titel 01.07 Sonstige Leistungen

##### Untertitel 01.07.01 Bestands-, Revisions- und Abnahmeunterlagen

*Hinweis: Standardbeschreibung*
Die vom AN mit CAD-Programm zu erstellenden
Stromlaufpläne, werden nach abgestimmten Terminplänen
dem AG zur Verteilung 3fach zur Verfügung gestellt, als
Papierzeichnung/Plotterausdruck, farbig, auf DIN A 4,
Format gefaltet und auf Datenträger.

*Hinweis: Standardbeschreibung*
Die vom AN mit CAD-Programm zu erstellenden
Installationsunterlagen, werden nach abgestimmten
Terminplänen dem AG zur Verteilung 3fach zur Verfügung
gestellt, als Papierzeichnung/Plotterausdruck, farbig,
auf DIN A 4, Format gefaltet und auf Datenträger.

**01.07.01.1 Standardbeschreibung**
*** Pauschalposition
STLB-Bau 2000-04 099
Bestands- und Revisionsunterlagen, bestehend aus
Bestands- und Revisionsplänen, Beschreibung der Anlagen
mit Grund- und Verfahrensfließbildern nach DIN 28004,
Funktionsbeschreibungen, Zusammenstellung der Anlagen
mit allen Leistungen der Bauelemente, Zusammenstellung
einzuhaltender Raumanforderungen, Betriebsanleitung mit
Beschreibung der Bedienungsvorgänge für automatischen
Betrieb und Handbetrieb im Störfall, mit Angaben über
Einbauorte und Funktionen der Schalt-, Meß-, Steuer-
und Regelgeräte, von Sicherheitseinrichtungen und -
schaltungen, Erklärung der Signalanzeigen für Betrieb,
Störung und Alarm, Wartungsanleitung mit Liste aller
Bauteile mit Angaben Hersteller/Typ, Bestelldaten mit
Leistungen, Maße, Ersatzteile, Anschrift, Telefon- und
Telefax-Nummer des Kundendienststützpunktes u. ä.,
erforderliche Hilfsmittel und Hilfsstoffe sowie
Sonderwerkzeuge, Schmierstoffe und Reinigungsgeräte,
Wartungs- und Inspektionsintervalle, Meß- und
Prüfgrößen und die erforderlichen Meßgeräte,
Qualifikation des durchführenden Personals,
Abnahmebescheinigungen durchgeführter behördlicher
Abnahmen.
Menge: 1,000 psch

**01.07.01.2 Sachverständigenabnahme Sicherheitsbeleuchtung**
*** Pauschalposition
Durchführung der behördlichen Abnahme der Sicherheitsbeleuchtungsanlage durch
ein staatlich anerkanntes Überwachungsorgan.
In dieser Position sind sämtliche Kosten für
betriebseigenes Personal, sowie alle Gebühren
etc. zur Erlangung einer positiven
Abnahmebescheinigung einzukalkulieren.
Menge: 1,000 psch

##### Untertitel 01.07.02 Sonstige Leistungen

**01.07.02.1 vorh. Rasterdecke öffnen/schließen**
StLBNr. 05.82  051/997.00.03
Leistung wie vorhandene Rasterdecke 625 x 625 mm zur
Leitungbelegung öffnen und fachgerecht
wiederverschließen, einzelne Elemente möglich zu
öffnen, Höhe der Decke bis ca. 3 m.
Menge: 2,000 m²

**01.07.02.2 vorh. Rasterdecke öffnen/schließen**
StLBNr. 05.82  051/997.00.03
Leistung wie, vorhandene Rasterdecke 1.250 x 300 mm zur
Leitungbelegung öffnen und fachgerecht
wiederverschließen, einzelne Elemente möglich zu
öffnen, Höhe der Decke bis ca. 3 m.
Angaben in laufende Meter.
Menge: 2,000 m²

**01.07.02.3 Trockenbauwand öffnen**
StLBNr. 05.82  051/997.00.03
Leistung wie fachgerechtes Öffnen von vorhandener
Metall-Einfachständerwand bzw. Decke,
als nichttragende innere Verkofferung, 1-seitige
Umkleidung, nach DIN 4103-1,
Einbaubereich 1/2,
mit doppelter Beplankung,
2 x 12,5 mm, Gipsplatten Typ A/H2, DIN EN 520,
bzw. Gipskartonplatten GKB/GKBI, DIN 18180,
ohne Dämmstoff,
Ausschnitt: ca. 300 x 300 mm,
Wandhöhe: bis 3,50 m,
für Leitungsverlegung, incl. Wiederverschließen,
einschl. systemgebundenen Zubehör
und Ersatz von Gipskartonplatten.
Bewertetes Schalldämm-Maß: Rw,R 32 dB,
Standardverspachtelung gemäß IGG-Merkblatt 2,
Ausführung gemäß Verwendbarkeitsnachweis/
Herstellervorschrift.
Anfallender Schutt wird Eigentum des AN und ist zu
beseitigen.
Farblich Endbehandelter Anstrich im Farbton des
Raumes.
Menge: 20,000 St

**01.07.02.4 Herstellen einer Öffnung in Zwischendecke**
StL.Nr.:85.053/997.00.04
Leistung wie, Herstellen einer Öffnung in
Zwischendecke, als geschlossener GK-Decke, Abmessung
max. 400x400mm, incl. Bauschuttentsorgung.
Beim sägen Staub absaugen!
Menge: 10,000 St

**01.07.02.5 Abdeckung mit Folie**
StLBNr. 05.82  051/997.00.03
Leistung wie Flächenabdeckung mit Folie zum Schutz von
Mobiliar und Einrichtung gegen Staub u.ä. bei Bohr- und
Stemmarbeiten, im Zuge der gesamten Baumaßnahme, incl.
Lieferung und Entsorgung der Folien oder Abdeckplanen.
Diese Position wird nur einmal zur Abrechnung gebracht
und ist entsprechend durch den AN zu kalkulieren.
Die Schutzmaßnahmen findet hauptsächlich in
Staubempfindlichen Räumen (wie Labore, Technik-, EDV-
und Serverräume) statt und verteilt sich auf drei
Ebenen.
Menge: 1,000 Psch

**01.07.02.6 Revisionstür 400x400**
StLB.Nr.:85.067/997.00.01
Leistung wie Revisionstür aus verzinktem Stahlblech,
für Unterdecken oder nichttragende Trennwände,
Vorsatzschalen und Schachtkonstruktionen.
Standardausführung mit Rahmen, abklappbar,
mit Vierkantverschluss,
Farbe weiß (RAL 9016)
Dicke der Beplankung 12,5 mm,
Masse 400 x 400 mm,
luftdicht nach DIN EN 14351,
liefern und in vorhandene Trockenbauwand montieren.
Anfallender Schutt wird Eigentum des AN und ist zu
beseitigen.
Menge: 1,000 St

**01.07.02.7 Sicherheitsschild Klebefolie**
STLB-Bau 2000-04 053
Sicherheitsschild DIN 40008-3, Warnschild W 1 -
Gefährliche elektrische Spannung, als Klebefolie (K),
mittlere Schildgröße.
Menge: 1,000 St

**01.07.02.8 Übersichtsschaltplan**
STLB-Bau 2000-04 053
Übersichtsschaltplan DIN 40719 der Niederspannungs-
Schaltanlage, auf Platte aufziehen und mit
Klarsichtfolie abdecken.
Menge: 1,000 St

**01.07.02.9 Aushang**
STLB-Bau 2000-04 053
Aushang - Bestimmungen für den Betrieb von
Starkstromanlagen - DIN VDE 0105-100 und DIN EN 50110.
Menge: 1,000 St

##### Untertitel 01.07.03 Baustelleneinrichtung

**01.07.03.1 Baustelleneinrichtung einrichten, vorhalten, räumen**
*** Pauschalposition
STLB-Bau 2000-04 000
Baustelleneinrichtung für sämtliche, in der
Leistungsbeschreibung aufgeführten Leistungen
einrichten, vorhalten und räumen, Vorhaltedauer
18 Monate.
Menge: 1,000 psch

**01.07.03.2 Rollrüstung, modular aufbaubar**
Rollrüstung, modular aufbaubar
bis 8 m Höhe
aufbauen, vorhalten für die Zeit der Montage,
und nach Ende Baumaßnahme demontieren.
Menge: 1,000 St

**01.07.03.3 Tür einbauen, vorhalten, ausbauen**
STLB-Bau 2000-04 000
Behelfsmäßige Tür, abschließbar, aus Metallgitter,
vorgefertigt, im Bauwerk, Breite 1 m, Höhe 2 m,
einbauen, vorhalten und ausbauen, Vorhaltedauer
8 Monate.
Menge: 1,000 St

##### Untertitel 01.07.04 Stundenlohnarbeiten

**01.07.04.1 Stundenlohnarb. Obermonteur/-in**
STLB-Bau 2000-04 003
Stundenlohnarbeiten durch Arbeitskräfte auf Anordnung
des AG ausführen, der Verrechnungssatz für die
jeweilige Arbeitskraft umfaßt sämtliche Aufwendungen
wie Lohn- und Gehaltskosten, Lohn- und
Gehaltsnebenkosten, Zuschläge, lohngebundene und
lohnabhängige Kosten, sonstige Sozialkosten,
Gemeinkosten, Wagnis und Gewinn. Erschwerniszuschläge
sowie Zuschläge für Überstunden, Nacht-, Sonntags- und
Feiertagsarbeit werden gesondert vergütet.
Obermonteur/-in.
Menge: 5,000 h

**01.07.04.2 Stundenlohnarb. Monteur/-in**
STLB-Bau 2000-04 003
Stundenlohnarbeiten durch Arbeitskräfte auf Anordnung
des AG ausführen, der Verrechnungssatz für die
jeweilige Arbeitskraft umfaßt sämtliche Aufwendungen
wie Lohn- und Gehaltskosten, Lohn- und
Gehaltsnebenkosten, Zuschläge, lohngebundene und
lohnabhängige Kosten, sonstige Sozialkosten,
Gemeinkosten, Wagnis und Gewinn. Erschwerniszuschläge
sowie Zuschläge für Überstunden, Nacht-, Sonntags- und
Feiertagsarbeit werden gesondert vergütet. Monteur/-in.
Menge: 5,000 h

**01.07.04.3 Stundenlohnarb. Helfer/-in**
STLB-Bau 2000-04 003
Stundenlohnarbeiten durch Arbeitskräfte auf Anordnung
des AG ausführen, der Verrechnungssatz für die
jeweilige Arbeitskraft umfaßt sämtliche Aufwendungen
wie Lohn- und Gehaltskosten, Lohn- und
Gehaltsnebenkosten, Zuschläge, lohngebundene und
lohnabhängige Kosten, sonstige Sozialkosten,
Gemeinkosten, Wagnis und Gewinn. Erschwerniszuschläge
sowie Zuschläge für Überstunden, Nacht-, Sonntags- und
Feiertagsarbeit werden gesondert vergütet. Helfer/-in.
Menge: 5,000 h

### Bereich 02 Wohngruppe

#### Titel 02.01 Verteilertechnik

*Hinweis: Die NS-Schaltgerätekombinationen*
Die NS-Schaltgerätekombinationen sind nach
DIN EN 60439 Teil 1, VDE 0660 Teil 500 auszuführen.
Die Schutzmaßnahme ist Schutzklasse I mit Schutzleiter nach VDE 0660, Teil 500. Insbesondere sind
u.a. die DIN VDE 0108 Teil 1 und DIN VDE 0107 zu
berücksichtigen. Alle Zu- und Abgänge sind über Klemmen zu führen, ausgenommen sind Einspeisungen.
Die Sammel- und Verteilerschienen sind raumsparend anzuordnen und so abzudecken, dass sie von vorn durch
Bedienpersonal nicht frei zugänglich sind.
Es ist verzinntes E-Cu als Schienenmaterial zu verwenden.
Die Schaltanlagen sind kurzschlussfest auszuführen, wobei der rechnerische Nachweis der Kurzschlussfestigkeit- entsprechend den Vorschriften der DIN VDE 0660 Teil 500 und eine Wärmeberechnung zu erbringen ist.
Desweiteren ist die Erstellung der Montage- und Revisionspläne in den Einheitspreis enthalten.
Die Pläne (Übersichtsschaltplan, Klemmplan,
Stromlaufplan) sind auf einem CAD-System zu
erstellen. Sie sind 3-fach auf Papier und im DWG/DXF-Format auf CD-R zu liefern.
Alle im LV genannten Dimensionen und Mengen sind vor der Angebotsabgabe besonders hinsichtlich ihrer Richtigkeit zu prüfen.
Der Aufbau der Verteilung, insbesondere Einspeisung und Zählung, ist vor der Ausführung durch den AN mit dem zuständigen VNB abzustimmen und genehmigen zu lassen.

Sofern in Ermangelung geforderter nationaler Zulassungen und Nachweise durch den Bieter gleichwertige europäische Zulassungen und Nachweise vorgelegt werden, erfüllen diese ebenfalls die Anforderungen der Leistungsbeschreibung. Die Gleichwertigkeit ist nachzuweisen.

*Hinweis: Die Kosten für die anteilige Verdrahtung*
Die Kosten für die anteilige Verdrahtung (isolierte Adernendhülsen) und die Verdrahtungskanäle bis zur Klemmenleiste, incl. erforderliche Klemmen
und systemspezifisches Zubehör in Installationskleinverteilern, Zählerplätzen, Installationsverteilern, Schaltanlagen und Rangierverteilern sind mit den Einheitspreisen
abgegolten.
Alle Preise verstehen sich incl. der erforderlichen Auflegegearbeiten von Kabeln und Leitungen.

*Hinweis: Bei Einbaugeräten für Installationsverteiler*
Bei Einbaugeräten für Installationsverteiler und
Schaltanlagen ist jeweils eine einheitliche Bauform
eines Fabrikates zu verwenden.

*Hinweis: Die Beschriftung*
Die äußere Beschriftung der Verteilung ist mit zweischichtigen Resopalschildern vorzusehen.
Die Bezeichnungsschilder für die Stromkreise und
Schaltgeräte sind dauerhaft auf der Abdeckung und auf den Installationsgeräten anzubringen.
Die Verteilung ist einschließlich des Schaltplanes und
Klemmplan (Schaltplantasche DIN A4 in der Tür) in
dauerhafter Ausführung zu liefern, zu montieren und
betriebsfertig anzuschließen.

*Hinweis: Schaltschränke, Klemmenkästen und Einbauräume*
Schaltschränke, Klemmenkästen und Einbauräume
sind mit einem Blitzpfeil nach DIN 40 008 zu
versehen.

##### Untertitel 02.01.01 Gebäudehauptverteiler

**02.01.01.1 Installationsverteiler Gehäuse Stahl abschließbar Bemessungsstrom 250 A**
Installationsverteiler DIN EN 61439-3 (VDE 0660-600-3), U Index e tiefgestellt kleiner gleich 300 V AC, Gehäuse aus Stahl, Bedienung durch elektrotechnischen Laien, Oberfläche pulverbeschichtet,
RAL-Farbton  Standard des Herstellers
abschließbar,Verschlussart
PZ-Zylinder
Schutzklasse I (Erdung),
Bemessungsspannung U gegen Erde '300' V,
Bemessungsstrom I Index nA tiefgestellt '250' A, Basisschutz
gegen elektrischen Schlag, Fehlerschutz gegen elektrischen Schlag durch Abschaltung, Innenaufstellung, Schutzart IP 44 DIN EN 60529 (VDE 0470-1), Schutzart IK05 DIN EN 62262 (VDE 0470-100),
min. Umgebungstemperatur '5' Grad C,
max. Umgebungstemperatur '40' Grad C,
max. Umgebungstemperatur täglicher Mittelwert '35' Grad C,
max. relative Luftfeuchte bei einer Temperatur von 40 Grad C
'50' %, Verschmutzungsgrad 2 (mittel) DIN EN 61010-1 (VDE
0411-1),
Höhe über NN '2000' m, EMV-Umgebung A Gewerbe Industrie,
Mehrfachschrankbauform, Standmontage,
max. zulässige Aufstellmaße H/B/T in mm
max. 1900/1000/400

Bestückung mit nachstehender Stromkreisausrüstung.
Menge: 1,000 St

**02.01.01.2 Sammelschienensystem 3Hauptleiter PE- N-Schiene Kupfer 250 A L 240mm**
STLB-Bau 2015-10 054
Sammelschienensystem DIN EN 60439-1 (VDE 0660-500), mit 3 Hauptleitern, PE-, N-Schiene, aus Kupfer, Bemessungsbetriebsspannung 400 V AC, Bemessungsstrom 250 A, Bemessungskurzzeitstromfestigkeit 20 kA, Schienenlänge mind. 240 mm, einschl. Befestigungszubehör.
Menge: 1,000 St

**02.01.01.3 Überspannungsschutzgerät Typ 1/2 230/400VAC Nennableitstoßstrom min.20kA**
STLB-Bau 2018-10 050
Überspannungsschutzgerät DIN EN 61643-11 (VDE 0675-6-11), Typ 1 und 2, mit Funktionsanzeige und potentialfreiem Kontakt für Fernanzeige, Bemessungsbetriebsspannung 230/400 V AC, Nennableitstoßstrom (8/20) je Leiter mind. 20 kA, Nennableitstoßstrom (8/20) zwischen N und PE mind. 20 kA, 4-polig, Blitzstoßstrom (10/350) mind. 50 kA je Pol, Blitzstoßstrom (10/350) zwischen N und PE mind. 50 kA, Folgestromlöschfähigkeit mind. 50 kA effektiv, Schutzpegel max. 1,5 kV.
Menge: 1,000 St

**02.01.01.4 Sicherungslasttrenner NH1 3x250A**
NH1-Sicherungslasttrennschalter für Montageplatte nach
DIN VDE 0660/107 und IEC 947-3, geeignet für NH-
Sicherungseinsätze nach DIN 43620/1. Bestehend aus 3-
poligem Schalterunterteil und plombierbarem
Griffeinsatz, Berührungsschutz am Griff, mit
verschiebbarem Klarsichtfenster zur Spannungsprüfung,
allpolig schaltend, zur Montage auf Montageplatte,
Abgang oben bzw. unten, ohne zusätzliche Blende.
Anschlussquerschnitt bei flexiblem Leiter: 6 / 150mm²
Gerätelebensdauer, elektrische Schaltspiele: 200
Gesamtverlustleistung unter Nennstrom: 18 W
Klemmenart bei den Eingängen: Schraubanschluss
Klemmenart der Ausgänge: Schraubanschluss
Zulässiger Bemessungsstrom unter 1 Sekunde: 8,6 kA
Anzahl der Pole Produktion: 1
Nennstrom für Sicherungseinsätze: 200A
incl. Trennmesser,
liefern, montieren und betriebsfertig anschließen.
Menge: 1,000 St

**02.01.01.5 NH-Sicherungslasttrennschalter Trennerbauform Gr.00 3-polig NH-Sicherungseinsatz 125A**
*** Bezugsbeschreibung
STLB-Bau 2015-10 054
NH-Sicherungslasttrennschalter DIN EN 60947-3 (VDE 0660-107), Trennerbauform, fingersicher DIN EN 50274 (VDE 0660-514), Schienenmittenabstand 60 mm, Baugröße 00, einfach trennend, 3-polig, mit Schraubbefestigung, mit Schraubanschluss, mit NH-Sicherungseinsatz, Bemessungsstrom 125 A.
Menge: 1,000 St

**02.01.01.6 mit Sicherungseinsatz 100A.**
*** wie Position 02.01.01.5
Menge: 1,000 St

**02.01.01.7 mit Sicherungseinsatz 63A.**
*** wie Position 02.01.01.5
Menge: 1,000 St

**02.01.01.8 Sicherungssockel Baugröße D 02 3polig**
STLB-Bau 2018-10 054
Schaltbarer Sicherungssockel DIN EN 60947-3 (VDE 0660-107), als Reiheneinbaugerät, Maße DIN 43880, mit Sicherungshalter, bedingter Bemessungskurzschlussstrom 50 kA, fingersicher DIN EN 50274 (VDE 0660-514), zur Montage auf Tragschiene DIN EN 60715, Baugröße D 02, Bemessungsbetriebsspannung 400 V, 3-polig, mit Sicherungseinsatz, Bemessungsstrom 63 A.
Menge: 6,000 St

##### Untertitel 02.01.02 Etagenverteiler

**02.01.02.1 Installationsverteiler, 18x12TE**
*** Bezugsbeschreibung
Installationsverteiler als Niederspannungs-
Schaltgerätekombination DIN EN 60439-1, mit
Seitenwänden, Rückwand, Tragschienen DIN EN 50022,
Berührungsschutzabdeckungen DIN VDE 0106-100, Rangier-
und Verdrahtungskanäle, Kabeleinführungen,
Zugentlastung für alle eingeführten Kabel/Leitungen,
Beschriftungen DIN 40719 aller Geräte, Kabel/Leitungen,
Einzel- oder Sammelschienen und Abdeckungen, mit
Plantasche, Stromkreisliste und Stromlaufplan, partiell
typgeprüft (PTSK), als Aufputzverteiler,
Schutzklasse I,
Gehäuse aus Stahl,  beschichtet,
Schutzart IP 41 DIN VDE 0470-1,
mit undurchsichtiger Tür,
Maße Breite: 800mm,
Höhe: '..........'
Tiefe: '..........'
für 18 x 12 Teilungseinheiten,
liefern und montieren.
Menge: 1,000 St

**02.01.02.2 jedoch B: 800mm, 12x12 Teilungseinheiten.**
*** wie Position 02.01.02.1
Breite 800mm,
12x12 Teilungseinheiten
als Hohlwandverteiler.
Menge: 1,000 St

**02.01.02.3 Mehrpreis für Ausführung von Verteiler**
Mehrpreis für Ausführung von Verteiler
02.01.02.1
als Standverteiler.
Menge: 1,000 St

**02.01.02.4 Überspannungsschutzgerät Typ 2 Reiheneinbau 400VAC Ableitstoßstrom 20kA 4-polig**
STLB-Bau 2018-10 050
Überspannungsschutzgerät DIN EN 61643-11 (VDE 0675-6-11), leckstromfrei, Typ 2, Bemessungsbetriebsspannung 400 V AC, Nennableitstoßstrom (8/20) je Leiter mind. 20 kA, Nennableitstoßstrom (8/20) zwischen N und PE mind. 10 kA, 4-polig, für TN-S-System, Schutzpegel max. 1,5 kV, zur Montage auf Tragschiene DIN EN 60715.
Menge: 5,000 St

**02.01.02.5 Ausschalter 63A**
*** Bezugsbeschreibung
STLB-Bau 2015-10 054
Ausschalter DIN EN 60669-1 (VDE 0632-1), als Reiheneinbaugerät, Maße DIN 43880, fingersicher DIN EN 50274 (VDE 0660-514), zur Montage auf Tragschiene DIN EN 60715, Bemessungsbetriebsspannung 400 V AC, Bemessungsstrom 63 A, 3-polig.
Menge: 4,000 St

**02.01.02.6 Nennstrom 125A.**
*** wie Position 02.01.02.5
Menge: 1,000 St

**02.01.02.7 Sicherungssockel Baugröße D 02 3polig**
*** Bezugsbeschreibung
STLB-Bau 2018-10 054
Schaltbarer Sicherungssockel DIN EN 60947-3 (VDE 0660-107), als Reiheneinbaugerät, Maße DIN 43880, mit Sicherungshalter, bedingter Bemessungskurzschlussstrom 50 kA, fingersicher DIN EN 50274 (VDE 0660-514), zur Montage auf Tragschiene DIN EN 60715, Baugröße D 02, Bemessungsbetriebsspannung 400 V, 3-polig, mit Sicherungseinsatz, Bemessungsstrom 63 A.
Menge: 1,000 St

**02.01.02.8 Ausführung**
*** wie Position 02.01.02.7
Ausführung als Sicherungssockel, ohne Trennfunktion.
Menge: 16,000 St

**02.01.02.9 Fehlerstromschutzschalter 40/0,03 A**
*** Bezugsbeschreibung
STLB-Bau 2015-10 054
Fehlerstromschutzschalter DIN EN 61008-1 (VDE 0664-10), als Reiheneinbaugerät, Maße DIN 43880, fingersicher DIN EN 50274 (VDE 0660-514), Typ A pulsstromsensitiv, Auslösung kurzzeitverzögert, Bemessungsstrom 40 A, Bemessungsfehlerstrom 30 mA, 3-polig + N, 400 V AC, Kurzschlussfestigkeit 6 kA, stoßstromfest bis 250 A, mit Handbetätigung.
Menge: 8,000 St

**02.01.02.10 Nennstrom 25/0,03A.**
*** wie Position 02.01.02.9
Nennstrom 25A.
Menge: 1,000 St

**02.01.02.11 Nennstrom 63/0,03A**
*** wie Position 02.01.02.9
Menge: 4,000 St

**02.01.02.12 Leitungsschutzschalter B16 A**
*** Bezugsbeschreibung
STLB-Bau 2015-10 054
Leitungsschutzschalter DIN EN 60898-1 (VDE 0641-11), als Reiheneinbaugerät, Maße DIN 43880, fingersicher DIN EN 50274 (VDE 0660-514), Bemessungsbetriebsspannung 230/400 V AC, Bemessungsausschaltvermögen 6 kA, einpolig, Auslösecharakteristik B, Bemessungsstrom 16 A.
Menge: 44,000 St

**02.01.02.13 mit C-Charakteristik.**
*** wie Position 02.01.02.12
Menge: 1,000 St

**02.01.02.14 Leitungsschutzschalter 3-polig B 16A**
*** Bezugsbeschreibung
STLB-Bau 2018-10 054
Leitungsschutzschalter DIN EN 60898-1 (VDE 0641-11), als Reiheneinbaugerät, Maße DIN 43880, fingersicher DIN EN 50274 (VDE 0660-514),
Bemessungsbetriebsspannung 230/400 V AC, Bemessungsausschaltvermögen 6 kA, mit beidseitiger Klemmenabdeckung, 3-polig, Auslösecharakteristik B, Bemessungsstrom 16 A.
Menge: 3,000 St

**02.01.02.15 32A, C-Charakteristik.**
*** wie Position 02.01.02.14
Menge: 6,000 St

**02.01.02.16 mit C-Charakteristik.**
*** wie Position 02.01.02.14
Menge: 2,000 St

**02.01.02.17 Leitungsschutzschalter 6 bis 13 A**
*** Bezugsbeschreibung
STLB-Bau 2015-10 054
Leitungsschutzschalter DIN EN 60898-1 (VDE 0641-11), als Reiheneinbaugerät, Maße DIN 43880, fingersicher DIN EN 50274 (VDE 0660-514), Bemessungsbetriebsspannung 230/400 V AC, Bemessungsausschaltvermögen 6 kA, mit beidseitiger Klemmenabdeckung, einpolig, Auslösecharakteristik B, Bemessungsstrom 13 A.
Menge: 15,000 St

**02.01.02.18 mit Hilfsschalter, 1 Wechsler.**
*** wie Position 02.01.02.17
Menge: 9,000 St

**02.01.02.19 Fehlerstromschutzschalter RCBO Typ A, Charakter.B 16A Fehlerstrom 30mA 1-polig**
STLB-Bau 2018-10 054
Fehlerstromschutzschalter mit Überstromschutz (RCBO) DIN EN 61009-1 (VDE 0664-20), als Reiheneinbaugerät, Maße DIN 43880, fingersicher DIN EN 50274 (VDE 0660-514), Typ A pulsstromsensitiv, Auslösung kurzzeitverzögert, Auslösecharakteristik B DIN EN 60898-1 (VDE 0641-11), Bemessungsstrom 16 A, Bemessungsfehlerstrom 30 mA, 1-polig + N, 230 V AC, Kurzschlussfestigkeit 6 kA, stoßstromfest bis 250 A, mit Handbetätigung.
Menge: 2,000 St

**02.01.02.20 Fehlerstromschutzschalter RCBO AFDD Typ B B 16A Fehlerstrom 30mA 1-polig+N 230VAC**
STLB-Bau 2018-10 054
Fehlerstromschutzschalter mit Überstromschutz (RCBO) und Fehlerlichtbogen-Schutzfunktion (AFDD), als Reiheneinbaugerät, Maße DIN 43880, fingersicher DIN EN 50274 (VDE 0660-514), Typ B allstromsensitiv, Personenschutz, Auslösung kurzzeitverzögert, Auslösecharakteristik B DIN EN 60898-1 (VDE 0641-11), Bemessungsstrom 16 A, Bemessungsfehlerstrom 30 mA, 1-polig + N, 230 V AC, Kurzschlussfestigkeit 6 kA, stoßstromfest bis 250 A, mit Handbetätigung.
Menge: 1,000 St

**02.01.02.21 Fernschalter Ausschalter 2polig**
STLB-Bau 2015-10 054
Fernschalter DIN EN 60669-2-2 (VDE 0632-2-2), bistabil (Stromstoßschalter), als Reiheneinbaugerät, Maße DIN 43880, fingersicher DIN EN 50274 (VDE 0660-514), mit Handbetätigung und Schaltstellungsanzeige, zur Montage auf Tragschiene DIN EN 60715, Bemessungsbetriebsspannung 230 V AC, Bemessungssteuerspannung 230 V AC, als Schalter, mit 1 S, 1 Ö, Bemessungsstrom 10 A.
Menge: 1,000 St

**02.01.02.22 Installationsrelais, 1fach**
Installationsrelais DIN EN 61095 (VDE 0637-3), als Reiheneinbaugerät, Maße DIN 43880, fingersicher DIN EN 50274 (VDE 0660-514), 1-polig, zur Montage auf Tragschiene DIN EN 60715, Bemessungsbetriebsstrom 20 A, Bemessungsbetriebsspannung 230 V AC, Bemessungsbetätigungsspannung 230 V AC.
Menge: 1,000 St

**02.01.02.23 Sicherheitstrafo nach DIN VDE 0551/1, EN 60742,**
Sicherheitstrafo nach DIN VDE 0551/1,
EN 60742,
Primär 230V
Sekundär 24V/ 2,63A bzw. Sekundär 12V/ 5,25 A.
Menge: 1,000 St

**02.01.02.25 M-Schiene MQ-41, Länge 3m**
Montage-Schiene MQ-41
Länge 3m
zur Befestigung von Leitungsführungsmaterial
liefern und montieren.
Menge: 8,000 m

**02.01.02.26 Schienenfuss MQV-2/2**
Schienenfuss
zur Befestigung vorbenannter Schiene an Wänden und Decken.
Liefern und montieren.
Menge: 18,000 St

**02.01.02.27 Schienenfuss MQP-2/3**
Schienenfuss-Verbinder
liefern und montieren.
Menge: 18,000 St

**02.01.02.28 Schellenanbindung MQA-S-M8**
Schellenanbindung
als Grundlage zur Befestigung von LF-Material an vorbenannter Schiene.
Liefern und montieren.
Menge: 50,000 St

##### Untertitel 02.01.03 Verteilereinbautechnik KNX

**02.01.03.1 KNX-Spannungsversorgung 320 mA, premium**
KNX-Spannungsversorgung 320 mA.
Für Installationsbus KNX
Zur Erzeugung der Systemspannung für eine Buslinien.
- Integrierte Drossel Mit Diagnosefunktion zum Senden
von Busstrom/-spannung  Betriebsdaten, Überlast,
Bus-Reset Anzeige des verwendeten Busstroms über 7
LEDs Anzeige LEDs: Betrieb, Überlast,
Busverkehr/-kommunikation

Anschlüsse:
sekundär: Busanschlussklemme
zweite Linie: Busanschlussklemme
Maße (H x B x T): 90 mm x 72 mm x 64 mm
Teilungseinheit: 4 TE

Nennspannung: 230 V~, +10 %/ -15 %
Sekundär: 30 V, +30 V/ -30 V
Nennfrequenz: 50 Hz, -60 Hz
Bedienelemente: Reset-Schalter
Anzeigeelemente: Betriebsanzeigen über LEDs
Ausgänge: 1, kurzschlussfest
Nennstrom: 320 mA

Physikalische Eigenschaften:
Schutzart Gerät: IP 20
Temperaturbereich Gerät: -5 °C - 45 °C

liefern und betriebsbereit montieren.
Menge: 1,000 St

**02.01.03.2 KNX-Spannungsversorgung 640 mA, premium**
KNX-Spannungsversorgung 640 mA, premium
Für Installationsbus KNX
Zur Erzeugung der Systemspannung für bis zu zwei
Buslinien.
- Integrierte Drossel Mit Diagnosefunktion zum Senden
von Busstrom/-spannung  Betriebsdaten, Überlast,
Bus-Reset Anzeige des verwendeten Busstroms über 7
LEDs Anzeige LEDs: Betrieb, Überlast,
Busverkehr/-kommunikation

Anschlüsse:
sekundär: Busanschlussklemme
zweite Linie: Busanschlussklemme
Maße (H x B x T): 90 mm x 72 mm x 64 mm
Teilungseinheit: 4 TE

Nennspannung: 230 V~, +10 %/ -15 %
Sekundär: 30 V, +30 V/ -30 V
Nennfrequenz: 50 Hz, -60 Hz
Bedienelemente: Reset-Schalter
Anzeigeelemente: Betriebsanzeigen über LEDs
Ausgänge: 2, kurzschlussfest
Nennstrom: 640 mA

Physikalische Eigenschaften:
Schutzart Gerät: IP 20
Temperaturbereich Gerät: -5 °C - 45 °C

liefern und betriebsbereit montieren.
Menge: 2,000 St

**02.01.03.3 Überspannungsschutzklemme, 2-polig**
Überspannungsschutzklemme, 2-polig
Für Installationsbus KNX
Als Überspannungsfeinschutz von KNX-Kombonenten
Temperaturbereich Gerät: -5 °C - 45 °C
liefern und betriebsbereit montieren.
Menge: 5,000 St

**02.01.03.4 KNX-Schnittstelle USB**
KNX-Schnittstelle USB
Für Installationsbus KNX
Zum Parametrieren von KNX-Komponenten .
- Einsatz nur in Verbindung mit der ETS 3 oder PP4.0

Als Applikationen für das Anwendungsmodul stehen zur
Verfügung:
Eingänge: Kommunikation
Anzeigeelemente: LED T: Telegrammverkehr auf den Bus,
LED K: Kommunikation über die Schnittstelle

Physikalische Eigenschaften:
Schutzart Gerät: IP 20
Temperaturbereich Gerät: -5 °C - 45 °C

liefern und betriebsbereit montieren.
Menge: 1,000 St

**02.01.03.5 Linienkoppler KNX-TP Filtertabelle Datenaustausch-Steuerung Meldung Busspannungsausfall**
STLB-Bau 2018-10 057
Linienkoppler, zum Datenaustausch zwischen zwei Buslinien über bis zu 64 Byte umfassende Telegramme, Bussystem KNX-TP, als Linienkoppler, Bereichskoppler oder Linienverstärker (Repeater), mit galvanischer Trennung der beiden Buslinien, mit 3 LEDs zur Anzeige der Betriebsbereitschaft sowie eines Telegramm-Empfangs pro Linie, mit ladbarer Filtertabelle zur Steuerung des Datenaustausches zwischen den beiden Buslinien, mit Erkennen und Melden von Busspannungsausfall auf der untergeordneten Linie an die übergeordnete, als Reiheneinbaugerät, Maße DIN 43880, für Montage auf Tragschiene TH35 DIN EN 60715.
Menge: 2,000 St

**02.01.03.6 Binäreingabegerät KNX-TP 4fach**
STLB-Bau 2018-10 057
Binäreingabegerät, Bussystem KNX-TP, 4-fach, zum Anschluss potentialfreier Meldekontakte (Abfragespannung wird vom Gerät zur Verfügung gestellt), mit einer Länge der Anschlussleitung pro Eingang von max. 50 m, mit Betriebs- und Statusanzeige pro Eingang, mit einstellbarer Kontaktart (Öffner/Schließer), mit pro Eingang parametrierbarer Statusmeldung bei Busspannungs-Wiederkehr, Bemessungsbetriebsspannung: Busspannung, als Reiheneinbaugerät, Maße DIN 43880, für Montage auf Tragschiene TH35 DIN EN 60715, mit integriertem Busankoppler und Busanschluss über Busanschlussklemme.
Menge: 1,000 St

**02.01.03.7 KNX-Binärausgang 16 AX, 2-fach**
*** Bezugsbeschreibung
KNX-Binärausgang 16 AX, 2-fach
Für Installationsbus KNX
Zum Schalten von elektrischen Verbrauchern mittels
potenzialfreier Kontakte.
Zum Schalten von Lasten mit hohen
Einschaltstromspitzen, wie Leuchtmittel mit
Kompensations-Kondensatoren oder
Leuchtstofflampenlasten (AX) nach EN 60669

Als Applikationen für die Ausgänge stehen zur
Verfügung:
Ausgänge: Schalten Logik Ein- und Ausschaltverzögerung
Treppenlichtfunktion Status Vorzug Preset
Zwangsführung Schwellwerte

Anschlüsse:
Ausgänge: Schraubklemmen, 0,2 - 6,0 mm²
mehrdrähtig: 0,5 - 2,5 mm²
Maße (H x B x T): 90 mm x 36 mm x 64 mm
Einbautiefe: 68 mm
Teilungseinheit: 2 TE

Nennspannung: 230 V~, +10 %/ -15 %
Nennfrequenz: 50 Hz, -60 Hz
Bedienelemente: Manuelle Betätigungsmöglichkeit für
EIN/AUS über Schiebeschalter
Anzeigeelemente: Statusanzeige der Ausgänge über
Position der Schiebeschalter
Ausgänge: 2, Schließer, potenzialfrei
Schaltleistungen: AC1
Nennstrom: 16 A, 1
Ausgangsspannung: 230 V~
Schaltleistungen: AC3
Nennstrom: 16 A
Ausgangsspannung: 230 V~

Physikalische Eigenschaften:
Schutzart Gerät: IP 20
Temperaturbereich Gerät: -5 °C - 45 °C

liefern und betriebsbereit montieren.
Menge: 1,000 St

**02.01.03.8 KNX-Binärausgang 4fach.**
*** wie Position 02.01.03.7
4fach.
Menge: 1,000 St

**02.01.03.9 KNX-Binärausgang 8fach.**
*** wie Position 02.01.03.7
8fach.
Menge: 1,000 St

**02.01.03.10 KNX-Jalousieaktor 230 V AC, 6 A mit Vor-Ort-Bedienung.**
KNX-Jalousieaktor 230 V AC, 6 A mit Vor-Ort-Bedienung. 4-fach
Für Installationsbus KNX
Zum Steuern von vier unabhängigen Antrieben.
- Separate Verriegelung (AUF-Position) z.B. über
Windwächter - Keine zusätzliche Spannungsversorgung
nötig

Als Applikationen für die Ausgänge stehen zur
Verfügung:
Ausgänge: Jalousie Position Sicherheitsfunktion
Windalarm Regenalarm Frostalarm Sonnenschutzautomatik
Heizen/Kühlen-Automatik Status Positionsrückmeldung
Szenen Lüftungsklappenbetrieb Preset anfahren und
setzen der Vor-Ort-Bedienung

Anschlüsse:
Ausgänge: Schraubklemmen, 0,2 - 4,0 mm²
mehrdrähtig: 0,2 -2,5 mm²
Maße (H x B x T): 90 mm x 72 mm x 64 mm
Einbautiefe: 68 mm

Nennspannung: 230 V~, +10 %/ -15 %
Nennfrequenz: 50 Hz, -60 Hz
Ausgänge: 4, Umschalter
Schaltleistungen: AC1/AC3
Nennstrom: 6 A

Physikalische Eigenschaften:
Schutzart Gerät: IP 20
Temperaturbereich Gerät: -5 °C - 45 °C

liefern und betriebsbereit montieren.
Menge: 1,000 St

**02.01.03.11 DALI-Gateway, 1-fach Gateway**
DALI-Gateway, 1-fach Gateway
Für Installationsbus KNX
Zur Ansteuerung von DALI Betriebsgeräten mit DALI
Schnittstelle Typ 0 und 1 nach DIN EN 62 386 ed1/ed2
über KNX. Integrierte DALI Spannungsversorgung. DALI
Single-Master Controller nach DIN EN 62 386 Teil
101ed2 und Teil 103ed1. 1 DALI Ausgang für 64 DALI
Teilnehmer Typ 0/1, beliebig kombinierbar. Ansteuerung
von 64 Einzel DALI Teilnehmern, 16 Gruppen, 16 Szenen
oder im Broadcast. Unterstützung von 64 DALI
Einzelbatterie Notleuchten nach DIN EN 62 386 Teil
202. Manuelles Schalten aller DALI Teilnehmer (Test
DALI Ausgang und DALI Adressierung). Manuelle
Bedienung kann gesperrt werden. Getrennte Betriebs-
und DALI-Störung LEDs. ETS Programmierung ab ETS 4.
Vorlagenparameterfenster: schnelle, übersichtliche und
vereinfachte ETS Programmierung. KNX
Gruppenadressen/Zuordnungen: 2.000. Unterstützung KNX
Programmierung mit Long-Frames. ETS unabhängiges
Inbetriebnahme- und Diagnose-Tool inkl. Anzeige von
DALI Framing Errors. Austausch eines DALI Teilnehmers
ohne ETS oder Zusatzsoftware möglich. Funktion:
Schalten, Dimmen, Helligkeitswerte inkl. diverser
Status-Rückmeldungen: Steuern der DALI Beleuchtung
über Gruppen-, Einzel-, Broadcast- oder
Szenen-Befehle. Treppenlichtfunktion mit Vorwarnung
und Dauerlicht. Ausschalthelligkeit für Nachtbetrieb
kann über KNX aktiviert/deaktiviert werden.
Szenenfunktion aufrufbar und über KNX speicherbar.
Slavefunktion zur Anbindung von KNX Lichtregler,
Offset möglich. Zwangsführung/Sperren möglich.
Reaktion auf Beleuchtungs-/Teilausfall.
Einbrennfunktion für Leuchtmittel vorhanden. Getrennte
Fehlerinformation von Leuchtmittel und Vorschaltgerät
pro Gruppe oder Teilnehmer. Sende-/Empfangsverzögerung
nach KNX Wiederkehr parametrierbar. Automatische DALI
Adressierung abschaltbar. DALI Einzelbatterie-Leuchten
nach DIN EN 62 386 Teil 202 auslösen/stoppen
Funktions-, Betriebsdauer- und Teildauerprüfungen über
KNX. Für Einzelbatterie-Leuchte kann
REST-/INHIBIT-Mode über KNX aktiviert/deaktiviert
werden. Batteriekapazität der Notleuchte auslesbar.
Übertragung Notlicht-Prüfergebnis auf KNX. Mit einem
einzigen Anwendungsprogramm sind folgende Funktionen
pro Ausgang möglich: Einstellung max./min.
Dimmgrenzen. Verhalten KNX Ausfall und -wiederkehr
parametrierbar. DALI PowerOn Level programmierbar.
DALI Systemfailure Level programmierbar.
Dimmgeschwindigkeit auch über KNX veränderbar.
Übergangszeiten bis 65.535 Sekunden. Lineare oder
logarithmische DALI Kennlinie verwendbar. Automatische
DALI Adressierung ein-/ausschaltbar. DALI
Telegrammrate beeinflussbar. Fehlermeldungen über KNX
zu sperren. Quittierfunktion bei Störmeldungen.
Notlicht-Nachlaufzeit (Prolongtime) parametrierbar. In
Betrieb Objekt (zyklisches Lebenssignal). Eine
Kaskadierung von Funktionen ist möglich. DALI
Inbetriebnahme (Adressen- und Gruppen-Zuordnung) mit
ETS unabhängigem Diagnose- und Inbetriebnahme-Tool.

Anschlüsse:
Ausgänge: Schraubklemmen
mehrdrähtig: 0,2 - 4,0 mm²
Maße (H x B x T): 90 mm x 70 mm x 64 mm
Einbautiefe: 68 mm
Teilungseinheit: 4 TE
Design: pro M-Design

Nennspannung: 230 V~
Nennfrequenz: 50 Hz, -60 Hz
Ausgänge: 1, DALI-Kanäle, unabhängig

Physikalische Eigenschaften:
Schutzart Gerät: IP 20
Temperaturbereich Gerät: -5 °C - 45 °C

liefern und betriebsbereit montieren.
Menge: 2,000 St

**02.01.03.12 KNX-Lichtfühler**
KNX-Lichtfühler
Für Installationsbus KNX
Zur Konstantlichtregelung in Verbindung mit 2-fach
Schalt-/Dimmaktor.
Zum Einbau in handelsübliche AP- oder UP-Dosen.

Anschlüsse:
Signal-/Sensorleitungen: Busanschlussklemme
Maße (H x B x T): 20 mm x 54 mm
max. Länge Signal-/Sensorleitungen: 100 m

Physikalische Eigenschaften:
Schutzart Gerät: IP 20
Temperaturbereich Gerät: -5 °C - 45 °C

liefern und betriebsbereit montieren.
Menge: 2,000 St

**02.01.03.13 Logikcontroller**
Logikcontroller
mit umfassenden umfassende Logikfunktionen.
Die Logik wird über einen grafischen Editor definiert, der in der ETS integriert ist.Bis zu 3000 Logikgatter sind möglich.Die erstellte Logik kann über eine Simulationsfunktion getestet werden.Der Anwender kann eigene Funktionsblöcke erstellen und abspeichern, um sie in andere Projekte zu übernehmen.Das Gerät benötigt eine Hilfsspannung 24 V DC oder PoE.Bei der Verwendung von Zeitfunktionen sind Datum und Uhrzeit über KNX/TP bereitzustellen.Anschlüsse: , KNX-Linie: Busanschlussklemme
Nennspannung: 24 V,
Temperaturbereich Gerät: -5 °C bis 45 °C
Für Installationsbus KNX

Als Applikationen für die Ein- und Ausgänge stehen zur
Verfügung:
Eingänge: Logik

Anschlüsse:
Maße (H x B x T): 90 mm x 70 mm x 64 mm
Teilungseinheit: 4 TE

Nennspannung: 24 V
Temperaturbereich Gerät: -5 °C - 45 °C

liefern und betriebsbereit montieren.
Menge: 1,000 St

**02.01.03.14 Zeitschaltuhr KNX-TP Tag Woche Jahr 4Kanäle**
STLB-Bau 2018-10 057
Zeitschaltuhr, Bussystem KNX-TP, als Tages-, Wochen- und Jahresschaltuhr, mit 4 Kanälen, mit Bedientasten zur Einstellung von Wochentag, Stunde, Minute, Uhrzeit, zur Programmeingabe und für Handschaltungen, mit LCD-Anzeige für Uhrzeit, Wochentag, Sommer-/Winterzeit, Ferienprogramm, Schaltzustand der Kanäle, Handschaltung, mit interner Uhr, Zuordnung von 10 prioritätsgesteuerten Wochenprogrammen pro Kanal, automatische Sommer-/Winterzeitumstellung, Senden von Schalt-, Zwangsführungs-, Dimm- und Werttelegrammen, automatische Berechnung der beweglichen Feiertage, Ferienprogramm für bis zu 99 Tage, bis zu 99 Tage im voraus einstellbar, mit integriertem Busankoppler und Busanschluss über Busanschlussklemme, Bemessungsbetriebsspannung: Busspannung, als Reiheneinbaugerät, Maße DIN 43880, für Montage auf Tragschiene TH35 DIN EN 60715, Schutzart IP 2X DIN EN 60529 (VDE 0470-1).
Menge: 1,000 St

**02.01.03.15 DCF-77-Antenne 10Zeitschaltuhren DCF-77-Empfangsstatusanzeige**
STLB-Bau 2018-10 057
DCF-77-Antenne, zur Ansteuerung von 10 Zeitschaltuhren mit Statusanzeige des DCF-77-Signalempfangs, mit Stromversorgung über die Zeitschaltuhr, als Aufputzgerät.
Menge: 1,000 St

**02.01.03.16 IP-Schnittstelle, REG**
IP-Schnittstelle, REG
Die IP-Schnittstelle dient als Schnittstelle zwischen
KNX-Installationen und IP-Netzwerken und arbeitet nach
der Spezifikation KNXnet/IP (Tunneling).

- Spannungsversorgung: 2 bis 30 V DC (+10% / -15%)
 oder PoE (IEEE 802.3 af class 1)
- Zurückgesetzte RJ45 Buchse für besseren Biegeradius

- Mit der ETS können KNX-Geräte von der LAN-Seite
 über die Schnittstelle programmiert werden.
- Visualisierungen können durch die IP-Schnittstelle
 KNX-Telegramme über LAN senden und empfangen.
- IP-Adresse wahlweise fest einstellbar oder über DHCP
- 5 Tunneling Server verfügbar
- Unterstützung Bus- und Gruppenmonitorbetrieb (ETS)
- Diagnose- und Inbetriebnahme-Tool verfügbar
 (inkl. Firmware Update).

- Verlustleistung: max. 1,8 W
- Anzeigeelemente:
 LED grün: Betriebsbereitschaft
 LED gelb: LAN/LINK
 LED gelb: KNX-Telegramm
- Anschluss:
 - LAN: RJ45 Buchse
 - KNX: Schraubenlose Busanschlussklemme
- Gehäusematerial:
 - Kunststoff, halogenfrei,
 - Entflammbarkeit V-0 gem. UL94
- Schutzart: IP 20, EN 60 529
- Montage: auf Tragschiene 35 mm, DIN EN 60 715
- Einbaulage: beliebig
- Breite: 2 TE (36 mm)

liefern und betriebsbereit montieren
Menge: 1,000 St

**02.01.03.17 Projekt-Dokumentation KNX DVD**
STLB-Bau 2018-10 057
Erstellen der Projekt-Dokumentation zusätzlich zur Dokumentation DIN 18382, für KNX-Bussystem, bestehend aus der Projekt-Datenbank auf DVD, und Gebäude-, Stockwerk- und Raumgrundrissen auf Papier, mind. im Format A4 quer, mit eingetragenem Verlauf der Buslinien sowie den Montageorten der Busgeräte, pro Montageort mit Angabe von Gerätetyp und Physikalischer Adresse, dem Ausdruck der Projekt-Datenbank auf Papier im Format A4 hoch, der vom Hersteller pro Gerät zur Verfügung gestellten Dokumentation (Techn. Produktinformation, Inbetriebnahme- und Montageanleitung, Applikationsprogrammbeschreibung) unter entsprechenden Griffleisten in Ordner(n) sortiert.
Menge: 1,000 St

#### Titel 02.02 Kabel, Leitungen und Systeme

##### Untertitel 02.02.01 Kabel

**02.02.01.1 Kabel NYCWY 4x95SM/50 Bügelschellen**
STLB-Bau 2015-10 053
Kabel DIN VDE 0276-603 (VDE 0276-603) NYCWY 4 x 95 SM/50, Cu-Zahl 4208, mit Bügelschellen auf vorh. Ankerschienen oder Kabelleiter.
Menge: 10,000 m

**02.02.01.2 Kabel NYCWY 4x95SM/50 vorh.Kabelrinne/Kanal**
*** Bezugsbeschreibung
STLB-Bau 2015-10 053
Kabel DIN VDE 0276-603 (VDE 0276-603) NYCWY 4 x 95 SM/50, Cu-Zahl 4208, auf vorh. Kabelrinnen oder in offene Kanäle.
Menge: 10,000 m

**02.02.01.3 Verlegung im Graben mit Sandeinbettung.**
*** wie Position 02.02.01.2
Menge: 100,000 m

**02.02.01.4 Kabel NYY-J 5x2,5RE vorh.Rohr/Unterflurkanal**
STLB-Bau 2015-10 053
Kabel DIN VDE 0276-603 (VDE 0276-603) NYY-J 5 x 2,5 RE, Cu-Zahl 120, in vorh. Rohre/Unterflurkanäle.
Menge: 20,000 m

**02.02.01.5 Kabel NYY-J 5x2,5RE vorh.Graben/Kabelkanalform**
STLB-Bau 2015-10 053
Kabel DIN VDE 0276-603 (VDE 0276-603) NYY-J 5 x 2,5 RE, Cu-Zahl 120, in vorh. Gräben oder geteilte Kabelkanalformsteine, ohne Einbettung.
Menge: 20,000 m

**02.02.01.6 Kabel NYY-J 5x2,5RE Sammelbefestigung**
STLB-Bau 2015-10 053
Kabel DIN VDE 0276-603 (VDE 0276-603) NYY-J 5 x 2,5 RE, Cu-Zahl 120, mit Sammelbefestigung.
Menge: 50,000 m

**02.02.01.7 Kabel NYY-J 5x6RE Graben**
*** Bezugsbeschreibung
STLB-Bau 2015-10 053
Kabel DIN VDE 0276-603 (VDE 0276-603) NYY-J 5 x 6 RE, Cu-Zahl 288, in vorh. Gräben oder geteilte Kabelkanalformsteine, ohne Einbettung.
Menge: 30,000 m

**02.02.01.8 NYY-J 5x16RE.**
*** wie Position 02.02.01.7
Menge: 50,000 m

##### Untertitel 02.02.02 Leitungen Starkstrom

**02.02.02.1 NYM-J 3x1,5 in Rohr**
Kunststoff-Mantelleitung NYM-J
3 x 1,5, Cu-Zahl 43,
in vorhandene Rohre, Unterflurkanäle
Hohlwände und Zwischendecken.
Menge: 150,000 m

**02.02.02.2 NYM-J 3x1,5 auf Rohfußboden**
Kunststoff-Mantelleitung NYM-J
3 x 1,5, Cu-Zahl 43,
auf dem Rohfußboden.
Menge: 800,000 m

**02.02.02.3 NYM-J 3x1,5 Zwischendecke**
Kunststoff-Mantelleitung NYM-J
3 x 1,5, Cu-Zahl 43,
oberhalb von Zwischendecken mit serienmäßiger Sammelbefestigung.
Menge: 1200,000 m

**02.02.02.4 NYM-J 3x1,5 Hohlraum**
Kunststoff-Mantelleitung NYM-J
3 x 1,5, Cu-Zahl 43,
in Schalung oder in Hohlräumen von zweischaligen
Wänden.
Menge: 500,000 m

**02.02.02.5 NYM-J 3x1,5 auf Rinne oder in Kanal**
Kunststoff-Mantelleitung NYM-J
3 x 1,5, Cu-Zahl 43,
auf vorhandene Kabelleiter oder -rinnen oder in
offene Kanäle.
Menge: 300,000 m

**02.02.02.6 NYM-J 3x2,5 in Rohr**
StL-Nr. 85053020020401
Kunststoff-Mantelleitung NYM-J
3 x 2,5, Cu-Zahl 72,
in vorhandene Rohre, Kabelkanalformsteine,
Unterflurkanäle oder Maste.
Menge: 150,000 m

**02.02.02.7 Kopie von NYM-J 3x2,5 auf Rohfußboden**
Kunststoff-Mantelleitung NYM-J
3 x 2,5, Cu-Zahl 72,
auf dem Rohfußboden.
Menge: 750,000 m

**02.02.02.8 NYM-J 3x2,5 auf Rinne oder in Kanal**
StL-Nr. 85053020020501
Kunststoff-Mantelleitung NYM-J
3 x 2,5, Cu-Zahl 72,
auf vorhandene Kabelleiter oder -rinnen oder in
offene Kanäle.
Menge: 350,000 m

**02.02.02.9 NYM-J 3x2,5 auf Steigeleiter mit Schellen**
StL-Nr. 85053020020601
Kunststoff-Mantelleitung NYM-J
3 x 2,5, Cu-Zahl 72,
mit Befestigungsschellen auf vorhandene Ankerschienen,
Kabelleiter oder -rinnen.
Menge: 100,000 m

**02.02.02.10 NYM-J 3x2,5 Zwischendecke**
StL-Nr. 85053020020701
Kunststoff-Mantelleitung NYM-J
3 x 2,5, Cu-Zahl 72,
oberhalb von Zwischendecken mit serienmäßiger
Sammelbefestigung.
Menge: 800,000 m

**02.02.02.11 NYM-J 3x2,5 Hohlraum**
StL-Nr. 85053020020801
Kunststoff-Mantelleitung NYM-J
3 x 2,5, Cu-Zahl 72,
in Schalung oder in Hohlräumen von zweischaligen
Wänden.
Menge: 250,000 m

**02.02.02.12 NYM-J 5x1,5 in Rohr**
StL-Nr. 85053020070401
Kunststoff-Mantelleitung NYM-J
5 x 1,5, Cu-Zahl 72,
in vorhandene Rohre, Kabelkanalformsteine,
Unterflurkanäle oder Maste.
Menge: 120,000 m

**02.02.02.13 NYM-J 5x1,5 auf Rohfußboden**
Kunststoff-Mantelleitung NYM-J
5 x 1,5, Cu-Zahl 72,
auf dem Rohfußboden.
Menge: 80,000 m

**02.02.02.14 NYM-J 5x1,5 auf Rinne oder in Kanal**
StL-Nr. 85053020070501
Kunststoff-Mantelleitung NYM-J
5 x 1,5, Cu-Zahl 72,
auf vorhandene Kabelleiter oder -rinnen oder in
offene Kanäle.
Menge: 200,000 m

**02.02.02.15 NYM-J 5x1,5 auf Steigeleiter mit Schellen**
StL-Nr. 85053020070601
Kunststoff-Mantelleitung NYM-J
5 x 1,5, Cu-Zahl 72,
mit Befestigungsschellen auf vorhandene Ankerschienen,
Kabelleiter oder -rinnen.
Menge: 40,000 m

**02.02.02.16 NYM-J 5x1,5 Zwischendecke**
StL-Nr. 85053020070701
Kunststoff-Mantelleitung NYM-J
5 x 1,5, Cu-Zahl 72,
oberhalb von Zwischendecken mit serienmäßiger
Sammelbefestigung.
Menge: 250,000 m

**02.02.02.17 NYM-J 5x1,5 Hohlraum**
StL-Nr. 85053020070801
Kunststoff-Mantelleitung NYM-J
5 x 1,5, Cu-Zahl 72,
in Schalung oder in Hohlräumen von zweischaligen
Wänden.
Menge: 200,000 m

**02.02.02.18 NYM-J 5x2,5 in Rohr**
StL-Nr. 85053020080401
Kunststoff-Mantelleitung NYM-J
5 x 2,5, Cu-Zahl 120,
in vorhandene Rohre, Kabelkanalformsteine,
Unterflurkanäle oder Maste.
Menge: 100,000 m

**02.02.02.19 NYM-J 5x4 u.P. + Fräsen**
StL-Nr. 85053020090201
Kunststoff-Mantelleitung NYM-J
5 x 4, Cu-Zahl 192,
unter Putz, einschl. Fräsen in Mauerwerk.
Menge: 40,000 m

**02.02.02.20 NYM-J 5x4 auf Steigeleiter mit Schellen**
StL-Nr. 85053020090601
Kunststoff-Mantelleitung NYM-J
5 x 4, Cu-Zahl 192,
mit Befestigungsschellen auf vorhandene Ankerschienen,
Kabelleiter oder -rinnen.
Menge: 40,000 m

**02.02.02.21 NYM-J 5x4 in Hohlraum**
StL-Nr. 85053020090801
Kunststoff-Mantelleitung NYM-J
5 x 4, Cu-Zahl 192,
in Schalung oder in Hohlräumen von zweischaligen
Wänden.
Menge: 40,000 m

**02.02.02.22 NYM-J 5x6 u.P. + Fräsen**
StL-Nr. 85053020090201
Kunststoff-Mantelleitung NYM-J
5 x 6, Cu-Zahl 288,
unter Putz, einschl. Fräsen in Mauerwerk.
Menge: 20,000 m

**02.02.02.23 NYM-J 5x6 mit Abstandschellen**
StL-Nr. 85053020100301
Kunststoff-Mantelleitung NYM-J
5 x 6, Cu-Zahl 288,
mit Abstandsschellen, max. Schellenabstand = 25facher
Kabeldurchmesser.
Menge: 20,000 m

**02.02.02.24 NYM-J 5x6 in Rohr**
StL-Nr. 85053020100401
Kunststoff-Mantelleitung NYM-J
5 x 6, Cu-Zahl 288,
in vorhandene Rohre, Kabelkanalformsteine,
Unterflurkanäle oder Maste.
Menge: 20,000 m

**02.02.02.25 NYM-J 5x6 auf Rinne oder in Kanal**
StL-Nr. 85053020100501
Kunststoff-Mantelleitung NYM-J
5 x 6, Cu-Zahl 288,
auf vorhandene Kabelleiter oder -rinnen oder in
offene Kanäle.
Menge: 20,000 m

**02.02.02.26 NYM-J 5x10 auf Rinne oder in Kanal**
StL-Nr. 85053020110501
Kunststoff-Mantelleitung NYM-J
5 x 10, Cu-Zahl 480,
auf vorhandene Kabelleiter oder -rinnen oder in
offene Kanäle.
Menge: 95,000 m

**02.02.02.27 Busltg KNX-TP YCYM 2x2x0,8 vorh.Kabelrinne/Kanal**
STLB-Bau 2025-04 057
Busleitung, Bussystem KNX-TP, Mantelisolation bemessen für 4 kV Prüfspannung, YCYM 2 x 2 x 0,8, Cu-Zahl 21, auf vorh. Kabelrinnen oder in offene Kanäle.
Menge: 400,000 m

**02.02.02.28 Gummischlauchleitung 5x1,5mm²**
Gummischlauchleitung 5x1,5mm²
liefern und verlegen.
Menge: 50,000 m

**02.02.02.29 Gummischlauchleitung H05RN-F 0,75 mm², 4-adrig**
Gummischlauchleitung H05RN-F 0,75 mm², 4-adrig,
auf vorhandene Kabelleiter oder -rinnen oder in
offene Kanäle.
Menge: 100,000 m

##### Untertitel 02.02.03 Leitungen Schwachstrom

**02.02.03.1 J-Y(St)Y 4x2x0,6 Bd UP**
StL-Nr. 9506103001020022
Installationskabel
DIN VDE 0815 J-Y(St)Y
4 x 2 x 0,6 Bd,
verlegen 'und liefern,
Verlegeart unter Putz
einschließlich Fräsen in Mauerwerk'.
Menge: 100,000 m

**02.02.03.2 J-Y(St)Y 4x2x0,6 Bd Rohr**
StL-Nr. 9506103001020022
Installationskabel
DIN VDE 0815 J-Y(St)Y
4 x 2 x 0,6 Bd,
verlegen 'und liefern,
Verlegeart in Rohr oder Kanäle'.
Menge: 200,000 m

**02.02.03.3 J-Y(St)Y 4x2x0,6 Bd ZWD**
StL-Nr. 9506103001020022
Installationskabel
DIN VDE 0815 J-Y(St)Y
4 x 2 x 0,6 Bd,
verlegen 'und liefern,
Verlegeart in Zwischendecke mit
serienmäßiger Sammelhalterung'.
Menge: 400,000 m

**02.02.03.4 J-Y(St)Y 4x2x0,6 Bd HWD**
StL-Nr. 9506103001020022
Installationskabel
DIN VDE 0815 J-Y(St)Y
4 x 2 x 0,6 Bd,
verlegen 'und liefern,
Verlegeart in Schalung oder in Hohlräumen von zweischaligen Wänden'.
Menge: 200,000 m

**02.02.03.5 J-Y(St)Y 4x2x0,6 Bd Kabelleiter**
StL-Nr. 9506103001020022
Installationskabel
DIN VDE 0815 J-Y(St)Y
4 x 2 x 0,6 Bd,
verlegen 'und liefern,
Verlegeart auf Kabelleitern oder Rinnen
oder in offene Kanäle'.
Menge: 200,000 m

**02.02.03.6 J-Y(St)Y 50x2x0,8**
*** Bezugsbeschreibung
StLBNr. 05.87 052/997.00.03
Fernsprechinnenkabel J-Y(St)Y 20x2x0,8,
einziehen in Unterflur-Rohrsystem DN100 sowie verlegen auf vorhandener Kabelpritsche.
Menge: 80,000 m

**02.02.03.7 J-Y(St)Y 10x2x0.8.**
*** wie Position 02.02.03.6
Menge: 160,000 m

**02.02.03.8 Koaxial-Antennenkabel SAT vorh.Kabelrinne/Kanal**
STLB-Bau 2015-10 061
Koaxial-Antennenkabel SAT, Leitermaterial Innenleiter Kupferdraht, DIN EN 50117-2-1 (VDE 0887-2-1), Schirmungsklasse A+, Schirmdämpfung, Kopplungsdämpfung und Rückflussdämpfung, Leitungsdämpfung bis 8 dB pro 100m bei 200 MHz, auf vorh. Kabelrinnen oder in offene Kanäle.
Menge: 300,000 m

##### Untertitel 02.02.04 Leitungsnetz Daten

**02.02.04.1 Anschlussdose als TAE-Dose**
Anschlussdose als TAE-Dose
incl Rahmen, Zentralplatte aus dem angebotenen
Schalterprogramm.
Menge: 2,000 St

**02.02.04.2 J-Y(St)Y 20 x 2 x 0,6 Pritsche**
*** Bezugsbeschreibung
StL.Nr.:82.061/021.02.00.01.05
Installationskabel mit statischen Schirm DIN 57815/VDE 0815 J-Y(St)Y 20 x 2 x 0,6 Cu-Zahl 568, verlegen in vorhandene Rohre, Kabelkanalformsteine, Unterflurkanäle oder Maste.
Menge: 10,000 m

**02.02.04.3 J-Y(St)Y 10x2x0.6.**
*** wie Position 02.02.04.2
Menge: 150,000 m

**02.02.04.4 LWL-Universalkabel U-DQ(ZN)HBH 8Fasern**
STLB-Bau 2015-10 061
LWL-Universalkabel als Mehrmodenfaser, Mehrmodenfaser OM 4, typisch 10 Gbps bis 550 m, nicht metallfrei, unbewehrt, U-DQ(ZN)(L)H, 4 x 2 G 50/125, Wellenlänge 1300 nm, auf vorh. Kabelrinnen oder in offene Kanäle.
Menge: 80,000 m

*Hinweis: Anforderungen an Kupfer-Verkabelungssystem*
Das Verkabelungssystem muss vorbereitet sein für die Aufnahme von:
- Visueller Farbmarkierung mit integriertem
  Staubschutz von Dose, Rangierfeld und Rangierkabel
  (Abhängig von Ausführung des Rangierfeldes)
- Mechanischer Codierung von Dose, Rangierfeld und
  Rangierkabel (Abhängig von Ausführung des
  Rangierfeldes)
- Mechanischem Aus- und Einsteckschutz von Dose und
  Rangierfeld (entriegelbar nur mit Spezialschlüssel
  Abhängig von Ausführung des Rangierfeldes)

Die IDC Kontakte müssen nach der Beschaltung durch eine Ader mit Durchmesser AWG 22 noch eine einwandfreie Kontaktierung bei einer Beschaltung bis AWG 24 aufweisen (schriftlicher Nachweis des Herstellers)

Kalibrierung von Messgeräten
Die Messgeräte sind nach den Angaben des Messgeräteherstellers regelmäßig zu kalibrieren. Wenn im Messprotokoll kein Kalibrationsdatum aufscheint, ist zum Nachweis der Ordnungsgemäßen Kalibration ein Kalibrationszertifikat beizulegen. Auf dem Messgerät muss die letztgültige Version der Firmware installiert sein. Die Messungen der Kabelstrecken mit den vorgegebenen NVP-Werten ist nicht genau genug. Es sind deshalb exakte Referenzlängen für die Kalibrierung der Messgeräte vorzustellen. Auf dieser Grundlage wird der neue mittlere NVP festgelegt und als Standard definiert. Die Abweichung der Fertigungstoleranzen wird zu Gunsten der Installationsfirmen ausgelegt.

Messung der Twisted-Pair Kupferverkabelung
Messung und Auswertung aller in der Norm beschriebenen Parameter und Dokumentation in Schriftform und auf Datenträger.

Anforderungsprofil für Kupferkabel-Messtechnik
Zur Überprüfung bzw. Zertifizierung von dienstneutralen, strukturierten Verkabelungen ist ein Messgerät einzusetzen, das folgende technische Eigenschaften aufweist.

Eigenschaften:
- Level IIIe oder Level IV - Genauigkeit gefordert.
- ISO/IEC 11801 Ed.2.2:2011-06 bis 500 MHz
- Messung gemäß Grenzwerten nach DIN-EN 50173-1:2011
  und DIN-EN 50173-2:2011, DIN-EN 50173-3:2011, DIN-EN
  50173-4:2012, DIN-EN 50173-5:2013,
  DIN-EN 50173-6:2014 bis 500 MHz

Messbereich:
Frequenzbereich:  1-500 MHz

geforderte Messparameter:
- Verdrahtungsplan
- Widerstand
- Länge
- Dämpfung
- DUAL NEXT TM ( Nahnebensprechen von beiden Seiten)
- ACR-N
- Impedanz ( 85 - 115 Ohm)
- Laufzeit / Laufzeitdifferenz
- Dual Return Loss ( Rückflussdämpfung von beiden
  Seiten)
- Power Sum NEXT
- Power Sum ACR
- ACR-F (gleichpegliges Übersprechen am fernen Ende)
- Power Sum ACR-F
- Headroom (Systemreserve)

**02.02.04.5 Datenkabel Kat.7 geschirmt vorh. Rinne, Montagewand, vorh. Rohr**
STLB-Bau 10/2018 061
Datenkabel für den Horizontal- und Steigbereich DIN EN 50288-4-1 (VDE 0819-4-1), Kategorie 7 DIN EN 50173-1, geschirmt, Trennklasse d DIN EN 50174-2 (VDE 0800-174-2), Link-Klasse DIN EN 50173-1 E Index A tiefgestellt, 4 x 2 x AWG 23, halogenfrei, flammwidrig.

Kabel ø (mm):  > 7,8
Leiter ø (mm):  AWG 23 >= 0,58
Isolation ø (mm):  <= 1,5
Bedeckungsgrad (%)  50
Brandklasse:  Dca

auf vorh. Kabelrinne/in offenen Kanal,
in Doppel-/Hohlboden,
in Montagewand,
in vorh. Rohr/Unterflurkanal,
auf Rohfußboden.
Menge: 400,000 m

**02.02.04.6 Datenkabel Kat.7 geschirmt Klammer, Schelle, Sammelbefestigung**
STLB-Bau 10/2018 061
Datenkabel für den Horizontal- und Steigbereich DIN EN 50288-4-1 (VDE 0819-4-1), Kategorie 7 DIN EN 50173-1, geschirmt, Trennklasse d DIN EN 50174-2 (VDE 0800-174-2), Link-Klasse DIN EN 50173-1 E Index A tiefgestellt, 4 x 2 x AWG 23, halogenfrei, flammwidrig.

Kabel ø (mm):  > 7,8
Leiter ø (mm):  AWG 23 >= 0,58
Isolation ø (mm):  <= 1,5
Bedeckungsgrad (%)  50
Brandklasse:  Dca

an Stahlkonstruktion mit Trägerklammern
auf Putz mit Abstandsschellen
auf Putz mit Nagelschellen
mit Bügelschellen
mit Sammelbefestigung
mit Sammelbefestigung oberhalb Zwischendecke.
Menge: 800,000 m

*Hinweis: Alle Dosen aus dem Schalterprogramm*

**02.02.04.7 Datenanschlussdose symm. Kat.6A 2Ports UP**
STLB-Bau 2018-10 061
Datenanschlussdose, symmetrisch, Kategorie 6 Index A tiefgestellt DIN EN 50173-1, Link-Klasse E Index A tiefgestellt DIN EN 50173-1, Potentialausgleich DIN EN 50310 (VDE 0800-2-310), modular, Funkstörstrahlung DIN EN 55022 (VDE 0878-22), Klasse B, 2 Ports, RJ45-Buchse DIN EN 60603-7-51, in Schneidklemmtechnik, Unterputzausführung, mit Zentralplatte DIN 49075-1 und Abdeckung, Steckrichtung 45 Grad, mit Beschriftungsfeld und Fenster.
Menge: 18,000 St

**02.02.04.8 Datenanschlussdose symm. Kat.6A 2Ports AP**
*** Bezugsbeschreibung
STLB-Bau 2018-10 061
Datenanschlussdose, symmetrisch, Kategorie 6 Index A tiefgestellt DIN EN 50173-1, Link-Klasse E Index A tiefgestellt DIN EN 50173-1, Potentialausgleich DIN EN 50310 (VDE 0800-2-310), modular, Funkstörstrahlung DIN EN 55022 (VDE 0878-22), Klasse B, 2 Ports, RJ45-Buchse DIN EN 60603-7-51, Schutzart IP 44 DIN EN 60529 (VDE 0470-1), in Schneidklemmtechnik, Aufputzausführung, Steckrichtung 45 Grad, mit Beschriftungsfeld und Fenster.
Menge: 3,000 St

**02.02.04.9 IP44.**
*** wie Position 02.02.04.8
Menge: 2,000 St

**02.02.04.10 1 Port, RJ45, auf Hutschiene**
Universal-Datenanschlusseinheit RJ45
1 Port für anreihbare Hutschieneninstallation, Baubreite 1TE (> 18mm) DIN 42880,
Schutzklasse I bzw. II je nach Einbauart.
Schutzart IP 20, Kategorie 6A,
500 MHz Link geprüfte Ausführung für Datenübertragungsraten bis 10 GBit nach IEEE 802.3
an aus Zinkdruckguss, Oberflächen veredelt,
mit einzelgeschirmter RJ45-Buchse,
Modulgehäuse aus nur zwei Teilen bestehend, großflächiger Schirmanschluss mit federnder, unverlierbarer Schirmanschlussschelle, vom Schirmanschluss getrennte Zugentlastung,
zum Anschluss von Kategorie 6A, 7 und 7A Kabeln. Einhaltung der Kategorie 6 12C-de-embedded nach ISO/IEC 11801:2008 Ed.2.1, EN 50173-1:2007 von einem akkreditierten Prüflabor zertifiziert, PVP zertifiziert (kontinuierliche Qualitätskontrolle) insbesondere im Bezug auf Übertragungsbandbreiten durch ein akkreditiertes Prüflabor.
Einhaltung des 4-Connector Channel-Link Klasse EA / 500 MHz auf allen Paarbelegungen nach ISO/IEC 11801:2008 Ed.2.1 und TIA/EIA 568B.2-10 von einem akkreditierten Prüflabor zertifiziert, Einhaltung der Permanent-Link Klasse EA / 500 MHz auf allen Paarbelegungen nach 2nd FPDAM 2 to ISO/IEC 11801 AMD2 (2009-04) und TIA/EIA-568-C.2 (2009-08) von einem akkreditierten Prüflabor zertifiziert, für 10BaseT, Token-Ring, FDDI (TP-DDI), 100BaseT, ATM 155 MBit/s, Gigabit-Ethernet, 10Gigabit-Ethernet, geeignet für Power over Ethernet (PoE und PoE plus),  Potentialausgleich mittels Federkontakt zur Applikation, zusätzlicher Anschluss für Potentialausgleich mit Flachstecker 2,8 mm, Metall und Kunststoffteile recyclingfähig, RoHS-konform, Nachweise des Herstellers sind beizufügen.

Buchse: RJ45, geschirmt
Anzahl der Buchsen: 1
Anschluss: 8-polig, Schirm als großflächige Klemmverbindung
Anschlusstechnik: IDC Schneidklemmtechnik
Aderndurchmesser: 0,4 - 0,63 mm
Montagetechnik: Hutschiene TH35
Farbe: lichtgrau RAL 7035
Steckrichtung: 45° geneigt
Menge: 2,000 St

**02.02.04.11 Datenkabel anschließen je Ende**
STLB-Bau 10/2018 061
Datenkabel DIN EN 50173-1, geschirmt, Trennklasse d DIN EN 50174-2 (VDE 0800-174-2), Link-Klasse DIN EN 50173-1 E Index A tiefgestellt, anschließen je Ende auf Datendose oder Port
Es sind kurze Absetzlängen (l < 40 mm) einzuhalten,
die Schlaglänge und die Verdrillung der Adernpaare ist bis zum Edge-Connector einzuhalten.
Die Konfektionierung hat nach Vorschrift zu erfolgen, die Spezifikation nach EIA/TIA 568 B, TSB-36,
Kategorie 6 ist zu realisieren.
Menge: 48,000 St

**02.02.04.12 Messung Cu PL Link Ea**
STLB-Bau 2018-10 061
Messung Kupferkabel PL (Permanent Link) - Installationsstrecke, DIN EN 50173, Link Klasse E Index A tiefgestellt, Darstellung der Messung als Grafik, Dokumentation vorab digital zur Prüfung und nach Freigabe als Ausdruck und auf Datenträger, im PDF-Format und mit Originaldateien, als Standard-Report, in 2-facher Ausfertigung.
Menge: 48,000 St

**02.02.04.13 Datenverbinder 1-fach**
*** Bezugsbeschreibung
STLB-Bau 10/2018 061
Einfach-Verbindungsmodul für geschirmte und ungeschirmte Intstallationskabel
· Connecting Hardware Cat.7A (1000 MHz)
· real-time re-embedded
· geeignet für 100 / 250 / 500 / 1000 MHz Installationskabel
· Verbindung über LSA-Plus Schneidklemmen auf einer gemeinsamen Leiterplatte
· Farbkennzeichnung nach EIA/TIA 568A und B
· Anschluss 4-paariger geschirmter/ungeschirmter Installationskabel von AWG 26 - 22/1
· Aderndurchmesser 0,7 - 1,6 mm
· Adernpaare können unter Beibehaltung der Paarverdrillung bis zur Klemme geführt werden
· sichere Schirmkontaktierung mit Schraubklemmen direkt auf der Leiterplatte
· variable Kabelzuführungen
Menge: 2,000 St

**02.02.04.14 Datenverbinder 6-fach**
*** wie Position 02.02.04.13
als Wandgehäuse für 6 geschirmte oder ungeschirmte Installationskabel
Menge: 2,000 St

**02.02.04.15 Einweisung des Personals des AGs während der**
Einweisung des Personals des AGs während der
Inbetriebnahme und zusätzliche Schulung in der
Betriebsführung der Anlage (2x2h).
Menge: 1,000 St

##### Untertitel 02.02.05 Leitungsführungssysteme

**02.02.05.1 Kabelrinne H 85, B 200**
StLBNr.  92  999/005.22.01.11
MKS-Kabelrinnen-Systeme in FS
H=85 mm ; B=200 mm  mit 1 Trennsteg einschl. Längs- und
Winkelverbinder.
Menge: 10,000 m

**02.02.05.2 Kabelrinne H 85, B 100**
StLBNr.  92  999/005.22.01.11
MKS-Kabelrinnen-Systeme in FS
H=85 mm ; B=100 mm  mit 1 Trennsteg einschl. Längs- und
Winkelverbinder.
Menge: 20,000 m

**02.02.05.3 U-Stiel 500 mm**
StLBNr.  92  999/005.89.04.11
U-Stiele für schwere Kabeltragsystem,  Stahl feuerverzinkt, mit  angeschweißter Kopfplatte
verschiedene Längen
(bauseits anpassen).
Menge: 10,000 St

**02.02.05.4 AW 15/ 210**
StLBNr.  92  999/078.28.
Wand- oder
Stielausleger für U-Stiele
AW 15/210.
Menge: 20,000 St

**02.02.05.5 AW 15/ 110**
StLBNr.  92  999/078.28.
Wand- oder
Stielausleger für U-Stiele
AW 15/110.
Menge: 10,000 St

**02.02.05.6 Kabelleiter mittelschwer 400mm**
Kabelleiter
mittelschwere Ausführung
aus Stahl, feuerverzinkt DIN 17 162 Teil 1,
Zinkauflagegruppe 275 oder DIN 50 976,
Seitenhöhe ca.65 mm
Nennbreite  400 mm
mit Trennsteg sowie Längs und
Winkelverbinder, Wandbefestigung
einschließlich systembedingtem Zubehör
liefern und montieren.
Menge: 10,000 m

**02.02.05.7 Profilschiene**
Profilschiene,  als C-Profil
aus Stahlblech, verzinkt, nach DIN EN 10 142(FS),
bauseits anpassen in Teillängen,
incl. Dübel für Wandbefestigung
liefern und montieren.
Menge: 10,000 m

**02.02.05.8 Bügelschelle 18 - 22 mm**
Bügelschelle,
aus Stahlblech, feuerverzinkt,
Spannbereich 18 -22 mm,
liefern und montieren
Menge: 20,000 St

**02.02.05.9 Bügelschelle 22-26 mm**
Bügelschelle,
aus Stahlblech, feuerverzinkt,
Spannbereich 22 - 26 mm,
liefern und montieren
Menge: 20,000 St

**02.02.05.10 Bügelschelle 42 -46 mm**
Bügelschelle,
aus Stahlblech, feuerverzinkt,
Spannbereich 42-46 mm,
liefern und montieren
Menge: 20,000 St

**02.02.05.11 Elektroinstallationsrohr PVC hart**
STLB-Bau 2015-10 053
Elektroinstallationsrohr DIN EN 61386 (VDE 0605), Maße DIN EN 60423, aus PVC-U, einwandig, glatt, starr, mit angeformter Muffe, Außendurchmesser 16 mm, Druckbeanspruchung leicht, Schlagbeanspruchung leicht, min. Dauergebrauchs- und Installationstemperatur - 5 Grad C, max. Dauergebrauchs- und Installationstemperatur 60 Grad C, Verlegung offen, auf Putz, mit Abstandsschellen.
Menge: 80,000 m

**02.02.05.12 Isolierstoffrohr Ng 25 a.P**
StLBNr. 04.85  053/998.01.01.
Leistung wie zuletzt in vollen Wortlaut beschrieben,
jedoch Nenngröße 25.
Menge: 50,000 m

**02.02.05.13 Isolierstoffrohr Ng 35 a.P**
StLBNr. 04.85  053/998.01.01.
Leistung wie zuletzt in vollen Wortlaut beschrieben,
jedoch Nenngröße 35.
Menge: 50,000 m

**02.02.05.14 Leitungskanal 15/20mm**
StLBNr. 04.85  053/090.08.10.01.11
Installationskanal als Leitungsführungskanal  DIN VDE 0604, Außenmaß H/B mind. 15/20 mm aus PVC hart, einschl. aller systembedingten Form-, Eck-,
Verbindungs-, Abdeck- und Zubehörteile auf Mauerwerk oder Beton,
Farbe weiß.
Menge: 10,000 m

**02.02.05.15 Leitungskanal 18/30mm**
Installationskanal als Leitungsführungskanal
DIN VDE 0604,
Außenmaß H/B mind. 18/ 30 mm,
aus Stahl 0,8 mm, feuerverzinkt DIN 17 162,
Zinkauflagegruppe 275, lackiert,
Kanalfarbe reinweiß
einschl. aller systembedingten Form-, Eck-,
Verbindungs-, Abdeck- und Zubehörteile
(42)A  gemäß Einzelbeschreibung Nr 'Installationsplan',
auf Stahlbeton oder Mauerwerk.
Menge: 20,000 m

**02.02.05.16 Leitungskanal 60/100mm**
StLBNr. 04.85  053/090.08.10.01.11
Installationskanal als Leitungsführungskanal  DIN VDE 0604, Außenmaß H/B mind. 60/100 mm aus PVC hart, einschl. aller systembedingten Form-, Eck-,
Verbindungs-, Abdeck- und Zubehörteile auf Mauerwerk oder Beton,
Farbe weiß.
Menge: 10,000 m

**02.02.05.17 Leitungsführungskanal 60/60mm**
StLBNr. 04.85  053/090.08.10.01.11
Elektro-Installationskanal-System Leitungsführungskanal aus Kunststoff nach DIN EN 50085-1 zur Leitungsverlegung. Kanalunterteil/-oberteil mit Trennwand-Einbaumöglichkeit, einrastbar, mit vorgestanzter Bodenlochung im Abstand von 125 mm, mit vormontierten Kupplungen zur einfachen Ausrichtung bei Ein-Mann-Montage und vormontierte anstellbaren Rückhalteklammern.
Kanalhöhe: 60 mm
Kanalbreite: 57 mm
Werkstoff: PVC
Halogenfrei: nein
Farbe: reinweiß
RAL Farbnummer: 9010
Länge: 2000 mm
Anzahl steckbare Trennwände: 1
Klammern pro Meter: 2
Kanalverbindung: Vormontierte Kupplungen
Abstand Bodenlochung in Kanalrichtung: 125 mm Lichter/innerer Querschnitt: 2690 mm²
Max. Leitungsbelegung Ø 11 mm - Füllgrad 0.5: 12 Zulassungen: EN50085-2-1
 einschl. aller systembedingten Form-, Eck-,
Verbindungs-, Abdeck- und Zubehörteile auf Mauerwerk oder Beton
Menge: 10,000 m

**02.02.05.18 Leitungsführungskanal 40/110mm**
StLBNr. 04.85  053/090.08.10.01.11
Elektro-Installationskanal-System Leitungsführungskanal aus Kunststoff nach DIN EN 50085-1 zur Leitungsverlegung. Kanalunterteil/-oberteil mit Trennwand-Einbaumöglichkeit, einrastbar, mit vorgestanzter Bodenlochung im Abstand von 125 mm, mit vormontierten Kupplungen zur einfachen Ausrichtung bei Ein-Mann-Montage und vormontierte anstellbaren Rückhalteklammern.
Kanalhöhe: 40 mm
Kanalbreite: 110 mm
Werkstoff: PVC
Halogenfrei: nein
Farbe: reinweiß
RAL Farbnummer: 9010
Länge: 2000 mm
Anzahl steckbare Trennwände: 3
Klammern pro Meter: 2
Kanalverbindung: Vormontierte Kupplungen
Abstand Bodenlochung in Kanalrichtung: 125 mm Lichter/innerer Querschnitt: 3115 mm²
Max. Leitungsbelegung Ø 11 mm - Füllgrad 0.5: 13 Zulassungen: EN50085-2-1
 einschl. aller systembedingten Form-, Eck-,
Verbindungs-, Abdeck- und Zubehörteile auf Mauerwerk oder Beton
Menge: 10,000 m

**02.02.05.19 Leitungsführungskanal 40/60 mm**
Elektro-Installationskanal-System Leitungsführungskanal aus halogenfreiem Kunststoff nach DIN EN 50085-1 zur Leitungsverlegung. Halogenfreier Kunststoff ist flammwidrig und entwickelt in Verbindung mit Feuchtigkeit, z.B. Löschwasser keine korrosiven Brandgase. Somit sind elektrische Geräte und Sachwerte besser geschützt. Kanalunterteil/-oberteil mit Trennwand-Einbaumöglichkeit, einrastbar, mit vorgestanzter Bodenlochung im Abstand von 125 mm, mit vormontierten Kupplungen und vormontierten anstellbaren Rückhalteklammern.
Kanalhöhe 40 mm
Kanalbreite 57 mm
Farbe reinweiß, RAL 9010
Werkstoff PC - ABS
Anzahl steckbarer Trennwände 1
Klammern pro Meter 2
Lichter/innerer Querschnitt 1500 mm²
Max. Leitungsbelegung Durchm. 11 mm - Füllgrad 0,5: 13

einschl. aller systembedingten Form-, Eck-,
Verbindungs-, Abdeck- und Zubehörteile auf Mauerwerk oder Beton,
Menge: 10,000 m

**02.02.05.20 Metallrohr, 16, mit Schellen**
StLBNr.  04.85  053/051.02.12.11.01
Metallrohr für schwere Druckbeanspruchung,
Stahlpanzerrohr verzinkt, starr
Nenngröße M20,
Verlegung geschlossen einschl. Muffen und Bögen,
mit Abstandschellen, max. Schellenabstand = 25facher Rohrdurchmesser.
Menge: 30,000 m

**02.02.05.21 Metallrohr, 21, mit Schellen**
StLBNr. 04.85  053/998.01.01.
Leistung wie zuletzt in vollen Wortlaut beschrieben,
jedoch Nenngröße 25.
Menge: 20,000 m

**02.02.05.22 Metallrohr, 29, mit Schellen**
StLBNr. 04.85  053/998.01.01.
Leistung wie zuletzt in vollen Wortlaut beschrieben,
jedoch Nenngröße 30.
Menge: 20,000 m

**02.02.05.23 Grip-Befestigungssystem 8 Ltg.**
Sammelhalterung
Befestigungssystem speziell für die
Verwendung in Zwischendecken nach
VDE 0471, für 8 Leitungen NYM 3x1,5 mm².
Menge: 20,000 St

**02.02.05.24 Grip-Befestigungssystem 15 Ltg.**
Sammelhalterung
Befestigungssystem speziell für die
Verwendung in Zwischendecken nach
VDE 0471, für 15 Leitungen NYM 3x1,5 mm².
Menge: 20,000 St

**02.02.05.25 Grip-Befestigungssystem Schwalbenschwanz**
Sammelhalterung
Befestigungssystem speziell für die
Verwendung in Zwischendecken nach
VDE 0471, flache Ausführung (Schwalbenschwanz).
feuerhemmende Ausführung
Menge: 300,000 St

**02.02.05.26 Zugdraht**
Zugdraht
liefern und einziehen.
Menge: 50,000 m

**02.02.05.27 FWK 30 102x259,**
Leitungsführungskanal
bestehend aus Ober- u. Unterteil,
Feuerwiderstandsklasse  I90
nach DIN 4102 Teil 11,
für Brandbeanspruchung von innen,
einschl. zugelassener Wand- bzw.
Deckenanschlüsse,
Innenmaße mind. H x B / 102 mm x 259 mm,
mit metallischem Trennsteg und
Kanalklammern sowie systembedingtem
Zubehör, der Zulassungsbescheid für das System
Kabel-Befestigungsmaterial ist zu erbringen,
an vorhandener Decke / Wände montieren
Menge: 10,000 m

#### Titel 02.03 Allgemeine Installation

##### Untertitel 02.03.01 Installationsgeräte

**02.03.01.1 Geräteverbindungsdose Kunststoff**
STLB-Bau 2000-04 053
Geräteverbindungsdose DIN VDE 0606 und DIN 49073, aus
Kunststoff, Durchmesser 60 mm, Tiefe 60 mm, mit
Schrauben, in Mauerwerk.
Menge: 40,000 St

**02.03.01.2 Gerätedose Kunststoff Hohlwand**
STLB-Bau 2015-10 053
Gerätedose DIN EN 60670-1 (VDE 0606-1) und DIN 49073, aus Kunststoff, Durchmesser 70 mm, Tiefe 48 mm, Arbeitshöhe bis 4 m, in Hohlwand.
Menge: 60,000 St

**02.03.01.3 Verbindungsdose Kunststoff**
STLB-Bau 2000-04 053
Verbindungsdose DIN VDE 0606 aus Kunststoff, mit
Deckel, Schutzart IP 54 DIN VDE 0470-1, auf Mauerwerk.
Menge: 10,000 St

**02.03.01.4 Elektronikdose mit Durchstoßmembran, winddicht**
Elektronikdose mit Durchstoßmembran, winddicht
gemäß DIN EN 60670-1 (VDE 0606-1), DIN EN 60670-22 (VDE
0606-22), mit zusätzlichem seitlichen Klemmraum und
werkzeugloser 2K Membraneinführung, erweiterbar zur 2 fach, Geräteverbindungsdose, Oberteil abnehmbar,
für unter Putz-Montage.

Schraubabstand: 60
liefern und in Mauerwerk einfräsen.
Menge: 30,000 St

*Hinweis: Nachfolgend beschriebenen Positionen liegt das Fabrikat*
Nachfolgend beschriebenen Positionen liegt das Fabrikat der Planung "Merten" zugrunde.
Es ist ein gleichwertige Programm anzubieten.

**02.03.01.5 Steckdose mit erhötem Berührungsschutz / reinweiß**
Schutzkontakt-Steckdosen zum Einbau in Geräteträger
16 A 250 V~ Steckklemmen Klemmbereich für Kupferleiter 1,5 mm2 und 2,5 mm2, Verbindungsklemmen nach VDE 0620 Steckdose
mit erhöhtem Berührungsschutz für Schraubbefestigung
Material: thermoplast
Farbe Reinweiß
Liefern und betriebsfertig montieren.
Menge: 25,000 St

**02.03.01.6 Zentralplatte ohne Schriftfeld für 2x RJ45, Kat. 3/5/ reinweiß**
Zentralplatte ohne Schriftfeld für 2x RJ45,
Kat. 3/5
für Einsätze der Datentechnik
Material: thermoplast
Farbe Reinweiß
Liefern und betriebsfertig montieren.
Menge: 20,000 St

*Hinweis: Nachfolgend beschriebene*
Nachfolgend beschriebene
unter-Putz-Geräte sind mit Abdeckung,
Rahmen, Wippe etc.
in Dekorausführung nach Wahl des AG,
mit Beschriftungsfeld zu liefern.
Die Kosten sind in die Einheitspreise einzukalkulieren

*Hinweis: Standardbeschreibung*
Bei den nachfolgenden Installationsgeräten ist jeweils
ein einheitliches Programm eines Fabrikates zu
verwenden.

**02.03.01.7 Schutzkontaktsteckdose Einsatz**
STLB-Bau 2000-04 053
Schutzkontaktsteckdose DIN VDE 0620, 16 A, 250 V AC,
zum Einbau in Installationsdose einschl. Zentralplatte
und Abdeckrahmen, mit Beschriftungsfeld, in
Standardausführung des Herstellers, Einsatz mit
Schrauben befestigen.
Menge: 35,000 St

**02.03.01.8 Schutzkontaktsteckdose mit Beschriftung**
STLB-Bau 2015-10 053
Schutzkontaktsteckdose DIN VDE 0620-1 (VDE 0620-1), 16 A, 250 V AC, mit Überspannungsschutz, Ableitbemessungsstrom 5 kA, Ableitbemessungsspannung 275 V, in Gerätedose, einschl. Zentralplatte und Abdeckrahmen, mit Beschriftungsfeld, mit Kontrolllampe, Einsatz mit Schrauben befestigen.
Menge: 4,000 St

**02.03.01.9 Schutzkontaktsteckdose mit Beschriftung IP 44**
STLB-Bau 2000-04 053
Schutzkontaktsteckdose DIN VDE 0620, 16 A, 250 V AC, in
Aufputzausführung, mit Beschriftungsfeld, in
Standardausführung des Herstellers, Schutzart IP 44
DIN VDE 0470-1.
Menge: 20,000 St

**02.03.01.10 Wippschalter einpolig Aus/Wechsel 10A 250V Anschlusssäule Beschriftungsfeld**
STLB-Bau 2015-10 053
Wippschalter DIN EN 60669-1 (VDE 0632-1) einpolig, Aus/Wechsel, 10 A, 250 V AC, in Anschlusssäule, einschl. Bedienelement und Abdeckrahmen, mit Beschriftungsfeld, Einsatz mit Schrauben befestigen.
Menge: 12,000 St

**02.03.01.11 Wipptaster einpolig Einsatz**
STLB-Bau 2000-04 053
Wipptaster DIN EN 60669-1 einpolig, Aus/Wechsel, 10 A,
250 V AC, zum Einbau in Installationsdose einschl.
Bedienelement und Abdeckrahmen, mit Beschriftungsfeld,
in Standardausführung des Herstellers, Einsatz mit
Schrauben befestigen.
Menge: 14,000 St

**02.03.01.12 Wipptaster einpolig Einsatz OL**
STLB-Bau 2000-04 053
Wipptaster DIN EN 60669-1 einpolig, Aus/Wechsel, 10 A,
250 V AC, zum Einbau in Installationsdose einschl.
Bedienelement und Abdeckrahmen, mit Beschriftungsfeld,
mit Orientierungslampe, in Standardausführung des
Herstellers, Einsatz mit Schrauben befestigen.
Menge: 2,000 St

**02.03.01.13 Wipptaster Serie mit Beschriftung**
STLB-Bau 2015-10 053
Wipptaster DIN EN 60669-1 (VDE 0632-1) einpolig, Serien, 10 A, 250 V AC, in Gerätedose, einschl. Bedienelement und Abdeckrahmen, mit Beschriftungsfeld, mit Orientierungslampe, Einsatz mit Schrauben befestigen.
Menge: 20,000 St

**02.03.01.14 Wipptaster einpolig mit Beschriftung IP 44**
STLB-Bau 2000-04 053
Wipptaster DIN EN 60669-1 einpolig, Aus/Wechsel, 10 A,
250 V AC, in Aufputzausführung, mit Beschriftungsfeld,
mit Orientierungslampe, in Standardausführung des
Herstellers, Schutzart IP 44 DIN VDE 0470-1.
Menge: 2,000 St

**02.03.01.15 Wippschalter einpolig aP**
Wippschalter DIN EN 60669-1 (VDE 0632-1) einpolig, Aus/Wechsel, 10 A, 250 V AC, in Aufputzausführung, mit Beschriftungsfeld.
Menge: 4,000 St

**02.03.01.16 Jalousietaster, incl. Rahmen und Wippen**
Menge: 2,000 St

**02.03.01.17 Präsenzmelder Universal**
Präsenzmelder Universal

Primärer Einsatzbereich: Schreibtischarbeitsplätze, Büros, etc.
Bestimmungsgemäßer Gebrauch
Automatisches Schalten von Beleuchtung, abhängig von Wärmebewegung und Umgebungshelligkeit
Betrieb mit UP-Einsatz zum Schalten oder Dimmen oder Nebenstellen-Einsatz 3-Draht zu Erweiterung des Erfassungsfeldes.
Deckenmontage auf UP-Einsatz Produkteigenschaften
Konstantlichtregelung in Kombination mit Dimm-Einsatz
2-Punkt-Lichtregelung in Kombination mit Schalt-Einsatz
Ausschaltverzögerung und Helligkeitswert einstellbar
Testbetrieb zum Prüfen des Erfassungsbereiches
Aufsteckblende zum Einschränken des Erfassungsbereiches
Erweiterung des Erfassungsbereiches in Kombination mit Nebenstellen-Einsatz 3-Draht
Manuelles Ein- und Ausschalten mit Nebenstellen-
Einsatz 2-Draht oder Installationstaster möglich

Technische Daten
Erfassungswinkel: 360°
Nennreichweite Schreibtischhöhe: Ø ca. 5 m
Nennreichweite Fußboden: Ø ca. 8 m
Einbauhöhe für Nennreichweite: ca. 2,5 m
 Bei anderen Einbauhöhen variiert die Reichweite.
Anzahl Linsen/Erfassungsebenen: 80 / 6
Nennspannung: AC 230 V ~, 50 Hz
Nachlaufzeit: 1 s Testbetrieb, ca. 10 s bis 30 min
Helligkeitseinstellung: ca. 10 bis 1000 lx
Anzahl Nebenstellen am UP-Einsatz
Nebenstelle 2-Draht: unbegrenzt
mechanische Taster/Schließer: unbegrenzt
 (nicht beleuchtbar; sollen Taster beleuchtet werden,
ausschließlich Taster mit N-Klemme verwenden!)
Nebenstelle 3-Draht
bei Ansteuerung von Universal-Dimmer-Einsatz: max. 5
bei anderen UP-Einsätzen: max. 10
Länge Nebenstellenleitung in Summe: max. 100 m

Farbe: alpinweiß

liefern, montieren und betriebsfertig anschließen
Menge: 2,000 St

**02.03.01.19 SAT-Anschlussdose koaxial Enddose UP**
STLB-Bau 2025-04 061
SAT-Anschlussdose, koaxial, als Enddose, Unterputzausführung.
Menge: 8,000 St

##### Untertitel 02.03.02 Installationsgeräte KNX

**02.03.02.1 KNX-Tastsensor, 1fach**
KNX-Tastsensor, mit integriertem Busankoppler. 1fach.
Für Installationsbus KNX
Zum Senden von Schalt-, Tast- , Wert-, Dimm- und
Jalousiebefehlen an einen KNX-Aktor.
Mit Mittelstellung und Update-Schnittstelle LED-Farbe
für Status- oder Orientierungslicht per ETS
parametrierbar

Als Applikationen für das Anwendungsmodul stehen zur
Verfügung:
Eingänge: LED
Ausgänge: - Schalten - Dimmen - Jalousie - Wert -
Taster - Lichtszenennebenstelle - Stufenschalter -
Kurz-, Langbedienung - RTR-Betriebsartenumschaltung -
Tast Schalten - Tast Dimmen - Tast Jalousie - Tast
Wertsender Temperaturwert

Anschlüsse:
Maße (H x B x T): 71 mm x 71 mm x 23 mm

Nennspannung: 24 V-, +5 V/ -5 V
Bedienelemente: Tastkontakte oben/unten
Anzeigeelemente: LED zur Anzeige des Schaltzustandes

Physikalische Eigenschaften:
Schutzart Gerät: IP 20
Temperaturbereich Gerät: -5 °C - 45 °C

liefern und betriebsbereit montieren.
Menge: 8,000 St

**02.03.02.2 KNX-Tastsensor, 2fach**
KNX-Tastsensor, mit integriertem Busankoppler. 2fach.
Für Installationsbus KNX
Zum Senden von Schalt-, Tast- , Wert-, Dimm- und
Jalousiebefehlen an einen KNX-Aktor.
Mit Mittelstellung und Update-Schnittstelle LED-Farbe
für Status- oder Orientierungslicht per ETS
parametrierbar

Als Applikationen für das Anwendungsmodul stehen zur
Verfügung:
Eingänge: LED
Ausgänge: - Schalten - Dimmen - Jalousie - Wert -
Taster - Lichtszenennebenstelle - Stufenschalter -
Kurz-, Langbedienung - RTR-Betriebsartenumschaltung -
Tast Schalten - Tast Dimmen - Tast Jalousie - Tast
Wertsender Temperaturwert

Anschlüsse:
Maße (H x B x T): 71 mm x 71 mm x 23 mm

Nennspannung: 24 V-, +5 V/ -5 V
Bedienelemente: Tastkontakte oben/unten
Anzeigeelemente: LED zur Anzeige des Schaltzustandes

Physikalische Eigenschaften:
Schutzart Gerät: IP 20
Temperaturbereich Gerät: -5 °C - 45 °C

liefern und betriebsbereit montieren.
Menge: 4,000 St

**02.03.02.3 KNX-Universalschnittstelle, 2-fach**
KNX-Universalschnittstelle, 2-fach
Für Installationsbus KNX
Zum Senden von Schalt-, Tast-, Wert-, Dimm- und
Jalousiebefehlen und/oder zum Ansteuern von
Leuchtdioden.
Sensor zum Anschluss von externen, potenzialfreien  24
V-Kontakten. - Einbau in handelsüblichen AP- oder
UP-Dosen - Keine zusätzliche Spannungsversorgung nötig
- Ein- und Ausgänge frei parametrierbar - Stellt
Abfragespannung und Speisespannung für LEDs zur
Verfügung - Kurzschlussfeste Ausgänge -
Überlastgeschützt - Verpolungssicher

Als Applikationen für die Ein- und Ausgänge stehen zur
Verfügung:
Eingänge: Schalten Dimmen Jalousie Flanke Wert Zyklisch
Ausgänge: Schalten Blinken

Anschlüsse:
Eingänge: Anschlussleitungen, fest verzinnte
Leitungsenden
Länge: 300 mm
Maße (H x B x T): 39 mm x 40 mm x 12 mm

Eingänge: 2
Abfragespannung: 20 V
Signalstrom: 0.5 mA
Messbereich:

max. Länge Signal-/Sensorleitungen: 10 m
Ausgänge: 2, elektronischer Ausgang, potenzialgebunden
Versorgungsspannung: 5 V
Nennstrom: 2 mA

Physikalische Eigenschaften:
Schutzart Gerät: IP 20
Temperaturbereich Gerät: -5 °C - 45 °C

liefern und betriebsbereit montieren.
Menge: 5,000 St

**02.03.02.4 KNX-Präsenzmelder 360°, 12 Meter, Standard**
KNX-Präsenzmelder 360°, 12 Meter.
Für Installationsbus KNX
Standardausführung.
Für Installationsbus KNX. Mit integriertem
Busankoppler Zum gezielten Ab- und Zuschalten von
Lichtbändern in Abhängigkeit der Raumhelligkeit.
Einsatz des Gerätes als Präsenz- und/oder
Bewegungsmelder. Regelung auch in Abhängigkeit von der
Bewegung möglich. Konstantlichtschalter mit bis zu 2
unabhängigen Kanälen. Konstantlichtschalter mit max. 2
Ausgängen zum helligkeitsabhängigen Schalten von zwei
Lichtbändern im Raum. Melder-Applikation mit
2-stufiger Abschaltfunktion. Melder-Applikation mit
integrierter Überwachungsfunktion. Als Master oder
Slave konfigurierbar. Konfigurierbare Betriebsarten:
Automatik, Einschalt- oder Ausschaltautomatik. Gehtest
aktivierbar über externes Kommunikationsobjekt.
Nachlaufzeit änderbar über externes
Kommunikationsobjekt. Deckenmontage an abgehängten
Decken mit Federklemmen oder an festen Decken in
Aufputz-Gehäuse 6131/29-xxx(-500). 4 PIR-Sensoren,
integrierter Helligkeitssensor. Gerät ist über den Bus
updatebar. Der Präsenzmelder ist nicht für
Alarmmeldungen in VdS-konformen Alarmanlagen geeignet.
Erfassungsbereich (bei 2,5 m, 3 m und 4 m
Montagehöhe): kreisförmig. Sitzende Personen Ø: max. 8
m, max. 10 m und max. 14 m. Gehende Personen Ø: max.
10 m, max. 12 m und max. 16 m. Aufbauhöhe 23 mm.
Eingänge: Externer Helligkeitssensor Externe Bewegung
Ausgänge: Bewegungsmelder Konstantlichtschalter

Anschlüsse:
Maße (H x B x T): 91 mm x 91 mm x 45 mm
Einbautiefe: 22 mm
Montagehöhe: 2 m, 4 m

Physikalische Eigenschaften:
Schutzart Gerät: IP 20
Temperaturbereich Gerät: -5 °C - 45 °C
Helligkeitsgrenzwert: 1 Lux - 1000 Lux

liefern und betriebsbereit montieren.
Menge: 3,000 St

**02.03.02.5 KNX-Präsenzmelder 360°, 12 Meter, Premiumsauführung**
KNX-Präsenzmelder 360°, 12 Meter
Für Installationsbus KNX
Premiumausführung.
Für Installationsbus KNX. Mit integriertem
Busankoppler Zum gezielten Ab- und Zuschalten von
Lichtbändern in Abhängigkeit der Raumhelligkeit.
Einsatz des Gerätes als Präsenz- und/oder
Bewegungsmelder. Regelung auch in Abhängigkeit von der
Bewegung möglich. Konstantlichtschalter mit bis zu 4
unabhängigen Kanälen. Konstantlichtschalter mit max. 2
Ausgängen zum helligkeitsabhängigen Schalten von zwei
Lichtbändern im Raum. Melder-Applikation mit
2-stufiger Abschaltfunktion. Melder-Applikation mit
integrierter Überwachungsfunktion. 2 Kanäle
konfigurierbar als Konstantlichtregler.
Konstantlichtregler mit max. 2 Ausgängen zum
helligkeitsabhängigen Regeln von zwei Lichtbändern im
Raum. Konstantlichtregler mit 2-stufiger
Abschaltfunktion. 1 Kanal konfigurierbar als
HKL-Applikation mit Einschaltverzögerung und
Empfindlichkeitseinstellung. Integrierter
Objekt-Raumtemperaturregler. 10 freiprogrammierbare
IR-Kanäle (blau und/oder weiß) Inkl. 5 Logikkanälen
(Logik-Gatter, Tor, Verzögerung und Treppenhauslicht).
Als Master oder Slave konfigurierbar. Gehtest
aktivierbar über externes Kommunikationsobjekt.
Nachlaufzeit änderbar über externes
Kommunikationsobjekt. Deckenmontage an abgehängten
Decken mit Federklemmen oder an festen Decken in
Aufputz-Gehäuse 6131/29-xxx(-500). 4 PIR-Sensoren,
integrierter Helligkeitssensor. Gerät ist über den Bus
updatebar. Der Präsenzmelder ist nicht für
Alarmmeldungen in VdS-konformen Alarmanlagen geeignet.
Erfassungsbereich (bei 2,5 m, 3 m und 4 m
Montagehöhe): kreisförmig. Sitzende Personen Ø: max. 8
m, max. 10 m und max. 14 m. Gehende Personen Ø: max.
10 m, max. 12 m und max. 16 m. Der Programmiertaster
ist mit dem IR-Handsender 6010-25(-500) aktivierbar.
Aufbauhöhe 23 mm.
Eingänge: Externer Helligkeitssensor Externe Bewegung
Ausgänge: Bewegungsmelder HKL Konstantlichtschalter
Konstantlichtregler

Anschlüsse:
Maße (H x B x T): 91 mm x 91 mm x 45 mm
Einbautiefe: 22 mm
Montagehöhe: 2 m, 4 m

Physikalische Eigenschaften:
Schutzart Gerät: IP 20
Temperaturbereich Gerät: -5 °C - 45 °C
Helligkeitsgrenzwert: 1 Lux - 1000 Lux

liefern und betriebsbereit montieren.
Menge: 1,000 St

**02.03.02.6 KNX-Präsenzmelder, Corridor, 30 Meter**
KNX-Präsenzmelder, 30 Meter
Für Installationsbus KNX
Standard.
Für Installationsbus KNX. Mit integriertem
Busankoppler Zum gezielten Ab- und Zuschalten von
Lichtbändern in Abhängigkeit der Raumhelligkeit.
Einsatz des Gerätes als Präsenz- und/oder
Bewegungsmelder. Regelung auch in Abhängigkeit von der
Bewegung möglich. Konstantlichtschalter mit bis zu 2
unabhängigen Kanälen. Konstantlichtschalter mit max. 2
Ausgängen zum helligkeitsabhängigen Schalten von zwei
Lichtbändern im Raum. Melder-Applikation mit
2-stufiger Abschaltfunktion. Melder-Applikation mit
integrierter Überwachungsfunktion. Als Master oder
Slave konfigurierbar. Konfigurierbare Betriebsarten:
Automatik, Einschalt- oder Ausschaltautomatik. Gehtest
aktivierbar über externes Kommunikationsobjekt.
Nachlaufzeit änderbar über externes
Kommunikationsobjekt. Deckenmontage an abgehängten
Decken mit Federklemmen, an festen Decken in
Aufputz-Gehäuse oder auf VDE Unterputzdosen mit Zwischenring für VDE Unterputzdosen.
4 PIR-Sensoren, integrierter Helligkeitssensor. Gerät ist über den Bus updatebar.
Der Präsenzmelder ist nicht für Alarmmeldungen in
VdS-konformen Alarmanlagen geeignet.
Erfassungsbereich: rechteckig. Bei Montagehöhe 3 m:
frontal auf den Melder zu gehend max. 20 m x 3 m (pro
Seite max. 10 m x 3 m). Quer zum Melder gehend max. 30
m x 3 m (pro Seite max. 15 m x 3 m). Aufbauhöhe 27 mm.
Eingänge: Externer Helligkeitssensor Externe Bewegung
Ausgänge: Bewegungsmelder Konstantlichtschalter

Anschlüsse:
Maße (H x B x T): 91 mm x 91 mm x 49 mm
Einbautiefe: 22 mm
Montagehöhe: 2 m, 4 m

Physikalische Eigenschaften:
Schutzart Gerät: IP 20
Temperaturbereich Gerät: -5 °C - 45 °C
Helligkeitsgrenzwert: 1 Lux - 1000 Lux

liefern und betriebsbereit montieren.
Menge: 1,000 St

**02.03.02.7 KNX-Bewegungsmelder 220°**
KNX-Bewegungsmelder 220°
Für Installationsbus KNX
2 Bewegungskanäle zum automatischen senden von Ein-
und Ausschaltbefehlen in Abhängigkeit von Bewegung und
Helligkeit.
Mit integriertem Dämmerungssensor,
Dämmerungsschaltschwelle über ETS oder Bus
einstellbar. Parallelbetrieb mehrerer Wächter ist
durch zyklische Einschaltbefehle möglich (Master/Slave
Funktion). Dämmerungssensor und Nachlaufzeit
einstellbar per ETS oder Potis am Gerät.
Sensoren/Linsensysteme über ETS variierbar Der
Erfassungsbereich kann mit einer beigefügten Folie
angepasst werden Mit integriertem Busankoppler
Eingänge: Externer Dämmerungsssensor Bewegungsmelder
Ausgänge: Bewegungsmelder Dämmerungsschalter
Montagehöhe: zwischen 2 und 3m
2 Einstellpotentiometer
Schutzart Gerät: IP 55
Temperaturbereich Gerät: -25 °C - 55 °C
Erfassungsbereich: frontal: 16 m
seitlich: 16 m
Helligkeitsgrenzwert: 1 Lux - 1000 Lux
Öffnungswinkel: 220 °
liefern und betriebsbereit montieren.
Menge: 2,000 St

**02.03.02.8 Wetterzentrale KNX-TP**
Wetterzentrale zu Wetter-Kombisensor, Bussystem KNX-TP, Überwachen aller Messwerte auf jeweils mind. 2 Grenzwerte, mit Erfassen und Senden von max. Windgeschwindigkeit, max. Helligkeit sowie von min. und max. Außentemperatur pro Tag, mit Windwächter (Anemometer), mit 3 Analogeingängen 0 bis 10 V DC zum direkten Anschluss von Wettersensoren, Bemessungsbetriebsspannung 230 V AC, als Kompaktgerät zur Mastmontage, einschl. Mast-/Wandhalter, mit integriertem Busankoppler und Busanschluss über Busanschlussklemme.
Menge: 1,000 St

##### Untertitel 02.03.03 Potentialausgleich

**02.03.03.1 Potentialausgleichsschiene VDE 0100**
StLBNr.  04.85  053/060.01
Potentialausgleichsschiene VDE 0100
mit Abdeckkappe aus Kunststoff mit Anschluß von
1 Rundstahl bis 10 mm Durchmesser,
1 Flachstahl bis 30 mm x 3,5 mm und
bis zu 8 Leiter je 25 mm2.
Menge: 1,000 St

**02.03.03.2 Potentialausgleichsschiene uP**
Potentialausgleichsschiene in uP-Ausführung
einschl. Unterputz-Dose aus Isolierstoff mit
Deckel,
mit Klemmschiene aus Messing,
für 7 Leiter  bis 6 mm²
in Mauerwerk einsetzen.
Menge: 1,000 St

**02.03.03.3 Erdungsbandrohrschelle 50mm**
StLBNr.  04.85  053/063.02.01
Erdungsbandrohrschelle VDE 0190
mit Anschlußmöglichkeit für 2 Leiter je 6 mm2,
für Rohrdurchmesser bis 50 mm.
Menge: 3,000 St

**02.03.03.4 Erdungsbandrohrschelle 100mm**
StLBNr.  04.85  053/063.02.02
Erdungsbandrohrschelle VDE 0190
mit Anschlußmöglichkeit für 2 Leiter je 6 mm2,
für Rohrdurchmesser bis 100 mm.
Menge: 3,000 St

**02.03.03.5 Anschluß- und Überbrückungsbauteil**
StLBNr. 85 050/505.10.01.01.01
Anschluß- und Überbrückungsbauteil
als Lasche DIN 48841 - L mit Bohrungen
zum Befestigen mit Schrauben.
Menge: 6,000 St

**02.03.03.6 H07V-K 16**
StLBNr. 85 053/026.01.07.01
Kunststoff-Aderleitung H07V-K
16, Cu-Zahl 154, in vorhandene Rohre, Installationskanäle und Sammelbefestigungen.
Menge: 50,000 m

**02.03.03.7 H07V-K 6**
StLBNr. 85 053/026.01.07.01
Kunststoff-Aderleitung H07V-K
6, Cu-Zahl 58, in vorhandene Rohre, Installationskanäle und Sammelbefestigungen.
Menge: 50,000 m

**02.03.03.8 NYM-J 1x4 in Hohlwand**
StLBNr. 04.85  053/035.10.02.01
Kabel/Leitung, Typ 'NYM-J 1x4 re',
Cu-Zahl '38',
in Schalung oder in Hohlwand von zweischaligen Wänden.
Menge: 30,000 m

**02.03.03.9 NYM-J 1x4 a.P.**
StLBNr. 04.85  053/035.10.02.01
(11)A  Kabel/Leitung, Typ 'NYM-J 1x4 re',
(21)A  Cu-Zahl '38', in vorhandene Rohre,
Installationskanäle und Sammelbefestigungen.
Menge: 50,000 m

##### Untertitel 02.03.04 Behindertennotruf

**02.03.04.1 Einphasen-Netzgerät**
StLBNr. 10.89  063/996.00.05
Einphasen-Netzgerät für konstante Gleichstromversorgung.
Kompakte Bauweise durch moderne getaktete
primärgetaktete Schaltungstechnik nach VDE 0550.
Leerlauf-, Kurzschluß- und Überlastfest.
Eingangsspannung:  97 bis 265 VAC,
Nennausgangsspannung: 24 V DC,
Temperaturbereich:  0-60 °C, bei freier Konvektion,
Ausgangsstrom:  1 A,
Maße: L=180mm x B=75mm x H=75mm,
AP-Montage.,
liefern, montieren und betriebsfertig anschließen.
Menge: 1,000 St

**02.03.04.2 Elektronik-Modul mit Signalgeber**
StLBNr. 10.89  063/996.00.05
Elektronik-Modul mit integrierter Kolbenlampe
und Elektronik, akustischen Signalgeber,
mit mind. 90 dB,
Schutzart IP 20,
potentialfreien Kontakt zur Fremdansteuerung von Geräten und Systemen bzw. Signalisierung (Schließer),
mit Abdeckplatte incl. uP-Dose, incl. Signalgeber,
liefern, montieren und betriebsfertig anschließen.
Menge: 1,000 St

**02.03.04.3 Dienstzimmereinheit**
StLBNr. 10.89  063/996.00.05
Dienstzimmereinheit mit roter Ruflampe
und Summer,
Summer-Aus Taste und Abdeckung.
Maße: B=158mm x T=87mm x H=110mm,
Schutzart IP 20
mit Abdeckplatte inkl. uP-Dose,
liefern, montieren und betriebsfertig anschließen.
Menge: 1,000 St

**02.03.04.4 Ruf-Abstelltaster**
StLBNr. 10.89  063/996.00.05
Ruf-Abstelltaster mit grüner LED-Erinnerungslampe, Schallgeber für Rufnachsendung und
roter LED Beruhigungslampe,
Schutzart IP 40,
Abdeckplatte mit 1 Ruf- (rot) und 1 Abstelltaster (grün)
mit Abdeckplatte inkl. uP-Dose,
liefern, montieren und betriebsfertig anschließen.
Menge: 1,000 St

**02.03.04.5 Zugtaster**
StLBNr. 10.89  063/996.00.05
Zugtaster mit 2m Perlonschnur und roten Knauf,
1 LED Beruhigungslampe (rot),
Schutzart IP 54,
mit Abdeckplatte inkl. uP-Dose,
liefern, montieren und betriebsfertig anschließen.
Menge: 2,000 St

**02.03.04.6 USV-Modul für Ruf-Kompaktset für Behinderten-WC**
StLBNr. 04.85  053/997.01.04.
USV-Modul für Ruf-Kompaktsets für Behinderten-WC, Überbrückungszeit mind. 10 Min, incl. Wandanbaugehäuse,
liefern und montieren.
Menge: 1,000 St

*Hinweis: Wartungsvertrag*
--------------------------------

Hinweis zur Wartung

--------------------------------

Mit der Abgabe des Angebotes erkennt der Bieter einen
Gewährleistungszeitraum von 4 Jahren nach VOB an.
Voraussetzung dafür ist jedoch die Beauftragung des
Bieters mit den notwendigen und vorgeschriebenen Wartungen.

Ausführung von Wartungs- und Instandsetzungsarbeiten an
der in diesem Leistungsverzeichnis beschriebenen Behinderten-WC-Notrufanlage nach dem beigefügten Vertrag gemäß AMEV (InstandGMA 2018).
Der Vertrag ist auszufüllen und dem Angebot beizufügen.
Die angebotenen Preise verstehen sich einschließlich
der Kosten für den Sachverständigen für die Haupt- und eventuelle Zwischenprüfung sowie aller in diesem Zusammenhang erforderlichen Leistungen  des Auftragnehmers.

Bei der Wertung der Angebote werden die angebotenen
Wartungskosten, die jeweils für 1 Jahr anzubieten sind,
auf den Gewährleistungszeitraum von 4 Jahren hochgerechnet und zur Ermittelung des wirtschaftlichsten Angebotes berücksichtigt.

Die Wartung wird aus haushaltsrechtlichen Gründen nicht
mit der Errichtung der Anlage beauftragt. Durch die
hausverwaltende Stelle wird für die Wartung ein
gesonderter Auftrag erteilt.

##### Untertitel 02.03.05 Dürchbrüche und Brandschottungen

**02.03.05.1 Kernbohrung 40 cm²**
StLBNr.  92  012/834.41.31.00.13
Loch in Betondecke bzw. Mauerwerk nachträglich bohren,  (Kernbohrung), Querschnitt bis 40 cm²,
Deckenstärke bis 40 cm,
einschl. Entsorgung des Bohrkerns.
Menge: 2,000 St

**02.03.05.2 Kernbohrung 100 cm²**
StLBNr.  92  012/834.41.31.00.13
Loch in Betondecke bzw. Mauerwerk nachträglich bohren,  (Kernbohrung), Querschnitt bis 80 cm²,
Deckenstärke bis 40 cm,
einschl. Entsorgung des Bohrkerns.
Menge: 2,000 St

**02.03.05.3 Standard-Ringraumdichtung**
Standard-Ringraumdichtung
mit Segmentringtechnik.
Zur Abdichtung von Kabeln in Kernbohrungen oder Futterrohren.
Geteilte Ausführung zur Abdichtung von neu zu installierenden oder bereits verlegten Kabeln.
Beanspruchungsklasse 1, DIN 18195 Teil 4, DIN 18195 Teil 6
Segmentringtechnik zur individuellen Anpassung auf die Leitungsdurchmesser vor Ort
Dichtbreite: 40 mm
Pressplatten: 5 mm
Pressplatten, Schrauben, Muttern und Scheiben: Edelstahl rostfrei V2A (AISI 304L)
Gummi: EPDM
gas- und wasserdicht,
Futterrohr/Kernbohrung empty;i (mm): 150
Anzahl Kabel insgesamt: 6
Anzahl Kabel: 6
Kabel empty; (mm): 8 - 35
Menge: 2,000 St

**02.03.05.4 Kabelabschottung S30, 0,02 m²**
StLBNr. 04.85  053/860.31.13.12.12
Kabelabschottung zur Verhinderung von
Brandübertragung, form-, alterungs- und
korrosionsbeständig, geeignet zur Nachbelegung
mit Kabeln,
Feuerwiderstandsdauer 30 Minuten,
in Wänden aus Mauerwerk und in Decken oder Wänden aus
Beton oder Stahlbeton,
abzudichtende Öffnungsrestfläche bis 0,02 m2,
belegt mit max. 30
Kabeln, Leitungen oder Installationsrohren,
mit durchgeführten Kabelrinnen oder -leitern,
bei Schwelbrand auch rauchgasdicht.
Ausführung 'gemäß Zulassungsbescheid
durch staatlich anerkanntes Material-Prüfinstitut'.
Menge: 2,000 St

**02.03.05.5 Kabelabschottung S90, 0,02 m²**
StLBNr. 04.85  053/860.31.13.12.12
Kabelabschottung zur Verhinderung von
Brandübertragung, form-, alterungs- und
korrosionsbeständig, geeignet zur Nachbelegung
mit Kabeln,
Feuerwiderstandsdauer 90 Minuten,
in Wänden aus Mauerwerk und in Decken oder Wänden aus
Beton oder Stahlbeton,
abzudichtende Öffnungsrestfläche bis 0,02 m2,
belegt mit max. 30
Kabeln, Leitungen oder Installationsrohren,
mit durchgeführten Kabelrinnen oder -leitern,
bei Schwelbrand auch rauchgasdicht.
Ausführung 'gemäß Zulassungsbescheid
durch staatlich anerkanntes Material-Prüfinstitut'.
Menge: 1,000 St

#### Titel 02.04 Beleuchtung

##### Untertitel 02.04.01 Allgemeinbeleuchtung

**02.04.01.1 Einbau-Downlight fur gesägte Deckenoffnungen. 300mm, 3000lm**
*** Bezugsbeschreibung
Einbau-Downlight fur gesägte Deckenoffnungen.
LED-Downlight fur Decken mit einem Hohlraummaß >= 36 mm.
Deckenausschnitt  300 mm, Einbautiefe 36 mm.
Abdeckscheibe aus transluzentem PMMA.
Mit lambertscher Lichtstärkeverteilung.
Mit vorwiegend direkt strahlender Lichtstärkeverteilung. Erhöhter Beleuchtungskomfort durch dekorative Deckenaufhellung.
Leuchtenlichtstrom und Lichtfarbe fest eingestellt. Bemessungslichtstrom 3000 lm, Bemessungsleistung 24 W, maximale Leuchten-Lichtausbeute 125 lm/W.
Lichtfarbe warmweiß, ähnlichste Farbtemperatur (CCT) 3000 K, allgemeiner Farbwiedergabeindex (CRI) R a > 80. Farborttoleranz (initial MacAdam) <= 3 SDCM.
Lichtquelle entsprechend Ökodesign-Anforderungen (VO (EU) 2019/2020) austauschbar.
Leuchtenkorper aus Aluminiumdruckguss. Oberflache weiß beschichtet (ahnlich RAL 9016).
Leuchtendurchmesser ca. 316 mm, Leuchtenhohe 42 mm. Zulassige Umgebungstemperatur (ta): -20 °C bis +25 °C. Schutzklasse (EN 61140): II, Schutzart (DIN EN 60529): IP20, Schutzart raumseitig: IP54,
Stoßfestigkeitsgrad nach IEC 62262: IK06,
Prüuftemperatur Glühdrahttest gemas IEC 60695-2-11: 650 °C. Mit externem Betriebsgerat, digital dimmbar (DALI-2). Betriebsgerät gemäß DALI-2-Standard (EN 62386).
Leuchte mittels Tastfunktion über DALI-Steuerklemmen schalt- und dimmbar (Touch DIM).
Betriebsgerat entsprechend  Ökodesign-Anforderungen (VO (EU) 2019/2020) austauschbar.
Leuchte ENEC- zertifiziert, liefern und montieren.

Fabrikat: '..........'

Typ: '..........'

vom Bieter einzutragen.
Menge: 12,000 St

**02.04.01.2 als Anbauleuchte. Onplana**
*** wie Position 02.04.01.1
als Anbauleuchte.
Menge: 2,000 St

**02.04.01.3 Rundes LED Einbau-Downlight. Aviella**
Rundes LED Einbau-Downlight.
Werkzeugloser Deckeneinbau durch Schnellmontagefedern. Deckenausschnitt 168 mm, Einbautiefe 45 mm. Mit opaler PMMA-Abdeckscheibe. Mit lambertscher Lichtstärkeverteilung. Leuchtenlichtstrom und Lichtfarbe fest eingestellt. Bemessungslichtstrom 1300 lm, Bemessungsleistung 15 W, maximale Leuchten-Lichtausbeute 87 lm/W. Lichtfarbe neutralweiß, ähnlichste Farbtemperatur (CCT) 4000 K, allgemeiner Farbwiedergabeindex (CRI) R a > 80. Farborttoleranz (initial MacAdam) <= 4 SDCM.
Leuchtenkorper aus Aluminiumdruckguss. Deckenring weiß pulverbeschichtet (ähnlich RAL 9016).
Außenmaße Deckenring ca. 180 mm,
Leuchtenhöhe ca. 24 mm.
Zulässige Umgebungstemperatur (ta): -20 °C bis +25 °C. Schutzklasse (EN 61140): II, Schutzart (DIN EN 60529): IP20, Schutzart raumseitig: IP54,
Stoßfestigkeitsgrad nach IEC 62262: IK05, Prüftemperatur Glühdrahttest gemas IEC 60695-2-11: 650 °C.
Mit externem Betriebsgerat, Dali-2 Standard.
Betriebsgerat entsprechend Ökodesign-Anforderungen (VO (EU) 2019/2020) austauschbar.
Leuchte durch eine unabhängige Prüfstelle ENEC-zertifiziert,
liefern und montieren.

Fabrikat: '..........'

Typ: '..........'

vom Bieter einzutragen.
Menge: 18,000 St

**02.04.01.4 Leuchtenlichtbandmodul fur Hänge- und Anbauleuchten. Luceos**
Leuchtenlichtbandmodul fur Hänge- und Anbauleuchten
als Einzelleuchte mit Kopfstücken, Abhängung und Einspeisung,
mit durchgängiger Lichtaustrittsflache für abgehängte Montage.  Mit symmetrisch begrenzt breit strahlender Lichtstärkeverteilung. Blendungsbewertung nach UGR-Einstufung (EN 12464-1) < 19.
Vollkommen harmonische Lichtwirkung durch gleichmäßig ausgeleuchteten Lichtaustritt.
Leuchtenlichtstrom und Lichtfarbe fest eingestellt.
LED-System mit seitlich zur Lichtaustrittsöffnung positionierten, angewinkelten LED und einem Kammersystem zur hocheffektiven Reflektion und Weiterleitung des Lichts. Bemessungslichtstrom 7400 lm, Bemessungsleistung 56 W, maximale Leuchten- Lichtausbeute 150 lm/W.
Lichtfarbe neutralweiß, ähnlichste Farbtemperatur(CCT) 4000K, allgemeiner Farbwiedergabeindex (CRI) R a > 80. Farborttoleranz (initial MacAdam) . <= SDCM.
Leuchtenkörper aus Aluminium-Strangpressprofil.
Kopfstucke aus Aluminium-Druckguss.
Oberfläche weiß beschichtet (ahnlich RAL 9016).
Maße (L x B): ca. 1500 mm x 240 mm,
Leuchtenhöhe ca. 20 mm.
Zulässige Umgebungstemperatur (ta): - 25 °C bis + 20°C. Schutzklasse (EN 61140): I, Schutzart (DIN EN 60529): IP20, Stoßfestigkeitsgrad nach IEC 62262: IK03,
Prüftemperatur Glühdrahttest gemäß IEC 60695-2-11: 650 °C. Mit elektronischem Betriebsgerat, digital dimmbar (DALI). Betriebsgerät DALI-2-Standard (EN 62386).
Leuchte mittels Tastfunktion uber DALI-Steuerklemmen schalt- und dimmbar (Touch DIM).
Betriebsgerat entsprechend Ökodesign-Anforderungen (VO (EU) 2019/2020) austauschbar.
Mit CE-Kennzeichnung.
Leuchte liefern und montieren.

Fabrikat: '..........'

Typ: '..........'

vom Bieter einzutragen.
Menge: 2,000 St

**02.04.01.5 ETLED-Anbauleuchten für Decken- und Wandmontage.**
ETLED-Anbauleuchte für Decken- und Wandmontage.
Mit opaler PMMA-Abdeckwanne, fein strukturiert. Blendungsbewertung nach UGR-Einstufung (EN 12464-1)
< 25. Sicherer Halt der Wanne durch innen liegende Federverschlüsse. Bemessungslichtstrom mind. 1400 lm, Leuchten-Lichtausbeute mind. 107 lm/W. Lichtfarbe warmweiß, ähnlichste Farbtemperatur (CCT) 3000 K, Farborttoleranz (initial MacAdam) = 3 SDCM, allgemeiner Farbwiedergabeindex (CRI) Ra > 80. Mittlere Bemessungslebensdauer L80(tq 25 °C) = 35.000 h, mittlere Bemessungslebensdauer L70(tq 25 °C) = 50.000 h. Leuchtenkörper aus Stahlblech. Oberfläche weiß beschichtet (RAL 9016). Kopfstücke aus schlagzähem ABS. Mit rückseitig integriertem Leitungskanal zur Leitungsführung bei längsversetztem Wandauslass. Seitliche Leitungseinführung im Kopfstück ausgeführt. Zulässige Umgebungstemperatur (ta): -20 °C - +25 °C. Schutzklasse (EN 61140): I,
Schutzart (DIN EN 60529): IP40,
Stoßfestigkeitsgrad nach IEC 62262: IK02, Prüftemperatur Glühdrahttest gemäß IEC 60695-2-11: 650°C. Mit elektronischem Betriebsgerät, dimmbar, Dali2-Standard.

Fabrikat: '..........'

Typ: '.......................'
vom Bieter einzutragen.
Menge: 1,000 St

**02.04.01.6 LED-Wannenleuchte, IP66, 2.300 lm**
*** Bezugsbeschreibung
LED-Decken- und Wandleuchte für Feuchtraum-Standardanwendungen. Deckenbefestigung direkt oder mit beiliegender Schnellmontageklammer möglich. Mit opaler PC-Abdeckwanne, schlagzäh. Außen glatt, mit innen liegenden Längsprismen und fein strukturierten Stirnseiten, aus einem Stück gefertigt. Leuchtenlichtstrom ca. 2300 lm, Anschlussleistung ca. 19 W, Lichtausbeute der Leuchte mind. 121 lm/W. Lichtfarbe neutralweiß, Farbtemperatur 4000 K, Farbwiedergabeindex Ra > 80. Lebensdauer L80(tq 25 °C) = 35.000 h, Lebensdauer L70(tq 25 °C) = 50.000 h. Leuchtenkörper aus glasfaserverstärktem Polyesterharz, schwer entflammbar. Mit stirnseitiger Einführung und Würgenippeln für Netzzuleitung. Leuchtenkörper Farbe lichtgrau.  Schutzart IP66, Schlagfestigkeit IK08/6 J, Glühdrahtfestigkeit 850 °C. Mit elektronischem Betriebsgerät, dimmbar, Dali2-Standard.
Menge: 2,000 St

**02.04.01.7 Lichtstrom 3.700 Lm.**
*** wie Position 02.04.01.6
Menge: 2,000 St

**02.04.01.8 LED-Anbauleuchte (Spiegelleuchte)**
LED-Anbauleuchte (Spiegelleuchte)
für Decken- und Wandmontage.
Für waagerechte oder senkrechte Montage. Längenoptimiert für Fliesen- und Spiegelmaße.
Mit lambertscher Lichtstärkeverteilung.
Lichtstärkeverteilung: direkt/indirekt
Material Reflektor: PMMA-Abdeckung
Leuchtenkörper aus stranggepresstem Aluminium.
Farbe Leuchtenkörper: weiß (ähnlich RAL 9016)
Montageort: Wand ohne Einbauöffnung.
Mit elektronischem Betriebsgerät, schaltbar
Betriebsgerät gemäß Ökodesign-Anforderungen austauschbar.
Mittlere Bemessungslebensdauer L80 (tq 25 °C) = 50.000 h.
Lichtquelle gemäß Ökodesign-Anforderungen austauschbar.
Leuchtenlichtstrom und Lichtfarbe fest eingestellt.
Bemessungslichtstrom 1200 lm,
Bemessungsleistung 10 W,
maximale Leuchten-Lichtausbeute 120 lm/W.
Leistungsfaktor ? > 0,9,
Farbwiedergabeindex: Ra > 80
Lichtfarbe: neutralweiß
Farbtemperatur: 4000 K
Farborttoleranz (initial MacAdam) >= 3 SDCM
Schutzklasse (DIN EN 61140): I
Schutzart (DIN EN 60529): IP40
Schutzart raumseitig: IP40
Prüftemperatur Glühdrahttest gemäß IEC 60695-2-11: 650 °C;
Gewicht: 1.4 kg.
ENEC zertifiziert.
Menge: 3,000 St

**02.04.01.9 LED Spot 68 FP 6,6W 38° IP65 350mA, Feuerschutz**
LED Spot  38° IP65 350mA
für 68er Deckenausschnitt
Farbe weiß-matt
Oberfläche galvanisiert pulverbeschichtet
Lichtfarbe neutralweiß
Ähnliche Farbtemperatur 4000 K

Lichttechnische Daten
Gesamtlichtstrom mind. 820 lm
Nutzlichtstrom (90° Kegel) 670 lm
Energieeffizienzklasse F
Efficacy 102 lm/W
Farbwiedergabeindex 80
Farbwiedergabeindex R9
Halbwertswinkel 38°
Lichtverteilung symmetrisch
Lichtstromerhalt 0,96
Lebensdauerfaktor 0,9
Lebensdauer (L70B50) 40.000 h
Umgebungstemperatur Ta 0~25°C
Nennspannung der Leuchte 18 V DC
Nennstrom der Leuchte 350 mA
LED Spot mit gebündeltem, nicht direkt an die Netzspannung angeschlossener Lichtquelle (DLS/NMLS). Incl. 350mA Konstantstrom Betriebsgerät.
Produkt mit 90-minütigen Feuerschutz gemäß
BS 476-21:1987 sowie DIN EN 1365-2:2014.
Menge: 17,000 St

**02.04.01.10 Miniaturisierte, rechteckige Einbauleuchte mit LED.**
Miniaturisierte, rechteckige Einbauleuchte mit LED. Hauptkorpus mit Oberfläche aus Aluminiumdruckguss.
Mit Anschlag-Konturenrahmen. Asymmetrisches optisches System, effiziente Wallwasher-Lichtverteilung. Lichtstromverstärker - Reflektor aus Reinstaluminium - Blendschutz aus PMMA mit gerillter Oberfläche.
Mit spezieller Folie aus Acryl, am Blendschutz angebracht, für gleichförmige und effiziente Lichtverteilung auf der Wand.
Interner Konturenrahmen aus schwarzem Polycarbonat.
Einbauleuchte zum Einbau in Decken mit gesägten Öffnungen mittels Stahldrahtfedern in abgehängte Decken mit 1 - 25 mm Dicke, Installationsausschnitt ca. 37 x 406mm.
Gehäusefarben: Weiß/Schwarz
Dimmbar mit Taster (TOUCH DIM/PUSH) sowie
DALI-Standard.

Leuchtensystemeigenschaften:
Leuchtenlichtstrom [Lm]: mind. 1760
Betriebswirkungsgrad [%]: 40
Anzahl Lampen pro Leuchtmodule: 1
Farbtemperatur [K]: 4000
Nennlichtstrom [Lm]: mind.  4400
CRI: 80
MacAdam Step: 3

Leuchte liefern und in bauseits erstellter Deckenöffnung montieren.
Menge: 6,000 St

**02.04.01.11 Vouten - Beleuchtung**
Vouten - Beleuchtung
als Aufbaualuminiumprofil
Länge mind. 7,00 Meter,
mit opaler Abdeckung mit hohem Transmissionsgrad 65%
- Flexibles und teilbares LED-Band
- Kleinste teilbare Einheit: 55,56 mm
- Lebensdauer (L70/B50): bis zu 50.000 h bei Tc max.: 80°C
- Lichtstrom: 1500 lm/m
- Sehr gute Farbwiedergabeindex Ra: > 90
- Anfängliche Farbkonsistenz: < 3 SDCM (Schwellwerteinheit)
- Großes Spektrum an Farbtemperaturen: von Warmweiß bis kühles Tageslicht
- Dali Dimmbar

Voutenbeleuchtung in bauseits hergesteller Voute (20x20cm) montieren und in Betrieb nehmen.
Menge: 1,000 St
Produkt:
  Artikel:
    Artikelnummer: 4058075236141
    Artikelkurztext: Vouten - Beleuchtung

##### Untertitel 02.04.02 Notlicht

**02.04.02.1 Einzelbatterie - Sicherheitsleuchte mit hoher Schutzart (IP65)**
*** Bezugsbeschreibung
Einzelbatterie - Sicherheitsleuchte mit hoher Schutzart (IP65) für Decken- oder Wandanbau im Innen- und Außenbereich gem. DIN EN 60598-1, DIN EN 60598-2-22 und DIN EN 1838 zum Betrieb an Sicherheitsbeleuchtungsanlagen gem. DIN VDE 0100-560, DIN EN 50172 und DIN V VDE V 0108-100. Gem. ISO 9001 entwickelt, gefertigt und geprüft.

Schlagfester Diffusor (IK08) aus UV-stabilisiertem Polycarbonat für eine gleichmäßige Lichtverteilung geeignet für die Beleuchtung von Rettungswegen bei Montage an der Decke und an der Wand.

Gehäuse im quadratischen Design aus pulverbeschichtetem Aludruckguß mit zwei wasserdichten Leitungseinführungen (IP67).
Selbstüberwachende LED Einzelbatterie-Sicherheitsleuchte, gem. DIN EN 60598-1, DIN EN 60598-2-22 und DIN EN 1838 für Anlagen gem. DIN EN 50172, DIN VDE 0100-718 und DIN V VDE V 0108-100 zum separaten Betrieb oder zum Anschluss an die zentrale Überwachungseinrichtung.

Lichtquelle: 4 x hocheffiziente, weiße Highpower-LEDs 1,1W mit einer Lebensdauer von 50000 h durch optimierte LED-Betriebsbedingungen.

LED-Versorgungselektronik im separaten Gehäuse mit Steckverbinder-Anschlüssen mit Zugentlastung für Netz und Busanschluss.

Serienmäßiger Funktionsumfang:
- manueller FT oder BT über Prüftaster
- Notlichtbetriebsdauer 1 h, 3 h oder 8 h wählbar
- Testergebnisse mit Störungsanalyse (Leuchtmittel, Lade- und Batteriekreis) sowie Statusanzeigen
  (Betrieb, Funktionstest, Betriebsdauertest) über 2farbige LED.
- automatischer Funktionstest (wöchentlich) und automatischer Betriebsdauertest (alle 6 Monate)
  optional abschaltbar mit Erinnerung an fälligen BT nach 12 Monaten.
- automatische Ladeüberwachung und Tiefentladeschutz mit Wiedereinschaltsperre
- Leerlauf- und Kurzschlussüberwachung
- 1 Minute Rückschaltverzögerung auf Normalbetrieb nach Netzwiederkehr
  (gem. DIN VDE 0100-718)
- Blockierfunktion in Betriebsruhezeiten
- generell für Dauer- oder Bereitschaftsschaltung geeignet

Lichtstrom LED-Leuchtmittel Netzbetrieb: 210 lm
Lichtstrom ΦE/ΦN: 100% bei 1h, 55% bei 3h, 20% bei 8h
Notlicht-Nennbetriebsdauer: 1 h, 3 h, 8 h
Batterie: LiIon 3,7V 4000mAh
Anschlussklemmen:  Durchverdrahtung  bis 1,5 mm²
Anschlussspannung: 220 - 240 V, 50 Hz
Anschlussleistung Netzbetrieb: 9,5 VA / 5,8 W
Schutzart:  Modulgehäuse IP 20
Zulässige Umgebungstemperatur innen: -5°C bis +30°C (Dauerlicht)
  0°C bis +35°C (Bereitschaftslicht)
Zulässige Umgebungstemperatur außen
bei Montage mit abgesetzter
Elektronik- und Batteriebox:  -20°C bis +40°C

Gehäusematerial:  Aluminium-Druckguß, Polycarbonate
Gehäusefarbe:  Anthrazit, ähnlich RAL 9004
Anschlussklemmen:  Steckklemme 2,5 mm²
Schutzklasse: I
Schutzart:  IP 65

Abmessungen (mm) : L = 270, B = 270,  H = 60

incl. 1 Stück Montagebox zur abgesetzten Montage der Leuchtenelektronik und der Batterie bei Montage der Leuchte im Außenbereich (max. Abstand zur Leuchte 2m) mit eingebauter LED- Statusanzeige und
Prüftaster
liefern und montieren.
Menge: 1,000 St

**02.04.02.2 runde Bauform.**
*** wie Position 02.04.02.1
Menge: 1,000 St

**02.04.02.3 LED Einzelbatterie-Sicherheitsleuchte Fluchtweg DE**
*** Bezugsbeschreibung
Selbstüberwachende LED Einzelbatterie-Sicherheitsleuchte für Deckeneinbau, mit asymmetrischer Optik, gem. DIN EN 60598-1, DIN EN 60598-2-22 und DIN EN 1838 für Anlagen gem. DIN EN 50172, DIN VDE 0100-560 und DIN V VDE V 0108-100 zum separaten Betrieb oder zum Anschluss an die zentrale Überwachungseinrichtung.
Asymmetrische Optik für besonders effiziente Fluchtwegausleuchtung.
Lichtlenkung mittels Doppel-Linsentechnik kombiniert mit in der Leuchte integrierten, reflexionsverstärkten Reflektoren. Lichtquelle: 2 x hocheffiziente, weiße Highpower-LEDs 1,6W mit einer Lebensdauer von 50000 h durch optimierte LED-Betriebsbedingungen.

Rechteckiges Design mit nahezu deckenbündigem Erscheinungsbild: sichtbarer Gehäuseteil nur 4 mm hoch. Geringe Einbautiefe von nur 39 mm. Kühlkörper aus Aluminium-Druckguß. Werkzeuglose Montage der Leuchte durch Klemmfedern für Deckenstärken bis 20 mm. LED-Versorgungselektronik im separaten Gehäuse mit Zugentlastung für Leuchten-, Netz- und Busanschluss.

Serienmäßiger Funktionsumfang:
- manueller Funktionstest oder Betriebsdauertest über Prüftaster
- Notlichtbetriebsdauer 1 h, 3 h oder 8 h wählbar
- Testergebnisse mit Störungsanalyse (Leuchtmittel, Lade- und Batteriekreis) sowie Statusanzeigen
  (Betrieb, Funktionstest, Betriebsdauertest) über 2-farbige LED.
- automatischer Funktionstest (wöchentlich) und automatischer Betriebsdauertest (alle 6 Monate)
  optional abschaltbar mit Erinnerung an fälligen Betriebsdauertest nach 12 Monaten.
- automatische Ladeüberwachung und Tiefentladeschutz mit Wiedereinschaltsperre
- Leerlauf- und Kurzschlussüberwachung
- 1 Minute Rückschaltverzögerung auf Normalbetrieb nach Netzwiederkehr
- Blockierfunktion  in Betriebsruhezeiten
- generell für Dauer- oder Bereitschaftsschaltung geeignet

Lichtstrom Netzbetrieb: 210 lm
Lichtstrom ΦE/ΦN am Ende der Notlicht-Nennbetriebsdauer:  100% bei 1 h, 65% bei 3 h, 25% bei 8 h
Batterie: LiIon 3,7V 4000mAh
Gehäusematerial: PC, Aluminium
Gehäusefarbe: Weiß, ähnlich RAL9010

Anschlussspannung: 220 - 240 V, 50/60 Hz
Anschlussleistung Netzbetrieb: 6,9 VA / 6,7 W
Schutzklasse: II (Funktionserde erforderlich)
Schutzart: Leuchte IP 41
  Modulgehäuse IP 20
Zulässige Umgebungstemperatur: -5°C bis +30°C (Dauerlicht)  0°C bis +35°C (Bereitschaftslicht)

Abmessungen (mm) : L = 100, B = 100,  H = 38
  Gehäuse für LED-Konverter:
L = 354, B = 50,  H = 42  (abgewinkelte Bauform)
Abmessungen Deckenausschnitt (mm):  L = 85, B = 85

liefern und montieren.
Menge: 4,000 St

**02.04.02.4 Symetrische Lichtlenkung, für Deckeneinbau.**
*** wie Position 02.04.02.3
Menge: 1,000 St

**02.04.02.5 Asymetrische Lichtlenkung, für Deckenanbau.**
*** wie Position 02.04.02.3
Menge: 1,000 St

**02.04.02.6 Symetrische Lichtlenkung, für Deckenanbau.**
*** wie Position 02.04.02.3
Menge: 2,000 St

**02.04.02.7 LED-RZL, WA**
*** Bezugsbeschreibung
Selbstüberwachende LED Einzelbatterie-Rettungszeichenleuchte für Wandaufbaumontage, gem. DIN EN 60598-1, DIN EN 60598-2-22, DIN EN ISO 7010 und DIN EN 1838 für Anlagen gem. DIN EN 50172, DIN VDE 0100-560 und DIN V VDE V 0108-100 zum separaten Betrieb oder zum Anschluss an die zentrale Überwachungseinrichtung.
Gem. ISO 9001 entwickelt, gefertigt und geprüft.

Rettungszeichen in LED-Lichtleiter-Technologie für besonders gleichmäßige und
helle Ausleuchtung des Piktogramms:
Lm >= 500 cd/m² (Netzbetrieb)  der weißen Kontrastfarbe und
Lm >= 200 cd/m² (Netzbetrieb) über das gesamte Piktogramm, Gleichmäßigkeit Lmin/Lmax > 0,8.

LED-Leiste mit optimierten LED-Betriebsbedingungen für hohe Lebensdauern und hoher Lichtausbeute >100 lm/W für deutlich reduzierte Anschlussleistung. Einfacher Anschluss durch verpolungssichere Beschaltung der LED-Leiste.

Schlankes Design mit geringer Aufbauhöhe von nur 40mm inklusive Piktogramm und Montagesatz.
Werkzeuglose Montage des LED-Piktogramms auf dem Montagesatz. Leitungseinführungen von hinten, oben und seitlich für Netz- und Busleitung, mit zusätzlichem Raum für Leitungsverlegung.

Serienmäßiger Funktionsumfang:
- manueller Funktionstest oder Betriebsdauertest über Prüftaster
- Notlichtbetriebsdauer 1 h, 3 h oder 8 h wählbar
- im Netzbetrieb in 3 Stufen dimmbar (100%, 30%, 10%) für Einsatz bei dunklen Umgebungsbedingungen
- Testergebnisse mit Störungsanalyse (Leuchtmittel, Lade- und Batteriekreis) sowie Statusanzeigen
  (Betrieb, Funktionstest, Betriebsdauertest) über 2-farbige LED.
- automatischer Funktionstest (wöchentlich) und automatischer Betriebsdauertest (alle 6 Monate)
  optional abschaltbar mit Erinnerung an fälligen Betriebsdauertest nach 12 Monaten
- automatische Ladeüberwachung und Tiefentladeschutz mit Wiedereinschaltsperre
- Leerlauf- und Kurzschlussüberwachung
- 1 Minute Rückschaltverzögerung auf Normalbetrieb nach Netzwiederkehr
- Blockierfunktion in Betriebsruhezeiten
- generell für Dauer- oder Bereitschaftsschaltung geeignet

Lichtstrom ΦE/ΦN am Ende der
Notlicht-Nennbetriebsdauer:  100% bei 1 h, 85% bei 3 h, 25% bei 8h
Batterie  LiIon 3,7V 2000 mAh
Erkennungsweite: 20 m
Gehäusematerial: PC, PMMA
Gehäusefarbe: Lichtgrau RAL 7035
Anschlussspannung: 220 - 240 V AC, 50/60 Hz
Anschlussleistung Netzbetrieb:  4,8 VA / 4,1 W
Schutzklasse: II (Funktionserde erforderlich)
Schutzart:  IP 20
Zulässige Umgebungstemperatur:
-5°C bis +30°C (Dauerlicht)
0°C bis +35°C (Bereitschaftslicht)
Abmessungen LED-Piktogramm (mm):  B = 226, H = 134,  T = 13
Abmessungen inklusive Wandmontageset:
B = 226, H = 134,  T = 40
Drittstellenzertifikat: ENEC

liefern und montieren.
Menge: 1,000 St

**02.04.02.8 für Deckenanbau.**
*** wie Position 02.04.02.7
Menge: 2,000 St

**02.04.02.9 für Seilmontage,**
*** wie Position 02.04.02.7
für Seilmontage,
incl. Baldachin und Seilabhängung.
Spannungsversorgung Leuchte über Seile der Seilabhängung.
Menge: 2,000 St

**02.04.02.10 Automatisches Prüf- und Steuerungssystem gem. DIN EN**
Automatisches Prüf- und Steuerungssystem gem. DIN EN 62034 für bis zu 160 Einzelbatterieleuchten, aufteilbar in 2 Stränge mit jeweils 80 Leuchten
Kunststoff-Wandaufbaugehäuse, inklusive einer komfortabler Bedienung mit einem TFT-LCD-Bildschirm in 3,5 Zoll, einer T9-Tastatur und LED-Statusanzeige. Ein integrierter Webserver ermöglicht die Visualisierung, Steuerung und Überwachung aller angeschlossenen Einzelbatterieleuchten über einen Standard-Webbrowser ohne spezielle Software.

Alle Vorgänge wie Überwachung, Steuerung, Inbetriebnahme, Wartung und Austausch/Änderung von Leuchtenadressen sind lokal über das integrierte Display ohne IT-Gerät wie Tablet oder Laptop möglich.

Die Übermittlung sämtlicher Daten und Befehle von den Leuchten zum Compact Controller erfolgt über eine nicht geschirmte 2-adrige Busleitung (z.B. J-Y(ST)Y 2 x 2 x 0,8), verlegbar in freier Topologie ohne Busabschlusswiderstände.

Automatischer Funktions- und Betriebsdauertest.

Zyklische Überwachung jeder einzelnen Leuchte. Bei einer eventuellen Unterbrechung der Busleitung sorgt die zusätzlich integrierte Testfunktion in jeder Leuchte dafür, dass auch in diesem Fall die vorgeschriebenen Tests automatische durchgeführt und vor Ort an der Leuchte angezeigt werden.

Alle Testergebnisse werden in einem elektronischen Prüfbuch für mindestens 4 Jahre gespeichert. Dieses kann direkt über das lokale Display eingesehen werden. Um weitere Auswertungen des Prüfbuches vorzunehmen, kann das Prüfbuch direkt am Controller auf einem USB-Stick gespeichert und mit einem handelsüblichen Windows-PC, der mit der optimalen PC Software ausgestattet ist oder mit einem beliebigen Browser mit integrierter Webserver-Funktionalität ausgewertet werden.

Die Bedienung des Controllers ist passwortgeschützt, wobei zwischen den Zugriffsrechten von Benutzer und Administrator unterschieden wird.

Weiterhin kann für alle Leuchten, Leuchten eines Stranges, Leuchten einer Zone oder nur für eine einzelne Leuchte während der Betriebsruhezeiten die Notlichtfunktion blockiert werden (die ausgewählten Leuchten werden ausgeschaltet und schalten bei auftretendem Netzausfall nicht auf Batteriebetrieb um). Diese Funktion dient der ungewollten Entladung der Batterien und der Sicherstellung der Verfügbarkeit über die volle Nennbetriebsdauer nach Aufhebung der Blockierung. Zudem können Leuchten, die im Normalbetrieb auf Dauerlicht geschaltet sind, aus der Ferne ausgeschaltet werden, wobei die Leuchten automatisch auf Batteriebetrieb schalten, wenn ein Netzausfall detektiert wird.

Der CGLine+ Web Compact Controller bietet erweiterte Funktionen wie z. B. Increased Affordance (IA), um die Sichtbarkeit der Rettungszeichenleuchten durch Pulsieren oder Blinken zu erhöhen.

Der Web Compact Controller enthält 3 digitale Eingänge. Zwei dieser Eingänge sind in ihrer Funktion frei programmierbar, der dritte Eingang ermöglicht mit seiner Sperrfunktion die Blockierung der angeschlossenen Leuchten. Eine Differenzstromüberwachung (differential loop monitoring) im Sperreingang erkennt zuverlässig einen Kurzschluss oder eine Leitungsunterbrechung und versetzt bei Auslösung alle Leuchten in den Sperrzustand. Der Web Compact Controller verfügt zusätzlich über 2 frei belegbare Relaisausgänge (Wechsler), z. B. für Störmeldungen).

Technische Daten:

Gehäuseausführung:  Wandaufbaumontage
Abmessungen (mm):  L = 288, B = 203, T = 60
Anzeige:  3,5 Zoll-TFT-LCD-Anzeige (320 x 480 Pixel)
Tastatur:  T9-Texterkennung
Spannungsversorgung:  230 V AC, 50/60 Hz
Leistungsaufnahme:  < 4 W im Standby-Modus, < 21 W bei Volllast
Anschlussklemmen:  max. 2,5 mm2
CGLine+ Busanschluss:
2 Stränge (je 2-adrig nicht geschirmt) mit bis zu 80 Leuchten pro Strang
Zul. Umgebungstemperatur:  0 °C bis +35 °C
Schutzart:  IP20
Ethernet Schnittstelle:  1 x RJ45
USB-Schnittstelle:  1 x Host (USB1), 1 x Device (USB2)
Blockiereingang:  S1/S2 mit Differentialschleifenüberwachung
Digitale Eingänge:  2 x frei zuordnungsbar
Relaisausgänge:  2 x Wechselkontakte, 24V, 0,5A; frei zuordnungsbar

liefern und montieren.
Menge: 1,000 St

**02.04.02.11 Firm- und Software für vorgenanntes automatisches**
Firm- und Software für vorgenanntes automatisches Prüfsystem.
Programmierung und Einrichten der Sicherheitsleuchten im System zur Visualisierung der Betriebszustände der Leuchten.
Menge: 1,000 St

**02.04.02.12 Einweisung**
Einweisung des Bedienerpersonals.
Angebotspreis bezieht sich auf die Einweisung von
max. 3 Personen über einen maximalen Zeitraum von 1h.
Menge: 1,000 St

*Hinweis: Wartungsvertrag*
--------------------------------

Hinweis zur Wartung

--------------------------------

Mit der Abgabe des Angebotes erkennt der Bieter einen
Gewährleistungszeitraum von 4 Jahren nach VOB an.
Voraussetzung dafür ist jedoch die Beauftragung des
Bieters mit den notwendigen und vorgeschriebenen Wartungen.

Ausführung von Wartungs- und Instandsetzungsarbeiten an
der in diesem Leistungsverzeichnis beschriebenen Sicherheitsbeleuchtungsanlage nach dem beigefügten Vertrag gemäß AMEV (Wartung 2018).
Der Vertrag ist auszufüllen und dem Angebot beizufügen.
Die angebotenen Preise verstehen sich einschließlich
der Kosten für den Sachverständigen für die Haupt- und eventuelle Zwischenprüfung sowie aller in diesem Zusammenhang erforderlichen Leistungen  des Auftragnehmers.

Bei der Wertung der Angebote werden die angebotenen
Wartungskosten, die jeweils für 1 Jahr anzubieten sind,
auf den Gewährleistungszeitraum von 4 Jahren hochgerechnet und zur Ermittelung des wirtschaftlichsten Angebotes berücksichtigt.

Die Wartung wird aus haushaltsrechtlichen Gründen nicht
mit der Errichtung der Anlage beauftragt. Durch die
hausverwaltende Stelle wird für die Wartung ein
gesonderter Auftrag erteilt.

##### Untertitel 02.04.03 Außenbeleuchtung

*Hinweis: Hinweis LED*
Hinweis LED

Lebensdauer: 100.000 h (L80; tq 25°C)

**02.04.03.1 LED-Mastaufsatzleuchte**
*** Bezugsbeschreibung
LED-Mastaufsatzleuchte
Mit Leistungsreduzierung über Steuerphase.
Das Abschalten einer Steuerphase bewirkt eine Einstellung des Leuchtenlichtstroms auf 50 %.
Für Aufsatz- und Ansatzmontage
Neigungswinkel 0 bis 90°, in 5°-Schritten einstellbar, skaliert.
In MLT-Ausfuhrung (Multi-Lens-Technologie), bestehend aus hocheffizienten, UV- und temperaturbestandigen Linsensystemen in Vierfachanordnung.
Mit asymmetrisch breit strahlender Lichtstärkeverteilung.
Leuchtenlichtstrom und Lichtfarbe fest eingestellt, mit Lichtstromkonstanthaltung am Ende der Lebensdauer (CLO). LED-System bestehend aus 8 MLT-LED-Modulen
mit jeweils 4 LED.
Bemessungslichtstrom 7500 lm, Bemessungsleistung 64 W, maximale Leuchten-Lichtausbeute 117 lm/W. Lichtfarbe warmweiß,
ähnlichste Farbtemperatur (CCT) 2200 K,
allgemeiner Farbwiedergabeindex (CRI) R a > 70. Farborttoleranz (initial MacAdam) <= 5 SDCM.
Lichtquelle entsprechend Ökodesign-Anforderungen (VO (EU) 2019/2020) austauschbar.
Leuchtenkorper aus Aluminium-Druckguss. Drehpunkt aus UV- und witterungsbestandigem ASA.
Primärfarbe anthrazit (ahnlich DB 703).
Mit Metalleffekt, hochwetterfest.
Austauschbare Abdeckscheibe aus wärmebehandeltem Einscheiben-Sicherheitsglas. Abdeckung mit langlebiger, UV-beständiger Polyurethan-Dichtung.
Schutzklasse (EN 61140): II, Schutzart (DIN EN 60529): IP66, Stoßfestigkeitsgrad nach IEC 62262: IK09.
Zulässige Umgebungstemperatur (ta): -40 °C bis 25 °C.
Mit angeschlossener, 10000 mm langer Zuleitung.
Mit elektronischem Betriebsgerat, schaltbar.
Betriebsgerat entsprechend Ökodesign-Anforderungen (VO (EU) 2019/2020) austauschbar.
Mit CE-Kennzeichen.

Fabrikat: '..........'

Typ: '..........'
vom Bieter einzutragen.
Menge: 2,000 St

**02.04.03.2 mit rotationssymetrischer Abstrahlung.**
*** wie Position 02.04.03.1
Menge: 1,000 St

**02.04.03.3 Poller-Leuchte**
Poller-Leuchte
mit kreiskegelförmigem, opalen PMMA-Reflektor und Standrohr,
Höhe 1000mm.
Mit rückseitiger Tür und eingebautem Kabelübergangskasten. Außendurchmesser 170 mm. Farbe anthrazit, ähnlich DB703 mit Metalleffekt, hochwetterfest, pulverbeschichtet.
Zur Ausleuchtung von Gehwegen mit einer Breite
von bis zu 3 m.
2 LED Module mit jeweils 4 LED in einem Linsensystem integriert, direkt strahlend.
Optisches System in Multi-Lens-Technologie (MLT).
Mit asymmetrisch breit strahlender Lichtstärkeverteilung. Leuchtenlichtstrom und Lichtfarbe fest eingestellt, mit Lichtstromkonstanthaltung am Ende der Lebensdauer (CLO). Bemessungslichtstrom 700 lm, Bemessungsleistung 7 W, maximale Leuchten-Lichtausbeute 100 lm/W.
Lichtfarbe warmweiß,
ähnlichste Farbtemperatur (CCT) 3000 K,
allgemeiner Farbwiedergabeindex (CRI) R a > 70. Farborttoleranz (initial MacAdam) ≤ 5 SDCM.
Leuchtendurchmesser ca. 175 mm, Leuchtenhöhe ca. 425 mm. Abschlusszylinder aus hochschlagzähem PMMA, klar. Schutzklasse (EN 61140): II, Schutzart (DIN EN 60529): IP65, Stoßfestigkeitsgrad nach IEC 62262: IK04. Zulässige Umgebungstemperatur (ta): -20 °C bis 25 °C.
Mit elektronischem Betriebsgerät, digital dimmbar (DALI). Betriebsgerät gemäß DALI-2-Standard (EN 62386). Mit Ce-Kennzeichnung.

Fabrikat: '..........'

Typ: '..........'
Vom Bieter einzutragen.
Menge: 5,000 St

**02.04.03.4 4m-Mast für Mastaufsatzleuchten + KÜK und Zubehör**
Mast für Mastaufsatzleuchten 4m, gerade, konisch.
Rundes
Stahlrohr, längsnahtgeschweißt. Mit Erdstück,
Eingrabtiefe 800 mm. Nach DIN EN 40. Feuerverzinkt nach
DIN EN ISO 1461 mit einer Zinkschicht von 70 bis 80 µm.
Mit Türausschnitt 85 mm x 400 mm. Mit Gerätetragschiene
und zwei hitzebeständigen Schiebemuttern M6 und
Edelstahl-Erdungsschraube M8 x 16 mm. Tür mit
Riegelverschluss und Edelstahl-Dreikantschraube M10,
10 mm Kantenlänge Mit Kabeleinführungsöffnung 50 mm x
150 mm. Mastzopf Ø 76 mm x 130 mm, kalibriert.

+
Kabelübergangskasten aus glasfaserverstärktem
Polycarbonat. Für drei Kabel max. 5 x 10 mm² oder zwei
Kabel 5 x 16 mm² (Einspeisung) und zwei Kabel max. 4 x
1,5 mm² oder ein Kabel max. 4 x 2,5 mm² (Verbraucher).
Mit Zugentlastung. Für zwei Sicherungen bis 16 A (D01/
E14). Schutzklasse II, Schutzart IP54, VDE-geprüft.
(mit Zubehör, Sicherungen)
incl. Kabelanschluss der Zu-/Ableitungen
PVC-Schutzmanschette
Kantenschutz aus Polyethylen für
Kabeleinführungsöffnung 50 mm x 150 mm.
Erdung Mast
komplett liefern und betriebsfertig montieren
Menge: 3,000 Stck

**02.04.03.5 Fundament für LPH 4,5m**
Fundamentrohr aus PE-HD, halogenfrei, in
Verbundbauweise, außen gewellt, innen glatt, schwarz.
Verwendung:
für den Einbau von Beleuchtungsmasten
Physikalische Werte:
Material: PE-HD
halogenfrei

Außendurchmesser 400mm
Innendurchmesser 345mm
Länge: 800mm

komplett liefern und montieren, mit Tiefbau- und
Betonierleistungen
Menge: 3,000 Stck

#### Titel 02.06 Sonstige Leistungen

##### Untertitel 02.06.01 Bestands-, Revisions- und Abnahmeunterlagen

*Hinweis: Standardbeschreibung*
Die vom AN mit CAD-Programm zu erstellenden
Stromlaufpläne, werden nach abgestimmten Terminplänen
dem AG zur Verteilung 3fach zur Verfügung gestellt, als
Papierzeichnung/Plotterausdruck, farbig, auf DIN A 4,
Format gefaltet und auf Datenträger.

*Hinweis: Standardbeschreibung*
Die vom AN mit CAD-Programm zu erstellenden
Installationsunterlagen, werden nach abgestimmten
Terminplänen dem AG zur Verteilung 3fach zur Verfügung
gestellt, als Papierzeichnung/Plotterausdruck, farbig,
auf DIN A 4, Format gefaltet und auf Datenträger.

**02.06.01.1 Standardbeschreibung**
*** Pauschalposition
STLB-Bau 2000-04 099
Bestands- und Revisionsunterlagen, bestehend aus
Bestands- und Revisionsplänen, Beschreibung der Anlagen
mit Grund- und Verfahrensfließbildern nach DIN 28004,
Funktionsbeschreibungen, Zusammenstellung der Anlagen
mit allen Leistungen der Bauelemente, Zusammenstellung
einzuhaltender Raumanforderungen, Betriebsanleitung mit
Beschreibung der Bedienungsvorgänge für automatischen
Betrieb und Handbetrieb im Störfall, mit Angaben über
Einbauorte und Funktionen der Schalt-, Meß-, Steuer-
und Regelgeräte, von Sicherheitseinrichtungen und -
schaltungen, Erklärung der Signalanzeigen für Betrieb,
Störung und Alarm, Wartungsanleitung mit Liste aller
Bauteile mit Angaben Hersteller/Typ, Bestelldaten mit
Leistungen, Maße, Ersatzteile, Anschrift, Telefon- und
Telefax-Nummer des Kundendienststützpunktes u. ä.,
erforderliche Hilfsmittel und Hilfsstoffe sowie
Sonderwerkzeuge, Schmierstoffe und Reinigungsgeräte,
Wartungs- und Inspektionsintervalle, Meß- und
Prüfgrößen und die erforderlichen Meßgeräte,
Qualifikation des durchführenden Personals,
Abnahmebescheinigungen durchgeführter behördlicher
Abnahmen.
Menge: 1,000 psch

**02.06.01.2 Sachverständigenabnahme Sicherheitsbeleuchtung**
*** Pauschalposition
Durchführung der behördlichen Abnahme der Sicherheitsbeleuchtungsanlage durch
ein staatlich anerkanntes Überwachungsorgan.
In dieser Position sind sämtliche Kosten für
betriebseigenes Personal, sowie alle Gebühren
etc. zur Erlangung einer positiven
Abnahmebescheinigung einzukalkulieren.
Menge: 1,000 psch

##### Untertitel 02.06.02 Sonstige Leistungen

**02.06.02.1 Revisionstür 400x400**
StLB.Nr.:85.067/997.00.01
Leistung wie Revisionstür aus verzinktem Stahlblech,
für Unterdecken oder nichttragende Trennwände,
Vorsatzschalen und Schachtkonstruktionen.
Standardausführung mit Rahmen, abklappbar,
mit Vierkantverschluss,
Farbe weiß (RAL 9016)
Dicke der Beplankung 12,5 mm,
Masse 400 x 400 mm,
luftdicht nach DIN EN 14351,
liefern und in vorhandene Trockenbauwand montieren.
Anfallender Schutt wird Eigentum des AN und ist zu
beseitigen.
Menge: 1,000 St

**02.06.02.2 Sicherheitsschild Klebefolie**
STLB-Bau 2000-04 053
Sicherheitsschild DIN 40008-3, Warnschild W 1 -
Gefährliche elektrische Spannung, als Klebefolie (K),
mittlere Schildgröße.
Menge: 1,000 St

**02.06.02.3 Übersichtsschaltplan**
STLB-Bau 2000-04 053
Übersichtsschaltplan DIN 40719 der Niederspannungs-
Schaltanlage, auf Platte aufziehen und mit
Klarsichtfolie abdecken.
Menge: 1,000 St

**02.06.02.4 Aushang**
STLB-Bau 2000-04 053
Aushang - Bestimmungen für den Betrieb von
Starkstromanlagen - DIN VDE 0105-100 und DIN EN 50110.
Menge: 1,000 St

##### Untertitel 02.06.03 Baustelleneinrichtung

**02.06.03.1 Baustelleneinrichtung einrichten, vorhalten, räumen**
*** Pauschalposition
STLB-Bau 2000-04 000
Baustelleneinrichtung für sämtliche, in der
Leistungsbeschreibung aufgeführten Leistungen
einrichten, vorhalten und räumen, Vorhaltedauer
18 Monate.
Menge: 1,000 psch

**02.06.03.2 Rollrüstung, modular aufbaubar**
Rollrüstung, modular aufbaubar
bis 8 m Höhe
aufbauen,vorhalten für die Zeit der Montage,
und nach Ende Baumaßnahme demontieren.
Menge: 1,000 St

**02.06.03.3 Tür einbauen, vorhalten, ausbauen**
STLB-Bau 2000-04 000
Behelfsmäßige Tür, abschließbar, aus Metallgitter,
vorgefertigt, im Bauwerk, Breite 1 m, Höhe 2 m,
einbauen, vorhalten und ausbauen, Vorhaltedauer
8 Monate.
Menge: 1,000 St

##### Untertitel 02.06.04 Stundenlohnarbeiten

**02.06.04.1 Stundenlohnarb. Obermonteur/-in**
STLB-Bau 2000-04 003
Stundenlohnarbeiten durch Arbeitskräfte auf Anordnung
des AG ausführen, der Verrechnungssatz für die
jeweilige Arbeitskraft umfaßt sämtliche Aufwendungen
wie Lohn- und Gehaltskosten, Lohn- und
Gehaltsnebenkosten, Zuschläge, lohngebundene und
lohnabhängige Kosten, sonstige Sozialkosten,
Gemeinkosten, Wagnis und Gewinn. Erschwerniszuschläge
sowie Zuschläge für Überstunden, Nacht-, Sonntags- und
Feiertagsarbeit werden gesondert vergütet.
Obermonteur/-in.
Menge: 5,000 h

**02.06.04.2 Stundenlohnarb. Monteur/-in**
STLB-Bau 2000-04 003
Stundenlohnarbeiten durch Arbeitskräfte auf Anordnung
des AG ausführen, der Verrechnungssatz für die
jeweilige Arbeitskraft umfaßt sämtliche Aufwendungen
wie Lohn- und Gehaltskosten, Lohn- und
Gehaltsnebenkosten, Zuschläge, lohngebundene und
lohnabhängige Kosten, sonstige Sozialkosten,
Gemeinkosten, Wagnis und Gewinn. Erschwerniszuschläge
sowie Zuschläge für Überstunden, Nacht-, Sonntags- und
Feiertagsarbeit werden gesondert vergütet. Monteur/-in.
Menge: 5,000 h

**02.06.04.3 Stundenlohnarb. Helfer/-in**
STLB-Bau 2000-04 003
Stundenlohnarbeiten durch Arbeitskräfte auf Anordnung
des AG ausführen, der Verrechnungssatz für die
jeweilige Arbeitskraft umfaßt sämtliche Aufwendungen
wie Lohn- und Gehaltskosten, Lohn- und
Gehaltsnebenkosten, Zuschläge, lohngebundene und
lohnabhängige Kosten, sonstige Sozialkosten,
Gemeinkosten, Wagnis und Gewinn. Erschwerniszuschläge
sowie Zuschläge für Überstunden, Nacht-, Sonntags- und
Feiertagsarbeit werden gesondert vergütet. Helfer/-in.
Menge: 5,000 h
